# PROYECTO BÁS. Y DE EJEC. EDIF.VIV. EMPRESAS - LALÍN

- Propiedad del archivo: SOFT S.A.
- Formato: FIEBDC-3/2002
- Programa: Presto 8.8
- Fecha de los precios: 11/12/2008
- Divisa: EUR
- Código: PROYECTO (31/01/2000)
Importe: 478000

## OBRCVIV OBRA CIVIL (31/01/2000)
Importe: 321980.35

### OBRC01 ACONDICIONAMIENTO DEL TERRENO (08/02/2006)
Importe: 6404.3

**001.01** M2 RETIR. CAPA VEGETAL A MÁQUINA (08/02/2006)
630 M2 × 1 = 630.00
M2. Retirada de capa vegetal, pequeñas plantas, maleza, broza, maderas caídas, escombros, basuras o cualquier otro material existente, hasta un profundidad de 20 cm. de espesor, con medios mecánicos, sin incluir carga ni transporte y con p.p. de costes indirectos.
Criterio de medición en proyecto: Volumen medido según documentación gráfica de Proyecto.
Criterio de medicón de obra: Se medirá, en proyección horizontal, la superficie realmente ejecutada según especificaciones de Proyecto y obra, sin incluir los incrementos por excesos de excavación no autorizados, ni el relleno posterior por defectos imputables al contratista.

| Código | Ud | Descripción | Rendimiento | Precio | Importe |
|---|---|---|---|---|---|
| A03CD005 | Hr | BULLDOZER DE 150 CV (material; 08/02/2006) | 0.02 | 48.29 | 0.97 |
| %3000000 | % | Costes indirectos...(s/total) (21/03/2007) | 3 % | 0.97 | 0.03 |
|  |  | Total |  |  | 1 |

| Medición | Uds. | Largo | Parcial |
|---|---|---|---|
| Planta edificio | 1 | 630 | 630.000 |
| Total |  |  | 630 |

**001.02** M3 EXCAV. MECÁN. ZAPATAS/POZOS T. COMPACTO (08/02/2006)
169.31 M3 × 7.7 = 1303.69
M3. Excavación, con retroexcavadora, de terreno de consistencia compacta, en apertura de zapatas/pozos, con medios mecánicos, hasta alcanzar la cota indicada en el Proyecto. Incluso transporte de la maquinaria, refinado de paramentos y fondo de excavación, con extracción de tierras a los bordes, i/ apuntalamiento y entibación semicuajada para una protección del 50% y p.p. de costes indirectos. Según especificaciones de CTE.DB-SE-Cy NTE-ADZ.
Criterio de medición en proyecto: Volumen medido según secciones teóricas de la excavación, según documentación gráfica de Proyecto.
Criterio de medicón de obra: Se medirá, en proyección horizontal, la superficie realmente ejecutada según especificaciones de Proyecto, sin incluir los incrementos por excesos de excavación no autorizados, ni el relleno posterior por defectos imputables al contratista.

| Código | Ud | Descripción | Rendimiento | Precio | Importe |
|---|---|---|---|---|---|
| A03CF010 | Hr | RETROPALA S/NEUMA. ARTIC 102 CV (material; 08/02/2006) | 0.15 | 29.05 | 4.36 |
| E01AE080 | m2 | ENT.SEMICUAJ.POZO <3m. C/MAD. | 0.1 | 15.08 | 1.51 |
| %3000000 | % | Costes indirectos...(s/total) | 3 % | 5.87 | 0.18 |
| O01OA070 | h. | Peón ordinario (mano de obra) | 0.12 | 13.74 | 1.65 |
|  |  | Total |  |  | 7.7 |

| Medición | Uds. | Largo | Ancho | Alto | Parcial |
|---|---|---|---|---|---|
| Muro 1 V3 | 1 | 6.5 | 1.5 | 1 | 9.750 |
| Viga V5 |  |  |  |  |  |
|  | 1 | 3.2 | 2 | 1 | 6.400 |
| Zapatas |  |  |  |  |  |
| 1 | 1 | 2.6 | 2.6 | 1 | 6.760 |
| 2-12 | 2 | 3.4 | 3.4 | 1 | 23.120 |
| 3 | 1 | 3.2 | 3.2 | 1 | 10.240 |
| 4 | 1 | 3 | 3 | 0.8 | 7.200 |
| 17-18 | 2 | 2.4 | 2.4 | 0.8 | 9.216 |
| 10 | 1 | 2.9 | 2.9 | 0.6 | 5.046 |
| 15 | 1 | 2.7 | 2.7 | 0.6 | 4.374 |
| 5 | 1 | 2.3 | 2.3 | 0.6 | 3.174 |
| 19 | 1 | 2.1 | 2.1 | 0.6 | 2.646 |
| 16 | 1 | 2.2 | 2.2 | 0.8 | 3.872 |
| 6-Foso ascensor | 17.01 |  |  | 0.6 | 10.206 |
| 7 | 1 | 4 | 4 | 1 | 16.000 |
| 8-9 | 2 | 3.6 | 3.6 | 1 | 25.920 |
| 13-14 | 2 | 3.2 | 3.2 | 0.8 | 16.384 |
| 11 | 1 | 2.4 | 2.4 | 1 | 5.760 |
| 20 | 1 | 1.8 | 1.8 | 1 | 3.240 |
| Total |  |  |  |  | 169.31 |

**001.03** m3 EXC.VAC.A MÁQUINA T.COMPACTOS
504 m3 × 2.37 = 1194.48
Excavación a cielo abierto hasta una profundidad de 2 mt, en terrenos compactos, por medios mecánicos, hasta alcanzar la cota de profundidad de Proyecto con extracción de tierras fuera de la excavación, en vaciados, sin carga ni transporte al vertedero i/ transpote de maquinaria, refinado de paramentos y fondo de excavación, con p.p. de medios auxiliares. Según especificaciones de CTE.DB-SE-Cy NTE-ADZ.
Criterio de medición en proyecto: Volumen medido según secciones teóricas de la excavación, según documentación gráfica de Proyecto.
Criterio de medicón de obra: Se medirá, en proyección horizontal, la superficie realmente ejecutada según especificaciones de Proyecto, sin incluir los incrementos por excesos de excavación no autorizados, ni el relleno posterior por defectos imputables al contratista.

| Código | Ud | Descripción | Rendimiento | Precio | Importe |
|---|---|---|---|---|---|
| O01OA070 | h. | Peón ordinario | 0.025 | 13.74 | 0.34 |
| M05RN030 | h. | Retrocargadora neumáticos 100 CV (maquinaria) | 0.05 | 40.5 | 2.03 |
|  |  | Total |  |  | 2.37 |

Claves: vertedero, extracción, auxiliar, transporte, carga, vaciado, tierra, medio, compacto, terreno, abierto, cielo, excavación, mecánico

| Medición | Uds. | Largo | Alto | Parcial |
|---|---|---|---|---|
| Planta Edificio | 1 | 630 | 0.8 | 504.000 |
| Total |  |  |  | 504 |

**001.04** m3 EXC.ZANJA A MÁQUINA T. COMPACTO
6.38 m3 × 9.94 = 63.42
Excavación en zanjas a cielo abierto, para formación de zanjas para cimentaciones hasta una profundidad de 2 mts, en terrenos compactos, por medios mecánicos, hasta alcanzar la cota de profundidad indicada en el Proyecto, con extracción de tierras a los bordes, sin carga ni transporte al vertedero, i/ transporte de la maquinaria, refinado de parametos y fondo de la excavación, con p.p. de medios auxiliares. Según especificaciones de CTE.DB-SE-Cy NTE-ADZ.
Criterio de medición en proyecto: Volumen medido según secciones teóricas de la excavación, según documentación gráfica de Proyecto.
Criterio de medicón de obra: Se medirá, en proyección horizontal, la superficie realmente ejecutada según especificaciones de Proyecto, sin incluir los incrementos por excesos de excavación no autorizados, ni el relleno posterior por defectos imputables al contratista.

| Código | Ud | Descripción | Rendimiento | Precio | Importe |
|---|---|---|---|---|---|
| O01OA070 | h. | Peón ordinario | 0.14 | 13.74 | 1.92 |
| M05EN030 | h. | Excav.hidráulica neumáticos 100 CV (maquinaria; 09/04/2014) | 0.28 | 28.65 | 8.02 |
|  |  | Total |  |  | 9.94 |

Claves: extracción, auxiliar, mecánico, vertedero, transporte, carga, compacto, terreno, zanja, tierra, excavación, medio

| Medición | Uds. | Largo | Ancho | Alto | Parcial |
|---|---|---|---|---|---|
| Muro 1 V3 | 1 | 5.7 | 0.65 | 0.35 | 1.297 |
| Viga V4 |  |  |  |  |  |
| muros baños | 3 | 2 | 0.7 | 0.35 | 1.470 |
| Pilar 3 y 4 | 3 | 1.2 | 0.7 | 0.35 | 0.882 |
| Arranque escal. | 1 | 2 | 0.7 | 0.35 | 0.490 |
| Viga V5 |  |  |  |  |  |
|  | 1 | 3.9 | 1.15 | 0.5 | 2.243 |
| Total |  |  |  |  | 6.38 |

**001.05** M3 TRANSP.TIERRAS VERTED. 10/20KM.CARG.MEC. (08/02/2006)
1007.12 M3 × 3.19 = 3212.71
M3. Transporte de tierras procedentes de excavación de cualquier tipo de terreno a vertedero, con un recorrido total comprendido entre 10 y 20 Km., en camión volquete de 10 Tm.,considerando el tiempo de espera para la carga mecánica, ida, descarga y vuelta, i/carga por medios mecánicos, canon a vertedero, y p.p. de costes indirectos.
Criterio de medición en proyecto: Volumen medido según secciones teóricas de la excavación, incrementadas cada una de ellas por su correspondiente coeficiente de esponjamiento, de acuerdo al tipo de terreno considerado.
Criterio de medicón de obra: Se medirá, incluyendo el esponjamiento, el volumen de tierras realmente transportado según especificaciones de proyecto.

| Código | Ud | Descripción | Rendimiento | Precio | Importe |
|---|---|---|---|---|---|
| A03CA005 | Hr | CARGADORA S/NEUMATICOS C=1.30 M3 (material; 08/02/2006) | 0.01 | 30.21 | 0.30 |
| A03FB010 | Hr | CAMION BASCULANTE 10 Tn (material; 08/02/2006) | 0.05 | 56 | 2.80 |
| %3000000 | % | Costes indirectos...(s/total) | 3 % | 3.10 | 0.09 |
|  |  | Total |  |  | 3.19 |

| Medición | Uds. | Largo | Ancho | Alto | Parcial |
|---|---|---|---|---|---|
| CAPA VEGETAL |  |  |  |  |  |
| fórmula: 1.25 | 1 | 630 |  | 0.2 | 157.500 |
| fórmula: 1.25 | 1 | 630 |  | 0.8 | 630.000 |
| ZAPATAS Y POZOS CIMENTACIÓN |  |  |  |  |  |
| fórmula: 1.25 | 1 | 6.5 | 1.5 | 1 | 12.188 |
| Viga V5 |  |  |  |  |  |
| fórmula: 1.25 | 1 | 3.2 | 2 | 1 | 8.000 |
| Zapatas |  |  |  |  |  |
| fórmula: 1.25 | 1 | 2.6 | 2.6 | 1 | 8.450 |
| fórmula: 1.25 | 2 | 3.4 | 3.4 | 1 | 28.900 |
| fórmula: 1.25 | 1 | 3.2 | 3.2 | 1 | 12.800 |
| fórmula: 1.25 | 1 | 3 | 3 | 0.8 | 9.000 |
| fórmula: 1.25 | 2 | 2.4 | 2.4 | 0.8 | 11.520 |
| fórmula: 1.25 | 1 | 2.9 | 2.9 | 0.6 | 6.308 |
| fórmula: 1.25 | 1 | 2.7 | 2.7 | 0.6 | 5.468 |
| fórmula: 1.25 | 1 | 2.3 | 2.3 | 0.6 | 3.968 |
| fórmula: 1.25 | 1 | 2.1 | 2.1 | 0.6 | 3.308 |
| fórmula: 1.25 | 1 | 2.2 | 2.2 | 0.8 | 4.840 |
| fórmula: 1.25 | 17.01 |  |  | 0.6 | 12.758 |
| fórmula: 1.25 | 1 | 4 | 4 | 1 | 20.000 |
| fórmula: 1.25 | 2 | 3.6 | 3.6 | 1 | 32.400 |
| fórmula: 1.25 | 2 | 3.2 | 3.2 | 0.8 | 20.480 |
| fórmula: 1.25 | 1 | 2.4 | 2.4 | 1 | 7.200 |
| fórmula: 1.25 | 1 | 1.8 | 1.8 | 1 | 4.050 |
| ZAPATAS CORRIDAS |  |  |  |  |  |
| fórmula: 1.25 | 1 | 5.7 | 0.65 | 0.35 | 1.621 |
| Viga V4 |  |  |  |  |  |
| fórmula: 1.25 | 3 | 2 | 0.7 | 0.35 | 1.838 |
| fórmula: 1.25 | 3 | 1.2 | 0.7 | 0.35 | 1.103 |
| fórmula: 1.25 | 1 | 2 | 0.7 | 0.35 | 0.613 |
| Viga V5 |  |  |  |  |  |
| fórmula: 1.25 | 1 | 3.9 | 1.15 | 0.5 | 2.803 |
| Total |  |  |  |  | 1007.12 |

### OBRC02 CIMENTACION
Importe: 54542.68

**002.01** m³ POZO CIM. HORM.CICLÓPEO REALZ. HORM.
169.31 m³ × 62.93 = 10654.68
Formación de pozo de cimentación de hormigón ciclópeo, realizado con hormigón HM-20/B/40/I fabricado en central y vertido desde camión, (60% de volumen) y bolos de piedra entre 80 y 150 mm de diámetro (40% de volumen). Incluso p/p de compactación y curado del hormigón.
Incluye: Replanteo y trazado de las zapatas y de los pilares u otros elementos estructurales que apoyen en las mismas. Vertido y compactación del hormigón. Vertido de los bolos en el hormigón fresco. Coronación y enrase de cimientos. Curado del hormigón.
Criterio de medición de proyecto: Volumen teórico, según documentación gráfica de Proyecto.
Criterio de medición de obra: Se medirá el volumen teórico ejecutado según especificaciones de Proyecto, sin incluir los incrementos por excesos de excavación no autorizados.

| Código | Ud | Descripción | Rendimiento | Precio | Importe |
|---|---|---|---|---|---|
| mt10hmf010Mv | m³ | Hormigón HM-20/B/40/I, fabricado en central. (material; 02/04/2014) | 0.66 | 53.12 | 35.06 |
| mt01are040 | m³ | Bolos de piedra de 80 a 150 mm de diámetro. (material; 21/03/2014) | 0.4 | 17.46 | 6.98 |
| O01OB030ES | h | Oficial 1ª estructurista. (mano de obra; 26/03/2014) | 0.283 | 15.53 | 4.39 |
| O01OB040ES | h | Ayudante estructurista. (mano de obra; 26/03/2014) | 0.283 | 14.78 | 4.18 |
| O01OA070 | h. | Peón ordinario | 0.807 | 13.74 | 11.09 |
| %0200 | % | Medios auxiliares (28/03/2014) | 2 % | 61.70 | 1.23 |
|  |  | Total |  |  | 62.93 |

| Medición | Uds. | Largo | Ancho | Alto | Parcial |
|---|---|---|---|---|---|
| Muro 1 V3 | 1 | 6.5 | 1.5 | 1 | 9.750 |
| Viga V5 |  |  |  |  |  |
|  | 1 | 3.2 | 2 | 1 | 6.400 |
| Zapatas |  |  |  |  |  |
| 1 | 1 | 2.6 | 2.6 | 1 | 6.760 |
| 2-12 | 2 | 3.4 | 3.4 | 1 | 23.120 |
| 3 | 1 | 3.2 | 3.2 | 1 | 10.240 |
| 4 | 1 | 3 | 3 | 0.8 | 7.200 |
| 17-18 | 2 | 2.4 | 2.4 | 0.8 | 9.216 |
| 10 | 1 | 2.9 | 2.9 | 0.6 | 5.046 |
| 15 | 1 | 2.7 | 2.7 | 0.6 | 4.374 |
| 5 | 1 | 2.3 | 2.3 | 0.6 | 3.174 |
| 19 | 1 | 2.1 | 2.1 | 0.6 | 2.646 |
| 16 | 1 | 2.2 | 2.2 | 0.8 | 3.872 |
| 6-Foso ascensor | 17.01 |  |  | 0.6 | 10.206 |
| 7 | 1 | 4 | 4 | 1 | 16.000 |
| 8-9 | 2 | 3.6 | 3.6 | 1 | 25.920 |
| 13-14 | 2 | 3.2 | 3.2 | 0.8 | 16.384 |
| 11 | 1 | 2.4 | 2.4 | 1 | 5.760 |
| 20 | 1 | 1.8 | 1.8 | 1 | 3.240 |
| Total |  |  |  |  | 169.31 |

**002.02** m³ HORM. ZAP. CORRIDA HA-25/B/20/ IIa CIM.V.CAMIÓN (21/03/2014)
6.38 m³ × 131.9 = 841.52
Formación de zapata corrida de cimentación, de hormigón armado, realizada en excavación previa, con hormigón HA-25/B/20/IIa fabricado en central, y vertido desde camión, y acero UNE-EN 10080 B 500 S, con una cuantía aproximada de 65 kg/m³. Incluso p/p de separadores, y armaduras de espera de los pilares u otros elementos.
Incluye: Replanteo y trazado de las vigas y de los pilares u otros elementos estructurales que apoyen en las mismas. Colocación de separadores y fijación de las armaduras. Vertido y compactación del hormigón. Coronación y enrase de cimientos. Curado del hormigón.
Criterio de medición de proyecto: Volumen medido sobre las secciones teóricas de la excavación, según documentación gráfica de Proyecto.
Criterio de medición de obra: Se medirá el volumen teórico ejecutado según especificaciones de Proyecto, sin incluir los incrementos por excesos de excavación no autorizados.

| Código | Ud | Descripción | Rendimiento | Precio | Importe |
|---|---|---|---|---|---|
| mt07aco020a | Ud | Separador homologado para cimentaciones. (material; 21/03/2014) | 7 | 0.12 | 0.84 |
| mt07aco010c | kg | Acero en barras corrugadas, UNE-EN 10080 B 500 S, elaborado en t (material; 26/03/2014) | 65 | 0.89 | 57.85 |
| mt10haf010nea | m³ | Hormigón HA-25/B/20/IIa, fabricado en central. (material; 02/04/2014) | 1.1 | 57.26 | 62.99 |
| O01OB030ES | h | Oficial 1ª estructurista. | 0.252 | 15.53 | 3.91 |
| O01OB040ES | h | Ayudante estructurista. | 0.252 | 14.78 | 3.72 |
| %0200 | % | Medios auxiliares | 2 % | 129.31 | 2.59 |
|  |  | Total |  |  | 131.9 |

| Medición | Uds. | Largo | Ancho | Alto | Parcial |
|---|---|---|---|---|---|
| Muro 1 V3 | 1 | 5.7 | 0.65 | 0.35 | 1.297 |
| Viga V4 |  |  |  |  |  |
| muros baños | 3 | 2 | 0.7 | 0.35 | 1.470 |
| Pilar 3 y 4 | 3 | 1.2 | 0.7 | 0.35 | 0.882 |
| Arranque escal. | 1 | 2 | 0.7 | 0.35 | 0.490 |
| Viga V5 |  |  |  |  |  |
|  | 1 | 3.9 | 1.15 | 0.5 | 2.243 |
| Total |  |  |  |  | 6.38 |

**002.03** m² ENCOF.MET.ZAP. CORRIDA (21/03/2014)
16.01 m² × 13.13 = 210.21
Montaje de sistema de encofrado recuperable metálico, en zapata corrida de cimentación, formado por paneles metálicos, y posterior desmontaje del sistema de encofrado. Incluso p/p de elementos de sustentación, fijación y acodalamientos necesarios para su estabilidad y aplicación de líquido desencofrante.
Incluye: Replanteo. Montaje del sistema de encofrado. Desmontaje del sistema de encofrado.
Criterio de medición de proyecto: Superficie medida según documentación gráfica de Proyecto.
Criterio de medición de obra: Se medirá la superficie de hormigón en contacto con el encofrado realmente ejecutada según especificaciones de Proyecto.

| Código | Ud | Descripción | Rendimiento | Precio | Importe |
|---|---|---|---|---|---|
| mt08eme050 | m² | Sistema de encofrado formado por paneles metálicos para cimentac (material; 21/03/2014) | 1 | 4.52 | 4.52 |
| mt08eme051a | m | Fleje para encofrado metálico. (material; 21/03/2014) | 0.1 | 0.26 | 0.03 |
| mt08var050 | kg | Alambre galvanizado para atar, de 1,30 mm de diámetro. (material; 26/03/2014) | 0.05 | 1.19 | 0.06 |
| mt08var060 | kg | Puntas de acero de 20x100 mm. (material; 26/03/2014) | 0.1 | 6.26 | 0.63 |
| O01OB030ES | h | Oficial 1ª estructurista. | 0.252 | 15.53 | 3.91 |
| O01OB040ES | h | Ayudante estructurista. | 0.252 | 14.78 | 3.72 |
| %0200 | % | Medios auxiliares | 2 % | 12.87 | 0.26 |
|  |  | Total |  |  | 13.13 |

| Medición | Uds. | Largo | Alto | Parcial |
|---|---|---|---|---|
| Muro 1 V3 | 2 | 5.7 | 0.35 | 3.990 |
| Viga V4 |  |  |  |  |
| muros baños | 6 | 2 | 0.35 | 4.200 |
| Pilar 3 y 4 | 6 | 1.2 | 0.35 | 2.520 |
| Arranque escal. | 2 | 2 | 0.35 | 1.400 |
| Viga V5 |  |  |  |  |
|  | 2 | 3.9 | 0.5 | 3.900 |
| Total |  |  |  | 16.01 |

**002.04** m³ HORM. ZAP. HA-25/B/20/ IIa CIM.V.CAMIÓN (21/03/2014)
85.22 m³ × 115.45 = 9838.65
Formación de zapata de cimentación de hormigón armado, realizada con hormigón HA-25/B/20/IIa fabricado en central, y vertido desde camión, y acero UNE-EN 10080 B 500 S, con una cuantía aproximada de 45 kg/m³. Incluso p/p de separadores, y armaduras de espera del pilar.
Incluye: Replanteo y trazado de las zapatas y de los pilares u otros elementos estructurales que apoyen en las mismas. Colocación de separadores y fijación de las armaduras. Vertido y compactación del hormigón. Coronación y enrase de cimientos. Curado del hormigón.
Criterio de medición de proyecto: Volumen medido sobre las secciones teóricas de la excavación, según documentación gráfica de Proyecto.
Criterio de medición de obra: Se medirá el volumen teórico ejecutado según especificaciones de Proyecto, sin incluir los incrementos por excesos de excavación no autorizados.

| Código | Ud | Descripción | Rendimiento | Precio | Importe |
|---|---|---|---|---|---|
| mt07aco020a | Ud | Separador homologado para cimentaciones. | 8 | 0.12 | 0.96 |
| mt07aco010c | kg | Acero en barras corrugadas, UNE-EN 10080 B 500 S, elaborado en t | 45 | 0.89 | 40.05 |
| mt10haf010nea | m³ | Hormigón HA-25/B/20/IIa, fabricado en central. | 1.1 | 57.26 | 62.99 |
| O01OB030ES | h | Oficial 1ª estructurista. | 0.303 | 15.53 | 4.71 |
| O01OB040ES | h | Ayudante estructurista. | 0.303 | 14.78 | 4.48 |
| %0200 | % | Medios auxiliares | 2 % | 113.19 | 2.26 |
|  |  | Total |  |  | 115.45 |

| Medición | Uds. | Largo | Ancho | Alto | Parcial |
|---|---|---|---|---|---|
| 1 | 1 | 1.8 | 1.8 | 0.7 | 2.268 |
| 2-12-13-14 | 4 | 2.6 | 2.6 | 0.8 | 21.632 |
| 3-4-10 | 3 | 2.4 | 2.4 | 0.8 | 13.824 |
| 11-16-19 | 3 | 1.6 | 1.6 | 0.7 | 5.376 |
| 6-Foso ascensor | 10.75 |  |  | 0.8 | 8.600 |
| 7 | 1 | 3.2 | 3.2 | 0.9 | 9.216 |
| 8-9 | 2 | 2.8 | 2.8 | 0.9 | 14.112 |
| 5-17-18 | 3 | 1.8 | 1.8 | 0.7 | 6.804 |
| 15 | 1 | 2.2 | 2.2 | 0.7 | 3.388 |
| Total |  |  |  |  | 85.22 |

**002.05** m² ENCOF.MET.ZAPATAS (21/03/2014)
71.08 m² × 14.09 = 1001.52
Montaje de sistema de encofrado recuperable metálico, en zapata de cimentación, formado por paneles metálicos, y posterior desmontaje del sistema de encofrado. Incluso p/p de elementos de sustentación, fijación y acodalamientos necesarios para su estabilidad y aplicación de líquido desencofrante.
Incluye: Replanteo. Montaje del sistema de encofrado. Desmontaje del sistema de encofrado.
Criterio de medición de proyecto: Superficie medida según documentación gráfica de Proyecto.
Criterio de medición de obra: Se medirá la superficie de hormigón en contacto con el encofrado realmente ejecutada según especificaciones de Proyecto.

| Código | Ud | Descripción | Rendimiento | Precio | Importe |
|---|---|---|---|---|---|
| mt08eme050 | m² | Sistema de encofrado formado por paneles metálicos para cimentac | 1 | 4.52 | 4.52 |
| mt08eme051a | m | Fleje para encofrado metálico. | 0.1 | 0.26 | 0.03 |
| mt08var050 | kg | Alambre galvanizado para atar, de 1,30 mm de diámetro. | 0.05 | 1.19 | 0.06 |
| mt08var060 | kg | Puntas de acero de 20x100 mm. | 0.1 | 6.26 | 0.63 |
| O01OB030ES | h | Oficial 1ª estructurista. | 0.283 | 15.53 | 4.39 |
| O01OB040ES | h | Ayudante estructurista. | 0.283 | 14.78 | 4.18 |
| %0200 | % | Medios auxiliares | 2 % | 13.81 | 0.28 |
|  |  | Total |  |  | 14.09 |

| Medición | Uds. | Largo | Alto | Parcial |
|---|---|---|---|---|
| 1 | 1 | 3.6 | 0.7 | 2.520 |
| 2-12-13-14 | 4 | 5.2 | 0.8 | 16.640 |
| 3-4-10 | 3 | 4.8 | 0.8 | 11.520 |
| 11-16-19 | 3 | 3.2 | 0.7 | 6.720 |
| 6-Foso ascensor | 10.75 |  | 0.8 | 8.600 |
| 7 | 1 | 6.4 | 0.9 | 5.760 |
| 8-9 | 2 | 5.6 | 0.9 | 10.080 |
| 5-17-18 | 3 | 3.6 | 0.7 | 7.560 |
| 15 | 1 | 2.4 | 0.7 | 1.680 |
| Total |  |  |  | 71.08 |

**002.06** m³ HORM. VIGAS ATADO HA-25/B/20/ IIa CIM.V.CAMIÓN (21/03/2014)
41.71 m³ × 155.31 = 6477.98
Formación de viga de hormigón armado para el atado de la cimentación, realizada con hormigón HA-25/B/20/IIa fabricado en central, y vertido desde camión, y acero UNE-EN 10080 B 500 S, con una cuantía aproximada de 100 kg/m³. Incluso p/p de separadores y pasatubos para paso de instalaciones.
Incluye: Colocación de la armadura con separadores homologados. Colocación de pasatubos. Vertido y compactación del hormigón. Coronación y enrase. Curado del hormigón.
Criterio de medición de proyecto: Volumen medido sobre las secciones teóricas de la excavación, según documentación gráfica de Proyecto.
Criterio de medición de obra: Se medirá el volumen teórico ejecutado según especificaciones de Proyecto, sin incluir los incrementos por excesos de excavación no autorizados.

| Código | Ud | Descripción | Rendimiento | Precio | Importe |
|---|---|---|---|---|---|
| mt07aco020a | Ud | Separador homologado para cimentaciones. | 10 | 0.12 | 1.20 |
| mt07aco010c | kg | Acero en barras corrugadas, UNE-EN 10080 B 500 S, elaborado en t | 100 | 0.89 | 89.00 |
| mt10haf010nea | m³ | Hormigón HA-25/B/20/IIa, fabricado en central. | 1.05 | 57.26 | 60.12 |
| mt11var300 | m | Tubo de PVC liso para pasatubos, varios diámetros. (material; 21/03/2014) | 0.02 | 5.82 | 0.12 |
| O01OB030ES | h | Oficial 1ª estructurista. | 0.06 | 15.53 | 0.93 |
| O01OB040ES | h | Ayudante estructurista. | 0.06 | 14.78 | 0.89 |
| %0200 | % | Medios auxiliares | 2 % | 152.26 | 3.05 |
|  |  | Total |  |  | 155.31 |

| Medición | Uds. | Largo | Ancho | Alto | Parcial |
|---|---|---|---|---|---|
| Viga V1 |  |  |  |  |  |
|  | 1 | 3.4 | 0.35 | 0.35 | 0.417 |
|  | 1 | 4.6 | 0.35 | 0.35 | 0.564 |
| V1- bajo murete z. entrada | 2 | 3 | 0.35 | 0.35 | 0.735 |
| Viga V2 |  |  |  |  |  |
|  | 2 | 6.2 | 0.5 | 0.4 | 2.480 |
|  | 9 | 6.4 | 0.5 | 0.4 | 11.520 |
|  | 4 | 6.6 | 0.5 | 0.4 | 5.280 |
|  | 6 | 8 | 0.5 | 0.4 | 9.600 |
| Murete s/viga atado |  |  |  |  |  |
| Perimetro edificio | 1 | 101 | 0.2 | 0.55 | 11.110 |
| Total |  |  |  |  | 41.71 |

**002.07** m² ENCOF.MET.VIGAS ATADO (21/03/2014)
131.47 m² × 13.41 = 1763.01
Montaje de sistema de encofrado recuperable metálico, en viga para el atado de la cimentación, formado por paneles metálicos, y posterior desmontaje del sistema de encofrado. Incluso p/p de elementos de sustentación, fijación y acodalamientos necesarios para su estabilidad y aplicación de líquido desencofrante.
Incluye: Replanteo. Montaje del sistema de encofrado. Desmontaje del sistema de encofrado.
Criterio de medición de proyecto: Superficie medida según documentación gráfica de Proyecto.
Criterio de medición de obra: Se medirá la superficie de hormigón en contacto con el encofrado realmente ejecutada según especificaciones de Proyecto.

| Código | Ud | Descripción | Rendimiento | Precio | Importe |
|---|---|---|---|---|---|
| mt08eme050 | m² | Sistema de encofrado formado por paneles metálicos para cimentac | 1 | 4.52 | 4.52 |
| mt08eme051a | m | Fleje para encofrado metálico. | 0.1 | 0.26 | 0.03 |
| mt08var050 | kg | Alambre galvanizado para atar, de 1,30 mm de diámetro. | 0.05 | 1.19 | 0.06 |
| mt08var060 | kg | Puntas de acero de 20x100 mm. | 0.1 | 6.26 | 0.63 |
| O01OB030ES | h | Oficial 1ª estructurista. | 0.261 | 15.53 | 4.05 |
| O01OB040ES | h | Ayudante estructurista. | 0.261 | 14.78 | 3.86 |
| %0200 | % | Medios auxiliares | 2 % | 13.15 | 0.26 |
|  |  | Total |  |  | 13.41 |

| Medición | Uds. | Largo | Ancho | Alto | Parcial |
|---|---|---|---|---|---|
| Viga V1 |  |  |  |  |  |
|  | 2 | 3.4 |  | 0.35 | 2.380 |
|  | 2 | 4.6 |  | 0.35 | 3.220 |
| V1- bajo murete z. entrada | 4 | 3 |  | 0.35 | 4.200 |
| Viga V2 |  |  |  |  |  |
|  | 2 | 6.2 |  | 0.4 | 4.960 |
|  | 18 | 6.4 |  | 0.4 | 46.080 |
|  | 8 | 6.6 |  | 0.4 | 21.120 |
|  | 12 | 8 |  | 0.4 | 38.400 |
| Murete s/viga atado |  |  |  |  |  |
| Perimetro edificio | 1 | 101 | 0.2 | 0.55 | 11.110 |
| Total |  |  |  |  | 131.47 |

**002.08** m³ HORM. HRA-25/B/20/IIa FOSO ASCEN. (21/03/2014)
1.38 m³ × 220.42 = 304.18
Formación de foso de ascensor a nivel de cimentación, mediante vaso de hormigón armado, realizado con hormigón HRA-25/B/20/IIa fabricado en central y vertido desde camión, y acero UNE-EN 10080 B 500 S, con una cuantía aproximada de 100 kg/m³. Incluso p/p de refuerzos, zunchos de borde, separadores, armaduras de espera, montaje y desmontaje del sistema de encofrado con paneles metálicos recuperables.
Incluye: Replanteo y trazado de los elementos. Colocación de separadores y fijación de las armaduras. Montaje del sistema de encofrado. Vertido y compactación del hormigón. Desmontaje del sistema de encofrado. Curado del hormigón. Impermeabilización por el exterior de muros y solera, con doble mano de revestimiento elástico a base de mortero impermeabilizante con resinas tipo MAXSEAL FLEX de DRIZORO o similar, con un rendimiento medio de 2 kg/m2., aplicado con brocha o rodillo.
Criterio de medición de proyecto: Volumen medido sobre las secciones teóricas de cálculo, según documentación gráfica de Proyecto.
Criterio de medición de obra: Se medirá el volumen teórico ejecutado según especificaciones de Proyecto.

| Código | Ud | Descripción | Rendimiento | Precio | Importe |
|---|---|---|---|---|---|
| mt08eme050 | m² | Sistema de encofrado formado por paneles metálicos para cimentac | 1.8 | 4.52 | 8.14 |
| mt07aco020a | Ud | Separador homologado para cimentaciones. | 4 | 0.12 | 0.48 |
| mt07aco020d | Ud | Separador homologado para muros. (material; 25/03/2014) | 8 | 0.05 | 0.40 |
| mt07aco010c | kg | Acero en barras corrugadas, UNE-EN 10080 B 500 S, elaborado en t | 100 | 0.89 | 89.00 |
| mt10hes100nea | m³ | Hormigón HRA-25/B/20/IIa, con un porcentaje máximo de áridos rec (material; 25/03/2014) | 1.1 | 60.29 | 66.32 |
| P06SR020 | kg | Mortero c/resinas Maxseal Flex (material; 02/04/2014) | 2 | 18.61 | 37.22 |
| O01OB030ES | h | Oficial 1ª estructurista. | 0.48 | 15.53 | 7.45 |
| O01OB040ES | h | Ayudante estructurista. | 0.48 | 14.78 | 7.09 |
| %0200 | % | Medios auxiliares | 2 % | 216.10 | 4.32 |
|  |  | Total |  |  | 220.42 |

| Medición | Uds. | Largo | Alto | Parcial |
|---|---|---|---|---|
| Foso |  |  |  |  |
| muros (sup.) | 1 | 1.15 | 1.2 | 1.380 |
| Zapata (no se contempla, formada por zapata P-6) |  |  |  |  |
| Total |  |  |  | 1.38 |

**002.09** m2 S-03 - SOL OF HA-25/B/20/IIa B500T S CAS. POLIP. CAVITI C-25 AIS
85.2 m2 × 43.98 = 3747.10
m2 Solera de hormigón armado, HA-25/B/20/IIa N/mm2, elaborado en central, armadura con malla de acero electrosoldada B500T tipo 20-20 r5 con separadores, capa de compresión de 5 cm, sobre casetones de polipropileno reciclado como encofrado no recuperable, de medidas de casetón 75x50x25 cm, ensamblaje hermético sobre casetones, colocados sobre conjunto formado por encachado de piedra, lámina de polietileno y hormigón de limpieza HM-20/P/20 de 10 cm de espesor. pp. de perfil de encofrado perimetral contra vigas. Dejando toda la superficie fratasada y nivelada. Vertido con camión bomba, vibrado y desencofrado. Acabado reglado, dejando la superficie totalmente horizontal, incluso separadores de armaduras para garantizar los recubrimientos mínimos. Realizado todo ello segun EHE y DAU del fabricante.
Criterio de medición de proyecto: Superficie medida según documentación gráfica de Proyecto.
Criterio de medición de obra: Se medirá la superficie realmente ejecutada según especificaciones de Proyecto, deduciendo huecos mayores a 2 m2 (sin deducir la superficie ocupada por pilares situados en su perímetro).

| Código | Ud | Descripción | Rendimiento | Precio | Importe |
|---|---|---|---|---|---|
| O01OA040 | h. | Oficial segunda (mano de obra) | 0.4 | 14.87 | 5.95 |
| O01OA070 | h. | Peón ordinario | 0.4 | 13.74 | 5.50 |
| E04SE090 | m3 | HORMIGÓN HA-25/P/20/I EN SOLERA | 0.1 | 77.82 | 7.78 |
| M01HE010 | h. | Bomb.horm.estacionaria 10-22 m3/h. (maquinaria) | 0.1 | 18.38 | 1.84 |
| mt07ame010d | m² | Malla electrosoldada ME 20x20 Ø 5-5 B 500 T 6x2,20 UNE-EN 10080. (material; 25/03/2014) | 1.1 | 1.37 | 1.51 |
| U08GC080R25 | m2 | Casetones polipropileno reciclado tipo C-25 (14/04/2014) | 1 | 5.2 | 5.20 |
| E04SM010 | m2 | SOLERA HORMIG.HM-20/P/20 e=10cm | 1.05 | 6.84 | 7.18 |
| E04SE010 | m2 | ENCACHADO PIEDRA 40/80 e=20cm | 2 | 4.19 | 8.38 |
| P06SL185 | m2 | Lámina polietileno e=1mm (material; 11/04/2014) | 1.1 | 0.58 | 0.64 |
|  |  | Total |  |  | 43.98 |

| Medición | Uds. | Largo | Parcial |
|---|---|---|---|
| Solera oficinas | 1 | 90 | 90.000 |
| A descontar (hueco ascensor) | -1 | 4.8 | -4.800 |
| Total |  |  | 85.2 |

**002.10** m2 S-02 - SOL NAVE. HA-25/B/20/IIa B500T e=20 cm
424.56 m2 × 46.41 = 19703.83
m2 Solera de hormigón armado, HA-25/B/20/IIa N/mm2, elaborado en central de 20 cm. de espesor, armadura con doble capa de malla de acero electrosoldada B500T tipo 15-15r8 con separadores, colocados sobre conjunto formado por encachado de piedra 40/80 mm. en tongadas de 20 cm con compactación del 100% del P.M según planos de detalles de proyecto., lámina geotexil agujado 130 g/m2, pp. junta de dilatación elastomérica en unión de viga/muro perimetral con solera o colocado alrededor de cualquier elemento que interrumpa la solera (pilares/muros). Dejando toda la superficie fratasada y nivelada. Vertido con camión bomba, vibrado y desencofrado. Acabado reglado, dejando la superficie totalmente horizontal, incluso separadores de armaduras para garantizar los recubrimientos mínimos y compactación previa de la capa de asiento. Como material de acabado se procederá a la aplicación de 2 manos de protector hidrófugo endurecedor invisible a base de siloxanos base disolvente tipo MAXCLEAR HARDENER de DRIZORO o similar (previa limpieza de la supeficie según indicaciones técnicas de la D.F.), con aplicación mediante rodillo de pelo fino o pistola a baja presión, lavado con agua a presión. Realizado todo ello segun EHE y NTE-RSS.
Criterio de medición de proyecto: Superficie medida según documentación gráfica de Proyecto.
Criterio de medición de obra: Se medirá la superficie realmente ejecutada según especificaciones de Proyecto, sin deducir la superficie ocupada por pilares situados dentro de su perímetro.

| Código | Ud | Descripción | Rendimiento | Precio | Importe |
|---|---|---|---|---|---|
| O01OA040 | h. | Oficial segunda | 0.1 | 14.87 | 1.49 |
| O01OA070 | h. | Peón ordinario | 0.1 | 13.74 | 1.37 |
| E04SE090 | m3 | HORMIGÓN HA-25/P/20/I EN SOLERA | 0.21 | 77.82 | 16.34 |
| P03AM040 | m2 | Malla 15x15x8 5,012 kg/m2 | 2.4 | 2.74 | 6.58 |
| M01HE010 | h. | Bomb.horm.estacionaria 10-22 m3/h. | 0.1 | 18.38 | 1.84 |
| E04SE010 | m2 | ENCACHADO PIEDRA 40/80 e=20cm | 4 | 4.19 | 16.76 |
| P08XVC110 | l. | Hidrofugado endurecedor acabado pavi.horm. (material; 07/06/2013) | 0.5 | 1.9 | 0.95 |
| P02EM200 | m2 | Geotextil PP. agujado 130 g/m2 (material) | 1.2 | 0.9 | 1.08 |
|  |  | Total |  |  | 46.41 |

| Medición | Uds. | Largo | Ancho | Parcial |
|---|---|---|---|---|
| Solera naves | 1 | 23.2 | 18.3 | 424.560 |
| Total |  |  |  | 424.56 |

### OBRC03 ESTRUCTURA
Importe: 63151.89

#### 003A ACERO (26/03/2014)
Importe: 95.68

**003A.01** kg ACERO S275JR EN PILARES (26/03/2014)
52 kg × 1.84 = 95.68
Suministro y montaje de acero UNE-EN 10025 S275JR, en pilares, con piezas simples de perfiles laminados en caliente de las series Hot Finished SHS, con uniones soldadas en obra. Trabajado y montado en taller, con preparación de superficies en grado SA21/2 según UNE-EN ISO 8501-1 y aplicación posterior de dos manos de imprimación con un espesor mínimo de película seca de 30 micras por mano, excepto en la zona en que deban realizarse soldaduras en obra, en una distancia de 100 mm desde el borde de la soldadura. Incluso p/p de preparación de bordes, soldaduras, cortes, piezas especiales, placas de arranque y transición de pilar inferior a superior, mortero sin retracción para retacado de placas, despuntes y reparación en obra de cuantos retoques y/o desperfectos se originen por razones de transporte, manipulación o montaje, con el mismo grado de preparación de superficies e imprimación.
Incluye: Limpieza y preparación del plano de apoyo. Replanteo y marcado de los ejes. Colocación y fijación provisional del soporte. Aplomado y nivelación. Ejecución de las uniones. Reparación de defectos superficiales.
Criterio de medición de proyecto: Peso nominal medido según documentación gráfica de Proyecto.
Criterio de medición de obra: Se determinará, a partir del peso obtenido en báscula oficial de las unidades llegadas a obra, el peso de las unidades realmente ejecutadas según especificaciones de Proyecto.

| Código | Ud | Descripción | Rendimiento | Precio | Importe |
|---|---|---|---|---|---|
| mt07ala010h | kg | Acero laminado UNE-EN 10025 S275JR, en perfiles laminados en cal (material; 26/03/2014) | 1.05 | 0.89 | 0.93 |
| mt27pfi010 | l | Imprimación de secado rápido, formulada con resinas alquídicas m (material; 26/03/2014) | 0.05 | 4.3 | 0.22 |
| mq08sol020 | h | Equipo y elementos auxiliares para soldadura eléctrica. (maquinaria; 26/03/2014) | 0.016 | 2.77 | 0.04 |
| O01OB030ME | h | Oficial 1ª montador de estructura metálica. (mano de obra; 26/03/2014) | 0.02 | 15.53 | 0.31 |
| O01OB040ME | h | Ayudante montador de estructura metálica. (mano de obra; 26/03/2014) | 0.02 | 14.78 | 0.30 |
| %0200 | % | Medios auxiliares | 2 % | 1.80 | 0.04 |
|  |  | Total |  |  | 1.84 |

| Medición | Uds. | Largo | Parcial |
|---|---|---|---|
| 20 | 1 | 52 | 52.000 |
| Total |  |  | 52 |

#### 003B HORMIGÓN ARMADO
Importe: 63056.21

**003B.01** m³ PILAR H.A. PREFABRICADO 40x40cm.h<=4,00m
0.48 m³ × 446.22 = 214.19
Formación de pilar prefabricado cuadrado de hormigón armado, realizado con hormigón HA-40/B/20/IIa y acero UNE-EN 10080 B 500 S, con una cuantía según planos y altura inferior a 4 metros. Transporte y Montaje del pilar con ayuda de grúa automóvil para montaje. Incluso p/p de ménsulas según planos de proyecto.
Incluye: Replanteo. Vertido de Sika grout o similar en vainas fijasdas en cimentación. Reparación de defectos superficiales.
Criterio de medición de proyecto: Volumen medido según documentación gráfica de Proyecto.
Criterio de medición de obra: Se medirá el volumen realmente ejecutado según especificaciones de Proyecto.

| Código | Ud | Descripción | Rendimiento | Precio | Importe |
|---|---|---|---|---|---|
| mt07aco020b | Ud | Separador homologado para pilares. (material; 26/03/2014) | 12 | 0.05 | 0.60 |
| mt07aco010c | kg | Acero en barras corrugadas, UNE-EN 10080 B 500 S, elaborado en t | 180 | 0.89 | 160.20 |
| mt08eup010a | m² | Sistema de encofrado para pilares de hormigón armado de sección (material; 14/04/2014) | 13.379 | 10.74 | 143.69 |
| mt10haf010nFa | m³ | Hormigón HA-40/B/20/IIa, fabricado en central. (material; 14/04/2014) | 1.05 | 111.9 | 117.50 |
| M02GE030 | h. | Grúa telescópica autoprop. 40 t. (maquinaria) | 0.06 | 70.72 | 4.24 |
| O01OB030ES | h | Oficial 1ª estructurista. | 0.371 | 15.53 | 5.76 |
| O01OB040ES | h | Ayudante estructurista. | 0.371 | 14.78 | 5.48 |
| %0200 | % | Medios auxiliares | 2 % | 437.47 | 8.75 |
|  |  | Total |  |  | 446.22 |

| Medición | Uds. | Largo | Ancho | Alto | Parcial |
|---|---|---|---|---|---|
|  | 1 | 3 | 0.4 | 0.4 | 0.480 |
| Total |  |  |  |  | 0.48 |

**003B.02** m³ PILAR H.A. PREFABRICADO 40x40cm.h<=6,00m
3.84 m³ × 446.22 = 1713.48
Formación de pilar prefabricado cuadrado de hormigón armado, realizado con hormigón HA-40/B/20/IIa y acero UNE-EN 10080 B 500 S, con una cuantía según planos y altura inferior a 7 metros. Transporte y Montaje del pilar con ayuda de grúa automóvil para montaje. Incluso p/p de ménsulas según planos de proyecto.
Incluye: Replanteo. Vertido de Sika grout o similar fijasdas en cimentación. Reparación de defectos superficiales.
Criterio de medición de proyecto: Volumen medido según documentación gráfica de Proyecto.
Criterio de medición de obra: Se medirá el volumen realmente ejecutado según especificaciones de Proyecto.

| Código | Ud | Descripción | Rendimiento | Precio | Importe |
|---|---|---|---|---|---|
| mt07aco020b | Ud | Separador homologado para pilares. | 12 | 0.05 | 0.60 |
| mt07aco010c | kg | Acero en barras corrugadas, UNE-EN 10080 B 500 S, elaborado en t | 180 | 0.89 | 160.20 |
| mt08eup010a | m² | Sistema de encofrado para pilares de hormigón armado de sección | 13.379 | 10.74 | 143.69 |
| mt10haf010nFa | m³ | Hormigón HA-40/B/20/IIa, fabricado en central. | 1.05 | 111.9 | 117.50 |
| M02GE030 | h. | Grúa telescópica autoprop. 40 t. | 0.06 | 70.72 | 4.24 |
| O01OB030ES | h | Oficial 1ª estructurista. | 0.371 | 15.53 | 5.76 |
| O01OB040ES | h | Ayudante estructurista. | 0.371 | 14.78 | 5.48 |
| %0200 | % | Medios auxiliares | 2 % | 437.47 | 8.75 |
|  |  | Total |  |  | 446.22 |

| Medición | Uds. | Largo | Ancho | Alto | Parcial |
|---|---|---|---|---|---|
|  | 4 | 6 | 0.4 | 0.4 | 3.840 |
| Total |  |  |  |  | 3.84 |

**003B.03** m³ PILAR H.A. PREFABRICADO 40x40 cm h<10m
21.06 m³ × 446.22 = 9397.39
Formación de pilar prefabricado cuadrado de hormigón armado, realizado con hormigón HA-40/B/20/IIa y acero UNE-EN 10080 B 500 S, con una cuantía según planos y altura inferior a 10 metros. Transporte y Montaje del pilar con ayuda de grúa automóvil para montaje. Incluso p/p de ménsulas.
Incluye: Replanteo. Vertido de Sika grout o similar en vainas fijasdas en cimentación. Reparación de defectos superficiales.
Criterio de medición de proyecto: Volumen medido según documentación gráfica de Proyecto.
Criterio de medición de obra: Se medirá el volumen realmente ejecutado según especificaciones de Proyecto.

| Código | Ud | Descripción | Rendimiento | Precio | Importe |
|---|---|---|---|---|---|
| mt07aco020b | Ud | Separador homologado para pilares. | 12 | 0.05 | 0.60 |
| mt07aco010c | kg | Acero en barras corrugadas, UNE-EN 10080 B 500 S, elaborado en t | 180 | 0.89 | 160.20 |
| mt08eup010a | m² | Sistema de encofrado para pilares de hormigón armado de sección | 13.379 | 10.74 | 143.69 |
| mt10haf010nFa | m³ | Hormigón HA-40/B/20/IIa, fabricado en central. | 1.05 | 111.9 | 117.50 |
| M02GE030 | h. | Grúa telescópica autoprop. 40 t. | 0.06 | 70.72 | 4.24 |
| O01OB030ES | h | Oficial 1ª estructurista. | 0.371 | 15.53 | 5.76 |
| O01OB040ES | h | Ayudante estructurista. | 0.371 | 14.78 | 5.48 |
| %0200 | % | Medios auxiliares | 2 % | 437.47 | 8.75 |
|  |  | Total |  |  | 446.22 |

| Medición | Uds. | Largo | Ancho | Alto | Parcial |
|---|---|---|---|---|---|
|  | 14 | 9.4 | 0.4 | 0.4 | 21.056 |
| Total |  |  |  |  | 21.06 |

**003B.04** m³ VIGA H.P. SECCIÓN VARIABLE (26/03/2014)
39.28 m³ × 290.74 = 11420.27
Viga prefabricada de hormigón Pretensado, realizada con hormigón HP-4, y acero UNE-EN 10080 B 500 S, cuantía y aramduras según planos; montaje y transporte a obra.
Incluye: Replanteo. Colocación de las vigas sobre neoprenos situados en las ménsulas de pilares. Vertido del mortero Sika Grout o similar en las vainas de los extremos del sistema de encofrado. Reparación de defectos superficiales.
Incluye parte proporcional de la armadura pasiva en cara superior de viga y armadurra de negativos.
Criterio de medición de proyecto: Volumen medido según documentación gráfica de Proyecto.
Criterio de medición de obra: Se medirá el volumen realmente ejecutado según especificaciones de Proyecto.

| Código | Ud | Descripción | Rendimiento | Precio | Importe |
|---|---|---|---|---|---|
| mt08eva010c | m² | Sistema de encofrado recuperable para la ejecución de vigas de h (material; 26/03/2014) | 1.769 | 20.95 | 37.06 |
| mt08eft010a | m² | Tablero aglomerado hidrófugo, de 19 mm de espesor. (material; 26/03/2014) | 4.169 | 6.67 | 27.81 |
| mt08var050 | kg | Alambre galvanizado para atar, de 1,30 mm de diámetro. | 0.033 | 1.19 | 0.04 |
| mt08var060 | kg | Puntas de acero de 20x100 mm. | 0.167 | 6.26 | 1.05 |
| mt07aco020c | Ud | Separador homologado para vigas. (material; 26/03/2014) | 4 | 0.07 | 0.28 |
| mt07aco010c | kg | Acero en barras corrugadas, UNE-EN 10080 B 500 S, elaborado en t | 150 | 0.89 | 133.50 |
| mt10haf010nna | m³ | Hormigón HA-30/B/12/IIa, fabricado en central. (material; 03/04/2014) | 1.05 | 64.01 | 67.21 |
| O01OB030ES | h | Oficial 1ª estructurista. | 0.597 | 15.53 | 9.27 |
| O01OB040ES | h | Ayudante estructurista. | 0.597 | 14.78 | 8.82 |
| %0200 | % | Medios auxiliares | 2 % | 285.04 | 5.70 |
|  |  | Total |  |  | 290.74 |

| Medición | Uds. | Largo | Ancho | Alto | Parcial |
|---|---|---|---|---|---|
| Planta 1º |  |  |  |  |  |
|  | 1 | 33 | 0.4 | 0.4 | 5.280 |
| Planta 2º |  |  |  |  |  |
|  | 1 | 44.4 | 0.4 | 0.4 | 7.104 |
|  | 1 | 64.8 | 0.4 | 0.5 | 12.960 |
| Planta 3º |  |  |  |  |  |
|  | 1 | 68.54 | 0.4 | 0.4 | 10.966 |
| Sustituir VR 40-40 tipo 5 por vigas in situ ( A descontar) | -1 | 30.2 | 0.4 | 0.4 | -4.832 |
|  | 1 | 38.98 | 0.4 | 0.5 | 7.796 |
| Total |  |  |  |  | 39.28 |

**003B.05** m² HA-30/B/12 E.METALICO LOSAS e=20cm (26/03/2014)
90.19 m² × 66.86 = 6030.10
Formación de losa maciza de hormigón armado, horizontal, con altura libre de planta de entre 3 y 4 m, canto 20 cm, realizada con hormigón HA-30/B/12/IIa fabricado en central y vertido con cubilote, y acero UNE-EN 10080 B 500 S, con una cuantía según planos de proyecto; montaje y desmontaje del sistema de encofrado continuo con puntales, sopandas metálicas y superficie encofrante de madera tratada reforzada con varillas y perfiles. Incluso p/p de nervios y zunchos perimetrales de planta y huecos. Sin incluir repercusión de pilares.
Incluye: Replanteo del sistema de encofrado. Montaje del sistema de encofrado. Replanteo de la geometría de la planta sobre el encofrado. Colocación de armaduras con separadores homologados. Vertido y compactación del hormigón. Regleado y nivelación de la capa de compresión. Curado del hormigón. Desmontaje del sistema de encofrado. Reparación de defectos superficiales.
Criterio de medición de proyecto: Superficie medida en verdadera magnitud desde las caras exteriores de los zunchos del perímetro, según documentación gráfica de Proyecto, deduciendo los huecos de superficie mayor de 6 m².
Criterio de medición de obra: Se medirá, en verdadera magnitud, desde las caras exteriores de los zunchos del perímetro, la superficie realmente ejecutada según especificaciones de Proyecto, deduciendo los huecos de superficie mayor de 6 m².

| Código | Ud | Descripción | Rendimiento | Precio | Importe |
|---|---|---|---|---|---|
| mt08efl010c | m² | Sistema de encofrado continuo para losa de hormigón armado, entr (material; 26/03/2014) | 1.1 | 14.02 | 15.42 |
| mt08eft010a | m² | Tablero aglomerado hidrófugo, de 19 mm de espesor. | 0.11 | 6.67 | 0.73 |
| mt08var050 | kg | Alambre galvanizado para atar, de 1,30 mm de diámetro. | 0.005 | 1.19 | 0.01 |
| mt08var060 | kg | Puntas de acero de 20x100 mm. | 0.004 | 6.26 | 0.03 |
| mt07aco020i | Ud | Separador homologado para losas macizas. (material; 26/03/2014) | 3 | 0.07 | 0.21 |
| mt07aco010c | kg | Acero en barras corrugadas, UNE-EN 10080 B 500 S, elaborado en t | 23.747 | 0.89 | 21.13 |
| mt10haf010nna | m³ | Hormigón HA-30/B/12/IIa, fabricado en central. | 0.21 | 64.01 | 13.44 |
| mo041 | h | Oficial 1ª estructurista. (mano de obra; 26/03/2014) | 0.481 | 15.53 | 7.47 |
| mo085 | h | Ayudante estructurista. (mano de obra; 26/03/2014) | 0.481 | 14.78 | 7.11 |
| %0200 | % | Medios auxiliares | 2 % | 65.55 | 1.31 |
|  |  | Total |  |  | 66.86 |

| Medición | Uds. | Largo | Parcial |
|---|---|---|---|
| Planta 1º | 1 | 24.7 | 24.700 |
| Planta 2ª | 1 | 28.37 | 28.370 |
| Techo Planta 2ª | 1 | 37.12 | 37.120 |
| Total |  |  | 90.19 |

**003B.06** m² HA-30/B/12 E.METALICO LOSAS e=12cm (26/03/2014)
15.3 m² × 52.15 = 797.90
Formación de losa maciza de hormigón armado, horizontal, con altura libre de planta de entre 3 y 4 m, canto 12 cm, realizada con hormigón HA-30/B/20/IIa fabricado en central y vertido con cubilote, y acero UNE-EN 10080 B 500 S, con una cuantía aproximada de 14 kg/m²; montaje y desmontaje del sistema de encofrado continuo con puntales, sopandas metálicas y superficie encofrante de madera tratada reforzada con varillas y perfiles. Incluso p/p de nervios y zunchos perimetrales de planta y huecos. Sin incluir repercusión de pilares.
Incluye: Replanteo del sistema de encofrado. Montaje del sistema de encofrado. Replanteo de la geometría de la planta sobre el encofrado. Colocación de armaduras con separadores homologados. Vertido y compactación del hormigón. Regleado y nivelación de la capa de compresión. Curado del hormigón. Desmontaje del sistema de encofrado. Reparación de defectos superficiales.
Criterio de medición de proyecto: Superficie medida en verdadera magnitud desde las caras exteriores de los zunchos del perímetro, según documentación gráfica de Proyecto, deduciendo los huecos de superficie mayor de 6 m².
Criterio de medición de obra: Se medirá, en verdadera magnitud, desde las caras exteriores de los zunchos del perímetro, la superficie realmente ejecutada según especificaciones de Proyecto, deduciendo los huecos de superficie mayor de 6 m².

| Código | Ud | Descripción | Rendimiento | Precio | Importe |
|---|---|---|---|---|---|
| mt08efl010c | m² | Sistema de encofrado continuo para losa de hormigón armado, entr | 1.1 | 14.02 | 15.42 |
| mt08eft010a | m² | Tablero aglomerado hidrófugo, de 19 mm de espesor. | 0.08 | 6.67 | 0.53 |
| mt08var050 | kg | Alambre galvanizado para atar, de 1,30 mm de diámetro. | 0.004 | 1.19 | 0.00 |
| mt08var060 | kg | Puntas de acero de 20x100 mm. | 0.003 | 6.26 | 0.02 |
| mt07aco020i | Ud | Separador homologado para losas macizas. | 3 | 0.07 | 0.21 |
| mt07aco010c | kg | Acero en barras corrugadas, UNE-EN 10080 B 500 S, elaborado en t | 14.019 | 0.89 | 12.48 |
| mt10haf010nna | m³ | Hormigón HA-30/B/12/IIa, fabricado en central. | 0.126 | 64.01 | 8.07 |
| mo041 | h | Oficial 1ª estructurista. | 0.475 | 15.53 | 7.38 |
| mo085 | h | Ayudante estructurista. | 0.475 | 14.78 | 7.02 |
| %0200 | % | Medios auxiliares | 2 % | 51.13 | 1.02 |
|  |  | Total |  |  | 52.15 |

| Medición | Uds. | Largo | Parcial |
|---|---|---|---|
| Aseos Naves | 3 | 5.1 | 15.300 |
| Total |  |  | 15.3 |

**003B.07** m² HA-30/B/12 E.METALICO LOSAS e=15cm (26/03/2014)
38.38 m² × 58.44 = 2242.93
Formación de losa maciza de hormigón armado, horizontal, con altura libre de planta de entre 3 y 4 m, canto 15 cm, realizada con hormigón HA-30/B/20/IIa fabricado en central y vertido con cubilote, y acero UNE-EN 10080 B 500 S, con una cuantía aproximada de 18,6 kg/m²; montaje y desmontaje del sistema de encofrado continuo con puntales, sopandas metálicas y superficie encofrante de madera tratada reforzada con varillas y perfiles. Incluso p/p de nervios y zunchos perimetrales de planta y huecos. Sin incluir repercusión de pilares.
Incluye: Replanteo del sistema de encofrado. Montaje del sistema de encofrado. Replanteo de la geometría de la planta sobre el encofrado. Colocación de armaduras con separadores homologados. Vertido y compactación del hormigón. Regleado y nivelación de la capa de compresión. Curado del hormigón. Desmontaje del sistema de encofrado. Reparación de defectos superficiales.
Criterio de medición de proyecto: Superficie medida en verdadera magnitud desde las caras exteriores de los zunchos del perímetro, según documentación gráfica de Proyecto, deduciendo los huecos de superficie mayor de 6 m².
Criterio de medición de obra: Se medirá, en verdadera magnitud, desde las caras exteriores de los zunchos del perímetro, la superficie realmente ejecutada según especificaciones de Proyecto, deduciendo los huecos de superficie mayor de 6 m².

| Código | Ud | Descripción | Rendimiento | Precio | Importe |
|---|---|---|---|---|---|
| mt08efl010c | m² | Sistema de encofrado continuo para losa de hormigón armado, entr | 1.1 | 14.02 | 15.42 |
| mt08eft010a | m² | Tablero aglomerado hidrófugo, de 19 mm de espesor. | 0.069 | 6.67 | 0.46 |
| mt08var050 | kg | Alambre galvanizado para atar, de 1,30 mm de diámetro. | 0.004 | 1.19 | 0.00 |
| mt08var060 | kg | Puntas de acero de 20x100 mm. | 0.003 | 6.26 | 0.02 |
| mt07aco020i | Ud | Separador homologado para losas macizas. | 3 | 0.07 | 0.21 |
| mt07aco010c | kg | Acero en barras corrugadas, UNE-EN 10080 B 500 S, elaborado en t | 18.642 | 0.89 | 16.59 |
| mt10haf010nna | m³ | Hormigón HA-30/B/12/IIa, fabricado en central. | 0.158 | 64.01 | 10.11 |
| mo041 | h | Oficial 1ª estructurista. | 0.478 | 15.53 | 7.42 |
| mo085 | h | Ayudante estructurista. | 0.478 | 14.78 | 7.06 |
| %0200 | % | Medios auxiliares | 2 % | 57.29 | 1.15 |
|  |  | Total |  |  | 58.44 |

| Medición | Uds. | Largo | Parcial |
|---|---|---|---|
| Planta 1º | 1 | 38.38 | 38.380 |
| Total |  |  | 38.38 |

**003B.08** m² FORJ.PLACA ALVEOLAR HUECA c=15+5cm
711.04 m² × 39.85 = 28334.94
Forjado unidireccional de losa hueca pretensada, horizontal, autoportante, canto 20 = 15+5 cm, con transporte y montaje, y vertido de capa de compresión de 5 cm, y acero UNE-EN 10080 B 500 S con una cuantía total según planos, malla electrosoldada ME 20x20 Ø 5-5 B 500 T 6x2,20 UNE-EN 10080, en capa de compresión.
Incluye: Parte proporcional de relleno superior de vigas prefabricadas y vigas in situ.
Incluye: Replanteo del sistema. Montaje del sistema de forjado. Colocación de banda de neopreno de 50x5 mm. Colocación de las armaduras. Vertido de hormigón tipo HA/25/B/12/IIa mediante camión bomba i/ compactación. Regleado y nivelación de la capa de compresión. Curado del hormigón. Montaje y Desmontaje del sistema de encofrado perimetral. Reparación de defectos superficiales.
Criterio de medición de proyecto: Superficie medida en verdadera magnitud desde las caras exteriores de los zunchos no estructurales, según documentación gráfica de Proyecto.
Criterio de medición de obra: Se medirá, en verdadera magnitud, desde las caras exteriores de los zunchos no estructurales, la superficie realmente ejecutada según especificaciones de Proyecto. Se consideran incluidos todos los elementos integrantes de la estructura señalados en los planos y detalles del Proyecto.

| Código | Ud | Descripción | Rendimiento | Precio | Importe |
|---|---|---|---|---|---|
| P03EF010 | m2 | P.alv.ali.I c=15+5.L=>6 m., según UNE-EN 150 (material; 14/04/2014) | 1 | 19.23 | 19.23 |
| mt07aco010c | kg | Acero en barras corrugadas, UNE-EN 10080 B 500 S, elaborado en t | 3 | 0.89 | 2.67 |
| mt07ame010d | m² | Malla electrosoldada ME 20x20 Ø 5-5 B 500 T 6x2,20 UNE-EN 10080. | 1.1 | 1.37 | 1.51 |
| mt10haf010nba | m³ | Hormigón HA-25/B/12/IIa, fabricado en central. (material; 25/03/2014) | 0.15 | 67.93 | 10.19 |
| M01HE010 | h. | Bomb.horm.estacionaria 10-22 m3/h. | 0.05 | 18.38 | 0.92 |
| O01OB030ES | h | Oficial 1ª estructurista. | 0.15 | 15.53 | 2.33 |
| O01OB040ES | h | Ayudante estructurista. | 0.15 | 14.78 | 2.22 |
| %0200 | % | Medios auxiliares | 2 % | 39.07 | 0.78 |
|  |  | Total |  |  | 39.85 |

| Medición | Uds. | Parcial |
|---|---|---|
| Planta 1ª | 39.68 | 39.680 |
| Planta 2ª | 426.88 | 426.880 |
| Planta 3ª | 244.48 | 244.480 |
| Total |  | 711.04 |

**003B.09** m² LOSA ESC. HORM. ARM. e=20 cm, C/PELDAÑEADO (25/03/2014)
24.6 m² × 118.09 = 2905.01
Formación de losa de escalera de hormigón armado de 20 cm de espesor, con peldañeado de hormigón según planos de proyecto y detalles aportados por la D.F.; realizada con hormigón HA-30/P/12/IIa fabricado en central, y vertido con cubilote, y acero UNE-EN 10080 B 500 S. Incluso p/p de replanteo, montaje y desmontaje de sistema de encofrado recuperable con puntales, sopandas y tablones de madera y tableros fenólicos en zona de acabados vistos, disposición de berenjenos de PVC en zonas de aristas vivas (unión tabica-huella).
Incluye: Replanteo y marcado de niveles de plantas y rellanos. Montaje del sistema de encofrado. Colocación de las armaduras con separadores homologados. Vertido y compactación del hormigón. Curado del hormigón. Desmontaje del sistema de encofrado. Reparación de defectos superficiales.
Criterio de medición de proyecto: Superficie medida por su intradós en verdadera magnitud, según documentación gráfica de Proyecto.
Criterio de medición de obra: Se medirá, por el intradós, la superficie realmente ejecutada según especificaciones de Proyecto.

| Código | Ud | Descripción | Rendimiento | Precio | Importe |
|---|---|---|---|---|---|
| mt08eve010 | m² | Sistema de encofrado para losas inclinadas de escalera de hormig (material; 25/03/2014) | 1.4 | 28.65 | 40.11 |
| mt08eve020 | m² | Sistema de encofrado para formación de peldañeado en losas incli (material; 25/03/2014) | 0.9 | 15.57 | 14.01 |
| mt07aco020f | Ud | Separador homologado para losas de escalera. (material; 25/03/2014) | 3 | 0.07 | 0.21 |
| mt07aco010c | kg | Acero en barras corrugadas, UNE-EN 10080 B 500 S, elaborado en t | 25 | 0.89 | 22.25 |
| mt10haf010nca | m³ | Hormigón HA-30/P/12/IIa, fabricado en central. (material; 03/04/2014) | 0.294 | 64.01 | 18.82 |
| mo041 | h | Oficial 1ª estructurista. | 0.672 | 15.53 | 10.44 |
| mo085 | h | Ayudante estructurista. | 0.672 | 14.78 | 9.93 |
| %0200 | % | Medios auxiliares | 2 % | 115.77 | 2.32 |
|  |  | Total |  |  | 118.09 |

| Medición | Uds. | Largo | Ancho | Parcial |
|---|---|---|---|---|
|  | 1 | 20.5 | 1.2 | 24.600 |
| Total |  |  |  | 24.6 |

### OBRC04 FACHADAS Y CERRAMIENTOS (21/02/2007)
Importe: 68940.63

**004.01** m² FÁB.BLOQ.HORMIG.GRIS 40x20x20 cm
1 m² × 30.29 = 30.29
Fábrica de bloques huecos de hormigón gris estándar de 40x20x20 cm. para revestir, recibidos con mortero de cemento CEM II/B-M 32,5 N y arena de río M-5, rellenos de hormigón de 330 kg. de cemento/m3. de dosificación y y armadura de acero galvanizado, en forma de cercha y recubrimiento de resina epoxi, Murfor® RND.5/E-150 cada 2 hiladas, i/p.p. de formación de dinteles, zunchos, jambas, ejecución de encuentros, piezas especiales, roturas, replanteo, nivelación, aplomado, rejuntado, limpieza y medios auxiliares, s/NTE-FFB-6 y CTE-SE-F, medida deduciendo huecos superiores a 1 m2.

| Código | Ud | Descripción | Rendimiento | Precio | Importe |
|---|---|---|---|---|---|
| O01OA160 | h. | Cuadrilla H (mano de obra) | 0.3 | 30.14 | 9.04 |
| P01BG070 | ud | Bloque hormigón gris 40x20x20 (material; 15/04/2014) | 13 | 0.68 | 8.84 |
| P01MC040 | m3 | Mortero cem. gris II/B-M 32,5 M-5/CEM (material) | 0.024 | 58.95 | 1.41 |
| A03H090 | m3 | HORM. DOSIF. 330 kg /CEMENTO Tmáx.20 (material) | 0.02 | 67.2 | 1.34 |
| ARMURFOR | ud | Armad. Murfor RND.5/E-150 3,05m (material; 04/04/2014) | 1.38 | 6.98 | 9.63 |
| PEMAT021 | ud | Pequeño material fabrica (material; 15/04/2014) | 1 | 0.03 | 0.03 |
|  |  | Total |  |  | 30.29 |

Claves: estándar, fábrica, hueco, hormigón, gris, revestir, cemento, areno, río, relleno, mortero, junta, dosificación, pieza, dintel, bloque, medio, ejecución, especial, rotura, replanteo, nivel, auxiliar, limpieza, norma, armadura, zuncho

**004.02** m² MURO BLOQ. HORM. ARMADO 40x20x15 (21/02/2007)
174.75 m² × 44.55 = 7785.11
Fábrica de bloques huecos de hormigón gris estándar de 40x20x15 cm. para revestir, recibidos con mortero de cemento CEM II/B-M 32,5 N y arena de río M-5, armadura y rellenos de hormigón de 365 kg. de cemento/m3. de dosificación según planos de estructura i/vertido, vibrado, rejuntado, p.p. de formación de dinteles, zunchos, jambas, ejecución de encuentros, piezas especiales, roturas, replanteo, nivelación, aplomado, limpieza y medios auxiliares, s/NTE-FFB-11 y CTE-SE-F, medida deduciendo huecos superiores a 1 m2.

| Código | Ud | Descripción | Rendimiento | Precio | Importe |
|---|---|---|---|---|---|
| O01OA160 | h. | Cuadrilla H | 0.45 | 30.14 | 13.56 |
| P01BG060 | ud | Bloque hormigón gris 40x20x15 (material) | 13 | 0.61 | 7.93 |
| P01MC040 | m3 | Mortero cem. gris II/B-M 32,5 M-5/CEM | 0.032 | 58.95 | 1.89 |
| A03H110 | m3 | HORM. DOSIF. 365 kg /CEMENTO Tmáx.20 (material) | 0.18 | 70.48 | 12.69 |
| P03ACC010 | kg | Acero corrugado B 500 S/SD 6 mm (material; 21/02/2007) | 6 | 0.64 | 3.84 |
| P03ACC030 | kg | Acero corrugado B 500 S/SD 10 mm (material; 21/02/2007) | 4 | 0.61 | 2.44 |
| P03ACC040 | kg | Acero corrugado B 500 S/SD 12 mm (material; 21/02/2007) | 3.73 | 0.59 | 2.20 |
|  |  | Total |  |  | 44.55 |

Claves: acero, hueco, gris, estándar, revestir, mortero, cemento, río, armadura, bloque, vibración, fábrica, hormigón, redondo, vertical, pieza, areno, auxiliar, horizontal, dosificación, junta, dintel, zuncho, especial, rotura, replanteo, nivel, limpieza, medio, relleno, ejecución

| Medición | Uds. | Largo | Alto | Parcial |
|---|---|---|---|---|
| Pergola | 1 | 5 | 2.7 | 13.500 |
| Zona ascensor | 1 | 5.6 | 10.5 | 58.800 |
|  | 2 | 2.1 | 10.5 | 44.100 |
| Zona escaleras | 2 | 1.2 | 6.95 | 16.680 |
| Nave 1-aseos | 1 | 1.93 | 2.55 | 4.922 |
|  | 1 | 1.83 | 2.55 | 4.667 |
|  | 1 | 1.62 | 2.55 | 4.131 |
| Nave 2-aseos | 1 | 1.93 | 2.55 | 4.922 |
|  | 1 | 1.83 | 2.55 | 4.667 |
|  | 1 | 1.62 | 2.55 | 4.131 |
| Nave 3-aseos | 1 | 2.14 | 2.55 | 5.457 |
|  | 1 | 1.82 | 2.55 | 4.641 |
|  | 1 | 1.62 | 2.55 | 4.131 |
| Total |  |  |  | 174.75 |

**004.03** m² MURO BLOQ. HORM. ARMADO 40x20x20 (21/02/2007)
2.95 m² × 46.82 = 138.12
Fábrica de bloques huecos de hormigón gris estándar de 40x20x20 cm. para revestir, recibidos con mortero de cemento CEM II/B-M 32,5 N y arena de río M-5, armadura y rellenos de hormigón de 365 kg. de cemento/m3. de dosificación según planos de estructura . de dosificación, i/vertido, vibrado, rejuntado, p.p. de formación de dinteles, zunchos, jambas, ejecución de encuentros, piezas especiales, roturas, replanteo, nivelación, aplomado, limpieza y medios auxiliares, s/NTE-FFB-11 y CTE-SE-F, medida deduciendo huecos superiores a 1 m2.

| Código | Ud | Descripción | Rendimiento | Precio | Importe |
|---|---|---|---|---|---|
| O01OA160 | h. | Cuadrilla H | 0.45 | 30.14 | 13.56 |
| P01BG079 | ud | Bloque hgón. gris 40x20x20 esp.mur.arm. (material) | 13 | 1.08 | 14.04 |
| P01MC040 | m3 | Mortero cem. gris II/B-M 32,5 M-5/CEM | 0.032 | 58.95 | 1.89 |
| P03ACC010 | kg | Acero corrugado B 500 S/SD 6 mm | 3 | 0.64 | 1.92 |
| P03ACC030 | kg | Acero corrugado B 500 S/SD 10 mm | 3.5 | 0.61 | 2.14 |
| P03ACC040 | kg | Acero corrugado B 500 S/SD 12 mm | 3.73 | 0.59 | 2.20 |
| A03H110 | m3 | HORM. DOSIF. 365 kg /CEMENTO Tmáx.20 | 0.157 | 70.48 | 11.07 |
|  |  | Total |  |  | 46.82 |

Claves: acero, hueco, gris, estándar, revestir, mortero, cemento, río, armadura, bloque, vibración, fábrica, hormigón, redondo, vertical, pieza, areno, auxiliar, horizontal, dosificación, junta, dintel, zuncho, especial, rotura, replanteo, nivel, limpieza, medio, relleno, ejecución

| Medición | Uds. | Largo | Alto | Parcial |
|---|---|---|---|---|
| Altillo | 1 | 2.5 | 1.18 | 2.950 |
| Total |  |  |  | 2.95 |

**004.04** m² FÁB. LADRILLO PERFORADO 10 cm. 1/2 pié (21/02/2007)
350.69 m² × 16.15 = 5663.64
M2. Fábrica de 1/2 pie de espesor de ladrillo perforado de 24x12x10 cm., sentado con mortero de cemento CEM II/A-P 32,5 R y arena de río M7,5 según UNE-EN 998-2, para posteríor terminación. Se dispondran, en zona de petos arranques verticales formada por 1 redondo de acero B 500 S, de D=10 cada 30 cm y armadura horizontal de 2 redondos de D=8 cada tres filas de ladrillo i/p.p. de roturas, replanteo, aplomado, nivelación, humedecido de piezas, dinteles, encuentro con pilares, formación de esquinas, petos de cubierta y colocación a restregón según CTE/ DB-SE-F.

| Código | Ud | Descripción | Rendimiento | Precio | Importe |
|---|---|---|---|---|---|
| U01FL025 | M2 | Mano obra coloc. ladr. macizo de 10 cm. 1/2 p. (28/02/2012) | 1 | 9 | 9.00 |
| U10DC003 | Ud | Ladrillo perforado tosco 25x12x10 (material; 28/02/2012) | 40 | 0.1 | 4.00 |
| P03ACC020 | kg | Acero corrugado B 500 S/SD 8 mm (material; 21/02/2007) | 0.5 | 0.64 | 0.32 |
| A01JF005 | M3 | MORTERO CEMENTO M7,5 (material) | 0.025 | 70.93 | 1.77 |
| %CI | % | Costes indirectos..(s/total) (28/02/2012) | 7 % | 15.09 | 1.06 |
|  |  | Total |  |  | 16.15 |

| Medición | Uds. | Largo | Alto | Parcial |
|---|---|---|---|---|
| Ascensor | 1 | 2 | 9.2 |  |
| FA-1 |  |  |  |  |
| Fac. Principal | 1 | 5.35 | 4.5 |  |
| Fac. Princip entresuelo | 1 | 5.4 | 2.7 |  |
| A descontar VE-5 | -1 | 2.2 | 1.1 |  |
| Fach. Later. Izq. | 1 | 11.6 | 2.56 |  |
| A descontar VE-13 | -1 | 2.33 | 2.4 |  |
| Fachada Posterior | 1 | 5.4 | 8.8 |  |
| Cortavientos f. princ | 1 | 5.11 | 2.6 |  |
| PLANTA OFICINAS |  |  |  |  |
| Fach. principal | 1 | 7.2 | 3.2 |  |
| Descontar VE-1 | -2 | 2.9 | 1.65 |  |
|  | 1 | 7.43 | 3.2 |  |
| Descontar VE-11 | -1 | 5.64 | 2.1 |  |
|  | 1 | 7.2 | 3.2 |  |
| Descontar VE-1 | -2 | 2.9 | 1.65 |  |
| Fach. posterior | 1 | 22.4 | 3.2 |  |
| Fach. lat. Derch. | 1 | 11.6 | 3.2 |  |
| Laterales Patio | 2 | 4.8 | 3.2 |  |
| ZONA ESCALERAS |  |  |  |  |
| Fach. principal | 1 | 5.4 | 3.2 |  |
| Descontar VE-4 | -1 | 2.15 | 0.85 |  |
| Fach. posterior | 1 | 5.4 | 3.2 |  |
| Total |  |  |  | 350.69 |

**004.05** m² TABIQUE LHD 25x12x8 cm.
124.88 m² × 12.47 = 1557.25
Tabique de ladrillo hueco doble de 25x12x8 cm. recibido con mortero de cemento CEM II/B-P 32,5 N y arena de río de dosificación, tipo M-7,5, i/p.p. de replanteo, aplomado y recibido de cercos, roturas, humedecido de las piezas, limpieza y medios auxiliares, s/NTE-PTL y NBE-FL-90, medido deduciendo huecos superiores a 2 m2.

| Código | Ud | Descripción | Rendimiento | Precio | Importe |
|---|---|---|---|---|---|
| O01OA030 | h. | Oficial primera (mano de obra) | 0.3 | 15.77 | 4.73 |
| O01OA070 | h. | Peón ordinario | 0.3 | 13.74 | 4.12 |
| P01LH020 | mud | Ladrillo hueco doble 24x11,5x8 cm. (material) | 0.033 | 79.58 | 2.63 |
| P01MC030 | m3 | Mortero cem. gris II/B-M 32,5 M-7,5/CEM (material) | 0.016 | 61.64 | 0.99 |
|  |  | Total |  |  | 12.47 |

Claves: río, cerco, areno, cemento, mortero, doble, hueco, ladrillo, dosificación, rotura, humedad, pieza, limpieza, medio, auxiliar, medición, replanteo, tabiquería

| Medición | Uds. | Largo | Alto | Parcial |
|---|---|---|---|---|
| PLANTA BAJA |  |  |  |  |
| Vestibulo | 1 | 5.52 | 2.82 | 15.566 |
| A descontar MA-3 | -1 | 1.91 | 1.32 | -2.521 |
| Armario instal. | 1 | 1.93 | 2.82 | 5.443 |
|  | 1 | 1.05 | 2.82 | 2.961 |
| Instalaciones | 1 | 3.04 | 2.82 | 8.573 |
|  | 1 | 1.7 | 2.82 | 4.794 |
| Escaleras | 1 | 4.07 | 9.02 | 36.711 |
|  | 1 | 1.33 | 9.02 | 11.997 |
|  | 1 | 1.23 | 2.82 | 3.469 |
| Hueco escaleras | 1 | 1.65 | 0.8 | 1.320 |
| PLANTA OFICINAS |  |  |  |  |
| Escaleras | 1 | 4.82 | 3 | 14.460 |
| Vestibulo aseos | 1 | 2.3 | 3 | 6.900 |
| aseo | 1 | 1.81 | 3 | 5.430 |
| aseo minusb | 1 | 3.26 | 3 | 9.780 |
| Total |  |  |  | 124.88 |

**004.06** m² TABIQUE YESO LAMINADO 96/600 (13+70+13) (28/02/2012)
196.47 m² × 21.16 = 4157.31
M2. Tabique formado por una placa Standard de 13 mm. de espesor, atornillada a cada lado de una estructura metálica de acero galvanizado de canales horizontales y montantes verticales de 70x40 y 0,6 mm. de espesor, con una modulación de 600 mm. e/e, incluso p.p. de pasta y cinta para juntas, tornillos, fijaciones, banda acústica bajo los perfiles perimetrales..., totalmente terminado y listo para imprimar y decorar, incluso aislamiento interior con panel de lana de roca de 70kg/m3 y 50 mm de espesor. Se descontará la mitad de los huecos de entre 5 y 8 metros cuadrados y la totalidad de superficie en huecos mayores de 8 metros cuadrados.

| Código | Ud | Descripción | Rendimiento | Precio | Importe |
|---|---|---|---|---|---|
| U01FL100 | M2 | Mano obra Tabique W 111 (mano de obra; 28/02/2012) | 0.55 | 7.88 | 4.33 |
| U10JA206R | M2 | Placa Tipo A Standard 13 mm. (material; 26/03/2014) | 1.8 | 3.13 | 5.63 |
| U10JA293 | Ml | Canal de 70x30 mm. (material; 28/02/2012) | 0.735 | 1.18 | 0.87 |
| U10JA321 | Ml | Montante C 70x40 mm. (material; 28/02/2012) | 2.1 | 1.63 | 3.42 |
| U10JA426 | Ml | Banda acústica de 70 mm. (material; 28/02/2012) | 1.26 | 0.37 | 0.47 |
| U10JA374 | Ud | Tornillos TN 3,5-25 mm. (material; 28/02/2012) | 30.45 | 0.01 | 0.30 |
| U10JA335 | Ud | Fijaciones (material; 28/02/2012) | 1.68 | 0.01 | 0.02 |
| U10JA410 | Kg | Pasta de agarre (material; 28/02/2012) | 0.105 | 0.54 | 0.06 |
| U10JA415 | Kg | Pasta de juntas F-1 (material; 28/02/2012) | 0.63 | 1.24 | 0.78 |
| U10JA390 | Ml | Cinta de juntas 50 mm. (material; 28/02/2012) | 3.36 | 0.04 | 0.13 |
| %CI | % | Costes indirectos..(s/total) | 7 % | 16.01 | 1.12 |
| U15AA153 | M2 | Panel lana de roca E 220 5 cms. (material; 26/03/2014) | 1 | 4.03 | 4.03 |
|  |  | Total |  |  | 21.16 |

| Medición | Uds. | Largo | Alto | Parcial |
|---|---|---|---|---|
| PLANTA OFICINAS |  |  |  |  |
| Distribuidor | 1 | 15.2 | 3 | 45.600 |
|  | 1 | 7.91 | 3 | 23.730 |
|  | 1 | 0.6 | 3 | 1.800 |
| Coworking | 1 | 7.07 | 3 | 21.210 |
| Oficina 4-3 | 1 | 4.25 | 3 | 12.750 |
| Oficina 3-2 | 1 | 4.1 | 3 | 12.300 |
| Oficina 2-1 | 1 | 4.3 | 3 | 12.900 |
| Oficina 1 | 1 | 4.6 | 3 | 13.800 |
| Oficina 5-6 | 1 | 5.52 | 3 | 16.560 |
| Rack | 1 | 3.79 | 3 | 11.370 |
| Armarios distribuidor | 3 | 1.3 | 3 | 11.700 |
| A descontar MA-1 | 4 | 2.08 | 0.94 | 7.821 |
| A descontar MA-2 | 1 | 1.97 | 2.5 | 4.925 |
| Total |  |  |  | 196.47 |

**004.07** m² TRASD. AUTOPOR. 63/600 (15+48 mm.) (28/02/2012)
81.9 m² × 15.84 = 1297.30
M2. Trasdosado autoportante formado por una placa Standard de 15 mm. de espesor, atornillada a una estructura metálica de acero galvanizado de canales horizontales y montantes verticales de 48x30 y 0,6 mm. de espesor, con una modulación de 600 mm. e/e y fijadas al muro portante con anclajes directos cada 1,50 m., incluso p.p. de pasta y cinta para juntas, tornillos fijaciones, banda acústica bajo los perfiles perimetrales..., totalmente terminado y listo para imprimar y decorar, incluso aislamiento interior con panel de lana de roca de 70kg/m3 y 50 mm de espesor. Se descontará la mitad de los huecos de entre 5 y 8 metros cuadrados y la totalidad de superficie en huecos mayores de 8 metros cuadrados.

| Código | Ud | Descripción | Rendimiento | Precio | Importe |
|---|---|---|---|---|---|
| U01FL062 | M2 | Mano obra Trasd. autoportante W625 (mano de obra; 28/02/2012) | 0.5 | 6.53 | 3.27 |
| U10JA206R | M2 | Placa Tipo A Standard 13 mm. | 1.05 | 3.13 | 3.29 |
| U10JA290 | Ml | Canal de 48x30 mm. (material; 28/02/2012) | 0.735 | 1.01 | 0.74 |
| U10JA320 | Ml | Montante C 48x35 mm. (material; 28/02/2012) | 2.1 | 1.3 | 2.73 |
| U10JA425 | Ml | Banda acústica de 50 mm. (material; 28/02/2012) | 1.26 | 0.25 | 0.32 |
| U10JA374 | Ud | Tornillos TN 3,5-25 mm. | 14.7 | 0.01 | 0.15 |
| U10JA335 | Ud | Fijaciones | 1.68 | 0.01 | 0.02 |
| U10JA410 | Kg | Pasta de agarre | 0.105 | 0.54 | 0.06 |
| U10JA415 | Kg | Pasta de juntas F-1 | 0.315 | 1.24 | 0.39 |
| U10JA390 | Ml | Cinta de juntas 50 mm. | 1.68 | 0.04 | 0.07 |
| %CI | % | Costes indirectos..(s/total) | 7 % | 11.04 | 0.77 |
| U15AA153 | M2 | Panel lana de roca E 220 5 cms. | 1 | 4.03 | 4.03 |
|  |  | Total |  |  | 15.84 |

| Medición | Uds. | Largo | Alto | Parcial |
|---|---|---|---|---|
| Oficina 1 | 1 | 4.65 | 3.2 | 14.880 |
| Oficina 6 y 7 | 2 | 2.64 | 3 | 15.840 |
| Planta baja | 1 | 12.27 | 2.9 | 35.583 |
| Entresuelo | 1 | 6 | 2.6 | 15.600 |
| Total |  |  |  | 81.9 |

**004.08** m² REVESTIMIENTO DE CHAPA PERFILADA e=0,63 I/REMATES
564.1 m² × 34.53 = 19478.37
Fachada tipo FA-01 formada por:
- Perfil de chapa nervada trapezoidad en acero S320 GD galvanizado prelacado de e=0,63mm, pliegues lisos, 5 grecas, paso 10 mm, altura de greca 40 mm y anchura útil 900 mm, acabado con clasificación UV RUV4, corrosión RC4, colores Silver 4930 y Marin 4542, fijado sobre subestructura en todas las ondas mediante tornillería de acero templado cincado de 6,3x19 mm y arandela premontada de 19 mm EPDM,
- Subestructura de fachada formado por:
a) escuadra de acero galvanizado dimensiones 100x65x210 de 5 mm de espesor fijada a obra de fábrica mediante un conjunto de taco nylon FL 10x90 dispuestas entre ellas a una separación máxima de 0.6 m. en zonas de muro de bloque se contempla en caso de necesidad, el anclaje mediante taco químico.
b)perfil tubular 50.50. y 1,5 mm de espesor de acero galvanizado, colocado vertical u horizontalmente y fijado a escuadras mediante tornillo autotaladrante de acero templado zincado de 6,3 x 19 mm.
Nota: Se incluyen en el presente precio juntas de estanqueidad y remates de fachada, encuentros entre chapas con distinta orientación, esquinas, vierteaguas, perimetros de huecos de fachada, etc. según planos de proyecto y detalles aportados por la D.F.
superficie medida según documentación gráfica de proyecto, sin duplicar esquinas ni encuentros, deduciendo huecos de superficie mayor de 2 m2.

| Código | Ud | Descripción | Rendimiento | Precio | Importe |
|---|---|---|---|---|---|
| O01OA030 | h. | Oficial primera | 0.18 | 15.77 | 2.84 |
| O01OA050 | h. | Ayudante (mano de obra) | 0.18 | 14.37 | 2.59 |
| ARVTRAP63 | m2 | Perfil acero S320GD e=0,6mm, 63 5 180 (material; 04/04/2014) | 1.15 | 8.77 | 10.09 |
| P05CGG230 | m. | Remate ac.galvaniz. a=50cm e=0,6mm (material; 04/04/2014) | 0.7 | 4.92 | 3.44 |
| P05CW010 | ud | Tornillería y pequeño material (material) | 1.24 | 0.17 | 0.21 |
| TBGALV | ML | Tubo Hueco acero Galvanizado 50x50x1.5 (material; 24/03/2014) | 1.7 | 4.3 | 7.31 |
| U06OA010 | Ud | Escuadra galvanizada 100x65x210 de 5mm (material; 04/04/2014) | 5 | 1.61 | 8.05 |
|  |  | Total |  |  | 34.53 |

Claves: acero, galvanizar, solape, pieza, perfil, chapa, cara, correa, metal, rosca, desarrollar, tornillo, fijación, comercial, seguridad, especial, limahoya, cumbrera, remate, lateral, medio, cubierta, auxiliar, accesorio

| Medición | Uds. | Largo | Alto | Parcial |
|---|---|---|---|---|
| FACHADA SUR |  |  |  |  |
| Fachada princ. vestibulo | 1 | 5.8 | 4.6 | 26.680 |
| A descontar VE-5 | -1 | 2.2 | 1.1 | -2.420 |
| Fach. principal Oficinas | 1 | 8.76 | 3.96 | 34.690 |
|  | 1 | 8.56 | 3.96 | 33.898 |
| Descontar VE-1 | -4 | 2.9 | 1.65 | -19.140 |
| Patio oficinas | 1 | 6.44 | 3.96 | 25.502 |
|  | 2 | 5.16 | 3.96 | 40.867 |
| A descontar VE-9 | -1 | 1.68 | 1.6 | -2.688 |
| Descontar VE-11 | -1 | 5.64 | 2.1 | -11.844 |
| Fachada prin. ascensor | 1 | 5.8 | 6.69 | 38.802 |
| Descontar VE-4 | -1 | 2.15 | 0.85 | -1.828 |
| ALZADO ESTE |  |  |  |  |
|  | 1 | 5.4 | 12.91 | 69.714 |
| A descontar VE-2, P0-1 | -3 | 2.2 | 1.3 | -8.580 |
| ALZADO OESTE |  |  |  |  |
| Cortavientos | 2 | 5.32 | 2.85 | 30.324 |
|  | 2 | 0.4 | 2.85 | 2.280 |
|  | 1 | 5 | 0.45 | 2.250 |
| Entrada principal vivero | 1 | 12.96 | 4.6 | 59.616 |
| A descontar VE-13 | -1 | 2.33 | 2.4 | -5.592 |
| planta alta zona ascensor | 1 | 6.96 | 5.4 | 37.584 |
| lateral naves | 1 | 6 | 3.8 | 22.800 |
| lateral oficinas | 1 | 6 | 3.96 | 23.760 |
| FACHADA NORTE |  |  |  |  |
| zona ascensor | 1 | 6.2 | 10 | 62.000 |
| oficinas | 1 | 23.12 | 4.56 | 105.427 |
| Total |  |  |  | 564.1 |

**004.09** m² REVESTIMIENTO DE CHAPA PERFILADA e=0,63 OMEGA I/REMATES
188.54 m² × 30.48 = 5746.70
Fachada tipo FA-02 formada por:
- Perfil de chapa nervada trapezoidad en acero S320 GD galvanizado prelacado de e=0,63mm, pliegues lisos, 5 grecas, paso 10 mm, altura de greca 40 mm y anchura útil 900 mm, acabado con clasificación UV RUV4, corrosión RC4, colores Silver 4930 y Marin 4542, fijado sobre subestructura en todas las ondas mediante tornillería de acero templado cincado de 6,3x19 mm y arandela premontada de 19 mm EPDM,
Perfiles tipo omega de acero galvanizado de dimensiones 50x60x25 y espesor de 1 mm, colocados según orientación de la chapa de fachada y directamente sobre paneles arquitectónicos. i/ aplomado de la estructura y retacado/acuñado mediante elementos metálicos si fuese necesario.
Nota: Se incluyen en el presente precio juntas de estanqueidad y remates de fachada, encuentros entre chapas con distinta orientación, esquinas, vierteaguas, perimetros de huecos de fachada, etc. según planos de proyecto y detalles aportados por la D.F.
superficie medida según documentación gráfica de proyecto, sin duplicar esquinas ni encuentros, deduciendo huecos de superficie mayor de 2 m2.

| Código | Ud | Descripción | Rendimiento | Precio | Importe |
|---|---|---|---|---|---|
| O01OA030 | h. | Oficial primera | 0.1 | 15.77 | 1.58 |
| O01OA050 | h. | Ayudante | 0.1 | 14.37 | 1.44 |
| ARVTRAP63 | m2 | Perfil acero S320GD e=0,6mm, 63 5 180 | 1.15 | 8.77 | 10.09 |
| P05CGG230 | m. | Remate ac.galvaniz. a=50cm e=0,6mm | 0.7 | 4.92 | 3.44 |
| P05CW010 | ud | Tornillería y pequeño material | 1.24 | 0.17 | 0.21 |
| TBGALV | ML | Tubo Hueco acero Galvanizado 50x50x1.5 | 1 | 4.3 | 4.30 |
| P03ALV030OMR | m. | Perfil Omega galvanizado 50X60X25 1mm (material; 15/04/2014) | 1 | 9.42 | 9.42 |
|  |  | Total |  |  | 30.48 |

| Medición | Uds. | Largo | Alto | Parcial |
|---|---|---|---|---|
| FACHADA SUR |  |  |  |  |
| Fachada principal naves | 1 | 23.76 | 7.12 | 169.171 |
| A descontar (portalon) | -3 | 5 | 4.5 | -67.500 |
| ALZADO OESTE |  |  |  |  |
| lateral naves | 1 | 6 | 7.12 | 42.720 |
| ALZADO ESTE |  |  |  |  |
|  | 1 | 6 | 2.55 | 15.300 |
|  | 1 | 18.91 | 4.6 | 86.986 |
| A descontar panel visto | -1 | 16.86 | 4.6 | -77.556 |
| FACHADA NORTE |  |  |  |  |
| naves | 1 | 23.12 | 5.44 | 125.773 |
| A descontar Panel visto | -1 | 23.12 | 4.6 | -106.352 |
| Total |  |  |  | 188.54 |

**004.10** Ml REMATE SUPERIOR PANEL CON CHAPA
154.49 Ml × 16.5 = 2549.09
Ml. Remate superior de coronación de fachada realizado con chapa prelacada de 0,7 mm., con 6 pliegues, con desarrollo no superíor a 900 mm., i/ p.p. de solapes y accesoríos de anclaje.

| Código | Ud | Descripción | Rendimiento | Precio | Importe |
|---|---|---|---|---|---|
| O01OA110 | Hr | Cuadrilla A (mano de obra) | 0.15 | 37.01 | 5.55 |
| U12NC540R | Ml | Remat.prel. 0,7mm desar=900mm (material; 26/03/2014) | 1.05 | 9.4 | 9.87 |
| %CI | % | Costes indirectos..(s/total) | 7 % | 15.42 | 1.08 |
|  |  | Total |  |  | 16.5 |

| Medición | Uds. | Largo | Parcial |
|---|---|---|---|
| CUBIERTA | 1 | 95.52 | 95.520 |
| TERRAZAS | 1 | 36.65 | 36.650 |
|  | 1 | 11.6 | 11.600 |
| PERGOLA | 1 | 10.72 | 10.720 |
| Total |  |  | 154.49 |

**004.11** m² PANEL PREF.HORM.CERRAMIENTO GRIS e=16 cm
375.73 m² × 32.72 = 12293.89
Suministro y montaje horizontal/vertical de cerramiento de fachada formado por paneles prefabricados, lisos de hormigón armado de 16 cm de espesor, 3 mts. de altura y 14 mts. de longitud máxima, acabado liso de color gris a una cara, con inclusión o delimitación de huecos, incluso replanteo de paneles, colocación de cordón de caucho adhesivo en base de apoyo, p/p. de piezas especiales y/o soldadura de elementos metálicos para conexión entre paneles y elementos estructurales, sellado de juntas con silicona neutra sobre cordón de caucho adhesivo y retacado con mortero sin retracción en las horizontales, colocación en obra de paneles con ayuda de grúa autopropulsada, apeos y apuntalamientos, eliminación de restos y limpieza.Según CTE y NTE-FPP. Criterio de medición: medición de superfice realmente ejecutada según especificaciones de Proyecto, sin duplicar esquinas ni encuentros, deduciendo huecos mayores a 3 m2. Totalmente terminado.

| Código | Ud | Descripción | Rendimiento | Precio | Importe |
|---|---|---|---|---|---|
| O01OA030 | h. | Oficial primera | 0.14 | 15.77 | 2.21 |
| O01OA050 | h. | Ayudante | 0.14 | 14.37 | 2.01 |
| O01OA070 | h. | Peón ordinario | 0.14 | 13.74 | 1.92 |
| P03EC110160 | m2 | Panel pref.hgón cerramiento gris vt 16cm (material; 15/04/2014) | 1 | 20.13 | 20.13 |
| M02GE170 | h. | Grúa telescópica s/camión 20 t. (maquinaria) | 0.15 | 42.97 | 6.45 |
|  |  | Total |  |  | 32.72 |

Claves: rigidizador, cerramiento, prefabricado, hormigón, unión, color, capa, liso, pieza, interior, plancha, poliestireno, panel, alto, colocación, grúa, superficie, gris, cordón, masilla, ejecución, ayuda, junta, apeo, limpieza, andamio, auxiliar, especial, medio, montaje

| Medición | Uds. | Largo | Alto | Parcial |
|---|---|---|---|---|
| FACHADAS |  |  |  |  |
| FACHADA OESTE | 1 | 6.36 | 7 | 44.520 |
| FACHADA ESTE | 1 | 12.36 | 5.24 | 64.766 |
|  | 1 | 6.36 | 7 | 44.520 |
| ALZADO SUR | 1 | 23.61 | 7 | 165.270 |
|  | -3 | 5 | 4.3 | -64.500 |
| ALZADO NORTE | 1 | 23.12 | 5.24 | 121.149 |
| Total |  |  |  | 375.73 |

**004.12** m² PANEL PREF.HORM.CERRAMIENTO GRIS e=12 cm
275.52 m² × 29.92 = 8243.56
Suministro y montaje horizontal/vertical de cerramiento de fachada formado por paneles prefabricados, lisos de hormigón armado de 12 cm de espesor, 3 mts. de altura y 14 mts. de longitud máxima, acabado liso de color gris a una cara, con inclusión o delimitación de huecos, incluso replanteo de paneles, colocación de cordón de caucho adhesivo en base de apoyo, p/p. de piezas especiales y/o soldadura de elementos metálicos para conexión entre paneles y elementos estructurales, sellado de juntas con silicona neutra sobre cordón de caucho adhesivo y retacado con mortero sin retracción en las horizontales, colocación en obra de paneles con ayuda de grúa autopropulsada, apeos y apuntalamientos, eliminación de restos y limpieza.Según CTE y NTE-FPP. Criterio de medición: medición de superfice realmente ejecutada según especificaciones de Proyecto, sin duplicar esquinas ni encuentros, deduciendo huecos mayores a 3 m2. Totalmente terminado.

| Código | Ud | Descripción | Rendimiento | Precio | Importe |
|---|---|---|---|---|---|
| O01OA030 | h. | Oficial primera | 0.14 | 15.77 | 2.21 |
| O01OA050 | h. | Ayudante | 0.14 | 14.37 | 2.01 |
| O01OA070 | h. | Peón ordinario | 0.14 | 13.74 | 1.92 |
| P03EC110120 | m2 | Panel pref.hgón cerramiento gris vt 12cm (material; 15/04/2014) | 1 | 17.33 | 17.33 |
| M02GE170 | h. | Grúa telescópica s/camión 20 t. | 0.15 | 42.97 | 6.45 |
|  |  | Total |  |  | 29.92 |

Claves: rigidizador, cerramiento, prefabricado, hormigón, unión, color, capa, liso, pieza, interior, plancha, poliestireno, panel, alto, colocación, grúa, superficie, gris, cordón, masilla, ejecución, ayuda, junta, apeo, limpieza, andamio, auxiliar, especial, medio, montaje

| Medición | Uds. | Ancho | Alto | Parcial |
|---|---|---|---|---|
| INTERIORES |  |  |  |  |
| NAVE 1-2 | 3 | 5.6 | 6.15 | 103.320 |
| NAVE 2-3 | 3 | 5.6 | 6.15 | 103.320 |
| NAVES-OFICINA | 2 | 5.6 | 6.15 | 68.880 |
| Total |  |  |  | 275.52 |

### OBRC05 REVESTIMIENTOS Y FALSOS TECHOS (14/11/2007)
Importe: 14011.05

**005.01** m2 GUARNECIDO MAESTREADO Y ENLUCIDO
517.01 m2 × 5.71 = 2952.13
Guarnecido maestreado con yeso negro y enlucido con yeso blanco en paramentos verticales y horizontales de 15 mm. de espesor, con maestras cada 1,50 m., incluso formación de rincones, guarniciones de huecos, remates con pavimento, p.p. de guardavivos de plástico y metal y colocación de andamios, s/NTE-RPG, medido deduciendo huecos superiores a 2 m2.

| Código | Ud | Descripción | Rendimiento | Precio | Importe |
|---|---|---|---|---|---|
| O01OB110 | h. | Oficial yesero o escayolista (mano de obra) | 0.15 | 15.44 | 2.32 |
| O01OA070 | h. | Peón ordinario | 0.15 | 13.74 | 2.06 |
| A01A030 | m3 | PASTA DE YESO NEGRO (material) | 0.012 | 81.68 | 0.98 |
| A01A040 | m3 | PASTA DE YESO BLANCO (material) | 0.003 | 84.73 | 0.25 |
| P04RW060 | m. | Guardavivos plástico y metal (material) | 0.215 | 0.47 | 0.10 |
|  |  | Total |  |  | 5.71 |

Claves: horizontal, paramento, enlucido, negro, yeso, maestra, vertical, guarnecido, colocación, rincón, pavimentación, hueco, remate, metal, guardavivo, plástico, medición, blanco, andamio

| Medición | Uds. | Largo | Alto | Parcial |
|---|---|---|---|---|
| PLANTA BAJA |  |  |  |  |
| Aseo nave-1 | 1 | 3.9 | 2.4 |  |
| Aseo nave-2 | 1 | 3.9 | 2.4 |  |
| Aseo nave-3 | 1 | 4.09 | 2.4 |  |
| Vestibulo | 1 | 17.8 | 2.82 |  |
| Ofic. administración | 1 | 14.08 | 2.82 |  |
| Aseo minisvalidos | 1 | 13.2 |  |  |
|  | 1 | 16.59 |  |  |
| Escaleras | 1 | 2.44 | 6.97 |  |
|  | 1 | 1.21 | 2.82 |  |
|  | 2 | 1.65 | 0.8 |  |
|  | 1 | 3.6 | 9.02 |  |
|  | 1 | 3.6 | 2.62 |  |
| PLANTA ALTA |  |  |  |  |
| Escaleras | 1 | 6 | 3 |  |
| Fach. principal | 1 | 7.2 | 3.2 |  |
| Descontar VE-1 | -2 | 2.9 | 1.65 |  |
|  | 1 | 7.43 | 3.2 |  |
| Descontar VE-11 | -1 | 5.64 | 2.1 |  |
|  | 1 | 7.2 | 3.2 |  |
| Descontar VE-1 | -2 | 2.9 | 1.65 |  |
| Fach. posterior | 1 | 22.4 | 3.2 |  |
| Fach. lat. Derch. | 1 | 11.6 | 3.2 |  |
| Fach. lat. Izqu. | 1 | 5.6 | 3.2 |  |
| Laterales Patio | 2 | 4.8 | 3.2 |  |
| Aseo | 1 | 8.14 |  |  |
| Aseo minisvalidos | 1 | 13.7 |  |  |
| Vestibulo | 1 | 7.33 | 3 |  |
| Cuarto limpieza | 1 | 5.22 | 3 |  |
| Pasillo | 1 | 10 | 3 |  |
| Total |  |  |  | 517.01 |

**005.02** m2 ENFOSCADO RUGOSO M-15 VERTICAL
77.2 m2 × 7.54 = 582.09
Enfoscado maestreado rugoso con mortero de cemento CEM II/B-P 32,5 N y arena de río M-5, en paramentos verticales de 20 mm. de espesor, para posterior revestimiento, i/andamiaje, s/NTE-RPE, medido deduciendo huecos.

| Código | Ud | Descripción | Rendimiento | Precio | Importe |
|---|---|---|---|---|---|
| O01OA030 | h. | Oficial primera | 0.2 | 15.77 | 3.15 |
| O01OA050 | h. | Ayudante | 0.2 | 14.37 | 2.87 |
| A02A050 | m3 | MORTERO CEMENTO M-15 (material) | 0.02 | 75.76 | 1.52 |
|  |  | Total |  |  | 7.54 |

Claves: río, paramento, enfoscado, maestra, mortero, hueco, vertical, revestimiento, medición, areno, cemento, rugoso

| Medición | Uds. | Largo | Parcial |
|---|---|---|---|
| PLANTA BAJA |  |  |  |
| Aseo nave-1 | 1 | 18 | 18.000 |
| Aseo nave-2 | 1 | 18 | 18.000 |
| Aseo nave-3 | 1 | 18 | 18.000 |
| PLANTA ALTA |  |  |  |
| Aseo | 1 | 8.05 | 8.050 |
| Aseo minisvalidos | 1 | 15.15 | 15.150 |
| Total |  |  | 77.2 |

**005.03** m2 FALSO TECHO YESO LAM. LISO N-13
18.78 m2 × 12.81 = 240.57
Falso techo formado por una placa de yeso laminado de 13 mm. de espesor, colocada sobre una estructura oculta de acero galvanizado, formada por perfiles T/C de 40 mm. cada 40 cm. y perfilería U de 34x31x34 mm., i/replanteo auxiliar, accesorios de fijación, nivelación y repaso de juntas con cinta y pasta, montaje y desmontaje de andamios, terminado s/NTE-RTC, medido deduciendo huecos superiores a 1 m2.

| Código | Ud | Descripción | Rendimiento | Precio | Importe |
|---|---|---|---|---|---|
| O01OB110 | h. | Oficial yesero o escayolista | 0.15 | 15.44 | 2.32 |
| O01OB120 | m2 | Placa yeso laminado N-13 (mano de obra; 27/03/2014) | 0.15 | 3.13 | 0.47 |
| P04PY030 | m2 | Placa yeso laminado N-13 (material; 27/03/2014) | 1.05 | 3.13 | 3.29 |
| P04PW040 | kg | Pasta para juntas yeso (material) | 0.47 | 1.41 | 0.66 |
| P04PW010 | m. | Cinta de juntas yeso (material) | 1.89 | 0.08 | 0.15 |
| P04PW150 | m. | Perfil laminado U 34x31x34 mm (material) | 0.7 | 1.64 | 1.15 |
| P04TW070 | m. | Perfil techo continuo yeso laminado T/C-47 (material) | 2.6 | 1.3 | 3.38 |
| P04PW090 | ud | Tornillo 3,9 x 25 (material) | 10 | 0.01 | 0.10 |
| P04PW100 | ud | Tornillo MM-9,5 mm yeso laminado (material) | 5 | 0.03 | 0.15 |
| P04TW080 | ud | Pieza empalme techo yeso laminado T-47 (material) | 0.32 | 0.36 | 0.12 |
| P04TW090 | ud | Horquilla techo yeso laminado T-47 (material) | 1.26 | 0.59 | 0.74 |
| P04PW030 | kg | Material de agarre yeso (material) | 0.53 | 0.53 | 0.28 |
|  |  | Total |  |  | 12.81 |

Claves: lámina, auxiliar, techo, yeso, colocación, estructura, acero, galvanizar, falso, placa, perfil, hueco, cinta, medición, fijación, junta, nivel, montaje, desmontable, andamio, terminación, accesorio, pasta

| Medición | Uds. | Largo | Parcial |
|---|---|---|---|
| PLANTA ALTA |  |  |  |
| Aseo minusvalidos | 1 | 1.14 | 1.140 |
|  | 1 | 0.92 | 0.920 |
| Pasillo oficinas | 1 | 5.14 | 5.140 |
| Coworking | 1 | 5.24 | 5.240 |
|  | 1 | 1.78 | 1.780 |
| PLANTA BAJA |  |  |  |
| Vestibulo | 1 | 2.65 | 2.650 |
|  | 1 | 1.91 | 1.910 |
| Total |  |  | 18.78 |

**005.04** m2 F.TE.ESCAY.DES.60x60 PV
16.58 m2 × 10.42 = 172.76
Falso techo desmontable de escayola aligerada fisurada, en placas de 60x60 cm., suspendido de perfilería vista lacada en blanco de 24 mm. de ancho, i/p.p. de accesorios de fijación, montaje y desmontaje de andamios, instalado s/NTE-RTP-17, medido deduciendo huecos superiores a 1 m2.

| Código | Ud | Descripción | Rendimiento | Precio | Importe |
|---|---|---|---|---|---|
| O01OB110 | h. | Oficial yesero o escayolista | 0.1 | 15.44 | 1.54 |
| O01OB120 | m2 | Placa yeso laminado N-13 | 0.1 | 3.13 | 0.31 |
| P04TE080 | m2 | Pl.escayola 60x60 fisurada (material) | 1.05 | 4.85 | 5.09 |
| P04TW100 | m. | Perfil primario 3600-24x36 mm. (material) | 0.24 | 1.27 | 0.30 |
| P04TW110 | m. | Perfil secundario 1200-24x27 mm. (material) | 1.4 | 1.27 | 1.78 |
| P04TW130 | m. | Ángulo 3000-24x24 mm. (material) | 0.45 | 0.81 | 0.36 |
| P04TW040 | ud | Pieza cuelgue (material) | 1.05 | 0.99 | 1.04 |
|  |  | Total |  |  | 10.42 |

Claves: techo, desmontable, laca, ligero, falso, perfil, escayola, placa, hueco, medición, andamio, montaje, fijación, accesorio, blanco, fisura

| Medición | Uds. | Largo | Parcial |
|---|---|---|---|
| PLANTA BAJA |  |  |  |
| aseo-nave 1 | 1 | 3.24 | 3.240 |
| aseo-nave 2 | 1 | 3.24 | 3.240 |
| aseo-nave 3 | 1 | 3.62 | 3.620 |
| aseo-nave 4 | 1 | 3.24 | 3.240 |
| aseo-nave 5 | 1 | 3.24 | 3.240 |
| Total |  |  | 16.58 |

**005.05** m2 F.TE. VIRUTA MADERA F/120x60-20
36.05 m2 × 21.33 = 768.95
Suministro y montaje de falso techo formado por paneles acústicos de viruta de madera superfina (1,0 mm) y magnesita de 1200x600 mm. y 20 mm. de espesor, de color natural con cantos vivos superfino y suspendidos de perfilería vista, i/p.p. de elementos de remate, accesorios de fijación y andamiaje, s/NTE-RTP.
Se medirá la superficie realmente ejecutada según especificaciones de Proyecto y obra, sin descontar huecos para instalaciones. Perimetros en cartón yeso / hormigón visto.

| Código | Ud | Descripción | Rendimiento | Precio | Importe |
|---|---|---|---|---|---|
| O01OB150 | h. | Oficial 1ª carpintero (mano de obra) | 0.2 | 16.23 | 3.25 |
| O01OB160 | h. | Ayudante carpintero (mano de obra) | 0.2 | 14.66 | 2.93 |
| P04TM010 | m2 | Panel vir.mad.120x60 superfina (material; 27/03/2014) | 1.05 | 8.95 | 9.40 |
| P04TW050 | m. | Perfilería vista blanca superfina (material) | 3 | 1.57 | 4.71 |
| P04TW040 | ud | Pieza cuelgue | 1.05 | 0.99 | 1.04 |
|  |  | Total |  |  | 21.33 |

Claves: techo, fino, madero, viruta, acústico, panel, natural, color, falso, medición, canto, hueco, fijación, accesorio, remate, perfil, andamio, vivo

| Medición | Uds. | Largo | Parcial |
|---|---|---|---|
| PLANTA ALTA |  |  |  |
| Pasillo-escaleras | 1 | 4.87 | 4.870 |
| Vestibulo | 1 | 1.6 | 1.600 |
| Cuarto limpieza | 1 | 0.72 | 0.720 |
| Aseo | 1 | 0.72 | 0.720 |
| Aseo minusvalidos | 1 | 2.16 | 2.160 |
| Pasillo oficinas | 2 | 2.76 | 5.520 |
|  | 1 | 10.68 | 10.680 |
| Coworking | 1 | 1.38 | 1.380 |
|  | 1 | 5.52 | 5.520 |
| PB | 1 | 2.88 | 2.880 |
| Total |  |  | 36.05 |

**005.06** m. FORRADO PILAR YESO LAM.
21 m. × 39.68 = 833.28
Forrado de pilar de 30x30 cm. con placas de yeso laminado, con un desarrollo de un metro, colocada sobre una estructura oculta de acero galvanizado, i/replanteo auxiliar, accesorios de fijación, nivelación y repaso de juntas con cinta y pasta, montaje y desmontaje de andamios, terminado s/NTE-RTC, medido en su longitud.

| Código | Ud | Descripción | Rendimiento | Precio | Importe |
|---|---|---|---|---|---|
| O01OB110 | h. | Oficial yesero o escayolista | 0.3 | 15.44 | 4.63 |
| O01OB120 | m2 | Placa yeso laminado N-13 | 0.3 | 3.13 | 0.94 |
| P04PY030 | m2 | Placa yeso laminado N-13 | 1.47 | 3.13 | 4.60 |
| P04PW240 | m. | Canal 48 mm. (material) | 2.6 | 1.32 | 3.43 |
| P04PW160 | m. | Montante de 46 mm. (material) | 4.4 | 1.63 | 7.17 |
| P04PW090 | ud | Tornillo 3,9 x 25 | 20 | 0.01 | 0.20 |
| P04PW430 | m. | Guardavivo ancho 102 mm. (material) | 4.2 | 3.38 | 14.20 |
| P04PW045 | kg | Pasta para juntas (material) | 0.69 | 1.07 | 0.74 |
| P04PW035 | kg | Pasta de agarre p.placa yeso (material) | 0.4 | 1.05 | 0.42 |
| P04PW030 | kg | Material de agarre yeso | 0.779 | 0.53 | 0.41 |
| P04PW140 | m. | Cinta guardavivos pl. yeso laminado (material) | 4.2 | 0.7 | 2.94 |
|  |  | Total |  |  | 39.68 |

Claves: acero, nivel, placa, forro, lámina, desarrollar, galvanizar, estructura, accesorio, soporte, colocación, andamio, montaje, terminación, desmontable, pasta, cinta, junta, medición, fijación, auxiliar, yeso

| Medición | Uds. | Alto | Parcial |
|---|---|---|---|
| Planta 2ª | 3 | 3 | 9.000 |
| Planta 1ª | 2 | 3 | 6.000 |
| Planta Baja | 2 | 3 | 6.000 |
| Total |  |  | 21 |

**005.07** m. FAJA PERIMETRAL YESO LAMINADO
93.43 m. × 11.54 = 1078.18
Faja perimetral de yeso laminado para falsos techos desmontables o lisos hasta 60 cm. de ancho, i/repaso de juntas, limpieza, montaje y desmontaje de andamios, terminado s/NTE-RTC, medido en su longitud.

| Código | Ud | Descripción | Rendimiento | Precio | Importe |
|---|---|---|---|---|---|
| O01OB110 | h. | Oficial yesero o escayolista | 0.3 | 15.44 | 4.63 |
| O01OB120 | m2 | Placa yeso laminado N-13 | 0.3 | 3.13 | 0.94 |
| P04PW240 | m. | Canal 48 mm. | 1 | 1.32 | 1.32 |
| P04PW160 | m. | Montante de 46 mm. | 2 | 1.63 | 3.26 |
| P04PW090 | ud | Tornillo 3,9 x 25 | 10 | 0.01 | 0.10 |
| P04PW045 | kg | Pasta para juntas | 0.3 | 1.07 | 0.32 |
| P04PW035 | kg | Pasta de agarre p.placa yeso | 0.1 | 1.05 | 0.11 |
| P04PW030 | kg | Material de agarre yeso | 0.3 | 0.53 | 0.16 |
| P04PW140 | m. | Cinta guardavivos pl. yeso laminado | 1 | 0.7 | 0.70 |
|  |  | Total |  |  | 11.54 |

Claves: montaje, agarre, techo, perímetro, tabica, medición, escayola, pasta, esparto, falso, desmontable, liso, limpieza, terminación, andamio, junta

| Medición | Uds. | Largo | Parcial |
|---|---|---|---|
| PLANTA ALTA |  |  |  |
| Pasillo-escaleras | 1 | 16.09 | 16.090 |
| Vestibulo | 1 | 7.36 | 7.360 |
| Cuarto limpieza | 1 | 5.24 | 5.240 |
| Aseo | 1 | 5.64 | 5.640 |
| Aseo minusvalidos | 2 | 1.8 | 3.600 |
| Pasillo oficinas | 1 | 15.12 | 15.120 |
|  | 2 | 1.85 | 3.700 |
|  | 1 | 1.15 | 1.150 |
|  | 1 | 2.54 | 2.540 |
|  | 1 | 2.92 | 2.920 |
|  | 1 | 2.57 | 2.570 |
|  | 1 | 7.18 | 7.180 |
| Coworking | 1 | 1.15 | 1.150 |
|  | 1 | 2.17 | 2.170 |
|  | 1 | 6.4 | 6.400 |
| PLANTA BAJA |  |  |  |
| Vestibulo | 2 | 2.81 | 5.620 |
|  | 1 | 1.2 | 1.200 |
| Ofic. administracon | 1 | 3.78 | 3.780 |
| Total |  |  | 93.43 |

**005.08** m. CANDILEJA YESO LAMINADO 25 cm.
52.23 m. × 20.88 = 1090.56
Candileja perimetral de yeso laminado de 25 cm. de salida, i/ tabica de cierre a techo, repaso de juntas, limpieza, montaje y desmontaje de andamios, terminado, s/NTE-RTC, medida en su longitud.

| Código | Ud | Descripción | Rendimiento | Precio | Importe |
|---|---|---|---|---|---|
| O01OB110 | h. | Oficial yesero o escayolista | 0.3 | 15.44 | 4.63 |
| O01OB120 | m2 | Placa yeso laminado N-13 | 0.3 | 3.13 | 0.94 |
| P04PW240 | m. | Canal 48 mm. | 2 | 1.32 | 2.64 |
| P04PW160 | m. | Montante de 46 mm. | 2 | 1.63 | 3.26 |
| P04PW090 | ud | Tornillo 3,9 x 25 | 20 | 0.01 | 0.20 |
| P04PW430 | m. | Guardavivo ancho 102 mm. | 2 | 3.38 | 6.76 |
| P04PW045 | kg | Pasta para juntas | 0.4 | 1.07 | 0.43 |
| P04PW035 | kg | Pasta de agarre p.placa yeso | 0.2 | 1.05 | 0.21 |
| P04PW030 | kg | Material de agarre yeso | 0.5 | 0.53 | 0.27 |
| P04PW140 | m. | Cinta guardavivos pl. yeso laminado | 2.2 | 0.7 | 1.54 |
|  |  | Total |  |  | 20.88 |

Claves: limpieza, terminación, pasta, candilejo, perímetro, escayola, junta, montaje, andamio, desmontable, salida

| Medición | Uds. | Largo | Parcial |
|---|---|---|---|
| PLANTA ALTA |  |  |  |
| Pasillo FT-04 | 2 | 1.84 | 3.680 |
| Pasillo FT-06 | 1 | 2.9 | 2.900 |
| Pasillo FT-03 | 1 | 7.19 | 7.190 |
| Coworking FT-04 | 1 | 2.37 | 2.370 |
| Coworking FT-01 | 1 | 7.75 | 7.750 |
| Oficina 5-6 FT-01 | 1 | 7.75 | 7.750 |
| Oficina 5-6 FT-07 | 2 | 5.53 | 11.060 |
| Oficina 5 FT-05 | 1 | 3.78 | 3.780 |
| PLANTA BAJA |  |  |  |
| Ofic. admin FT-01 | 1 | 5.75 | 5.750 |
| Total |  |  | 52.23 |

**005.09** m2 REVESTIMIEN.TABLERO DM RECHAPADO HPL
71.89 m2 × 64.43 = 4631.87
Revestimiento de paramentos con tablero de DM rechapado HPL 0,8 mm o similar, canteado en el mismo material, adherido directamente a paramento soporte de cartón yeso, s/NTE-RPL-19, medido deduciendo huecos.

| Código | Ud | Descripción | Rendimiento | Precio | Importe |
|---|---|---|---|---|---|
| O01OB150 | h. | Oficial 1ª carpintero | 0.45 | 16.23 | 7.30 |
| O01OA030 | h. | Oficial primera | 0.45 | 15.77 | 7.10 |
| O01OA070 | h. | Peón ordinario | 0.45 | 13.74 | 6.18 |
| P11MR020 | m2 | Tablero DM 10MM rechapado HPL 0.8 MM (material; 04/04/2014) | 1.1 | 34.02 | 37.42 |
| P11WP030 | ud | Bote cola contacto de 5 l. (material) | 0.32 | 15.91 | 5.09 |
| P04MW010 | ud | Mater. auxiliar revest. madera (material) | 1.5 | 0.89 | 1.34 |
|  |  | Total |  |  | 64.43 |

Claves: revestimiento, clavo, paramento, tablero, Oregón, pino, punta, rastrel, hueco, negro, yeso, pasta, unión, madero, eje, medición

| Medición | Uds. | Largo | Alto | Parcial |
|---|---|---|---|---|
| Planta 2ª |  |  |  |  |
| Vestibulo a servicios | 1 | 7.32 | 2.5 | 18.300 |
| Anexo a ascensor | 1 | 2.7 | 2.5 | 6.750 |
| Oficinas 01/02 | 1 | 0.32 | 2.5 | 0.800 |
|  | 1 | 3.3 | 2.5 | 8.250 |
| Oficinas 03/04 | 1 | 3.3 | 2.5 | 8.250 |
| Oficinas 05/06 | 1 | 5.64 | 2.5 | 14.100 |
|  | 1 | 0.5 | 2.5 | 1.250 |
| Oficina 07 | 1 | 2.5 | 2.5 | 6.250 |
| Planta Baja |  |  |  |  |
| Despacho | 1 | 5.53 | 2.17 | 12.000 |
|  | -1 | 3.12 | 1.3 | -4.056 |
| Total |  |  |  | 71.89 |

**005.10** m2 ALIC. GRES ESMAL. COLOR 20x20 REC. MORT. C/JTA (14/11/2007)
72.9 m2 × 22.78 = 1660.66
Alicatado con plaqueta de gres esmaltado color 20x20 cm. (BIb, BIIa s/UNE-EN-14411), colocación a línea, recibido con adhesivo cementoso C1T según EN-12004, sin incluir enfoscado de mortero, p.p. de cortes, ingletes, piezas especiales, rejuntado con material cementoso junta fina según EN-13888 y limpieza, S/NTE-RPA-3, medido superficie realmente ejecutada deduciendo huecos superiores a 1 m2.

| Código | Ud | Descripción | Rendimiento | Precio | Importe |
|---|---|---|---|---|---|
| O01OB090 | h. | Oficial solador, alicatador (mano de obra) | 0.35 | 15.44 | 5.40 |
| O01OB100 | h. | Ayudante solador, alicatador (mano de obra) | 0.35 | 14.53 | 5.09 |
| O01OA070 | h. | Peón ordinario | 0.25 | 13.74 | 3.44 |
| P09ABG530 | m2 | Gres esmaltado color 20x20 cm (Bla,BIb). (material; 04/04/2014) | 1.1 | 7.16 | 7.88 |
| P01FA305 | kg | Adh. cementoso alicatado int. s/morteros C1 (material; 14/11/2007) | 4 | 0.14 | 0.56 |
| P01FJ006 | kg | Junta cementosa mej. color 2-15 mm CG2 (material; 14/11/2007) | 0.55 | 0.75 | 0.41 |
|  |  | Total |  |  | 22.78 |

Claves: cemento, mortero, línea, colocación, vibración, color, esmalte, gres, alicatado, plaqueta, corte, medición, limpieza, material, junta, especial, pieza, inglete, hueco, areno

| Medición | Uds. | Largo | Parcial |
|---|---|---|---|
| PLANTA BAJA |  |  |  |
| Aseo nave-1 | 1 | 16.5 | 16.500 |
| Aseo nave-2 | 1 | 16.5 | 16.500 |
| Aseo nave-3 | 1 | 16.7 | 16.700 |
| PLANTA ALTA |  |  |  |
| Aseo | 1 | 8.05 | 8.050 |
| Aseo minusvalidos | 1 | 15.15 | 15.150 |
| Total |  |  | 72.9 |

### OBRC06 CUBIERTAS (31/01/2000)
Importe: 31777.94

**006.01** m2 CUB.PLAN. INV. PLANA TIPO CU-01 (31/01/2000)
363.02 m2 × 59.79 = 21704.97
Cubierta plana no transitable, no ventilada, con grava tipo convencional, pendiente del 1% al 5%, compuesta por los siguientes elementos; 2 capas aislamiento térmico de poliestireno extruido para cubierta plana invertida e= 50 mm cada una, de superficie lisa mecanizado a media madera, colocado a rompejuntas, densidad 35 kg/m3 y conductividad térmica 0,035 W/mK, espesor total 100 mm, capa separadora de fieltro sintético geotextil de fibra de poliéster de 200 gr/m2 Danofelt PY-200 o simiilar, formación de pendientes con mortero de cemento M-5 de espesor medio 8 cm, lamina asfáltica impermeabilizante bicapa no adherida con 2 láminas SBS, LM (SBS) 40-FP la inferior y LBM (SBS) 40/M-FP la superior, capa separadora de fieltro sintético geotextil de fibra de poliéster de 200 gr/m2, 2 capas de aislamiento térmico de poliestireno extruido, de superficie lisa mecanizado a media madera, colocado a rompejuntas, densidad 35 kg/m3, espesor total 100 mm , capa separadora de fieltro sintético geotextil de fibra de poliéster de 200 gr/m2, y acabado mediante protección pesada formada por capa grava seleccionada de rio color blanco 40/60 mm de espesor medio 10 cm. (incluso extendido), i/ solución de petos según planos de proyecto y detalles aportados por la D.F. Según especificaciones de CTE.DB-HS, CTE.DB-SI, y NTE-QAN Cubiertas:Azoteas no transitables.
Criterios de medición de proyecto: Superficie medida en proyección horizonatal, según documentación gráfica de Proyecto, desde las caras interiores de los antepechos o petos perimetrales que la limitan.
Criterios de medición de obra: Se medirá en proyección horizonatal, la superficie realmente ejecutada según especificaciones de Proyecto, desde las caras interiores de los antepechos o petos perimetrales que la limitan.

| Código | Ud | Descripción | Rendimiento | Precio | Importe |
|---|---|---|---|---|---|
| O01OA030 | h. | Oficial primera | 0.35 | 15.77 | 5.52 |
| O01OA050 | h. | Ayudante | 0.35 | 14.37 | 5.03 |
| O01OA070 | h. | Peón ordinario | 0.05 | 13.74 | 0.69 |
| P01AG145 | m3 | Grava selecc.de río 40/60 mm. (material) | 0.1 | 16.95 | 1.70 |
| P06BG062 | m2 | Fieltro geotextil 200 gr/m2 (material; 31/01/2000) | 3.15 | 1.17 | 3.69 |
| P07TX205 | m2 | P.polies.extr. 50 mm 35 kg/m3 (material; 28/03/2014) | 4.2 | 4.47 | 18.77 |
| P06SL340 | m2 | Lám. betún modificado SBS tipo LM 40-FP (material; 02/04/2014) | 1.1 | 9.83 | 10.81 |
| P06LBM12 | m2 | Lám. betún no protegida SBS tipo LBM 40/M-FP (material; 02/04/2014) | 1.1 | 7.61 | 8.37 |
| A02A080 | m3 | MORTERO CEMENTO M-5 (material) | 0.08 | 65.17 | 5.21 |
|  |  | Total |  |  | 59.79 |

Claves: rodar, fibra, impermeable, grava, poliestireno, térmico, aislamiento, vidrio, membrana, canto, polietileno, armadura, lámina, extruido, base, poliéster, fratasado, mortero, transitable, separador, río, areno, cemento, sintético, medio, expandido, arcilla, capa, cubierta, seco, fieltro, geotextil

| Medición | Uds. | Largo | Parcial |
|---|---|---|---|
| PLTA. ALTA-patio | 1 | 133.71 | 133.710 |
| Z.TRANSIT. (Texlosa) | -1 | 19.5 | -19.500 |
| CUBIERTA | 1 | 276.91 | 276.910 |
| Z. TRANSIT. (Texlosa) | -1 | 28.1 | -28.100 |
| Total |  |  | 363.02 |

**006.02** m2 CUB.PLAN. INV.TRANS.PEATONES TIPO CU-02 (USO PRIVADO) (31/01/2000)
52.2 m2 × 56.37 = 2942.51
Cubierta plana transitable, no ventilada, con solado flotante, tipo convencional, pendiente del 1% al 5%, para tráfico peatonal privado, (pequeñas solicitaciones) compuesta por: 1 capa de aislamiento térmico de poliestireno extruido de densidad 35 kg/m3 y conductividad térmica 0,035 W/mK, capa separadora de fieltro sintético geotextil de fibra de poliéster de 200 gr/m2, formación de pendientes con mortero de cemento M-5 de espesor medio 8 cm, capa de imprimación asfáltica en perímetro y puntos singulares, lamina asfáltica impermeabilizante bicapa no adherida con 2 láminas SBS, LM (SBS) 40-FP la inferior y LBM (SBS) 40/M-FP la superior, capa separadora de fieltro sintético geotextil de fibra de poliéster de 200 gr/m2, y acabado de suelo mediante baldosa flotante de hormigón poroso de 3.5 cm de espesor acabado blanco o gris, con incorporación de poliestireno extruído de 5 cm de espesor con acanaladuras en cara inferior, dimensiones en plano 600x600, Resistencia térmica 1,472 m2k/W, resistencia a compresión 10kg/cm2, i/ solución de petos según planos de proyecto y detalles aportados por la D.F. Según especificaciones de CTE.DB-HS, CTE.DB-SI, y NTE-QAT Cubiertas:Azoteas transitables.
Criterios de medición de proyecto: Superficie medida en proyección horizonatal, según documentación gráfica de Proyecto, desde las caras interiores de los antepechos o petos perimetrales que la limitan.
Criterios de medición de obra: Se medirá en proyección horizonatal, la superficie realmente ejecutada según especificaciones de Proyecto, desde las caras interiores de los antepechos o petos perimetrales que la limitan.

| Código | Ud | Descripción | Rendimiento | Precio | Importe |
|---|---|---|---|---|---|
| O01OA030 | h. | Oficial primera | 0.35 | 15.77 | 5.52 |
| O01OA050 | h. | Ayudante | 0.35 | 14.37 | 5.03 |
| P08XVL030 | m2 | Loseta horm. poroso.lisa color 60x60x3.5, c/aisl. term. e=5 cm. (material; 03/04/2014) | 1.05 | 13.6 | 14.28 |
| P06BG062 | m2 | Fieltro geotextil 200 gr/m2 | 2.1 | 1.17 | 2.46 |
| P07TX205 | m2 | P.polies.extr. 50 mm 35 kg/m3 | 1.05 | 4.47 | 4.69 |
| P06SL340 | m2 | Lám. betún modificado SBS tipo LM 40-FP | 1.1 | 9.83 | 10.81 |
| P06LBM12 | m2 | Lám. betún no protegida SBS tipo LBM 40/M-FP | 1.1 | 7.61 | 8.37 |
| A02A080 | m3 | MORTERO CEMENTO M-5 | 0.08 | 65.17 | 5.21 |
|  |  | Total |  |  | 56.37 |

Claves: panel, cubierta, elastomérico, peatonal, soplete, hormigón, aislante, imprimación, tender, transitable, cemento, areno, fratasado, asfalto, betún, medio, perímetro, soporte, frío, lámina, armadura, aislamiento, vidrio, térmico, AENOR, punto, ensayo, plegable, resistencia, modificado, peso, mortero, alto, fibra, río, terminación, adherir, cara, fieltro, masa, unión, ejecución, drenaje, poliéster, estable, geotextil, tejido, fuego, polipropileno, tracción, mecánico, perforación, estático, base, máximo, cono, filamento, rotura, poliestireno, baldosa, malla, chaflán, refuerzo, remate, extruido, madero, protección, catálogo, construcción, superficie, polietileno, montaje, pesado, arista

| Medición | Uds. | Largo | Ancho | Parcial |
|---|---|---|---|---|
| PATIO | 1 | 39.24 |  | 39.240 |
| PÉRGOLA | 1 | 4.8 | 2.7 | 12.960 |
| Total |  |  |  | 52.2 |

**006.03** m2 CUB.PLAN. INV.TRANS.PEATONES TIPO CU-03 (USO PÚBLICO) (31/01/2000)
81 m2 × 64.58 = 5230.98
Cubierta plana transitable, no ventilada, con solado flotante, tipo convencional, pendiente del 1% al 5%, para tráfico peatonal público, (pequeñas solicitaciones) compuesta por: 2 capas de aislamiento térmico de poliestireno extruido e= 50 mm, colocado a rompejuntas de densidad 35 kg/m3 y conductividad térmica 0,035 W/mK, capa separadora de fieltro sintético geotextil de fibra de poliéster de 200 gr/m2, formación de pendientes con mortero de cemento M-5 de espesor medio 8 cm, capa de imprimación asfáltica en perímetro y puntos singulares, lamina asfáltica impermeabilizante bicapa no adherida con 2 láminas SBS, LM (SBS) 40-FP la inferior y LBM (SBS) 40/M-FP la superior, capa separadora de fieltro sintético geotextil de fibra de poliéster de 200 gr/m2, 1 capa de aislamiento térmico de poliestireno extruido e= 50 mm, de densidad 35 kg/m3 y conductividad térmica 0,035 W/mK, capa separadora de fieltro sintético geotextil de fibra de poliéster de 200 gr/m2 y acabado de suelo mediante baldosa flotante de hormigón poroso de 3.5 cm de espesor acabado blanco o gris, con incorporación de poliestireno extruído de 5 cm de espesor con acanaladuras en cara inferior, dimensiones en plano 600x600, Resistencia térmica 1,472 m2k/W, resistencia a compresión 10kg/cm2, i/ solución de petos según planos de proyecto y detalles aportados por la D.F.Según especificaciones de CTE.DB-HS, CTE.DB-SI, y NTE-QAT Cubiertas:Azoteas transitables.
Criterios de medición de proyecto: Superficie medida en proyección horizonatal, según documentación gráfica de Proyecto, desde las caras interiores de los antepechos o petos perimetrales que la limitan.
Criterios de medición de obra: Se medirá en proyección horizonatal, la superficie realmente ejecutada según especificaciones de Proyecto, desde las caras interiores de los antepechos o petos perimetrales que la limitan.

| Código | Ud | Descripción | Rendimiento | Precio | Importe |
|---|---|---|---|---|---|
| O01OA030 | h. | Oficial primera | 0.27 | 15.77 | 4.26 |
| O01OA050 | h. | Ayudante | 0.27 | 14.37 | 3.88 |
| P08XVL030 | m2 | Loseta horm. poroso.lisa color 60x60x3.5, c/aisl. term. e=5 cm. | 1.05 | 13.6 | 14.28 |
| P06BG062 | m2 | Fieltro geotextil 200 gr/m2 | 3.15 | 1.17 | 3.69 |
| P07TX205 | m2 | P.polies.extr. 50 mm 35 kg/m3 | 3.15 | 4.47 | 14.08 |
| P06SL340 | m2 | Lám. betún modificado SBS tipo LM 40-FP | 1.1 | 9.83 | 10.81 |
| P06LBM12 | m2 | Lám. betún no protegida SBS tipo LBM 40/M-FP | 1.1 | 7.61 | 8.37 |
| A02A080 | m3 | MORTERO CEMENTO M-5 | 0.08 | 65.17 | 5.21 |
|  |  | Total |  |  | 64.58 |

Claves: densidad, catálogo, punzón, impermeable, líquido, película, drenaje, plano, panel, doble, soporte, paz, extruido, construcción, aislamiento, malla, presión, tender, poliestireno, geotextil, poliéster, polipropileno, tracción, perforación, mecánico, unión, filamento, refuerzo, tejido, superficie, estático, cono, betún, alveolo, máximo, estable, hidráulico, base, modificado, adherir, alto, vidrio, fieltro, peso, térmico, polietileno, río, resistencia, fibra, AENOR, punto, ensayo, plegable, frío, rotura, lámina, masa, elastomérico, asfalto, soplete, fratasado, fuego, armadura, areno, cara, mortero, imprimación, medio, cemento, terminación, aislante, ejecución, cubierta, transitable, peatonal, hormigón

| Medición | Uds. | Largo | Parcial |
|---|---|---|---|
| PLTA. ALTA - TERRAZA | 1 | 33.4 | 33.400 |
| PLTA. ALTA -Z.TRANSIT. (Texlosa) | 1 | 19.5 | 19.500 |
| PLATA. CUBIERTA EDIF.-Z. TRANSIT. (Texlosa) | 1 | 28.1 | 28.100 |
| Total |  |  | 81 |

**006.04** ud FORMACIÓN CHIMEN. C/LADR.PERF. FOR. CHAPA
3 ud × 633.16 = 1899.48
Forrado de conducto de chimenea sobre forjado de cubierta realizado con fábrica de 1/2 pie de espesor de ladrillo perforado de 7cm.. de sección exterior 1,20X1.80X1.40 metros; revestido de chapa nervada trapezoidad en acero S320 GD galvanizado prelacado de e=0,63mm, pliegues lisos, 5 grecas, paso 10 mm, altura de greca 40 mm y anchura útil 900 mm, acabado con clasificación UV RUV4, corrosión RC4, colores Silver 4930 y Marin 4542, fijado sobre subestructura en todas las ondas mediante tornillería de acero templado cincado de 6,3x19 mm y arandela premontada de 19 mm EPDM, con sellado perimetral en el encuentro con el forjado con la misma tipología utilizada en la cubierta del edificio.;Remate en capuchon de chapa lacada y lamas en formación de rejilla de ventilación perimetral formando una franja de 40 cm de altura, incluso replanteo y medios auxiliares.

| Código | Ud | Descripción | Rendimiento | Precio | Importe |
|---|---|---|---|---|---|
| O01OA030 | h. | Oficial primera | 1.5 | 15.77 | 23.66 |
| O01OA050 | h. | Ayudante | 1.5 | 14.37 | 21.56 |
| O01OA070 | h. | Peón ordinario | 0.85 | 13.74 | 11.68 |
| P01LT020 | mud | Chimenea en ladrillo perforado tosco 24x11,5x7 cm. (material) | 1 | 93.26 | 93.26 |
| P10CHA030 | ud | Sombr vent chapa lacada con rejilla perim. 40cm (material; 04/04/2014) | 1 | 258.73 | 258.73 |
| P06SL350 | m2 | Lám. PVC 1,2mm gris (material) | 0.9 | 10.86 | 9.77 |
| P06SL355 | kg | Adhesivo soldador PVC PG-30 (material) | 0.055 | 7.01 | 0.39 |
| P06SL360 | kg | Sellante líquido de PVC PG-40 (material) | 0.025 | 7.92 | 0.20 |
| A02A060 | m3 | MORTERO CEMENTO M-10 (material) | 0.04 | 73.74 | 2.95 |
| A02A080 | m3 | MORTERO CEMENTO M-5 | 0.08 | 65.17 | 5.21 |
| ARVTRAP63 | m2 | Perfil acero S320GD e=0,6mm, 63 5 180 | 11.5 | 8.77 | 100.86 |
| P05CGG230 | m. | Remate ac.galvaniz. a=50cm e=0,6mm | 4.2 | 4.92 | 20.66 |
| P05CW010 | ud | Tornillería y pequeño material | 12.1 | 0.17 | 2.06 |
| TBGALV | ML | Tubo Hueco acero Galvanizado 50x50x1.5 | 9 | 4.3 | 38.70 |
| U06OA010 | Ud | Escuadra galvanizada 100x65x210 de 5mm | 27 | 1.61 | 43.47 |
|  |  | Total |  |  | 633.16 |

Claves: areno, chapa, cemento, galvanizar, gris, flexible, PVC, lámina, hormigón, perímetro, medición, replanteo, chimenea, cubierta, confeccionar, hueco, enfoscado, exterior, mortero, sección, perforación, ladrillo, fábrica, forro, faldón, conducción, río, pie

### OBRC07 AISLAMIENTOS E IMPERMEABILIZACIONES (31/01/2000)
Importe: 18220.16

**007.01** m2 AISLAM. FACHADA 8cm 70kg/m3 + 8cm DOBLE DENSIDAD
517.2 m2 × 19.19 = 9925.07
Aislamiento térmico de paneles de lana de roca no hidrófila, 2 capas de e=80mm/c.u. Interior de dens.70kg/m3 y conductividad térmica 0.034 W/(m.K) y exterior de doble densidad 40-100 kg/m3, y conductividad térmica 0.034 W/(m.K), espesor total 160mm, anclado con espigas de PP. por disparo directo o taladro, i/p.p. de corte, colocación, medios auxiliares. Medición según documentación gráfica de proyecto descontando huecos superiores a 2 m2.

| Código | Ud | Descripción | Rendimiento | Precio | Importe |
|---|---|---|---|---|---|
| O01OA030 | h. | Oficial primera | 0.1 | 15.77 | 1.58 |
| O01OA050 | h. | Ayudante | 0.1 | 14.37 | 1.44 |
| U15AA224 | M2 | Panel lana de roca doble densidad 40-100 kg/m3 8 cms. (material; 02/04/2014) | 1.05 | 6.71 | 7.05 |
| U15AA152R | M2 | Panel lana de roca 70 KG/M3 8 cms. (material; 02/04/2014) | 1.05 | 7.16 | 7.52 |
| P07W900 | ud | Fijación mecánica aislamiento (material) | 8 | 0.2 | 1.60 |
|  |  | Total |  |  | 19.19 |

Claves: cerramiento, aislamiento, vidrio, tejido, exterior, fachada, manta, lana, mineral, revestir, cara, acústico, hidrofugación, aire, colocación, auxiliar, cámara, revestimiento, ventilación, plástico, directo, taladro, corte, medio, fijación

| Medición | Uds. | Largo | Alto | Parcial |
|---|---|---|---|---|
| PLANTA BAJA |  |  |  |  |
| Perimetro Oficinas | 1 | 25.5 | 3.12 | 79.560 |
| Peto ext | 1 | 12 | 1.33 | 15.960 |
| Peto int | 1 | 12 | 1.13 | 13.560 |
| A descontar VE-5 | -1 | 2.2 | 1.1 | -2.420 |
| A descontar VE-13 | -1 | 2.33 | 2.4 | -5.592 |
| PLANTA PRIMERA |  |  |  |  |
| Perimetro oficinas | 1 | 19.14 | 2.9 | 55.506 |
| PLANTA SEGUNDA |  |  |  |  |
| Perimetro oficinas | 1 | 95 | 3.21 | 304.950 |
| Peto ext | 1 | 95 | 0.7 | 66.500 |
| Peto int | 1 | 95 | 0.35 | 33.250 |
| Descontar VE-1 | -4 | 2.9 | 1.65 | -19.140 |
| Descontar VE-11 | -1 | 5.64 | 2.1 | -11.844 |
| A descontar VE-9 | -1 | 1.68 | 1.6 | -2.688 |
| A descontar VE-2, P0-1 | -3 | 2.2 | 1.3 | -8.580 |
| Descontar VE-4 | -1 | 2.15 | 0.85 | -1.828 |
| Total |  |  |  | 517.2 |

**007.02** m2 AISLAM. FACHADA DOBLE DENSIDAD 5CM
240.43 m2 × 9.46 = 2274.47
Aislamiento termoacústico por el exterior del cerramiento de fachada con panel de lana de roca no hidrófila de 50 mm de doble densidad 40-100 kg/m3, y conductividad térmica 0.034 W/(m.K). La fijación del aislamiento se realiza con setas de plástico por disparo directo o taladro, i/p.p. de corte, colocación, medios auxiliares. Medición según documentación gráfica de proyecto descontando huecos superiores a 2 m2.

| Código | Ud | Descripción | Rendimiento | Precio | Importe |
|---|---|---|---|---|---|
| O01OA030 | h. | Oficial primera | 0.1 | 15.77 | 1.58 |
| O01OA050 | h. | Ayudante | 0.1 | 14.37 | 1.44 |
| U15AA220 | M2 | Panel lana de roca doble densidad 5 cms. (material; 02/04/2014) | 1.05 | 5.37 | 5.64 |
| P07W900 | ud | Fijación mecánica aislamiento | 4 | 0.2 | 0.80 |
|  |  | Total |  |  | 9.46 |

Claves: cerramiento, aislamiento, vidrio, tejido, exterior, fachada, manta, lana, mineral, revestir, cara, acústico, hidrofugación, aire, colocación, auxiliar, cámara, revestimiento, ventilación, plástico, directo, taladro, corte, medio, fijación

| Medición | Uds. | Largo | Ancho | Alto | Parcial |
|---|---|---|---|---|---|
| FACHADA NAVES PB |  |  |  |  |  |
| Perimetro naves | 1 | 71 |  | 5.29 | 375.590 |
| ALZADO ESTE |  |  |  |  |  |
| A descontar panel visto | -1 | 16.86 |  | 4.6 | -77.556 |
| FACHADA NORTE |  |  |  |  |  |
| A descontar Panel visto | -1 | 23.35 |  | 4.6 | -107.410 |
| Perimetro huecos | 4 | 20 | 0.3 |  | 24.000 |
| Peto ext | 1 | 36 |  | 1.7 | 61.200 |
| Peto int | 1 | 36 |  | 1 | 36.000 |
| CORTAVIENTOS | 1 | 3.15 |  | 2.5 | 7.875 |
| A descontar (portalon) | -3 | 5 |  | 4.5 | -67.500 |
| A descontar VE-7 | -5 | 0.85 |  | 2.2 | -9.350 |
| A descontar VE-5 | -1 | 2.2 |  | 1.1 | -2.420 |
| Total |  |  |  |  | 240.43 |

**007.03** M2 AISLAM. FORJADO POLIESTIRENO EXTRUIDO 500-50
724.7 M2 × 6.25 = 4529.38
M2. Aislamiento térmico en forjados en contacto con espacios no habitablesde uso industrial mediante planchas rígidas de poliestireno extruido de 50 mm. de espesor, densidad 30 kg/m3 y conductividad térmica 0.035 W/mK y corte perimetral escalonado, perfectamente colocado. Medición según documentación gráfica de proyecto descontando huecos superiores a 2 m2.

| Código | Ud | Descripción | Rendimiento | Precio | Importe |
|---|---|---|---|---|---|
| O01OA030 | h. | Oficial primera | 0.035 | 15.77 | 0.55 |
| O01OA050 | h. | Ayudante | 0.035 | 14.37 | 0.50 |
| U15HA494R | M2 | Placa pol. extruido FLOORMATE 500-50 (material; 28/03/2014) | 1.05 | 4.56 | 4.79 |
| %CI | % | Costes indirectos..(s/total) | 7 % | 5.84 | 0.41 |
|  |  | Total |  |  | 6.25 |

| Medición | Uds. | Largo | Ancho | Parcial |
|---|---|---|---|---|
| Planta Baja |  |  |  |  |
| Solera oficinas | 2 | 12.14 | 5.7 | 138.396 |
| Solera acceso | 2 | 3.3 | 2.4 | 15.840 |
| Planta 1ª | 2 | 20.23 |  | 40.460 |
| Planta 2ª | 2 | 265 |  | 530.000 |
| Total |  |  |  | 724.7 |

**007.04** m2 IMP.MUROS LÁM.ASFÁLT.+LAM.DREN. (31/01/2000)
86 m2 × 17.34 = 1491.24
Impermeabilización de muros/muretes de cimentación por su cara externa, constituida por: imprimación asfáltica de aplicación en frío; banda de refuerzo elastómero; lámina asfáltica de betún elastómero no protegida compuesta por una armadura de fieltro de poliester no tejido recubierto por ambas caras con un mástico de betún modificado con elastómeros, usando como material antiadherente un film plástico por ambas caras, (tipo LMB-30-FP) de poliéster (fieltro no tejido de 160 gr/m2), totalmente adherida al muro con soplete; geotextil y para protección, lámina drenante de nódulos fabricada en polietileno de alta densidad unida por termofusión a un geotextil no tejido de polipropileno calandrado, fijada mecánicamente al soporte. Medición según documentación gráfica de proyecto.

| Código | Ud | Descripción | Rendimiento | Precio | Importe |
|---|---|---|---|---|---|
| O01OA030 | h. | Oficial primera | 0.1 | 15.77 | 1.58 |
| O01OA050 | h. | Ayudante | 0.1 | 14.37 | 1.44 |
| P06BI030 | kg | Imprim.asfáltica (material; 31/01/2000) | 0.3 | 3.27 | 0.98 |
| P06BS140 | m2 | Lám. imp. bituminosa (material; 15/04/2014) | 1.1 | 5.81 | 6.39 |
| P06BG083 | m2 | Lámina drenante de nódulos (material; 31/01/2000) | 1.1 | 5.43 | 5.97 |
| P06BG074 | ud | Fij. autoadhesiva (material) | 2 | 0.49 | 0.98 |
|  |  | Total |  |  | 17.34 |

Claves: refuerzo, betún, muro, cimiento, cara, imprimación, banda, impermeable, elastomérico, lámina, asfalto, tejido, soporte, fieltro, drenaje, adherir, soplete, geotextil, protección, poliéster, mecánico, fijación

### OBRC08 PAVIMENTOS (26/11/2005)
Importe: 15776.04

**008.01** m2 PAVIMENTO LINÓLEO T/INTENSO 2,5mm. (13/11/2007)
230.6 m2 × 28.39 = 6546.73
Pavimento de linóleo antiestático, bactericida, resistente a la quemadura del cigarrillo y diseño marmorizado, compuesto por aceites de linaza oxidado y polimerizado, harina de madera, pigmentos inalterables y resinas naturales, todo ello calandrado sobre un soportes de tela de yute y acabado con capa de protección, color a definir por la D.F., en rollo de 2 m. de ancho y 2,5 mm. de espesor para tráfico intenso U4-P3, recibido con pegamento sobre capa de pasta niveladora, i/alisado y limpieza, s/NTE-RSF, con certificado ISO 9000 y comportamiento al fuego CFL/ S1 (s/n EN 13501-1), i/rodapié de hormigón polímero 7x0.7cm, compuesto por arenilla de marmol y poliéster en piezas de 99 cm de largo, 9,4 de alto y espesor 7cm, color a definir por la dirección facultativa. Medida la superficie horizontal realmente ejecutada.

| Código | Ud | Descripción | Rendimiento | Precio | Importe |
|---|---|---|---|---|---|
| O01OA030 | h. | Oficial primera | 0.12 | 15.77 | 1.89 |
| O01OA070 | h. | Peón ordinario | 0.12 | 13.74 | 1.65 |
| P08SL070 | m2 | Pav. linóleo rollo 2,5 mm. (material; 04/04/2014) | 1.04 | 15.66 | 16.29 |
| P08MA020 | kg | Adhesivo contacto (material; 13/11/2007) | 0.35 | 3.37 | 1.18 |
| P08MA040 | kg | Pasta niveladora (material; 13/11/2007) | 2 | 0.51 | 1.02 |
| P08AP390 | m. | Rodapié hormigó polimero 7x0.7 cm. (material; 15/04/2014) | 1.2 | 4.18 | 5.02 |
| P01FA050 | kg | Adhesivo int/ext C2ET Flexible bl (material; 14/11/2007) | 0.8 | 0.9 | 0.72 |
| P01FJ060 | kg | Mortero tapajuntas CG2 color (material; 14/11/2007) | 0.8 | 0.78 | 0.62 |
|  |  | Total |  |  | 28.39 |

Claves: pegamento, pavimentación, linóleo, rollo, tráfico, intensidad, nivel, limpieza, fuego, capa, ejecución, superficie, pasta

| Medición | Uds. | Largo | Parcial |
|---|---|---|---|
| Espacio Coworking | 1 | 92.1 | 92.100 |
| Oficina 1-2-3-4 | 4 | 16.1 | 64.400 |
| Oficina 5 | 1 | 18.1 | 18.100 |
| Rack | 1 | 3.1 | 3.100 |
| Oficina 6 | 1 | 20.9 | 20.900 |
| Distribuidor | 1 | 32 | 32.000 |
| Total |  |  | 230.6 |

**008.02** m2 SISTEMA COMPOSOL EPOX MATE (26/11/2005)
77.8 m2 × 25.85 = 2011.13
Tratamiento superficial liso de pavimentos de hormigón en interiores, obtenido por la aplicación sucesiva de dos capas de pintura bicomponente a base de resinas epoxi, mate, de alta adherencia a soportes hidráulicos, Taber<0,2 g y rendimiento aproximado de 0,3 kg/m2 por capa, extendida a mano mediante rastras de banda de goma o rodillo en capas uniformes con un espesor total aproximado de 0,3 mm. i/rodapié de hormigón polímero 7x0.7cm, tipo TurPlas, color a definir por la dirección facultativa. Medición superficie horizontal realmente ejecutada.

| Código | Ud | Descripción | Rendimiento | Precio | Importe |
|---|---|---|---|---|---|
| O01OA030 | h. | Oficial primera | 0.18 | 15.77 | 2.84 |
| O01OA050 | h. | Ayudante | 0.18 | 14.37 | 2.59 |
| O01OA070 | h. | Peón ordinario | 0.18 | 13.74 | 2.47 |
| P25QC100 | kg | Pintura epoxi mate (material; 26/11/2005) | 0.6 | 4.82 | 2.89 |
| P08AP390 | m. | Rodapié hormigó polimero 7x0.7 cm. | 2.8 | 4.18 | 11.70 |
| P01FA050 | kg | Adhesivo int/ext C2ET Flexible bl | 2 | 0.9 | 1.80 |
| P01FJ060 | kg | Mortero tapajuntas CG2 color | 2 | 0.78 | 1.56 |
|  |  | Total |  |  | 25.85 |

Claves: componente, pintura, mate, capa, mano, aplicación, interior, hormigón, pavimentación, base, liso, resina, banda, goma, hidráulico, soporte, adherencia, alto, epoxi, rodillo, superficie

| Medición | Uds. | Largo | Parcial |
|---|---|---|---|
| PLANTA BAJA |  |  |  |
| Ofic. administracion | 1 | 18.6 | 18.600 |
| Vestibulo | 1 | 19.7 | 19.700 |
| Instalaciones | 1 | 12.2 | 12.200 |
| Escaleras | 1 | 8.8 | 8.800 |
| Pasillo zona almacen | 1 | 7 | 7.000 |
| PLANTA ALTA |  |  |  |
| Vestibulo | 1 | 3.1 | 3.100 |
| Pasillo | 1 | 7.4 | 7.400 |
|  | 1 |  | 1.000 |
| Total |  |  | 77.8 |

**008.03** m2 SOL. GRES ESMALT. 43x43cm. T/DENSO (13/11/2007)
18.42 m2 × 28.38 = 522.76
Solado de gres prensado en seco esmaltado (BIIa-BIb s/UNE-EN-14411), en baldosas de 43x43 cm. color a definir por la D.F. para tránsito denso (Abrasión IV), recibido con adhesivo C1 T s/EN-12004 Ibersec Tile, s/i. recrecido de mortero, sobre superficie lisa, i/rejuntado con mortero tapajuntas CG2-W-Ar s/EN-13888 Ibersec junta fina blanca, i/rodapié del mismo material de 8x43 cm. en zonas no alicatadas y limpieza, s/NTE-RSR, medido en superficie realmente ejecutada.

| Código | Ud | Descripción | Rendimiento | Precio | Importe |
|---|---|---|---|---|---|
| O01OB090 | h. | Oficial solador, alicatador | 0.45 | 15.44 | 6.95 |
| O01OB100 | h. | Ayudante solador, alicatador | 0.45 | 14.53 | 6.54 |
| P08EPG041R | m2 | Bald.gres esmaltado prensado 43x43 cm. (material; 27/03/2014) | 1.1 | 8.95 | 9.85 |
| P08EPP042 | m. | Rodapié marfil 8x43 cm. (material; 13/11/2007) | 1.15 | 3.78 | 4.35 |
| P01FA360 | kg | Adh. cementoso solado int. s/mortero C1 (material; 14/11/2007) | 4 | 0.14 | 0.56 |
| P01FJ002 | kg | Junta cementosa normal blanco<3mm CG1 (material; 14/11/2007) | 0.2 | 0.64 | 0.13 |
|  |  | Total |  |  | 28.38 |

Claves: gres, tráfico, marfil, color, baldosa, esmalte, seco, prensado, adhesivo, solado, superficie, mortero, liso, tapajunta, junta, fino, material, medición, densidad, ejecución, blanco, limpieza

| Medición | Uds. | Largo | Parcial |
|---|---|---|---|
| PLANTA BAJA |  |  |  |
| Aseo nave-1 | 1 | 3.16 | 3.160 |
| Aseo nave-2 | 1 | 3.16 | 3.160 |
| Aseo nave-3 | 1 | 3.5 | 3.500 |
| PLANTA ALTA |  |  |  |
| Cuarto limpieza | 1 | 1.6 | 1.600 |
| Aseo | 1 | 2 | 2.000 |
| Aseo Minusvalidos | 1 | 5 | 5.000 |
| Total |  |  | 18.42 |

**008.04** m2 PAVIMENTO CONTINUO CUARZO GRIS (10/11/2007)
432.91 m2 × 5.89 = 2549.84
Pavimento monolítico de cuarzo en color gris natural, sobre solera o forjado de hormigón en fresco, sin incluir estos, incluye replanteo de solera, encofrado y desencofrado, extendido del hormigón; regleado y nivelado de solera; incorporación de capa de rodadura mediante espolvoreo (rendimiento 5,0 kg/m2.); fratasado mecánico, alisado y pulimentado; curado del hormigón con el líquido incoloro (rendimiento 0,15 kg/m2.); p.p. aserrado de juntas de retracción con disco de diamante y sellado con la masilla elástica, s/NTE-RSC, medido en superficie realmente ejecutada.

| Código | Ud | Descripción | Rendimiento | Precio | Importe |
|---|---|---|---|---|---|
| O01OA030 | h. | Oficial primera | 0.07 | 15.77 | 1.10 |
| O01OA050 | h. | Ayudante | 0.07 | 14.37 | 1.01 |
| O01OA070 | h. | Peón ordinario | 0.07 | 13.74 | 0.96 |
| P08CT040 | kg | Pavimento continuo cuarzo gris (material; 10/11/2007) | 5 | 0.22 | 1.10 |
| P08CT080 | kg | Liquido de curado 130 (material; 10/11/2007) | 0.15 | 1.79 | 0.27 |
| P08FR316 | m. | Sellado de juntas 4 mm. (material; 12/11/2007) | 0.3 | 4.84 | 1.45 |
|  |  | Total |  |  | 5.89 |

Claves: fratasado, mecánico, pavimentación, color, gris, natural, solera, replanteo, nivel, cuarzo, capa, hormigón, forjado, desencofrante, curado, diamante, encofrar, pulir, líquido, incoloro, junta, retracción, superficie, disco, ejecución, masilla, medición, alisador, elástico

| Medición | Uds. | Largo | Ancho | Parcial |
|---|---|---|---|---|
| PLANTA BAJA |  |  |  |  |
| Naves | 1 | 427 |  | 427.000 |
| Pergola exterior | 1 | 1.21 | 2.8 | 3.388 |
|  | 1 | 0.9 | 2.8 | 2.520 |
| Total |  |  |  | 432.91 |

**008.05** m2 PAVIMENTO CONTINUO CUARZO GRIS C/R (10/11/2007)
14.7 m2 × 18.45 = 271.22
Pavimento monolítico de cuarzo en color gris natural, sobre solera o forjado de hormigón en fresco, sin incluir estos, incluye replanteo de solera, encofrado y desencofrado, extendido del hormigón; regleado y nivelado de solera; incorporación de capa de rodadura mediante espolvoreo (rendimiento 5,0 kg/m2.); fratasado mecánico, alisado y pulimentado; curado del hormigón con el líquido incoloro (rendimiento 0,15 kg/m2.); p.p. aserrado de juntas de retracción con disco de diamante y sellado con la masilla elástica, s/NTE-RSC, i/rodapié de hormigón polímero 7x0.7cm, tipo TurPlas, color a definir por la dirección facultativa medido en superficie realmente ejecutada.

| Código | Ud | Descripción | Rendimiento | Precio | Importe |
|---|---|---|---|---|---|
| O01OA030 | h. | Oficial primera | 0.07 | 15.77 | 1.10 |
| O01OA050 | h. | Ayudante | 0.07 | 14.37 | 1.01 |
| O01OA070 | h. | Peón ordinario | 0.07 | 13.74 | 0.96 |
| P08CT040 | kg | Pavimento continuo cuarzo gris | 5 | 0.22 | 1.10 |
| P08CT080 | kg | Liquido de curado 130 | 0.15 | 1.79 | 0.27 |
| P08FR316 | m. | Sellado de juntas 4 mm. | 0.3 | 4.84 | 1.45 |
| P08AP390 | m. | Rodapié hormigó polimero 7x0.7 cm. | 2.2 | 4.18 | 9.20 |
| P01FA050 | kg | Adhesivo int/ext C2ET Flexible bl | 2 | 0.9 | 1.80 |
| P01FJ060 | kg | Mortero tapajuntas CG2 color | 2 | 0.78 | 1.56 |
|  |  | Total |  |  | 18.45 |

Claves: fratasado, mecánico, pavimentación, color, gris, natural, solera, replanteo, nivel, cuarzo, capa, hormigón, forjado, desencofrante, curado, diamante, encofrar, pulir, líquido, incoloro, junta, retracción, superficie, disco, ejecución, masilla, medición, alisador, elástico

| Medición | Uds. | Largo | Parcial |
|---|---|---|---|
| PLANTA BAJA |  |  |  |
| Almacen | 1 | 12.2 | 12.200 |
| PLANTA ALTA |  |  |  |
| Altillo | 1 | 2.5 | 2.500 |
| Total |  |  | 14.7 |

**008.06** m2 FELPUDO COCO C/ ESPESOR 20 mm
7.3 m2 × 15.17 = 110.74
Felpudo fabricado con hilos de coco que retienen la suciedad y absorben la humedad, con un espesor de 20 mm. y con base de PVC antideslizante. Medición de superficie realmente instalada.

| Código | Ud | Descripción | Rendimiento | Precio | Importe |
|---|---|---|---|---|---|
| O01OB090 | h. | Oficial solador, alicatador | 0.2 | 15.44 | 3.09 |
| P34IF070 | m2 | Felpudo Coco c/espesor 20 mm (material) | 1 | 12.08 | 12.08 |
|  |  | Total |  |  | 15.17 |

Claves: humedad, fabricación, cable, base, PVC, felpudo

**008.07** m2 SOLER.HA-25, 10cm.ARMA.#15x15x6
368.26 m2 × 10.22 = 3763.62
Recrecido tipo solera de hormigón de 10 cm. de espesor, realizada con hormigón HA-25 N/mm2, Tmáx.20 mm., elaborado en obra, i/vertido, colocación y armado con mallazo 15x15x6, p.p. de juntas, aserrado de las mismas y fratasado para pavimento de cuarzo, resinas o linoleo. Según NTE-RSS y EHE. Medición de superficie realmente ejecutada.

| Código | Ud | Descripción | Rendimiento | Precio | Importe |
|---|---|---|---|---|---|
| E04SE090 | m3 | HORMIGÓN HA-25/P/20/I EN SOLERA | 0.1 | 77.82 | 7.78 |
| E04AM060 | m2 | MALLA 15x15 cm. D=6 mm. | 1 | 2.44 | 2.44 |
|  |  | Total |  |  | 10.22 |

Claves: solera, elaboración, hormigón, fratasado, mallazo, armadura, colocación, junta

| Medición | Uds. | Largo | Ancho | Parcial |
|---|---|---|---|---|
| Planta 2ª | 1 | 265 |  | 265.000 |
| Planta 1ª | 1 | 20.23 |  | 20.230 |
| Planta Baja |  |  |  |  |
| Solera oficinas | 1 | 12.14 | 5.7 | 69.198 |
| Solera acceso | 1 | 3.3 | 2.4 | 7.920 |
|  | 1 | 1.21 | 2.8 | 3.388 |
|  | 1 | 0.9 | 2.8 | 2.520 |
| Total |  |  |  | 368.26 |

### OBRC09 CARPINTERÍA DE MADERA
Importe: 5310.42

**009.01** ud PL-1 P.PASO HPL + MAINEL
10 ud × 298.47 = 2984.70
PL 01 - Puerta interior practicable con mainel de madera acabada en chapa HPL de 0,8 mm en color a definiir por la DF, de dimensiones 82,5x210x4 cm. compuesta por:
a) Marco de madera rechapado en HPL
b) Hoja de 40 mm. de espesor compuesta por largeros y traviesas en madera de pino abeto, doble tablero MDF-N de 6 mm. de espesor acabado HPL.
c) Tapajuntas de 80x10 mm de sección en tablero MDF rechapado en HPL de 0,8 mm.
d) Herrajes: bisagras de acero inoxidable, cerradura tipo Tecnolar modelo 900 o similar, manillas adaptadas para personas con movilidad reducida tipo marca JNF de acero inox. modelo IN.00.029.B.CF, placa IN.03.011.PZ, Cilindro de seguridad incopiable sistema Tesa TX-80 de perfil europeo normalizado. de 45x45 mm. de longitud con llave plana reversible por ambas caras. Amaestramiento, marcado del código indicado en el plan de llaves, tanto del cilindro como de las llaves, condena en aseos adaptada para PMR con ranura para moneda tipo JNF IN.04.11, pequeño material y tope elástico, protección inferior en L mediante chapa de acero inoxidable AISI 316 desarrollo 30+4+30 cm. encolada a puerta.
e) Burlete de goma perimetral
f) Cierre de guillotina o goma inferior acústico
Fuerza de apertura para itinerario accesible = 25 N: se incorporará un mecanismo de ser necesario
g) Zocalo 30 cm en chapa aluminio anodizado 1 mm de espesor pegado en las 2 caras de la puerta con masilla de poliuretano

| Código | Ud | Descripción | Rendimiento | Precio | Importe |
|---|---|---|---|---|---|
| O01OB150 | h. | Oficial 1ª carpintero | 1.3 | 16.23 | 21.10 |
| O01OB160 | h. | Ayudante carpintero | 1.3 | 14.66 | 19.06 |
| E13CS010 | ud | PRECERCO PINO 70x35 mm.P/1 HOJA | 1 | 11.17 | 11.17 |
| P11PR010R | m. | Galce DM HPL 70x30 mm. (material) | 5.5 | 2.4 | 13.20 |
| P11TR010R | m. | Tapajunt. DM HPL 70x10 (material) | 6.5 | 1.26 | 8.19 |
| P11CW010R | ud | P.paso HPL + mainel (material; 04/04/2014) | 1 | 202.32 | 202.32 |
| P11RB070R | ud | Pernio inox 80x52 mm. (material) | 3 | 0.81 | 2.43 |
| P11WP080R | ud | Tornillo ensamble zinc/pavón (material) | 18 | 0.04 | 0.72 |
| P11RR020R | ud | Resbalón canto inox (material) | 1 | 2.62 | 2.62 |
| P11RM010R | ud | Juego manivelas de acero inox. (material) | 1 | 17.66 | 17.66 |
|  |  | Total |  |  | 298.47 |

Claves: laca, tapajunta, chapa, paso, norma, tablero, plafón, precerco, pino, puerta, ciego, galce, colgar, manivela, inoxidable, herraje, molde, cierre, latón, medio, acero, auxiliar, montaje, cerco, cara

**009.02** ud PL-2 P. PASO HPL BUEY + MAINEL
1 ud × 327.12 = 327.12
PL 02 - Puerta interior practicable con mainel de madera acabada en chapa HPL de 0,8 mm en color a definiir por la DF, de dimensiones 82,5x210x4 cm. compuesta por:
a) Marco de madera rechapado en HPL
b) Hoja de 40 mm. de espesor compuesta por largeros y traviesas en madera de pino abeto, doble tablero MDF-N de 6 mm. de espesor acabado HPL.
c) Tapajuntas de 80x10 mm de sección en tablero MDF rechapado en HPL de 0,8 mm.
d) Herrajes: bisagras de acero inoxidable, cerradura tipo Tecnolar modelo 900 o similar, manillas adaptadas para personas con movilidad reducida tipo marca JNF de acero inox. modelo IN.00.029.B.CF, placa IN.03.011.PZ, Cilindro de seguridad incopiable sistema Tesa TX-80 de perfil europeo normalizado. de 45x45 mm. de longitud con llave plana reversible por ambas caras. Amaestramiento, marcado del código indicado en el plan de llaves, tanto del cilindro como de las llaves, condena en aseos adaptada para PMR con ranura para moneda tipo JNF IN.04.11, pequeño material y tope elástico, protección inferior en L mediante chapa de acero inoxidable AISI 316 desarrollo 30+4+30 cm. encolada a puerta.
e) Burlete de goma perimetral
f) Cierre de guillotina o goma inferior acústico
Fuerza de apertura para itinerario accesible = 25 N: se incorporará un mecanismo de ser necesario
g) Zocalo 30 cm en chapa aluminio anodizado 1 mm de espesor pegado en las 2 caras de la puerta con masilla de poliuretano
h) Herraje de ojo de buey de 40 cm de diámetro con centro a altura 155cm

| Código | Ud | Descripción | Rendimiento | Precio | Importe |
|---|---|---|---|---|---|
| O01OB150 | h. | Oficial 1ª carpintero | 1.3 | 16.23 | 21.10 |
| O01OB160 | h. | Ayudante carpintero | 1.3 | 14.66 | 19.06 |
| E13CS010 | ud | PRECERCO PINO 70x35 mm.P/1 HOJA | 1 | 11.17 | 11.17 |
| P11PR010R | m. | Galce DM HPL 70x30 mm. | 5.5 | 2.4 | 13.20 |
| P11TR010R | m. | Tapajunt. DM HPL 70x10 | 6.5 | 1.26 | 8.19 |
| P11CW010R | ud | P.paso HPL + mainel | 1 | 202.32 | 202.32 |
| P11RB070R | ud | Pernio inox 80x52 mm. | 3 | 0.81 | 2.43 |
| P11WP080R | ud | Tornillo ensamble zinc/pavón | 18 | 0.04 | 0.72 |
| P11RR020R | ud | Resbalón canto inox | 1 | 2.62 | 2.62 |
| P11RM010R | ud | Juego manivelas de acero inox. | 1 | 17.66 | 17.66 |
| P11ROJOBUEY | u | Herraje ojo de Buey, inox (material; 04/04/2014) | 1 | 28.65 | 28.65 |
|  |  | Total |  |  | 327.12 |

**009.03** ud PL-3 P.PASO HPL
1 ud × 252.82 = 252.82
PL 03 - Puerta interior practicable acabada en chapa HPL de 0,8 mm en color a definiir por la DF, de dimensiones 82,5x210x4 cm. compuesta por:
a) Marco de madera rechapado en HPL
b) Hoja de 40 mm. de espesor compuesta por largeros y traviesas en madera de pino abeto, doble tablero MDF-N de 6 mm. de espesor acabado HPL.
c) Tapajuntas de 80x10 mm de sección en tablero MDF rechapado en HPL de 0,8 mm.
d) Herrajes: bisagras de acero inoxidable, cerradura tipo Tecnolar modelo 900 o similar, manillas adaptadas para personas con movilidad reducida tipo marca JNF de acero inox. modelo IN.00.029.B.CF, placa IN.03.011.PZ, Cilindro de seguridad incopiable sistema Tesa TX-80 de perfil europeo normalizado. de 45x45 mm. de longitud con llave plana reversible por ambas caras. Amaestramiento, marcado del código indicado en el plan de llaves, tanto del cilindro como de las llaves, condena en aseos adaptada para PMR con ranura para moneda tipo JNF IN.04.11, pequeño material y tope elástico, protección inferior en L mediante chapa de acero inoxidable AISI 316 desarrollo 30+4+30 cm. encolada a puerta.
e) Burlete de goma perimetral
f) Cierre de guillotina o goma inferior acústico
Fuerza de apertura para itinerario accesible = 25 N: se incorporará un mecanismo de ser necesario
g) Zocalo 30 cm en chapa aluminio anodizado 1 mm de espesor pegado en las 2 caras de la puerta con masilla de poliuretano

| Código | Ud | Descripción | Rendimiento | Precio | Importe |
|---|---|---|---|---|---|
| O01OB150 | h. | Oficial 1ª carpintero | 1.3 | 16.23 | 21.10 |
| O01OB160 | h. | Ayudante carpintero | 1.3 | 14.66 | 19.06 |
| E13CS010 | ud | PRECERCO PINO 70x35 mm.P/1 HOJA | 1 | 11.17 | 11.17 |
| P11PR010R | m. | Galce DM HPL 70x30 mm. | 5.5 | 2.4 | 13.20 |
| P11TR010R | m. | Tapajunt. DM HPL 70x10 | 6.5 | 1.26 | 8.19 |
| P11CW010RS | ud | P.paso forrada HPL (material; 04/04/2014) | 1 | 156.67 | 156.67 |
| P11RB070R | ud | Pernio inox 80x52 mm. | 3 | 0.81 | 2.43 |
| P11WP080R | ud | Tornillo ensamble zinc/pavón | 18 | 0.04 | 0.72 |
| P11RR020R | ud | Resbalón canto inox | 1 | 2.62 | 2.62 |
| P11RM010R | ud | Juego manivelas de acero inox. | 1 | 17.66 | 17.66 |
|  |  | Total |  |  | 252.82 |

**009.04** ud PL-4 P.PASO HPL CORREDERA
2 ud × 434.21 = 868.42
PL 04 - Puerta interior corredera de tablero acabado en chapa HPL de 0,8 mm en color a definir por la DF, de dimensiones 82,5x210x4 cm. compuesta por:
a) Cajón premarco prefabricado para puerta corredera, compuesto por 12 travesaños horizontales de refuerzo de chapa galvanizada de 1,2 mm, plegada y reforzada. Guía de deslizamiento de aluminio extrusionado anodizado con sistema de enganche de bayoneta para permitir el desmontaje una vez instalado. Travesaño superior y travesaño de puerta/guía en chapa galvanizada. Dos carros de cuatro ruedas con cojinetes de bolas revestidos de nylon con carga elastomérica para una capacidad de hasta 80 Kg,
b) Hoja de 40 mm. de espesor compuesta por panel de nido de abeja revestido de doble tablero DMH de 4 mm. de espesor acabado HPL de 0,8 mm en ambas caras.
c) Tapajuntas de 80x10 mm de sección en tablero MDF rechapado en HPL de 0,8 mm.
d) Tirador adaptado para personas con movilidad reducida de acero inox. condena en aseos adaptada para PMR con ranura para moneda tipo JNF IN.04.11, pequeño material y tope elástico, protección inferior en L mediante chapa de acero inoxidable AISI 316 desarrollo 30+4+30 cm. encolada a puerta.
e)Cerradura de embutir TESA serie 2030 con gancho basculante accionable por cilindro acabado en acero inoxidable.
Fuerza de apertura para itinerario accesible = 25 N: se incorporará un mecanismo de ser necesario

| Código | Ud | Descripción | Rendimiento | Precio | Importe |
|---|---|---|---|---|---|
| O01OB150 | h. | Oficial 1ª carpintero | 1.3 | 16.23 | 21.10 |
| O01OB160 | h. | Ayudante carpintero | 1.3 | 14.66 | 19.06 |
| E13CS010 | ud | PRECERCO PINO 70x35 mm.P/1 HOJA | 1 | 11.17 | 11.17 |
| P11PR010R | m. | Galce DM HPL 70x30 mm. | 5.5 | 2.4 | 13.20 |
| P11TR010R | m. | Tapajunt. DM HPL 70x10 | 6.5 | 1.26 | 8.19 |
| P11CW010RS | ud | P.paso forrada HPL | 1 | 156.67 | 156.67 |
| P11RB070R | ud | Pernio inox 80x52 mm. | 3 | 0.81 | 2.43 |
| P11WP080R | ud | Tornillo ensamble zinc/pavón | 18 | 0.04 | 0.72 |
| P11RR020R | ud | Resbalón canto inox | 1 | 2.62 | 2.62 |
| P11RM010R | ud | Juego manivelas de acero inox. | 1 | 17.66 | 17.66 |
| O01OA030 | h. | Oficial primera | 1 | 15.77 | 15.77 |
| P11RORCHICOR | u | Armazon metálico tipo Orchidea par pc (material; 04/04/2014) | 1 | 165.62 | 165.62 |
|  |  | Total |  |  | 434.21 |

**009.05** m² MAINELES DE VIDRIO
14.94 m² × 55.28 = 825.88
Mampara fija para interiores, para acristalar, realizada con precerco de madera de pino pais y tapajuntas ambos lados y junquillo en dm lacado, montada y con p.p. de medios auxiliares.

| Código | Ud | Descripción | Rendimiento | Precio | Importe |
|---|---|---|---|---|---|
| O01OB150 | h. | Oficial 1ª carpintero | 1.5 | 16.23 | 24.35 |
| O01OB160 | h. | Ayudante carpintero | 1.5 | 14.66 | 21.99 |
| P11PP010 | m. | Precerco de pino 70x35 mm. (material) | 1.7 | 1.83 | 3.11 |
| P11TM010R | m. | Tapajunt.DM lacado 70x12 (material) | 2.5 | 1.65 | 4.13 |
| P11RB070 | ud | Pernio latón plano 80x52 mm. (material) | 0.7 | 0.81 | 0.57 |
| P11WH020 | ud | Cremona dorada canto (material) | 0.2 | 5.23 | 1.05 |
| P11WP080 | ud | Tornillo ensamble zinc/pavón (material) | 2 | 0.04 | 0.08 |
|  |  | Total |  |  | 55.28 |

| Medición | Uds. | Ancho | Alto | Parcial |
|---|---|---|---|---|
| Maineles de vidrio |  |  |  |  |
| MA-1 | 4 | 2.1 | 0.92 | 7.728 |
| MA-2 | 1 | 1.97 | 1.6 | 3.152 |
| MA-3 | 1 | 3.12 | 1.3 | 4.056 |
| Total |  |  |  | 14.94 |

**009.06** ud TOPE METÁLICO PROTECCIÓN PUERTAS (15/04/2014)
12 ud × 4.29 = 51.48
Tope de goma con acero inoxidable, para protección de puertas. Instalado completo.

| Código | Ud | Descripción | Rendimiento | Precio | Importe |
|---|---|---|---|---|---|
| mt25pfzHO0SS | m | Perfil acero precerco (material; 15/04/2014) | 0.095 | 13.18 | 1.25 |
| P13WW060 | ud | Tope goma y acero inox. (material; 15/04/2014) | 1 | 3.04 | 3.04 |
|  |  | Total |  |  | 4.29 |

Claves: puerta, protección, inoxidable, goma, acero

### OBRC10 CARPINTERÍA EXTERIOR
Importe: 28311.19

**010.01** m² CARP. ALUM ANOD. NAT RPT (28/02/2012)
74.71 m² × 184.12 = 13755.61
Suministro y colocación de ventanas abisagradas de hoja oculta, de apertura y dimensiones descritas en documentación gráfica de proyecto, compuestas por perfiles de aleación de aluminio 6063 con tratamiento térmico T-5, y herrajes. Marco y hoja tienen una sección de 70 mm. y 69 mm. respectivamente tanto en ventanas como en puertas y una capacidad máxima de acristalamiento de 37 mm. El espesor medio de los perfiles de aluminio es de 1,5 mm. Los perfiles de aluminio están provistos de rotura de puente térmico obtenida por inserción de varillas aislantes de poliamida 6.6 de 35 mm. en marco y de 18 mm. en hoja de profundidad reforzadas con un 25 % de fibra de vidrio y de espuma de poliolefina perimetral en la zona del galce de vidrio.Accesorios, herrajes de colgar y apertura homologados. Estanqueidad por un sistema de triple junta de EPDM, tornillería de acero inoxidable, elementos de estanqueidad, accesorios y utillajes de mecanizado homologados. Incluso p/p de garras de fijación, sellado perimetral de juntas por medio de un cordón de silicona neutra y ajuste final en obra. Perfilería, juntas y herrajes con certificación de marcado CE según UNE-EN 14351-1 de obligado cumplimiento por la Comisión Europea. Elaborada en taller.
Categorías alcanzadas en banco de ensayos*: Permeabilidad al aire según Norma UNE-EN 1026:2000-CLASE 4, Estanqueidad al agua según Norma UNE-EN 1027:2000-CLASE E750, Resistencia al viento según Norma UNE-EN 12211:2000-CLASE C5 * Ensayo de referencia ventana de dos hojas de 1,20 x 1,20 m.
Acabado Superficial anodizado natural estandar o a definir por la D.F. Anodizado, efectuado en un ciclo completo que comprende las operaciones de desengrase, lavado, oxidación anódica, coloreado y sellado. El espesor y calidad de la capa anódica está garantizada por el sello EWAA-EURAS con un valor mínimo clase 15 micras.
Totalmente montada y probada.Incluye: Jambeado interior de remate en chapa de aluminio anodizado según detalles de proyecto, recercado exterior de estanqueidad, recercado exterior de remate perimetral, dintel, jambas y vierteaguas, colocación del premarco. Previa a la instalación de cada unidad se colocará perimetralmente en lamina asfaltica adhesivaa de 15 mm y zonas de ángulo en lamina asfaltica adhesiva de 6 cm. Colocación de la carpintería. Ajuste final de las hojas. Sellado de juntas perimetrales. Realización de pruebas de servicio. Incluso Barandilla de protección formada por tubo de aluminio diametro 40mm y 2mm de espesor, anclado lateralmente y al alfeizar mediante pletina de acero inoxidable de 1,5mm en unidades VE-2, VE-3d y VE-3i. Criterio de medición de proyecto: Unidad proyectada, según documentación gráfica de Proyecto.

| Código | Ud | Descripción | Rendimiento | Precio | Importe |
|---|---|---|---|---|---|
| mt25pfz040ba2 | m | Premarco aluminio en bruto (material; 05/07/2013) | 2.3 | 2.86 | 6.58 |
| mt25pfz0170HO | m | Perfil de aluminio, para conformado de marco de (material; 05/07/2013) | 2.3 | 11.34 | 26.08 |
| mt25pfz0HO170 | m | Perfil de aluminio, para conformado de hoja de v (material; 05/07/2013) | 2.3 | 11.68 | 26.86 |
| mt25pfzHO070 | m | Perfil de aluminio, para conformado de junquillo (material; 05/07/2013) | 2.5 | 3.94 | 9.85 |
| mt25pfzHO570 | m | Perfil de aluminio, para conformado de inversora (material; 05/07/2013) | 0.5 | 11.68 | 5.84 |
| mt25pfzHO4570 | m | Perfil de aluminio, para conformado de pilastra (material; 05/07/2013) | 0.981 | 11.81 | 11.59 |
| mt25pfz040bSS | m | Premarco aluminio en bruto (material; 05/07/2013) | 0.154 | 7.61 | 1.17 |
| mt25pfz0170SS | m | Perfil de aluminio, para conformado de marco de (material; 15/04/2014) | 1 | 19.5 | 19.50 |
| mt25pfzHO0SS | m | Perfil acero precerco | 2.7 | 13.18 | 35.59 |
| mt25pfzHO45SS | m | Perfil acero , para premarco (material; 28/02/2012) | 2.7 | 13.87 | 37.45 |
| %0200 | % | Medios auxiliares | 2 % | 180.51 | 3.61 |
|  |  | Total |  |  | 184.12 |

| Medición | Uds. | Ancho | Alto | Parcial |
|---|---|---|---|---|
| VE-1 | 4 | 2.9 | 1.65 | 19.140 |
| VE-2 | 3 | 2.2 | 1.3 | 8.580 |
| VE-3D, VE-3I | 10 | 1 | 1.45 | 14.500 |
| VE-4 | 1 | 2.15 | 0.85 | 1.828 |
| VE-5 | 1 | 2.2 | 1.1 | 2.420 |
| VE-6 | 2 | 0.6 | 0.5 | 0.600 |
| VE-8 15 | 2 | 0.97 | 1.65 | 3.201 |
| VE-9 | 1 | 1.68 | 1.6 | 2.688 |
| VE-10 | 1 | 1 | 2.1 | 2.100 |
| VE-11 | 1 | 5.64 | 2.1 | 11.844 |
| VE-16 | 3 | 1.3 | 0.5 | 1.950 |
| VE-14 | 1 | 2.44 | 2.4 | 5.856 |
| Total |  |  |  | 74.71 |

**010.02** m² CARP. ALUM ANOD. NAT SIN RPT
12.42 m² × 89.54 = 1112.09
Suministro y colocación de ventanal fijo segun dimensiones descritas en documentación gráfica de proyecto, compuestas por perfiles de aleación de aluminio 6063 con tratamiento térmico T-5, y herrajes y accesorios para garantizar el buen funcionamiento y los resultados obtenidos en los ensayos. Marco de sección de 50 mm. y una capacidad máxima de acristalamiento de 37 mm. El espesor medio de los perfiles de aluminio es de 1,5 mm. Estanqueidad por un sistema de triple junta de EPDM, tornillería de acero inoxidable, elementos de estanqueidad, accesorios y utillajes de mecanizado homologados. Incluso p/p de garras de fijación, sellado perimetral de juntas por medio de un cordón de silicona neutra y ajuste final en obra. Perfilería, juntas y herrajes con certificación de marcado CE según UNE-EN 14351-1 de obligado cumplimiento por la Comisión Europea. Elaborada en taller.
Categorías alcanzadas en banco de ensayos*: Permeabilidad al aire según Norma UNE-EN 1026:2000-CLASE 4, Estanqueidad al agua según Norma UNE-EN 1027:2000-CLASE E750, Resistencia al viento según Norma UNE-EN 12211:2000-CLASE C5 * Ensayo de referencia ventana de dos hojas de 1,20 x 1,20 m.
Acabado Superficial anodizado natural estandar o a definir por la D.F. Anodizado, efectuado en un ciclo completo que comprende las operaciones de desengrase, lavado, oxidación anódica, coloreado y sellado. El espesor y calidad de la capa anódica está garantizada por el sello EWAA-EURAS con un valor mínimo clase 15 micras.
Totalmente montada y probada.Incluye: Jambeado interior de remate en chapa de aluminio anodizado según detalles de proyecto, recercado exterior de estanqueidad, recercado exterior de remate perimetral, dintel, jambas y vierteaguas, colocación del premarco. Previa a la instalación de cada unidad se colocará perimetralmente con lamina asfaltica adhesiva en ancho 15 mm y zonas de ángulo en lamina asfaltica adhesiva de 6 cm. Colocación de la carpintería. Ajuste final de las hojas. Sellado de juntas perimetrales. Realización de pruebas de servicio. Criterio de medición de proyecto: Unidad proyectada, según documentación gráfica de Proyecto.

| Código | Ud | Descripción | Rendimiento | Precio | Importe |
|---|---|---|---|---|---|
| mt25pfz040bS1 | m | Premarco aluminio en bruto (material; 05/07/2013) | 2.3 | 2.86 | 6.58 |
| mt25pfz0170S1 | m | Perfil de aluminio, para conformado de marco de (material; 15/04/2014) | 2.3 | 7.16 | 16.47 |
| mt25pfzHO0S1 | m | Perfil de aluminio, para conformado de junquillo (material; 15/04/2014) | 2.5 | 2.73 | 6.83 |
| mt25pfzHO45S1 | m | Perfil de aluminio, para conformado de pilastra (material; 15/04/2014) | 0.5 | 7.18 | 3.59 |
| mt15sja10070 | Ud | Cartucho de masilla de silicona neutra para sellado de carpinter (material; 05/07/2013) | 0.154 | 7.61 | 1.17 |
| mt25pf200cabX | Ud | Kit compuesto por escuadras, tapas de condensación y salida de a (material; 05/07/2013) | 1 | 23.17 | 23.17 |
| O01OB140 | h. | Ayudante cerrajero (mano de obra) | 1 | 14.53 | 14.53 |
| O01OB130 | h. | Oficial 1ª cerrajero (mano de obra) | 1 | 15.44 | 15.44 |
| %0200 | % | Medios auxiliares | 2 % | 87.78 | 1.76 |
|  |  | Total |  |  | 89.54 |

| Medición | Uds. | Ancho | Alto | Parcial |
|---|---|---|---|---|
| VE-7 | 3 | 4.6 | 0.9 | 12.420 |
| Total |  |  |  | 12.42 |

**010.03** m² CARP. ALUM ANOD PUERTA CON RPT + V 4+4/16/4+4 (14/12/2009)
5.86 m² × 164.08 = 961.51
Suministro y colocación de composición de puerta abisagrada de apertura exterior/interior con rotura de puente térmico y dimensiones según documentación gráfica de proyecto, y con premarco, compuesto por perfiles tsac de aleación de aluminio 6063 con tratamiento térmico T-5. Marco y hoja tienen una sección de 70 mm. con un espesor medio de los perfiles de aluminio de 2.0 mm, y una capacidad máxima de acristalamiento de 62 mm. La hoja y el marco son coplanarios. Las bisagras mecánicas de dos o tres palas soportan hasta 220 Kg. de peso máximo por hoja y 120kg en el caso de bisagras ocultas. La resistencia al impacto de cuerpo blando es de Clase 5 según norma UNE. Accesorios, herrajes de colgar y apertura antipanico homologados con la serie, juntas de acristalamiento de EPDM de alta calidad, tornillería de acero inoxidable, elementos de estanqueidad, accesorios y utillajes de mecanizado homologados. Los perfiles de aluminio están provistos de rotura de puente térmico obtenida por inserción de varillas aislantes de poliamida 6.6 de 24 mm. de profundidad reforzadas con un 25 % de fibra de vidrio. Estanqueidad por un sistema de triple junta de EPDM. Incluso p/p de garras de fijación, sellado perimetral de juntas por medio de un cordón de silicona neutra y ajuste final en obra. Perfilería, juntas y herrajes con certificación de marcado CE según UNE-EN 14351-1 de obligado cumplimiento por la Comisión Europea. Elaborada en taller. Según UNE-EN 12210. Totalmente montada y probada. Acabado Superficial anodizado natural estandar o a definir por la D.F. Anodizado, efectuado en un ciclo completo que comprende las operaciones de desengrase, lavado, oxidación anódica, coloreado y sellado. El espesor y calidad de la capa anódica está garantizada por el sello EWAA-EURAS con un valor mínimo clase 15 micras. Totalmente montada y probada. Incluye: Jambeado interior de remate en chapa de aluminio anodizado según detalles de proyecto, recercado exterior de estanqueidad, recercado exterior de remate perimetral, dintel, jambas y vierteaguas, colocación del premarco. Previa a la instalación de cada unidad se colocará perimetralmente en lamina asfaltica adhesiva en ancho 15 mm y zonas de ángulo en lamina asfaltica adhesiva de 6 cm. Colocación de la carpintería. Ajuste final de las hojas. Sellado de juntas perimetrales. Acristalamiento doble reforzado con cámara de aire y perfil intercalario, vidrio bajo emisivo 4+4/16/4+4. Realización de pruebas de servicio. Criterio de medición de proyecto: Unidad proyectada, según documentación gráfica de Proyecto. Fuerza de apertura para itinerario accesible menor de 25 N. Se incorporará un mecanismo de ser necesario. Incluso cilindro de seguridad incopiable de perfil europeo normalizado con llave plana reversible por ambas caras. Amaestramiento, marcado del código indicado en el plan de llaves, tanto del cilindro como de las llaves y cierrapuertas aéreo de guía deslizante para puertas de hasta 110 cm. o 80 kg de peso incorporando un mecanismo por acción de leva simétrica. Mínimo esfuerzo de apertura. Acabado de la funda en plata y guía deslizante sin retención tambien en plata.

| Código | Ud | Descripción | Rendimiento | Precio | Importe |
|---|---|---|---|---|---|
| mt25pfz040PL | m | Premarco de perfil de aluminio en bruto, sist RPT (material; 14/12/2009) | 1 | 3.03 | 3.03 |
| mt25pfz011hPL | m | Perfil de aluminio para conformado de marco RPT (material; 05/07/2013) | 1.8 | 16.6 | 29.88 |
| mt25pfz016hPL | m | Perfil de aluminio para conformado de hoja de RPT (material; 05/07/2013) | 1 | 17.6 | 17.60 |
| mt25pfz020hPL | m | Perfil de aluminio para conformado de junquillo RPT (material; 19/11/2012) | 2 | 6.64 | 13.28 |
| mt25pfz030hfp | m | Perfil de aluminio para conformado de zócalo en (material; 09/07/2013) | 0.5 | 14.26 | 7.13 |
| mt25pfz035hfp | m | Perfil de aluminio para conformado de porta pilastra (material; 09/02/2012) | 0.5 | 3.15 | 1.58 |
| mt25pfz050hfp | m | Perfil de aluminio lacado especial, para conformado de pilastra (material; 09/02/2012) | 0.5 | 21.81 | 10.91 |
| mt25pfz040bSS | m | Premarco aluminio en bruto | 0.5 | 7.61 | 3.81 |
| mt25pfzHO0SS | m | Perfil acero precerco | 0.8 | 13.18 | 10.54 |
| mt25pfzHO45SS | m | Perfil acero , para premarco | 0.1 | 13.87 | 1.39 |
| mt25pfx200cPL | Ud | Kit compuesto por escuadras, tapas de condensación y salida de a (material; 29/05/2014) | 1 | 11.31 | 11.31 |
| P14ESS050 | m2 | vidrio aislante con cámara 4+4/16/4+4 (material; 29/05/2014) | 0.8 | 63 | 50.40 |
| %0200 | % | Medios auxiliares | 2 % | 160.86 | 3.22 |
|  |  | Total |  |  | 164.08 |

| Medición | Uds. | Ancho | Alto | Parcial |
|---|---|---|---|---|
| VE-12 | 1 | 2.44 | 2.4 | 5.856 |
| Total |  |  |  | 5.86 |

**010.04** m² CARP. ALUM ANOD APERTUR EXT. PUERTA + V 4+4/16/4+4 (14/12/2009)
5.59 m² × 157 = 877.63
Suministro y colocación de composición de puerta abisagrada practicable de apertura exterior/interior con rotura de puente térmico dimensiones según documentación gráfica adjunta, formada por una hoja, y con premarco, compuesto por perfiles de aleación de aluminio 6063 con tratamiento térmico T-5. Marco y hoja tienen una sección de 45 mm. respectivamente con un espesor medio de los perfiles de aluminio de 2.0 mm. La hoja y el marco son coplanarios. Las bisagras Mecánica de dos o tres palas soportan hasta 180 Kg. de peso máximo por hoja. Accesorios, herrajes de colgar y apertura antipanico homologados con la serie, juntas de acristalamiento de EPDM de alta calidad, tornillería de acero inoxidable, elementos de estanqueidad, accesorios y utillajes de mecanizado homologados. Incluso p/p de garras de fijación, sellado perimetral de juntas por medio de un cordón de silicona neutra y ajuste final en obra. Perfilería, juntas y herrajes con certificación de marcado CE según UNE-EN 14351-1 de obligado cumplimiento por la Comisión Europea. Elaborada en taller. Según UNE-EN 12210. Totalmente montada y probada. Acabado Superficial anodizado natural estandar o a definir por la D.F. Anodizado, efectuado en un ciclo completo que comprende las operaciones de desengrase, lavado, oxidación anódica, coloreado y sellado. El espesor y calidad de la capa anódica está garantizada por el sello EWAA-EURAS con un valor mínimo clase 15 micras. Totalmente montada y probada. Incluye: Jambeado interior de remate en chapa de aluminio anodizado según detalles de proyecto, recercado exterior de estanqueidad, recercado exterior de remate perimetral, dintel, jambas y vierteaguas, colocación del premarco. Previa a la instalación de cada unidad se colocará perimetralmente en lamina asfaltica adhesivaa en ancho 15 mm y zonas de ángulo en lamina asfaltica adhesiva de 6 cm. Colocación de la carpintería. Ajuste final de las hojas. Sellado de juntas perimetrales. Realización de pruebas de servicio. Criterio de medición de proyecto: Unidad proyectada, según documentación gráfica de Proyecto. Fuerza de apertura para itinerario accesible menor de 25 N. Se incorporará un mecanismo de ser necesario. Incluso cilindro de seguridad incopiable de perfil europeo normalizado con llave plana reversible por ambas caras. Amaestramiento, marcado del código indicado en el plan de llaves, tanto del cilindro como de las llaves y cierrapuertas aéreo de guía deslizante para puertas de hasta 110 cm. o 80 kg de peso incorporando un mecanismo por acción de leva simétrica. Mínimo esfuerzo de apertura. Acabado de la funda en plata y guía deslizante sin retención tambien en plata.

| Código | Ud | Descripción | Rendimiento | Precio | Importe |
|---|---|---|---|---|---|
| mt25pfz040ha | m | Premarco de perfil de aluminio en bruto (material; 14/12/2009) | 1.5 | 3.08 | 4.62 |
| mt25pfz011hfp | m | Perfil de aluminio para conformado de marco de (material; 09/07/2013) | 1.5 | 10.52 | 15.78 |
| mt25pfz016hfp | m | Perfil de aluminio para conformado de hoja de p (material; 09/07/2013) | 1.2 | 11.26 | 13.51 |
| mt25pfz020hfp | m | Perfil de aluminio para conformado de junquillo (material; 14/12/2009) | 2 | 2.43 | 4.86 |
| mt25pfz030hfp | m | Perfil de aluminio para conformado de zócalo en | 0.75 | 14.26 | 10.70 |
| mt25pfz050hfp | m | Perfil de aluminio lacado especial, para conformado de pilastra | 0.71 | 21.81 | 15.49 |
| mt25pfz040bSS | m | Premarco aluminio en bruto | 0.429 | 7.61 | 3.26 |
| mt25pfx200P20 | Ud | Kit compuesto por escuadras, tapas de condensación y salida de a (material; 29/05/2014) | 1 | 2.84 | 2.84 |
| mt25pfzHO0SS | m | Perfil acero precerco | 1.2 | 13.18 | 15.82 |
| mt25pfzHO45SS | m | Perfil acero , para premarco | 1.2 | 13.87 | 16.64 |
| P14ESS050 | m2 | vidrio aislante con cámara 4+4/16/4+4 | 0.8 | 63 | 50.40 |
| %0200 | % | Medios auxiliares | 2 % | 153.92 | 3.08 |
|  |  | Total |  |  | 157 |

| Medición | Uds. | Ancho | Alto | Parcial |
|---|---|---|---|---|
| VE-13 | 1 | 2.33 | 2.4 | 5.592 |
| Total |  |  |  | 5.59 |

**010.05** M2 PUERTA ENTRADA ACERO + AISLAMIENTO (28/02/2012)
5.81 M2 × 268.48 = 1559.87
M2 Puerta de entrada en perfilería de acero de 1,00x2,00 m., acabado color RAL estándar 7016 o a determinar por la DF, con anclajes de seguridad y cierre con 3 bulones de seguridad, cerco de acero y cuerpo en panel sandwich compuesto por dos chapas de acero y poliestireno extruído en su interior, manillería en aluminio. Cerradura de embutir, con picaporte reversible y palanca de gancho acabado en acero inoxidable AISI 304.Cilindro de seguridad incopiable sistema TX-80 de perfil europeo normalizado, pasadores antitaladro de acero templado en cuerpo y cañón y pitones antiganzúa Impermeabilización en todo el perímetro de la carpintería de aluminio con lámina asfáltica adhesiva y sellado de estanqueidad con cinta asfáltica adhesiva de 7,5 cm

| Código | Ud | Descripción | Rendimiento | Precio | Importe |
|---|---|---|---|---|---|
| mt25pfzHO45SS | m | Perfil acero , para premarco | 0.25 | 13.87 | 3.47 |
| U22AA055 | M2 | Puerta entrada acero con panel sandwich (material; 28/02/2012) | 1 | 244.36 | 244.36 |
| %CI | % | Costes indirectos..(s/total) | 7 % | 247.83 | 17.35 |
| mt25pfzHO0SS | m | Perfil acero precerco | 0.25 | 13.18 | 3.30 |
|  |  | Total |  |  | 268.48 |

| Medición | Uds. | Largo | Ancho | Parcial |
|---|---|---|---|---|
|  | 3 | 0.9 | 2.15 | 5.805 |
| Total |  |  |  | 5.81 |

**010.06** M2 PUERTA SECCIONAL NAVES (28/02/2012)
67.5 M2 × 89.46 = 6038.55
M2. Puerta metálica seccional industrial, fabricada en doble fondo de chapa grecada y prelacada blanco-gris con aislante intermedio de poliuretano inyectado (tipo ISO), equilibrada mediante muelle de torsión robusto, guías laterales y horizontales galvanizadas, incluso p.p. de herrajes de colgar y de seguridad y premarco perimetral de aluminio 100.4 / 140.40 para anclaje de guías.

| Código | Ud | Descripción | Rendimiento | Precio | Importe |
|---|---|---|---|---|---|
| mt25pfzHO45SS | m | Perfil acero , para premarco | 0.15 | 13.87 | 2.08 |
| U22AA160 | M2 | Puerta seccional (material; 04/04/2014) | 1 | 79.67 | 79.67 |
| %CI | % | Costes indirectos..(s/total) | 7 % | 81.75 | 5.72 |
| mt25pfzHO0SS | m | Perfil acero precerco | 0.15 | 13.18 | 1.98 |
|  |  | Total |  |  | 89.46 |

| Medición | Uds. | Ancho | Alto | Parcial |
|---|---|---|---|---|
|  | 3 | 5 | 4.5 | 67.500 |
| Total |  |  |  | 67.5 |

**010.07** m² PERSIANAS DE ALUMINIO 80 MM (28/02/2012)
9.24 m² × 99.48 = 919.20
M2 Suministro y colocación de persianas de aluminio, tipo veneciana, 300 cm x 145 c, reforzada para exteriores, formadas por lamas de aluminio orientables de 80 mm de ancho, fabricadas a partir de fleje de aluminio aleación 3005 prelacado por procedimiento coil-coating, guiadas por guias de aluminio extrusionado, zócalo o lámina terminal en aluminio y cables de acero con cubierta plástica, con sistema de tensado incorporado en el cabezal. Mecanismo orientación escalerilla y enrollado cinta, en poliamida y muelle en acero resistentes a la intemperie, acción del viento y UV. Cabezla superior en aluminio abierto por la parte inferior para buen acceso a los diferentes mecanismos. Color a elegir por d.f. y accionadas a motor con pulsador.

| Código | Ud | Descripción | Rendimiento | Precio | Importe |
|---|---|---|---|---|---|
| mt25pfzHO0SS | m | Perfil acero precerco | 0.5 | 13.18 | 6.59 |
| mt25pfzHO45SS | m | Perfil acero , para premarco | 0.5 | 13.87 | 6.94 |
| PSOL-01 | m² | persianas de aluminio tipo veneciana exterior (material; 04/04/2014) | 1 | 85.95 | 85.95 |
|  |  | Total |  |  | 99.48 |

| Medición | Uds. | Ancho | Alto | Parcial |
|---|---|---|---|---|
| VE-2 | 3 | 2.2 | 1.4 | 9.240 |
| Total |  |  |  | 9.24 |

**010.08** m² CELOSÍAS DE ALUMINIO 120 MM (28/02/2012)
21.87 m² × 141.14 = 3086.73
m2 Suministro y colocación de celosías de aluminio, a modo de voladizo formado por lamas de aluminio de 120 mm. colocadas en posición fija con la inclinación deseada, fabricadas a partir lamas tubulares de aluminio de altas caracteristicas recubiertas con pintura de máxima calidad aplicadas y termo endurecidas en un proceso continuo, clipadas sobre perfil de aluminio de 50x50 sujeto este a anclaje fabricado en acero galvanizado y pintado en el mismo color que las celosías con base para atornillar a forjado. Color a alegir por d.f. no incluye ningún trabajo de albañilería, electricidad, ni suministro, montaje o movimiento de andamiaje

| Código | Ud | Descripción | Rendimiento | Precio | Importe |
|---|---|---|---|---|---|
| PSOL-02 | m² | celosías de aluminio lama tubular (material; 04/04/2014) | 1 | 122.2 | 122.20 |
| mt25pfzHO0SS | m | Perfil acero precerco | 0.7 | 13.18 | 9.23 |
| mt25pfzHO45SS | m | Perfil acero , para premarco | 0.7 | 13.87 | 9.71 |
|  |  | Total |  |  | 141.14 |

| Medición | Uds. | Largo | Ancho | Parcial |
|---|---|---|---|---|
| celosias | 2 | 7.56 | 1 | 15.120 |
|  | 1 | 6.75 | 1 | 6.750 |
| Total |  |  |  | 21.87 |

### OBRC11 CERRAJERÍA (31/01/2000)
Importe: 1961.5

**011.01** M2 PUERTA CORTAFUEGO EI2/60/C5 (28/02/2012)
3.44 M2 × 72.88 = 250.71
M2. Puerta resistente al fuego a partir de los datos obtenidos de los ensayos de resistencia al fuego con clasificación EI2/60/C5 según UNE EN-13501-2 (Integridad E: no transmisión de una cara a otra por llama o gases caliente; Aislamiento I: no transmisión de una cara a otra por transferencia de calor, con sufijo 2: para medición de distancias y temperaturas a tener en cuenta (100 mm/180º/100 mm); Tiempo t= 60 minutos o valor mínimo que debe cumplir tanto la integridad E como el aislamiento I; Capacidad de cierre automático C5; para uso s/ CTE (tabla 1.2 y 2.1 del DB-SI-1.1 y 1.2) siguiente: a) en paredes que delimitan sectores de incendios, con resistencia t de la puerta mitad del requerido a la pared en la que se encuentre, o bien la cuarta parte en caso de utilizar vestíbulos de independencia; b) puertas de locales de riesgo especial (bajo, medio o alto) en comunicación con el resto del edificio; con marcado CE y certificado y declaración CE de conformidad; de una o dos hojas abatibles con doble chapa de acero, i/p.p. de aislamiento de fibra mineral, cerco tipo "Z" electrosoldado de 3 mm. de espesor, mecanismo de cierre automático y herrajes de colgar y de seguridad, juntas, etc... según CTE/DB-SI 1.

| Código | Ud | Descripción | Rendimiento | Precio | Importe |
|---|---|---|---|---|---|
| mt25pfzHO45SS | m | Perfil acero , para premarco | 0.2 | 13.87 | 2.77 |
| mt25pfzHO0SS | m | Perfil acero precerco | 0.2 | 13.18 | 2.64 |
| U22AA170 | M2 | Puerta cortafuego EI2/60/C5 (material; 28/02/2012) | 1 | 62.7 | 62.70 |
| %CI | % | Costes indirectos..(s/total) | 7 % | 68.11 | 4.77 |
|  |  | Total |  |  | 72.88 |

| Medición | Uds. | Ancho | Alto | Parcial |
|---|---|---|---|---|
|  | 2 | 0.82 | 2.1 | 3.444 |
| Total |  |  |  | 3.44 |

**011.02** M2 PUERTA CORTAFUEGO EI2/45/C5 (28/02/2012)
6.89 M2 × 72.88 = 502.14
M2. Puerta resistente al fuego a partir de los datos obtenidos de los ensayos de resistencia al fuego con clasificación EI2/45/C5 según UNE EN-13501-2 (Integridad E: no transmisión de una cara a otra por llama o gases caliente; Aislamiento I: no transmisión de una cara a otra por transferencia de calor, con sufijo 2: para medición de distancias y temperaturas a tener en cuenta (100 mm/180º/100 mm); Tiempo t= 45 minutos o valor mínimo que debe cumplir tanto la integridad E como el aislamiento I; Capacidad de cierre automático C5; para uso s/ CTE (tabla 1.2 y 2.1 del DB-SI-1.1 y 1.2) siguiente: a) en paredes que delimitan sectores de incendios, con resistencia t de la puerta mitad del requerido a la pared en la que se encuentre, o bien la cuarta parte en caso de utilizar vestíbulos de independencia; b) puertas de locales de riesgo especial (bajo, medio o alto) en comunicación con el resto del edificio; con marcado CE y certificado y declaración CE de conformidad; de una o dos hojas abatibles con doble chapa de acero, i/p.p. de aislamiento de fibra mineral, cerco tipo "Z" electrosoldado de 3 mm. de espesor, mecanismo de cierre automático y herrajes de colgar y de seguridad, juntas, etc... según CTE/DB-SI 1.

| Código | Ud | Descripción | Rendimiento | Precio | Importe |
|---|---|---|---|---|---|
| mt25pfzHO45SS | m | Perfil acero , para premarco | 0.2 | 13.87 | 2.77 |
| mt25pfzHO0SS | m | Perfil acero precerco | 0.2 | 13.18 | 2.64 |
| U22AA175 | M2 | Puerta cortafuego EI2/45/C5 (material; 28/02/2012) | 1 | 62.7 | 62.70 |
| %CI | % | Costes indirectos..(s/total) | 7 % | 68.11 | 4.77 |
|  |  | Total |  |  | 72.88 |

| Medición | Uds. | Ancho | Alto | Parcial |
|---|---|---|---|---|
|  | 2 | 1.64 | 2.1 | 6.888 |
| Total |  |  |  | 6.89 |

**011.03** M2 PUERTA BATIENTE DOBLE CHAPA (28/02/2012)
13.23 M2 × 60.85 = 805.05
M2. Puerta metálica batiente de una hoja en chapa lisa, hoja fabricada en doble tabique de chapa galvanizada, suministrada armada, protegida con lámina plástica de polietileno, con hoja, cerradura con manilla en nylon y garras para anclaje, i/herrajes de colgar y de seguridad.

| Código | Ud | Descripción | Rendimiento | Precio | Importe |
|---|---|---|---|---|---|
| mt25pfzHO45SS | m | Perfil acero , para premarco | 0.25 | 13.87 | 3.47 |
| mt25pfzHO0SS | m | Perfil acero precerco | 0.25 | 13.18 | 3.30 |
| U22AA155 | M2 | Puerta bat.doble chapa (material; 28/02/2012) | 1 | 50.1 | 50.10 |
| %CI | % | Costes indirectos..(s/total) | 7 % | 56.87 | 3.98 |
|  |  | Total |  |  | 60.85 |

| Medición | Uds. | Ancho | Alto | Parcial |
|---|---|---|---|---|
|  | 7 | 0.9 | 2.1 | 13.230 |
| Total |  |  |  | 13.23 |

**011.04** m. PERFIL MET. PANEL FACHADA (31/01/2000)
4 m. × 100.9 = 403.60
Perfil HEB-100 con acero laminado S275 en caliente de medida aproximadas 1,36 m, para sujección de panel prefabricado de hormigón en zona de peto de terraza , i/p.p. de sujeción, placa y elementos de anclaje, nivelación, aplomado, pintura de minio electrolítico y pintura de esmalte (dos manos), empalmes por soldadura, cortes y taladros, colocado. Según normas NTE y CTE-DB-SE-A. Ejecutado según documentación gráfica de proyecto.

| Código | Ud | Descripción | Rendimiento | Precio | Importe |
|---|---|---|---|---|---|
| mt25pfzHO45SS | m | Perfil acero , para premarco | 1.2 | 13.87 | 16.64 |
| P03ALP010 | kg | Acero laminado S 275JR (material; 14/04/2014) | 35 | 2.06 | 72.10 |
| P25OU080 | l. | Minio electrolítico (material) | 0.5 | 10.19 | 5.10 |
| P25JM010 | l. | E. metálico rugoso (material; 31/01/2000) | 0.5 | 10.9 | 5.45 |
| P01DW090 | ud | Pequeño material (material; 30/03/2014) | 3.738 | 0.43 | 1.61 |
|  |  | Total |  |  | 100.9 |

Claves: electrolítico, lámina, caliente, remate, arranque, fábrica, sujeción, nivel, esmalte, ladrillo, corte, angular, mano, acero, soldadura, taladro, pintura, norma, minio, colocación, empalme

### OBRC12 VIDRIERÍA (31/01/2000)
Importe: 4159.19

**012.01** m2 DOBLE ACRISTALAMIENTO AISLANTE REFORZADO 6/16/5
74.71 m2 × 38.45 = 2872.60
Doble acristalamiento aislante reforzado, formado por un vidrio bajo emisivo incoloro de 6 mm (87/63) y una luna incolora de 5 mm, cámara de aire deshidratado de 16 mm con perfil intercalario de aluminio y doble sellado perimetral, fijado sobre carpintería con acuñado mediante calzos de apoyo perimetrales y laterales y sellado en frío con silicona neutra, incluso cortes de vidrio y colocación de junquillos, según NTE-FVP-8. Medición real de los vidrios intalados.

| Código | Ud | Descripción | Rendimiento | Precio | Importe |
|---|---|---|---|---|---|
| O01OB250 | h. | Oficial 1ª vidriería (mano de obra) | 0.15 | 14.87 | 2.23 |
| P14ESC045 | m2 | vidrio aislante reforzado N 6/16/5 (material; 28/03/2014) | 1.006 | 32.23 | 32.42 |
| P14KW065 | m. | Sellado con silicona neutra (material; 28/03/2014) | 7 | 0.45 | 3.15 |
| P01DW090 | ud | Pequeño material | 1.5 | 0.43 | 0.65 |
|  |  | Total |  |  | 38.45 |

Claves: perfil, doble, cristal, vidrio, incoloro, luna, cámara, aire, separador, junquillo, perímetro, carpintería, corte, cuña, apoyo, lateral, frío, silicona, colocación, aluminio

| Medición | Uds. | Ancho | Alto | Parcial |
|---|---|---|---|---|
| VE-1 | 4 | 2.9 | 1.65 | 19.140 |
| VE-2 | 3 | 2.2 | 1.3 | 8.580 |
| VE-3D, VE-3I | 10 | 1 | 1.45 | 14.500 |
| VE-4 | 1 | 2.15 | 0.85 | 1.828 |
| VE-5 | 1 | 2.2 | 1.1 | 2.420 |
| VE-6 | 2 | 0.6 | 0.5 | 0.600 |
| VE-8 15 | 2 | 0.97 | 1.65 | 3.201 |
| VE-9 | 1 | 1.68 | 1.6 | 2.688 |
| VE-10 | 1 | 1 | 2.1 | 2.100 |
| VE-11 | 1 | 5.64 | 2.1 | 11.844 |
| VE-16 | 3 | 1.3 | 0.5 | 1.950 |
| VE-14 | 1 | 2.44 | 2.4 | 5.856 |
| Total |  |  |  | 74.71 |

**012.02** m2 VIDRIO SEGURIDAD 44.1 INCOL. (Nivel 2B2)
18.01 m2 × 32.67 = 588.39
Acristalamiento de vidrio laminar de seguridad compuesto por dos vidrios de 4 mm de espesor unidos mediante lámina de butiral de polivinilo incolora de 0,38 mm, clasificado 2B2 según UNE-EN 12600, fijado sobre carpintería con acuñado mediante calzos de apoyo perimetrales y laterales y sellado en frío con silicona neutra, incluso colocación de junquillos, según NTE-FVP. Medición real de los vidrios intalados.

| Código | Ud | Descripción | Rendimiento | Precio | Importe |
|---|---|---|---|---|---|
| O01OB250 | h. | Oficial 1ª vidriería | 0.2 | 14.87 | 2.97 |
| P14DF010 | m2 | Visdrio laminado seguridad 44.1 PVB incoloro (material; 28/03/2014) | 1.006 | 25.96 | 26.12 |
| P14KW065 | m. | Sellado con silicona neutra | 7 | 0.45 | 3.15 |
| P01DW090 | ud | Pequeño material | 1 | 0.43 | 0.43 |
|  |  | Total |  |  | 32.67 |

Claves: clasificación, incoloro, vidrio, lámina, seguridad, compuesto, unión, polivinilo, apoyo, butiral, perímetro, lateral, frío, silicona, junquillo, carpintería, colocación, cristal, cuña

| Medición | Uds. | Ancho | Alto | Parcial |
|---|---|---|---|---|
| VE-13 | 1 | 2.33 | 2.4 | 5.592 |
| VE-7 | 3 | 4.6 | 0.9 | 12.420 |
| Total |  |  |  | 18.01 |

**012.03** m2 V.LAM.SEG. 5+5 BUTIRAL INCOLO. (31/01/2000)
14.94 m2 × 32.17 = 480.62
Acristalamiento con vidrio laminar de seguridad compuesto por dos vidrios de 5 mm. de espesor unidos mediante lámina de butiral de polivinilo incolora, fijación sobre carpintería con acuñado mediante calzos de apoyo perimetrales y laterales y sellado en frío con silicona, incluso colocación de junquillos, según NTE-FVP. Medición real de los vidrios intalados.

| Código | Ud | Descripción | Rendimiento | Precio | Importe |
|---|---|---|---|---|---|
| O01OB250 | h. | Oficial 1ª vidriería | 0.2 | 14.87 | 2.97 |
| P14DF045 | m2 | Vidrio seguridad 5+5 butiral incoloro (material; 04/04/2014) | 1.006 | 25.78 | 25.93 |
| P14KW060 | m. | Sellado silicona (material; 31/01/2000) | 3.5 | 0.81 | 2.84 |
| P01DW090 | ud | Pequeño material | 1 | 0.43 | 0.43 |
|  |  | Total |  |  | 32.17 |

Claves: cristal, fijación, lámina, seguridad, compuesto, unión, polivinilo, carpintería, butiral, apoyo, perímetro, lateral, frío, silicona, colocación, junquillo, incoloro, vidrio, cuña

| Medición | Uds. | Ancho | Alto | Parcial |
|---|---|---|---|---|
| Maineles de vidrio |  |  |  |  |
| MA-1 | 4 | 2.1 | 0.92 | 7.728 |
| MA-2 | 1 | 1.97 | 1.6 | 3.152 |
| MA-3 | 1 | 3.12 | 1.3 | 4.056 |
| Total |  |  |  | 14.94 |

**012.04** m2 ESPEJO PLATEADO INCOLORO 5mm. (27/08/2008)
5.94 m2 × 36.63 = 217.58
Espejo plateado realizado con un vidrio plano de 5 mm. plateado por su cara posterior, incluso canteado perimetral y taladros. Medición real de los vidrios intalados.

| Código | Ud | Descripción | Rendimiento | Precio | Importe |
|---|---|---|---|---|---|
| O01OB250 | h. | Oficial 1ª vidriería | 1 | 14.87 | 14.87 |
| P14G004 | m2 | Espejo plateado incoloro 5 mm. (material; 27/08/2008) | 1.006 | 14.83 | 14.92 |
| P14KC010 | m. | Canteado espejo (material; 27/08/2008) | 4 | 0.77 | 3.08 |
| P14KW070 | ud | Taladro espejo D<10 mm. (material; 27/08/2008) | 4 | 0.85 | 3.40 |
| %ocaux |  | Medios Auxiliares (10/01/2009) | 1 % | 36.27 | 0.36 |
|  |  | Total |  |  | 36.63 |

Claves: espejo, perímetro, cara, cantear, vidrio, plata, taladro

| Medición | Uds. | Ancho | Alto | Parcial |
|---|---|---|---|---|
| PLTA. BAJA |  |  |  |  |
| aseos naves | 3 | 0.7 | 1.2 | 2.520 |
| PLTA. OFICINAS |  |  |  |  |
| aseos adaptado | 1 | 1.7 | 1.2 | 2.040 |
| aseo | 1 | 1.15 | 1.2 | 1.380 |
| Total |  |  |  | 5.94 |

### OBRC13 PROTECCIÓN
Importe: 3534.5

**013.01** Ml BARANDILLA CHAPA METÁLICA
8.4 Ml × 193.8 = 1627.92
Ml. Barandilla de un metro de altura, realizada con chapa de acero de 8 mm con cantos rebajados lacada según decisión de la D.F., realizada según diseño de proyecto, anclada a fábrica bien con placa y tornillos de alta resistencia, o recibidos mediante garras con mortero de cemento. i/ pintura de minio electrolítico y pintura de esmalte (dos manos), recortes, taladros y elementos de anclaje. Remate superior en pasamanos de tubo no incluído.

| Código | Ud | Descripción | Rendimiento | Precio | Importe |
|---|---|---|---|---|---|
| O01OB130 | h. | Oficial 1ª cerrajero | 1 | 15.44 | 15.44 |
| O01OB140 | h. | Ayudante cerrajero | 1 | 14.53 | 14.53 |
| P13BM040 | m. | Barandilla chapa de acero macizo (material; 15/04/2014) | 1 | 163.83 | 163.83 |
|  |  | Total |  |  | 193.8 |

**013.02** Ml PASAMANOS TUBO D= 40 mm.
21.55 Ml × 32.54 = 701.24
Ml. Pasamanos metálico formado por tubo circular de diámetro 40 mm., i/p.p. de patillas de sujeción a base de redondo liso macizo de 16 mm. separados cada 50 cm. pintura de minio electrolítico y pintura de esmalte (dos manos) incluso montaje soldado a barandilla o mediante soportes y anclaje mecánico en paramentos de escalera.

| Código | Ud | Descripción | Rendimiento | Precio | Importe |
|---|---|---|---|---|---|
| O01OB130 | h. | Oficial 1ª cerrajero | 0.3 | 15.44 | 4.63 |
| O01OB140 | h. | Ayudante cerrajero | 0.3 | 14.53 | 4.36 |
| P13BT035 | m. | Barandilla escalera D=40 2mm (material; 15/04/2014) | 1 | 23.55 | 23.55 |
|  |  | Total |  |  | 32.54 |

| Medición | Uds. | Largo | Parcial |
|---|---|---|---|
|  | 1 | 13.53 | 13.530 |
|  | 1 | 1.6 | 1.600 |
|  | 2 | 3.21 | 6.420 |
| Total |  |  | 21.55 |

**013.03** m. ZANQUÍN DE CHAPA 5MM
34.35 m. × 35.09 = 1205.34
Remate de escalera, zanquin en pasos, rodapié en descansillos, en paramentos verticales con chapa de acero de 5 mm. de 350 mm de altura, con topes y tornillos para recibido, incluso aplomado y montaje en obra. incluso recibido de albañilería, pintura de minio electrolítico y pintura de esmalte (dos manos). Medición metros lineales realmente ejecutados.

| Código | Ud | Descripción | Rendimiento | Precio | Importe |
|---|---|---|---|---|---|
| O01OB130 | h. | Oficial 1ª cerrajero | 0.385 | 15.44 | 5.94 |
| O01OA050 | h. | Ayudante | 0.485 | 14.37 | 6.97 |
| P13WW070 | m. | Zanquín/Rodapie chapa 5mm X 350mm (material; 15/04/2014) | 1.1 | 19.9 | 21.89 |
| A02A060 | m3 | MORTERO CEMENTO M-10 | 0.004 | 73.74 | 0.29 |
|  |  | Total |  |  | 35.09 |

Claves: vertical, tubo, frío, remate, paramento, lámina, albañil, patilla, montaje, acero, zócalo

| Medición | Uds. | Largo | Parcial |
|---|---|---|---|
| Zanquín | 5 | 3.15 | 15.750 |
|  | 2 | 2.1 | 4.200 |
| Descansillos | 2 | 5 | 10.000 |
|  | 2 | 1 | 2.000 |
| Remates | 8 | 0.3 | 2.400 |
| Total |  |  | 34.35 |

### OBRC14 PINTURA
Importe: 2901.7

**014.01** m2 P. PLÁST. LISA MATE ESTÁNDAR OBRA B/COLOR
887.37 m2 × 3.27 = 2901.70
Pintura plástica lisa mate lavable estándar obra nueva en blanco o pigmentada, sobre paramentos horizontales y verticales, dos manos, incluso mano de imprimación y plastecido. Medición descontando huecos superiores a 1 m2.

| Código | Ud | Descripción | Rendimiento | Precio | Importe |
|---|---|---|---|---|---|
| O01OB230 | h. | Oficial 1ª pintura (mano de obra) | 0.065 | 15.31 | 1.00 |
| O01OB240 | h. | Ayudante pintura (mano de obra) | 0.065 | 14.02 | 0.91 |
| P25OZ040 | l. | E. fijadora muy penetrante obra/mad e/int (material) | 0.07 | 6.86 | 0.48 |
| P25OG040 | kg | Masilla ultrafina acabados Plasmont (material) | 0.06 | 1.22 | 0.07 |
| P25EI020 | l. | P. plást. acrílica obra b/col. Tornado Mate (material) | 0.3 | 2.09 | 0.63 |
| P25WW220 | ud | Pequeño material (material) | 0.2 | 0.89 | 0.18 |
|  |  | Total |  |  | 3.27 |

Claves: blanco, paramento, pintura, mate, liso, lavadero, estándar, horizontal, vertical, pasta, mano, imprimación, colorante, plástico

| Medición | Uds. | Largo | Ancho | Alto | Parcial |
|---|---|---|---|---|---|
| PLANTA ALTA |  |  |  |  |  |
| Distribuidor-pasillo | 2 | 15.2 |  | 2.7 |  |
|  | 2 | 7.91 |  | 2.7 |  |
|  | 2 | 0.6 |  | 2.7 |  |
| Coworking | 2 | 7.07 |  | 2.7 |  |
| Oficina 4-3 | 2 | 4.25 |  | 2.7 |  |
| Oficina 3-2 | 2 | 4.1 |  | 2.7 |  |
| Oficina 2-1 | 2 | 4.3 |  | 2.7 |  |
| Oficina 1 | 1 | 4.6 |  | 2.7 |  |
| Oficina 5-6 | 2 | 5.52 |  | 2.7 |  |
| Rack | 2 | 3.71 |  | 2.7 |  |
| Armarios distribuidor | 6 | 1.3 |  | 2.7 |  |
| A descontar MA-1 | 4 | 2.08 |  | 0.94 |  |
| A descontar MA-2 | 1 | 1.97 |  | 2.5 |  |
| Fach. principal | 1 | 7.2 |  | 3.2 |  |
|  | 1 | 7.43 |  | 3.2 |  |
|  | 1 | 7.2 |  | 3.2 |  |
| Descontar VE-1 | -2 | 2.9 |  | 1.65 |  |
| Descontar VE-11 | -1 | 5.64 |  | 2.1 |  |
| Descontar VE-1 | -2 | 2.9 |  | 1.65 |  |
| Fach. posterior | 1 | 22.4 |  | 3 |  |
| Fach. lat. Derch. | 1 | 11.6 |  | 3 |  |
| Fach. lat. Izqu. | 1 | 5.6 |  | 3 |  |
| Laterales Patio | 2 | 4.8 |  | 3 |  |
| Escaleras cerramien. p. alta) | 1 | 6.2 |  | 3 |  |
| Aseo | 1 | 8.14 |  |  |  |
| Aseo minisvalidos | 1 | 13.7 |  |  |  |
| Vestibulo | 1 | 7.33 |  | 3 |  |
| Cuarto limpieza | 1 | 5.22 |  | 3 |  |
| Pasillo | 1 | 10 |  | 3 |  |
| TECHOS |  |  |  |  |  |
| Aseo minusvalidos | 1 | 1.14 |  |  |  |
|  | 1 | 0.92 |  |  |  |
| Pasillo oficinas | 1 | 8.78 |  |  |  |
| Coworking | 1 | 7.87 |  |  |  |
| Pasillo-escaleras | 1 | 16.04 | 0.4 |  |  |
| Vestibulo | 1 | 7.36 | 0.25 |  |  |
| Cuarto limpieza | 1 | 5.21 | 0.25 |  |  |
| Aseo | 1 | 5.62 | 0.35 |  |  |
| Aseo minusvalidos | 2 | 1.8 | 0.25 |  |  |
| Pasillo oficinas | 1 | 15.12 | 0.1 |  |  |
|  | 3 | 1.15 | 0.3 |  |  |
|  | 1 | 8 | 0.6 |  |  |
| Coworking | 2 | 1.15 | 0.5 |  |  |
|  | 1 | 6.4 | 0.1 |  |  |
| PLANTA BAJA |  |  |  |  |  |
| Aseo nave-1 | 1 | 3.9 |  | 2.4 |  |
| Aseo nave-2 | 1 | 3.9 |  | 2.4 |  |
| Aseo nave-3 | 1 | 4.09 |  | 2.4 |  |
| Aseo nave-4 | 1 | 3.9 |  | 2.4 |  |
| Aseo nave-5 | 1 | 3.9 |  | 2.4 |  |
| Vestibulo | 1 | 17.8 |  | 2.82 |  |
| Ofic. administración | 1 | 14.08 |  | 2.82 |  |
| Aseo minisvalidos | 1 | 8.13 |  |  |  |
| Escaleras | 1 | 2.44 |  | 6.97 |  |
|  | 1 | 1.21 |  | 2.82 |  |
|  | 2 | 1.65 |  | 0.8 |  |
|  | 1 | 3.6 |  | 9.02 |  |
|  | 1 | 3.6 |  | 2.62 |  |
| TECHOS |  |  |  |  |  |
| Vestibulo | 1 | 2.65 |  |  |  |
|  | 1 | 1.91 |  |  |  |
|  | 2 | 2.81 | 0.4 |  |  |
|  | 1 | 1.2 | 0.4 |  |  |
| Ofic. administracon | 1 | 3.78 | 0.4 |  |  |
| Aseo minusvalido | 2 | 3.47 | 0.32 |  |  |
|  | 2 | 1.2 | 0.27 |  |  |
| Total |  |  |  |  | 887.37 |

### OBRC15 SEÑALÉCTICA
Importe: 1442.64

**015.01** ud RÓTULO METACRILATO
10 ud × 19.02 = 190.20
Colocación de rótulo de metacrilato en blanco o color en paramentos verticales en espesor de 3 mm según diseños de proyecto , pegado con silicona incolora. s/ CTE y normas UNE.

| Código | Ud | Descripción | Rendimiento | Precio | Importe |
|---|---|---|---|---|---|
| O01OB240 | h. | Ayudante pintura | 0.01 | 14.02 | 0.14 |
| P25WR020 | ud | Rótulo metacrilato 210X210 mm (material; 02/04/2014) | 1 | 18.54 | 18.54 |
| P25OS030 | l. | Imprimac. sintética bla. satin. Sellalux (material) | 0.02 | 8.23 | 0.16 |
| P25WW220 | ud | Pequeño material | 0.2 | 0.89 | 0.18 |
|  |  | Total |  |  | 19.02 |

Claves: barniz, silicona, colocación, pintura, incoloro, vertical, rótulo, metacrilato, paramento

**015.02** m2 REVEST. VINÍLICO POLIM.
15.61 m2 × 24 = 374.64
Suministro y ejecución de revestimiento a base de vinilo polimérico especial de espesor 80 micras sobre paramentos, carpinteria de madera en color según pantones y diseños definidos en planos de proyecto y detalles aportados por la D.F., i/ limpieza previa del soporte y pp. de adhesivo acrílico como material de unión. Totalmente terminado.

| Código | Ud | Descripción | Rendimiento | Precio | Importe |
|---|---|---|---|---|---|
| O01OB230 | h. | Oficial 1ª pintura | 0.8 | 15.31 | 12.25 |
| P25VT040 | m2 | Vinilo blanco/color (material; 02/04/2014) | 1.1 | 9.71 | 10.68 |
| P25WW140 | kg | Adhesivo p/pav. flexibles (material) | 0.2 | 5.04 | 1.01 |
| P25WW220 | ud | Pequeño material | 0.07 | 0.89 | 0.06 |
|  |  | Total |  |  | 24 |

Claves: algodón, vinilo, tela, rollo, gramaje, tejido, especial, soporte, paramento, revestimiento

| Medición | Uds. | Largo | Parcial |
|---|---|---|---|
| PLTA. BAJA |  |  |  |
| Puertas | 1 | 0.45 | 0.450 |
|  | 1 | 1.6 | 1.600 |
|  | 1 | 0.65 | 0.650 |
|  | 3 | 0.9 | 2.700 |
|  | 1 | 0.85 | 0.850 |
| paramentos | 1 | 0.95 | 0.950 |
| PLTA. ALTA |  |  |  |
| Puertas | 1 | 0.51 | 0.510 |
|  | 1 | 1.6 | 1.600 |
|  | 1 | 0.3 | 0.300 |
|  | 1 | 0.5 | 0.500 |
|  | 4 | 0.6 | 2.400 |
| paramentos | 1 | 1.2 | 1.200 |
|  | 1 | 0.55 | 0.550 |
|  | 1 | 1.35 | 1.350 |
| Total |  |  | 15.61 |

**015.03** ud SEÑAL.LETRA CORP. PVC
15 ud × 58.52 = 877.80
Suministro y colocación de letras corpóreas de entre 400 y 600 mm de altura en PVC y 30 mm de espesor, emplastecido y lacadas en color a elegir, colocadas sobre chapa metálica de fachada mediante anclajes con varilla roscada y tuerca de inox 18/8 (previo a la colocación de la chapa) , según planos de proyecto y detalles aportados por la D.F. , i/ medios auxiliares. Totalmente terminado.

| Código | Ud | Descripción | Rendimiento | Precio | Importe |
|---|---|---|---|---|---|
| O01OA130 | h. | Cuadrilla E (mano de obra) | 1.5 | 5.9 | 8.85 |
| P13WF010 | ud | Letra corpórea PVC 600x400x30 mm (material; 14/04/2014) | 1 | 49.24 | 49.24 |
| P01DW090 | ud | Pequeño material | 1 | 0.43 | 0.43 |
|  |  | Total |  |  | 58.52 |

Claves: plano, inoxidable, soldadura, montaje, superficie, chapado, pulir, terminación, acero

| Medición | Uds. | Parcial |
|---|---|---|
| Señaléctica letras corpóreas | 15 | 15.000 |
| Total |  | 15 |

### OBRC16 AYUDAS
Importe: 1534.52

**016.01** ud AYUDA ALBAÑ. INST. EDIF.
1 ud × 1534.52 = 1534.52
Ayuda de albañilería a instalalaciones del edificio (fontanería, electricidad, puesta a tierra, saneamiento, ventilación, telecomunicaciones,contraincendios, seguridad y climatización), incluyendo mano de obra en carga y descarga, materiales, apertura y tapado de rozas, apertura de huecos/pasamuros de hormigón in situ o prefabricado mediante medios mecánicos o manuales con posterior tapado de los mismos, recibidos, remates y ayudas, i/p.p. de elementos comunes, limpieza y medios auxiliares. ( aprox. 1% sobre presupuesto de instalaciones del edificio). Medido por unidad de edificio.

| Código | Ud | Descripción | Rendimiento | Precio | Importe |
|---|---|---|---|---|---|
| O01OA030 | h. | Oficial primera | 52 | 15.77 | 820.04 |
| O01OA070 | h. | Peón ordinario | 52 | 13.74 | 714.48 |
|  |  | Total |  |  | 1534.52 |

Claves: medición, limpieza, caja, mando, cuadro, individual, línea, contador, centralización, derivación, protección, albañil, material, alimentar, carga, medio, auxiliar, roza, remate, descarga, mano, construcción, vivienda, electricidad, tierra, superficie, tapa, ayuda

| Medición | Uds. | Parcial |
|---|---|---|
| Única para toda la obra | 1 | 1.000 |
| Total |  | 1 |

## INSTLVIV INSTALACIONES (31/01/2000)
Importe: 148811.36

### I01 SANEAMIENTO (07/03/2002)
Importe: 9060.4

**ECONEXLAV** ud Conexión de desagüe de lavabo a la red de saneamiento (30/07/2012)
5 ud × 3.02 = 15.10
Conexión de desagüe de lavabo a la red de saneamiento, i/ pp. tubería PVC DN40, piezas especiales, completamente instalado

| Código | Ud | Descripción | Rendimiento | Precio | Importe |
|---|---|---|---|---|---|
| MOOI.1a | h | Oficial 1ª instalaciones (mano de obra; 26/03/2014) | 0.08 | 9.89 | 0.79 |
| MOOI.1d | h | Peón especializado instalaciones (mano de obra; 26/03/2014) | 0.08 | 9.75 | 0.78 |
| PPVC40 | ml | Tubo san PVC 1329/B DN 40 (material; 30/07/2012) | 1 | 1.39 | 1.39 |
| %0200 | % | Medios auxiliares | 2 % | 2.96 | 0.06 |
|  |  | Total |  |  | 3.02 |

**ECONEXINOD** ud Conexión de desagüe de inodoro a la red de saneamiento (30/07/2012)
5 ud × 8 = 40.00
Conexión de desagüe de inodoro a la red de saneamiento, i/ pp. tubería PVC DN110, manguetón de transición y unión, piezas especiales, completamente instalado.

| Código | Ud | Descripción | Rendimiento | Precio | Importe |
|---|---|---|---|---|---|
| MOOI.1a | h | Oficial 1ª instalaciones | 0.1 | 9.89 | 0.99 |
| MOOI.1d | h | Peón especializado instalaciones | 0.1 | 9.75 | 0.98 |
| PMANGUETON | ud | Tubo accesorio manguetón inodoro / vertedero (material; 27/03/2014) | 1 | 2.26 | 2.26 |
| PPVC110 | ml | Tubo san PVC 1329/B DN 110 (material; 30/07/2012) | 1 | 3.61 | 3.61 |
| %0200 | % | Medios auxiliares | 2 % | 7.84 | 0.16 |
|  |  | Total |  |  | 8 |

| Medición | Uds. | Parcial |
|---|---|---|
| Inodoros | 5 | 5.000 |
| Total |  | 5 |

**ECONEXVER** ud Conexión de desagüe de vertedero a la red de saneamiento (30/07/2012)
1 ud × 8 = 8.00
Conexión de desagüe de vertedero a la red de saneamiento, i/ pp. tubería PVC DN110, manguetón de transición y unión, piezas especiales, completamente instalado.

| Código | Ud | Descripción | Rendimiento | Precio | Importe |
|---|---|---|---|---|---|
| MOOI.1a | h | Oficial 1ª instalaciones | 0.1 | 9.89 | 0.99 |
| MOOI.1d | h | Peón especializado instalaciones | 0.1 | 9.75 | 0.98 |
| PMANGUETON | ud | Tubo accesorio manguetón inodoro / vertedero | 1 | 2.26 | 2.26 |
| PPVC110 | ml | Tubo san PVC 1329/B DN 110 | 1 | 3.61 | 3.61 |
| %0200 | % | Medios auxiliares | 2 % | 7.84 | 0.16 |
|  |  | Total |  |  | 8 |

| Medición | Uds. | Parcial |
|---|---|---|
| Vertedero | 1 | 1.000 |
| Total |  | 1 |

**EPVC25** ml Tubería PVC 25 UNE-EN 1329 serie B (30/07/2012)
20 ml × 2.47 = 49.40
Tubería de PVC sanitaria, DN 25, UNE EN 1329 serie B, en montaje horizontal o vertical, grapada mediante abrazaderas metálicas, i/ pasamuros, apertura de orificios y pp de registros y accesorios, pruebas de estanqueidad, completamente instalada.

| Código | Ud | Descripción | Rendimiento | Precio | Importe |
|---|---|---|---|---|---|
| MOOI.1a | h | Oficial 1ª instalaciones | 0.1 | 9.89 | 0.99 |
| MOOI.1d | h | Peón especializado instalaciones | 0.1 | 9.75 | 0.98 |
| PPVC25 | ml | Tubo san PVC 1329/B DN 25 (material; 25/12/2012) | 1 | 0.27 | 0.27 |
| PPVC25ACC | ud | PP accesorio PVC san DN 25 (material; 25/12/2012) | 1 | 0.02 | 0.02 |
| PABRAMET25 | ud | Abrazadera metal tb sanea DN 25 (material; 25/12/2012) | 2 | 0.08 | 0.16 |
| PA43DA200 | kg | Adhesivo para uniones PVC (material; 30/07/2012) | 0.006 | 0.73 | 0.00 |
| PA43DA100 | kg | Liquido limp. uniones PVC (material; 30/07/2012) | 0.003 | 0.64 | 0.00 |
| %0200 | % | Medios auxiliares | 2 % | 2.42 | 0.05 |
|  |  | Total |  |  | 2.47 |

| Medición | Uds. | Parcial |
|---|---|---|
| Termos | 20 | 20.000 |
| Total |  | 20 |

**EPVC40** ml Tubería PVC 40 UNE-EN 1329 serie B (23/09/2009)
15 ml × 4.75 = 71.25
Tubería de PVC sanitaria, DN 40, UNE EN 1329 serie B, en montaje horizontal o vertical, grapada mediante abrazaderas metálicas, i/ pasamuros, apertura de orificios y pp de registros y accesorios, pruebas de estanqueidad, completamente instalada.

| Código | Ud | Descripción | Rendimiento | Precio | Importe |
|---|---|---|---|---|---|
| MOOI.1a | h | Oficial 1ª instalaciones | 0.15 | 9.89 | 1.48 |
| MOOI.1d | h | Peón especializado instalaciones | 0.15 | 9.75 | 1.46 |
| PPVC40 | ml | Tubo san PVC 1329/B DN 40 | 1 | 1.39 | 1.39 |
| PPVC40ACC | ud | PP accesorio PVC san DN 40 (material; 30/07/2012) | 1 | 0.13 | 0.13 |
| PABRAMET40 | ud | Abrazadera metal tb sanea DN 40 (material; 23/09/2009) | 1.5 | 0.13 | 0.20 |
| PA43DA200 | kg | Adhesivo para uniones PVC | 0.006 | 0.73 | 0.00 |
| PA43DA100 | kg | Liquido limp. uniones PVC | 0.003 | 0.64 | 0.00 |
| %0200 | % | Medios auxiliares | 2 % | 4.66 | 0.09 |
|  |  | Total |  |  | 4.75 |

| Medición | Uds. | Parcial |
|---|---|---|
| Red saneamiento fecal | 12 | 12.000 |
| Equipos vending | 3 | 3.000 |
| Total |  | 15 |

**EPVC50** ml Tubería PVC 50 UNE-EN 1329 serie B (30/07/2012)
15 ml × 5.59 = 83.85
Tubería de PVC sanitaria, DN 50, UNE EN 1329 serie B, en montaje horizontal o vertical, grapada mediante abrazaderas metálicas, i/ pasamuros, apertura de orificios y pp de registros y accesorios, pruebas de estanqueidad, completamente instalada.

| Código | Ud | Descripción | Rendimiento | Precio | Importe |
|---|---|---|---|---|---|
| MOOI.1a | h | Oficial 1ª instalaciones | 0.15 | 9.89 | 1.48 |
| MOOI.1d | h | Peón especializado instalaciones | 0.15 | 9.75 | 1.46 |
| PPVC50 | ml | Tubo san PVC 1329/B DN 50 (material; 30/07/2012) | 1.05 | 2 | 2.10 |
| PPVC50ACC | ud | PP accesorio PVC san DN 50 (material; 30/07/2012) | 1 | 0.15 | 0.15 |
| PABRAMET50 | ud | Abrazadera metal tb sanea DN 50 (material; 30/07/2012) | 1.5 | 0.19 | 0.29 |
| PA43DA200 | kg | Adhesivo para uniones PVC | 0.006 | 0.73 | 0.00 |
| PA43DA100 | kg | Liquido limp. uniones PVC | 0.003 | 0.64 | 0.00 |
| %0200 | % | Medios auxiliares | 2 % | 5.48 | 0.11 |
|  |  | Total |  |  | 5.59 |

| Medición | Uds. | Parcial |
|---|---|---|
| Duchas Naves | 5 | 5.000 |
| Fecales - Ventilación | 8 | 8.000 |
| Fecales | 2 | 2.000 |
| Total |  | 15 |

**EPVC75** ml Tubería PVC 75 UNE-EN 1329 serie B (30/07/2012)
2 ml × 7.63 = 15.26
Tubería de PVC sanitaria, DN 75, UNE EN 1329 serie B, en montaje horizontal o vertical, grapada mediante abrazaderas metálicas, i/ pasamuros, apertura de orificios y pp de registros y accesorios, pruebas de estanqueidad, completamente instalada.

| Código | Ud | Descripción | Rendimiento | Precio | Importe |
|---|---|---|---|---|---|
| MOOI.1a | h | Oficial 1ª instalaciones | 0.15 | 9.89 | 1.48 |
| MOOI.1d | h | Peón especializado instalaciones | 0.15 | 9.75 | 1.46 |
| PPVC75 | ml | Tubo san PVC 1329/B DN 75 (material; 14/04/2014) | 1.05 | 3.42 | 3.59 |
| PPVC75ACC | ud | PP accesorio PVC san DN 75 (material; 14/04/2014) | 1 | 0.29 | 0.29 |
| PABRAMET75 | ud | Abrazadera metal tb sanea DN 75 (material; 14/04/2014) | 2 | 0.33 | 0.66 |
| PA43DA200 | kg | Adhesivo para uniones PVC | 0.006 | 0.73 | 0.00 |
| PA43DA100 | kg | Liquido limp. uniones PVC | 0.003 | 0.64 | 0.00 |
| %0200 | % | Medios auxiliares | 2 % | 7.48 | 0.15 |
|  |  | Total |  |  | 7.63 |

| Medición | Uds. | Parcial |
|---|---|---|
| Fecales | 2 | 2.000 |
| Total |  | 2 |

**EPVC110** ml Tubería PVC 110 UNE-EN 1329 serie B (10/01/2005)
15 ml × 7.75 = 116.25
Tubería de PVC sanitaria, DN 110, UNE EN 1329 serie B, en montaje horizontal o vertical, grapada mediante abrazaderas metálicas, i/ pasamuros, apertura de orificios y pp de registros y accesorios, pruebas de estanqueidad, completamente instalada.

| Código | Ud | Descripción | Rendimiento | Precio | Importe |
|---|---|---|---|---|---|
| MOOI.1a | h | Oficial 1ª instalaciones | 0.15 | 9.89 | 1.48 |
| MOOI.1d | h | Peón especializado instalaciones | 0.15 | 9.75 | 1.46 |
| PPVC110 | ml | Tubo san PVC 1329/B DN 110 | 1.05 | 3.61 | 3.79 |
| PPVC110ACC | ud | PP accesorio PVC san DN 110 (material; 30/07/2012) | 1 | 0.17 | 0.17 |
| PABRAMET110 | ud | Abrazadera metal tb sanea DN 110 (material; 10/01/2005) | 2 | 0.35 | 0.70 |
| PA43DA200 | kg | Adhesivo para uniones PVC | 0.006 | 0.73 | 0.00 |
| PA43DA100 | kg | Liquido limp. uniones PVC | 0.003 | 0.64 | 0.00 |
| %0200 | % | Medios auxiliares | 2 % | 7.60 | 0.15 |
|  |  | Total |  |  | 7.75 |

| Medición | Uds. | Parcial |
|---|---|---|
| Fecales - Inodoros | 5 | 5.000 |
| Fecales - Vertedero | 1 | 1.000 |
| Fecales - Red colgada planta alta | 3 | 3.000 |
| Fecales - Bajantes | 6 | 6.000 |
| Total |  | 15 |

**ESMU100** ml Tubería fundición DN100 (25/12/2012)
40 ml × 27.11 = 1084.40
Tubería de fundición dúctil para saneamiento modelo con extremos lisos y unión con juntas flexibles desmontables. Resistencia a la temperatura, hasta 80º C en utilización continua y puntas de 95º C.DN 100, unión RAPID 2, con revestimiento interior de resina epoxi, i/ piezas especiales (derivaciones simples, tapones, registros, conexiones a WC, injertos, etc.), pasamuros y pp. de soportes y accesorios, pruebas de estanqueidad, completamente instalada.

| Código | Ud | Descripción | Rendimiento | Precio | Importe |
|---|---|---|---|---|---|
| MOOI.1a | h | Oficial 1ª instalaciones | 0.2 | 9.89 | 1.98 |
| MOOI.1d | h | Peón especializado instalaciones | 0.2 | 9.75 | 1.95 |
| PSMU100 | ml | Tubería fundición DN100 (material; 28/03/2014) | 1.05 | 14.99 | 15.74 |
| PSMUPESP | ud | PP piezas esp SMU (material; 28/03/2014) | 1 | 4.74 | 4.74 |
| PSMUACC | ud | Soportes y acces. SMU (material; 25/12/2012) | 1 | 2.17 | 2.17 |
| %0200 | % | Medios auxiliares | 2 % | 26.58 | 0.53 |
|  |  | Total |  |  | 27.11 |

| Medición | Uds. | Largo | Parcial |
|---|---|---|---|
| Red colgada | 2 | 20 | 40.000 |
| Total |  |  | 40 |

**EPVCSUB160** ml Tubería canlz enterrada PVC DN 160 (10/01/2005)
154 ml × 17.4 = 2679.60
Canalización de saneamiento en tubería de PVC liso color teja, DN 160, UNE-EN 1401, instalación para enterrar en zanja, i/ ésta, excavada con medios mecánicos y relleno con tierra procedente de la excavación, limpia y compactada en tongadas de 30 cm, reposición del terreno original, solera de material granular y juntas de conexión de tubería, completamente instalada.

| Código | Ud | Descripción | Rendimiento | Precio | Importe |
|---|---|---|---|---|---|
| MOOI.1a | h | Oficial 1ª instalaciones | 0.3 | 9.89 | 2.97 |
| MOOI.1d | h | Peón especializado instalaciones | 0.3 | 9.75 | 2.93 |
| MM05EN030 | h | Excav.hidr.neumáticos 100 CV (maquinaria; 11/12/2013) | 0.1 | 16.83 | 1.68 |
| MM07CB010 | h | Camión basculante 4x2 10 t. (maquinaria; 11/12/2013) | 0.1 | 12.7 | 1.27 |
| MM01DA320 | h | Bomba autoas.di.ag.lim.b.p.4kW (maquinaria; 11/12/2013) | 0.1 | 3.95 | 0.40 |
| MM08CA110 | h | Cisterna agua s/camión 10.000 l. (maquinaria; 11/12/2013) | 0.02 | 11.03 | 0.22 |
| MM05RN010 | h | Retrocargadora neum. 50 CV (maquinaria; 11/12/2013) | 0.1 | 12.55 | 1.26 |
| MM08RL010 | h | Rodillo v.manual tandem 800 kg. (maquinaria; 11/12/2013) | 0.3 | 1.41 | 0.42 |
| PPVCSUB160 | ml | Tubo san PVC UNE-EN 1401 DN 160 (material; 22/03/2012) | 1 | 5.73 | 5.73 |
| PBRA.1abab | t | Arena silícea 0-5mm rio lvd (material; 10/01/2005) | 0.12 | 1.53 | 0.18 |
| %0200 | % | Medios auxiliares | 2 % | 17.06 | 0.34 |
|  |  | Total |  |  | 17.4 |

| Medición | Uds. | Parcial |
|---|---|---|
| Fecales | 40 | 40.000 |
| Hidrocarburos | 49 | 49.000 |
| Pluviales | 65 | 65.000 |
| Total |  | 154 |

**EPVCSUB200** ml Tubería canlz enterrada PVC DN 200 (10/01/2005)
25 ml × 19.05 = 476.25
Canalización de saneamiento en tubería de PVC liso color teja, DN 200, UNE-EN 1401, instalación para enterrar en zanja, i/ ésta, excavada con medios mecánicos y relleno con tierra procedente de la excavación, limpia y compactada en tongadas de 30 cm, reposición del terreno original, solera de material granular y juntas de conexión de tubería, completamente instalada.

| Código | Ud | Descripción | Rendimiento | Precio | Importe |
|---|---|---|---|---|---|
| MOOI.1a | h | Oficial 1ª instalaciones | 0.3 | 9.89 | 2.97 |
| MOOI.1d | h | Peón especializado instalaciones | 0.3 | 9.75 | 2.93 |
| MM05EN030 | h | Excav.hidr.neumáticos 100 CV | 0.1 | 16.83 | 1.68 |
| MM07CB010 | h | Camión basculante 4x2 10 t. | 0.1 | 12.7 | 1.27 |
| MM01DA320 | h | Bomba autoas.di.ag.lim.b.p.4kW | 0.1 | 3.95 | 0.40 |
| MM08CA110 | h | Cisterna agua s/camión 10.000 l. | 0.02 | 11.03 | 0.22 |
| MM05RN010 | h | Retrocargadora neum. 50 CV | 0.1 | 12.55 | 1.26 |
| MM08RL010 | h | Rodillo v.manual tandem 800 kg. | 0.3 | 1.41 | 0.42 |
| PPVCSUB200 | ml | Tubo san PVC UNE-EN 1401 DN 200 (material; 28/06/2010) | 1 | 7.35 | 7.35 |
| PBRA.1abab | t | Arena silícea 0-5mm rio lvd | 0.12 | 1.53 | 0.18 |
| %0200 | % | Medios auxiliares | 2 % | 18.68 | 0.37 |
|  |  | Total |  |  | 19.05 |

| Medición | Uds. | Parcial |
|---|---|---|
| Fecales | 23 | 23.000 |
| Pluviales | 2 | 2.000 |
| Total |  | 25 |

**ESUMPVC110** ud Sumidero sifónico PVC DN110 (30/07/2012)
2 ud × 47.34 = 94.68
Sumidero sifónico con tapa 15x15 cm, en PVC, i/ tubería PVC sanitaria DN 110 mm, UNE EN 1329 serie B, conexionada con adhesivo, diluyente y limpiador, pp. de accesorios y apertura de rozas, completamente instalado.

| Código | Ud | Descripción | Rendimiento | Precio | Importe |
|---|---|---|---|---|---|
| MOOI.1a | h | Oficial 1ª instalaciones | 0.3 | 9.89 | 2.97 |
| MOOI.1d | h | Peón especializado instalaciones | 0.3 | 9.75 | 2.93 |
| PSUMPVC | ud | Sumidero sifónico 15x15 cm PVC (material; 30/07/2012) | 1 | 21.73 | 21.73 |
| PISS.2fe | ud | Injerto seg PVC san DN 110 (material; 30/07/2012) | 1 | 0.47 | 0.47 |
| PPVC110 | ml | Tubo san PVC 1329/B DN 110 | 5 | 3.61 | 18.05 |
| PPVC110ACC | ud | PP accesorio PVC san DN 110 | 1 | 0.17 | 0.17 |
| PISS.5a | ud | Adhesivo/limpiador PVC 500 cc (material; 30/07/2012) | 0.07 | 1.29 | 0.09 |
| %0200 | % | Medios auxiliares | 2 % | 46.41 | 0.93 |
|  |  | Total |  |  | 47.34 |

| Medición | Uds. | Parcial |
|---|---|---|
| Sala de maquinas | 2 | 2.000 |
| Total |  | 2 |

**EACOSUMID** ud Sumidero fundición (30/07/2012)
3 ud × 103.75 = 311.25
Sumidero de fundición con sifón extraíble, cesta y salida vertical DN100, 300x300 sin marco de apoyo y con rejilla sin atornillar. Salida vertical con sifón extraíble. Marco cuadrado 300x300 con cestillo en acero galvanizado., carga M125, referencia 5935.00+5962 o equivalente, i/ pp. de tubería de PVC DN110 y pieza de conexión en derivación de tubería DN160, completamente instalado.

| Código | Ud | Descripción | Rendimiento | Precio | Importe |
|---|---|---|---|---|---|
| MOOI.1a | h | Oficial 1ª instalaciones | 0.42 | 9.89 | 4.15 |
| MOOI.1d | h | Peón especializado instalaciones | 0.42 | 9.75 | 4.10 |
| PACOSUM | ud | Sumidero fundicion (material; 03/07/2013) | 1 | 83.32 | 83.32 |
| PPVC110 | ml | Tubo san PVC 1329/B DN 110 | 0.5 | 3.61 | 1.81 |
| PPVCACC16.11 | ud | Derivacion 160/160/110 PVC (material; 26/03/2014) | 1 | 8.34 | 8.34 |
| %0200 | % | Medios auxiliares | 2 % | 101.72 | 2.03 |
|  |  | Total |  |  | 103.75 |

Claves: perforaci¾n, dimensi¾n, interior, enfoscado, pared, ordinario, masa, sumidero, ladrillo, rejilla, calzada, marco, pie, bru±ido, saneamiento, solera, pavimentaci¾n, fundici¾n, tubo, hormig¾n, mortero, cemento, fßbrica

| Medición | Uds. | Parcial |
|---|---|---|
| Nave 1 | 1 | 1.000 |
| Nave 2 | 1 | 1.000 |
| Nave 3 | 1 | 1.000 |
| Total |  | 3 |

**ESUMSIFDN100** ud Sumidero sifónico inox DN100 (26/12/2003)
3 ud × 35.81 = 107.43
Sumidero sifónico de dimensiones en acero inoxidable, salida DN 100, i/ reja, pp. tubería PVC sanitaria DN 110 mm, UNE EN 1329 serie B, conexionada con adhesivo, diluyente y limpiador, pp. de accesorios y apertura de rozas, completamente instalado.

| Código | Ud | Descripción | Rendimiento | Precio | Importe |
|---|---|---|---|---|---|
| MOOI.1a | h | Oficial 1ª instalaciones | 0.2 | 9.89 | 1.98 |
| MOOI.1d | h | Peón especializado instalaciones | 0.2 | 9.75 | 1.95 |
| PSUMISIFDN100 | ud | Sumidero sifónico inox DN100 (material; 30/11/2011) | 1 | 19.75 | 19.75 |
| PPVC110 | ml | Tubo san PVC 1329/B DN 110 | 3 | 3.61 | 10.83 |
| PPVC110ACC | ud | PP accesorio PVC san DN 110 | 3 | 0.17 | 0.51 |
| PADHESPVC500 | ud | Adhesivo/limpiador PVC 500 cc (material; 26/12/2003) | 0.07 | 1.3 | 0.09 |
| %0200 | % | Medios auxiliares | 2 % | 35.11 | 0.70 |
|  |  | Total |  |  | 35.81 |

| Medición | Uds. | Parcial |
|---|---|---|
| Duchas Naves | 3 | 3.000 |
| Total |  | 3 |

**EARQ40HOR** ud Arqueta registro 40x40 tapa hormigonada (30/07/2012)
1 ud × 56.88 = 56.88
Arqueta de registro de 40x40 cm, hasta 100 cm de profundidad, de ladrillo macizo 1/2 pie y mortero de cemento 1:6 (M-40); solera de 10 cm de espesor de hormigón en masa H-175 y enfoscado interior con mortero de cemento 1:3, bruñido, i/ cerco metálico en acero galvanizado para recibir tapa armada de hormigón con acabado liso, con chapa metálica de fondo encofrado perdido espesor 2 mm, previsión e instalación de tiradores de registro metálicos, con marco metálico de acero de canto mínimo 130 mm espesor acero 5 mm mínimo, incluyendo galvanizado en caliente de partes de acero, según ISS-51, completamente instalada.

| Código | Ud | Descripción | Rendimiento | Precio | Importe |
|---|---|---|---|---|---|
| MOOI.1a | h | Oficial 1ª instalaciones | 0.9 | 9.89 | 8.90 |
| MOOI.1d | h | Peón especializado instalaciones | 0.9 | 9.75 | 8.78 |
| PCHAPAENCM40 | ud | Tapa hor. armado fondo con tiradores registro 41x41 (material; 28/03/2014) | 1 | 12.95 | 12.95 |
| PCERCO4040 | ud | Cerco metálico HA rgtr 40x40 cm (material; 26/03/2014) | 1 | 17.06 | 17.06 |
| PLADR25125 | ud | Ladrillo macizo 25x12x5 (material; 30/07/2012) | 35 | 0.04 | 1.40 |
| PCENPLAST | m3 | H-175 central plástica TM 40 mm (material; 23/03/2014) | 0.12 | 20.11 | 2.41 |
| PMORT133-5 | m3 | Mortero cto/are 1:3 3-5 maq (material; 23/03/2014) | 0.1 | 19.26 | 1.93 |
| PMORT123-5 | m3 | Mortero cto/are 1:2 3-5 maq (material; 23/03/2014) | 0.1 | 23.29 | 2.33 |
| %0200 | % | Medios auxiliares | 2 % | 55.76 | 1.12 |
|  |  | Total |  |  | 56.88 |

| Medición | Uds. | Parcial |
|---|---|---|
| Sala de máquinas | 1 | 1.000 |
| Total |  | 1 |

**EARQ50HOR** ud Arqueta registro 50x50 tapa hormigonada (30/07/2012)
3 ud × 64.15 = 192.45
Arqueta de registro de 50x50 cm, hasta 100 cm de profundidad, de ladrillo macizo 1/2 pie y mortero de cemento 1:6 (M-40); solera de 10 cm de espesor de hormigón en masa H-175 y enfoscado interior con mortero de cemento 1:3, bruñido, i/ cerco metálico en acero galvanizado para recibir tapa armada de hormigón con acabado liso, con chapa metálica de fondo encofrado perdido espesor 2 mm, previsión e instalación de tiradores de registro metálicos, con marco metálico de acero de canto mínimo 130 mm espesor acero 5 mm mínimo, incluyendo galvanizado en caliente de partes de acero, según ISS-51, completamente instalada.

| Código | Ud | Descripción | Rendimiento | Precio | Importe |
|---|---|---|---|---|---|
| MOOI.1a | h | Oficial 1ª instalaciones | 1.1 | 9.89 | 10.88 |
| MOOI.1d | h | Peón especializado instalaciones | 1.1 | 9.75 | 10.73 |
| PCHAPAENCM50 | ud | Tapa hor. armado fondo con tiradores registro 51x51 (material; 28/03/2014) | 1 | 14.98 | 14.98 |
| PCERCO5151 | ud | Cerco metálico rgtr 51x51 cm (material; 23/03/2014) | 1 | 18.23 | 18.23 |
| PLADR25125 | ud | Ladrillo macizo 25x12x5 | 40 | 0.04 | 1.60 |
| PCENPLAST | m3 | H-175 central plástica TM 40 mm | 0.11 | 20.11 | 2.21 |
| PMORT133-5 | m3 | Mortero cto/are 1:3 3-5 maq | 0.1 | 19.26 | 1.93 |
| PMORT123-5 | m3 | Mortero cto/are 1:2 3-5 maq | 0.1 | 23.29 | 2.33 |
| %0200 | % | Medios auxiliares | 2 % | 62.89 | 1.26 |
|  |  | Total |  |  | 64.15 |

| Medición | Uds. | Parcial |
|---|---|---|
| Naves | 3 | 3.000 |
| Total |  | 3 |

**EARQ50FUNDD40** ud Arqueta registro 50x50 tapa fundición D400 (30/07/2012)
15 ud × 71.11 = 1066.65
Arqueta de registro de 50x50 cm, hasta 100 cm de profundidad, de ladrillo macizo 1/2 pie y mortero de cemento 1:6 (M-40); solera de 10 cm de espesor de hormigón en masa H-175 y enfoscado interior con mortero de cemento 1:3, bruñido, i/ cerco y tapa cuadrada registrable de fundición dúctil con clase de carga mínima D-400, modelo a aprobar por D.F., completamente instalada.

| Código | Ud | Descripción | Rendimiento | Precio | Importe |
|---|---|---|---|---|---|
| MOOI.1a | h | Oficial 1ª instalaciones | 1.1 | 9.89 | 10.88 |
| MOOI.1d | h | Peón especializado instalaciones | 1.1 | 9.75 | 10.73 |
| PTAPCER60D400 | ud | Tapa y cerco fundición 600x600 mm D-400 (material; 28/03/2014) | 1 | 40.04 | 40.04 |
| PLADR25125 | ud | Ladrillo macizo 25x12x5 | 40 | 0.04 | 1.60 |
| PCENPLAST | m3 | H-175 central plástica TM 40 mm | 0.11 | 20.11 | 2.21 |
| PMORT133-5 | m3 | Mortero cto/are 1:3 3-5 maq | 0.1 | 19.26 | 1.93 |
| PMORT123-5 | m3 | Mortero cto/are 1:2 3-5 maq | 0.1 | 23.29 | 2.33 |
| %0200 | % | Medios auxiliares | 2 % | 69.72 | 1.39 |
|  |  | Total |  |  | 71.11 |

| Medición | Uds. | Parcial |
|---|---|---|
| Fecales - exterior | 5 | 5.000 |
| Hidrocarburos | 3 | 3.000 |
| Pluviales | 7 | 7.000 |
| Total |  | 15 |

**EARQ60FUNDD40** ud Arqueta registro 60x60 tapa fundición D400 (30/07/2012)
1 ud × 78.99 = 78.99
Arqueta de registro de 60x60 cm, hasta 100 cm de profundidad, de ladrillo macizo 1/2 pie y mortero de cemento 1:6 (M-40); solera de 10 cm de espesor de hormigón en masa H-175 y enfoscado interior con mortero de cemento 1:3, bruñido, i/ cerco y tapa cuadrada registrable de fundición dúctil con clase de carga mínima D-400, modelo a aprobar por D.F., completamente instalada.

| Código | Ud | Descripción | Rendimiento | Precio | Importe |
|---|---|---|---|---|---|
| MOOI.1a | h | Oficial 1ª instalaciones | 1.1 | 9.89 | 10.88 |
| MOOI.1d | h | Peón especializado instalaciones | 1.1 | 9.75 | 10.73 |
| PTAPCER70D400 | ud | Tapa y cerco fundición 700x700 mm D-400 (material; 28/03/2014) | 1 | 46.96 | 46.96 |
| PLADR25125 | ud | Ladrillo macizo 25x12x5 | 55 | 0.04 | 2.20 |
| PCENPLAST | m3 | H-175 central plástica TM 40 mm | 0.12 | 20.11 | 2.41 |
| PMORT133-5 | m3 | Mortero cto/are 1:3 3-5 maq | 0.1 | 19.26 | 1.93 |
| PMORT123-5 | m3 | Mortero cto/are 1:2 3-5 maq | 0.1 | 23.29 | 2.33 |
| %0200 | % | Medios auxiliares | 2 % | 77.44 | 1.55 |
|  |  | Total |  |  | 78.99 |

| Medición | Uds. | Parcial |
|---|---|---|
| Pluviales | 1 | 1.000 |
| Total |  | 1 |

**E08PZHM8015** ud Pozo prefabricado completo H.M.D=80 h=1,6m, tapa redonda (22/02/2006)
1 ud × 168.94 = 168.94
Pozo de registro prefabricado completo, de 80 cm de diámetro interior y de hasta 1,6 m de altura útil interior, formado por solera de hormigón H-20, ligeramente armada con mallazo, anillos de hormigón en masa DN 800 H 500 mm, prefabricados de borde machihembrado y cono asimétrico / simétrico para formación de brocal del pozo, de 40 cm de altura, para recibir el cerco y la tapa de fundición dúctil, modelo SAINT GOBAIN REXESS, equivalente o de calidad superior, paso 600 mm clase D400, conforme UNE-EN 124, articulada, sin ventilación, incluyendo marcas del servicio, i/ sellado de juntas con mortero de cemento, recibido de pates empotrados cada 25 cm, recibido de cerco de tapa y medios auxiliares, incluyendo la excavación del pozo y su relleno perimetral posterior.

| Código | Ud | Descripción | Rendimiento | Precio | Importe |
|---|---|---|---|---|---|
| MOOI.1a | h | Oficial 1ª instalaciones | 2.9 | 9.89 | 28.68 |
| MOOI.1d | h | Peón especializado instalaciones | 1.4 | 9.75 | 13.65 |
| M05EN010 | h | Excav.hidráulica neumáticos 67 CV (maquinaria; 22/02/2006) | 0.038 | 31.77 | 1.21 |
| P01HM010 | m3 | Hormigón HM-20/P/20/I central (material; 30/03/2014) | 0.155 | 48.28 | 7.48 |
| P01MA060 | m3 | Mortero cemento 1/3 M-160 (material; 12/02/2013) | 0.004 | 19.21 | 0.08 |
| P03AM070 | m2 | Malla 15x30x5 -1,564 kg/m2 (material; 12/02/2013) | 0.79 | 0.63 | 0.50 |
| P09002A2 | ud | Cono asimétrico / simétrico HM uni. rigi. 80/60/40 (material; 19/11/2009) | 1 | 14.91 | 14.91 |
| P09003A | ud | Pate acero inox.33x16 cm D=25 m (material; 16/06/2006) | 5 | 4.34 | 21.70 |
| PREXESS60 | ud | Tapa fundición redonda sin ventilación D=600 (material; 28/03/2014) | 1 | 53.73 | 53.73 |
| P09006A2 | ud | Anillo pozo HM uni.rígid. h=0,50m D=800 (material; 19/11/2009) | 2 | 10.01 | 20.02 |
| PM07N060 | m3 | Canon de tierra a vertedero (material; 12/02/2013) | 1 | 3.67 | 3.67 |
| %0200 | % | Medios auxiliares | 2 % | 165.63 | 3.31 |
|  |  | Total |  |  | 168.94 |

| Medición | Uds. | Parcial |
|---|---|---|
| Fecales | 1 | 1.000 |
| Total |  | 1 |

**E08PZHM8010** ud Pozo prefabricado completo H.M.D=80 h=1,1m, tapa redonda (22/02/2006)
1 ud × 127.46 = 127.46
Pozo de registro prefabricado completo, de 80 cm de diámetro interior y de hasta 1,1 m de altura útil interior, formado por solera de hormigón H-20, ligeramente armada con mallazo, anillos de hormigón en masa DN 800 H 500 mm, prefabricados de borde machihembrado y cono asimétrico / simétrico para formación de brocal del pozo, de 40 cm de altura, para recibir el cerco y la tapa de fundición dúctil EN GJS 400-15 con revestimiento de BArniz Bituminoso, junta antirruido en material composite PEPP de alta resistencia. Kit pletina antirrobo a instalar en la bisagra, paso 600 mm clase D400, conforme UNE-EN 124, articulada, sin ventilación, incluyendo marcas del servicio, i/ sellado de juntas con mortero de cemento, recibido de pates empotrados cada 25 cm, recibido de cerco de tapa y medios auxiliares, incluyendo la excavación del pozo y su relleno perimetral posterior.

| Código | Ud | Descripción | Rendimiento | Precio | Importe |
|---|---|---|---|---|---|
| MOOI.1a | h | Oficial 1ª instalaciones | 2.5 | 9.89 | 24.73 |
| MOOI.1d | h | Peón especializado instalaciones | 1.2 | 9.75 | 11.70 |
| M05EN010 | h | Excav.hidráulica neumáticos 67 CV | 0.036 | 31.77 | 1.14 |
| P01HM010 | m3 | Hormigón HM-20/P/20/I central | 0.12 | 48.28 | 5.79 |
| P01MA060 | m3 | Mortero cemento 1/3 M-160 | 0.003 | 19.21 | 0.06 |
| P03AM070 | m2 | Malla 15x30x5 -1,564 kg/m2 | 0.5 | 0.63 | 0.32 |
| P09002A2 | ud | Cono asimétrico / simétrico HM uni. rigi. 80/60/40 | 1 | 14.91 | 14.91 |
| PREXESS60 | ud | Tapa fundición redonda sin ventilación D=600 | 1 | 53.73 | 53.73 |
| P09006A2 | ud | Anillo pozo HM uni.rígid. h=0,50m D=800 | 1 | 10.01 | 10.01 |
| PM07N060 | m3 | Canon de tierra a vertedero | 0.7 | 3.67 | 2.57 |
| %0200 | % | Medios auxiliares | 2 % | 124.96 | 2.50 |
|  |  | Total |  |  | 127.46 |

| Medición | Uds. | Parcial |
|---|---|---|
| Fecales | 1 | 1.000 |
| Total |  | 1 |

**EARQHIDROCARB** ud Arqueta separadora de hidrocarburos, 970 litros, resisten. D400 (22/02/2006)
1 ud × 772.37 = 772.37
Arqueta separadora de hidrocarburos de polietileno. Elementos del interior y conexiónes en polietileno de alta densidad PEHD., capacidad del decantador 660 litros, volumen de retención de aceites 235 litros, volumen total 970 litros, conexiones de entrada salida DN 160, tapa de acceso 600 mm, clase de carga de tráfico rodado D-400, con filtro coalescente de malla extraíble para limpieza clase I (5 ppm) según UNE EN 858-I, salida sifónica, con decantador de lodos integrado, i/ excavación del pozo y su relleno perimetral posterior, completamente instalada.

| Código | Ud | Descripción | Rendimiento | Precio | Importe |
|---|---|---|---|---|---|
| MOOI.1a | h | Oficial 1ª instalaciones | 1.1 | 9.89 | 10.88 |
| MOOI.1d | h | Peón especializado instalaciones | 0.9 | 9.75 | 8.78 |
| M05EN010 | h | Excav.hidráulica neumáticos 67 CV | 0.04 | 31.77 | 1.27 |
| PARQSEPHIDROC | ud | Arqueta separadora de hidrocarburos, 970 litros, resisten. D400 (material; 28/03/2014) | 1 | 736.3 | 736.30 |
| %0200 | % | Medios auxiliares | 2 % | 757.23 | 15.14 |
|  |  | Total |  |  | 772.37 |

| Medición | Uds. | Parcial |
|---|---|---|
| Hidrocarburos | 1 | 1.000 |
| Total |  | 1 |

**EZANJADREN** ml Zanja drenante para vertido pluvial (07/03/2002)
10 ml × 24.27 = 242.70
Zanja drenante excavada en terreno natural y rellenado de grava 40-80 mm, sección 100 x 100 cm (ancho x profundo), i/ tubo dren en polietileno DN250, transporte de material sobrante a vertedero autorizado, lámina geotextil para contención de la grava, completamente instalado.

| Código | Ud | Descripción | Rendimiento | Precio | Importe |
|---|---|---|---|---|---|
| MOOI.1a | h | Oficial 1ª instalaciones | 0.3 | 9.89 | 2.97 |
| MOOI.1d | h | Peón especializado instalaciones | 0.3 | 9.75 | 2.93 |
| M05EN010 | h | Excav.hidráulica neumáticos 67 CV | 0.04 | 31.77 | 1.27 |
| MMMT.3b | h | Retro/crgra 4x4 78CV (maquinaria; 07/03/2002) | 0.1 | 26.45 | 2.65 |
| PGEOTEXTIL | m2 | Lámina geotextil (material; 23/03/2012) | 3.5 | 1.64 | 5.74 |
| PTUBDREN250 | ml | Tub.dren PVC corr.simple SN2 DN250 (material; 22/03/2012) | 1 | 1.62 | 1.62 |
| P01AD320 | t | Árido triturado clasificado rio (material; 23/03/2012) | 0.8 | 3.67 | 2.94 |
| PM07N060 | m3 | Canon de tierra a vertedero | 1 | 3.67 | 3.67 |
| %0200 | % | Medios auxiliares | 2 % | 23.79 | 0.48 |
|  |  | Total |  |  | 24.27 |

| Medición | Uds. | Largo | Parcial |
|---|---|---|---|
|  | 1 | 7 | 7.000 |
|  | 1 | 3 | 3.000 |
| Total |  |  | 10 |

**EDRENPERIM160** ml Dren perimetral cimentación DN160 (22/02/2006)
105 ml × 9.89 = 1038.45
Tubería corrugada de PVC circular, ranurada, de diámetro 160 mm, en drenaje longitudinal, incluso preparación de la superficie de asiento, compactación y nivelación, árido triturado de río y lámina geotextil, completamente instalado.

| Código | Ud | Descripción | Rendimiento | Precio | Importe |
|---|---|---|---|---|---|
| MOOI.1a | h | Oficial 1ª instalaciones | 0.01 | 9.89 | 0.10 |
| MOOI.1d | h | Peón especializado instalaciones | 0.05 | 9.75 | 0.49 |
| M08RB020 | h | Bandeja vibrante de 300 kg. (maquinaria; 22/02/2006) | 0.05 | 3.49 | 0.17 |
| M05RN010 | h | Retrocargadora neumáticos 50 CV (maquinaria; 22/02/2006) | 0.04 | 24.02 | 0.96 |
| M07W010 | t | km transporte áridos (maquinaria; 22/02/2006) | 30 | 0.08 | 2.40 |
| PTUBDREN160 | ml | Tub.dren PVC corr.simple SN2 DN160 (material; 11/12/2013) | 1.01 | 1.48 | 1.49 |
| P01AD320 | t | Árido triturado clasificado rio | 0.8 | 3.67 | 2.94 |
| PGEOTEXTIL | m2 | Lámina geotextil | 0.7 | 1.64 | 1.15 |
| %0200 | % | Medios auxiliares | 2 % | 9.70 | 0.19 |
|  |  | Total |  |  | 9.89 |

Claves: superficie, preparacion, corrugado, pvc, circulacion, ranura, diametro, tuberia, asiento, compacto, nivel, terminacion, drenaje

**EREMLIN175** ud Módulo para toma / descarga aire en cubierta DN175 (26/03/2014)
1 ud × 78.14 = 78.14
Módulo para toma / descarga de aire en cubierta compuesto por lamas en línea circular, DN 175, doble pared aislado, construido en chapa de acero inoxidable AISI 304 / 1.4301 de espesor 0.5 mm, garantizando la estanqueidad en la cubierta del edificio, incluyendo pieza de salida de techo, módulo recto prolongador, abrazadera de unión y módulo final de lamas en línea, completamente instalado.

| Código | Ud | Descripción | Rendimiento | Precio | Importe |
|---|---|---|---|---|---|
| MOOI.1a | h | Oficial 1ª instalaciones | 0.3 | 9.89 | 2.97 |
| MOOI.1d | h | Peón especializado instalaciones | 0.3 | 9.75 | 2.93 |
| PREMLIN175 | ud | Módulo final DN 175 lamas en línea AISI 304 (material; 28/03/2014) | 1 | 26.76 | 26.76 |
| PDINRF175 | ud | módulo recto DN175 (material; 28/03/2014) | 1.5 | 18.98 | 28.47 |
| PINAROOF175 | ud | Abrazadera unión DN 175 (material; 28/03/2014) | 1 | 1.02 | 1.02 |
| PVENTEST175 | ud | Salida tejado con cubreaguas DN 175 (material; 28/03/2014) | 1 | 6.33 | 6.33 |
| PAYUALBCHI | ud | Ayudas de albañilería montaje toma aire en cubierta (material; 28/03/2014) | 1 | 8.13 | 8.13 |
| %0200 | % | Medios auxiliares | 2 % | 76.61 | 1.53 |
|  |  | Total |  |  | 78.14 |

| Medición | Uds. | Parcial |
|---|---|---|
| Ventilación bajante fecal | 1 | 1.000 |
| Total |  | 1 |

**ETRAMITADMSAN** ud Tramitación administrativa instalación saneamiento (28/03/2014)
1 ud × 84.65 = 84.65
Tramitación administrativa para obtener las autorizaciones de enganche a la red de saneamiento, i/ elaboración y recopilación de la documentación requerida, permisos, licencias, así como tasas y tarifas de conexión y acometida.

| Código | Ud | Descripción | Rendimiento | Precio | Importe |
|---|---|---|---|---|---|
| PTRAMITADMSAN | ud | Tramitación administrativa instalación saneamiento (material; 28/03/2014) | 1 | 84.65 | 84.65 |
|  |  | Total |  |  | 84.65 |

### I02 ABASTECIMIENTO AGUA (05/04/2012)
Importe: 2470.64

**EREGFILDN50** ud Cuadro tub. DN50, filtrado y regulador DN25 (25/07/2012)
1 ud × 506.88 = 506.88
Cuadro de filtrado y regulación formado por llaves de corte, válvula de retención, filtro de agua para gruesos, filtro de 80 micras con baño de óxido de plata, regulador de presión DN25 con bypass, vaciados y manómetros, i/ cuadro de dimensiones 900x500x300 mm, accesorios y pp de tubería, pruebas de estanqueidad, completamente instalado.

| Código | Ud | Descripción | Rendimiento | Precio | Importe |
|---|---|---|---|---|---|
| MOOI.1a | h | Oficial 1ª instalaciones | 2 | 9.89 | 19.78 |
| MOOI.1d | h | Peón especializado instalaciones | 2 | 9.75 | 19.50 |
| PMANOM25 | ud | Manómetro glicerina 25 bar (material; 30/07/2012) | 2 | 1.79 | 3.58 |
| PVALRET1.1.2 | ud | Válvula retención PN 16 DN 1 1/2" (material; 25/12/2012) | 1 | 7.34 | 7.34 |
| PVALCORT1.1.2 | ud | Válvula esfera PN 25 DN 1 1/2" (material; 14/04/2014) | 4 | 10.6 | 42.40 |
| PREGPDN25 | ud | Regulador de presión agua DN25 (material; 28/03/2014) | 1 | 69.29 | 69.29 |
| PFILTRO1.1.2 | ud | Filtro agua PN 16 1 1/2" gruesos (material; 28/03/2014) | 1 | 25.94 | 25.94 |
| PFILMDN50 | ud | Filtro autolimpiante manual MULTIPUR M DN50 80 micras (material; 25/07/2012) | 1 | 131.4 | 131.40 |
| PVACIADO20 | ud | Vaciado con llave corte DN 20 (material; 30/07/2012) | 1 | 10.37 | 10.37 |
| PABRAZAISOFON | ud | Abrazadera isofónica (material; 30/07/2012) | 2 | 0.28 | 0.56 |
| PCONTARM | ud | Armario contador, hornacina y pp de tubería y accesorios (material; 30/07/2012) | 1 | 166.78 | 166.78 |
| %0200 | % | Medios auxiliares | 2 % | 496.94 | 9.94 |
|  |  | Total |  |  | 506.88 |

**EARQ30FDBR** ud Arqueta registro 30x30 tapa fundición D400 con boca de riego (30/07/2012)
1 ud × 138.96 = 138.96
Arqueta de registro de 30x30 cm, hasta 100 cm de profundidad, de ladrillo macizo 1/2 pie y mortero de cemento 1:6 (M-40); solera de 10 cm de espesor de hormigón en masa H-175 y enfoscado interior con mortero de cemento 1:3, bruñido, i/ llave de corte 1 1/2", válvula de retención 1 1/2", boca de riego 1 1/2", cerco y tapa cuadrada registrable de fundición dúctil con clase de carga mínima D-400, modelo a aprobar por D.F., completamente instalada.

| Código | Ud | Descripción | Rendimiento | Precio | Importe |
|---|---|---|---|---|---|
| MOOI.1a | h | Oficial 1ª instalaciones | 1 | 9.89 | 9.89 |
| MOOI.1d | h | Peón especializado instalaciones | 1 | 9.75 | 9.75 |
| PVALCORT1.1.2 | ud | Válvula esfera PN 25 DN 1 1/2" | 1 | 10.6 | 10.60 |
| PVALRET1.1.2 | ud | Válvula retención PN 16 DN 1 1/2" | 1 | 7.34 | 7.34 |
| PBOCRIEG1.1.2 | ud | Boca de riego 1 1/2" (material; 25/12/2012) | 1 | 51.23 | 51.23 |
| PTAPCER40D400 | ud | Tapa y cerco fundición 400x400 mm D-400 (material; 26/03/2014) | 1 | 40.19 | 40.19 |
| PLADR25125 | ud | Ladrillo macizo 25x12x5 | 35 | 0.04 | 1.40 |
| PCENPLAST | m3 | H-175 central plástica TM 40 mm | 0.1 | 20.11 | 2.01 |
| PMORT133-5 | m3 | Mortero cto/are 1:3 3-5 maq | 0.09 | 19.26 | 1.73 |
| PMORT123-5 | m3 | Mortero cto/are 1:2 3-5 maq | 0.09 | 23.29 | 2.10 |
| %0200 | % | Medios auxiliares | 2 % | 136.24 | 2.72 |
|  |  | Total |  |  | 138.96 |

**EFASER20** ml Tubería de polipropileno DN20 (30/07/2012)
38 ml × 3.56 = 135.28
Tubería de polipropileno copolímero random, con resistencia aumentada a la presión, PP-RP, compuesta con capa intermedia de fibra de vidrio, Serie 4/SDR9, opaca, con coeficiente de dilatación térmica 0,035 mm/mºC, para la red de suministro de agua, DN 20, i/pp de curvas, Tes y manguitos de unión de polipropileno, soportado mediante abrazaderas isofónicas, pruebas de estanqueidad, señalización según UNE 100.100 conforme tipo y sentido, completamente instalada.

| Código | Ud | Descripción | Rendimiento | Precio | Importe |
|---|---|---|---|---|---|
| MOOI.1a | h | Oficial 1ª instalaciones | 0.1 | 9.89 | 0.99 |
| MOOI.1d | h | Peón especializado instalaciones | 0.1 | 9.75 | 0.98 |
| PFASER20 | ml | Tubería de polipropileno DN 20 (material; 14/04/2014) | 1.05 | 1.02 | 1.07 |
| PFASER20ACC | ud | pp acc polipropileno DN 20 (material; 30/07/2012) | 1 | 0.17 | 0.17 |
| P8500085 | ud | Abrazadera isofónica y pp perfil metálico soportado (material; 30/07/2012) | 1 | 0.28 | 0.28 |
| %0200 | % | Medios auxiliares | 2 % | 3.49 | 0.07 |
|  |  | Total |  |  | 3.56 |

| Medición | Uds. | Parcial |
|---|---|---|
| AFS | 20 | 20.000 |
| ACS | 18 | 18.000 |
| Total |  | 38 |

**EFASER25** ml Tubería de polipropileno DN25 (30/07/2012)
30 ml × 4.35 = 130.50
Tubería de polipropileno copolímero random, con resistencia aumentada a la presión, PP-RP, compuesta con capa intermedia de fibra de vidrio, Serie 4/SDR9, opaca, con coeficiente de dilatación térmica 0,035 mm/mºC, para la red de suministro de agua, DN 25, i/pp de curvas, Tes y manguitos de unión de polipropileno, soportado mediante abrazaderas isofónicas, pruebas de estanqueidad, señalización según UNE 100.100 conforme tipo y sentido, completamente instalada.

| Código | Ud | Descripción | Rendimiento | Precio | Importe |
|---|---|---|---|---|---|
| MOOI.1a | h | Oficial 1ª instalaciones | 0.1 | 9.89 | 0.99 |
| MOOI.1d | h | Peón especializado instalaciones | 0.1 | 9.75 | 0.98 |
| PFASER25 | ml | Tubería de polipropileno DN 25 (material; 14/04/2014) | 1.05 | 1.63 | 1.71 |
| PFASER25ACC | ud | pp acc polipropileno DN 25 (material; 13/12/2013) | 1 | 0.3 | 0.30 |
| P8500085 | ud | Abrazadera isofónica y pp perfil metálico soportado | 1 | 0.28 | 0.28 |
| %0200 | % | Medios auxiliares | 2 % | 4.26 | 0.09 |
|  |  | Total |  |  | 4.35 |

| Medición | Uds. | Parcial |
|---|---|---|
| AFS | 24 | 24.000 |
| ACS | 6 | 6.000 |
| Total |  | 30 |

**EFASER32** ml Tubería de polipropileno DN32 (30/07/2012)
26 ml × 5.56 = 144.56
Tubería de polipropileno copolímero random, con resistencia aumentada a la presión, PP-RP, compuesta con capa intermedia de fibra de vidrio, Serie 4/SDR9, opaca, con coeficiente de dilatación térmica 0,035 mm/mºC, para la red de suministro de agua, DN 32, i/pp de curvas, Tes y manguitos de unión de polipropileno, soportado mediante abrazaderas isofónicas, pruebas de estanqueidad, señalización según UNE 100.100 conforme tipo y sentido, completamente instalada.

| Código | Ud | Descripción | Rendimiento | Precio | Importe |
|---|---|---|---|---|---|
| MOOI.1a | h | Oficial 1ª instalaciones | 0.1 | 9.89 | 0.99 |
| MOOI.1d | h | Peón especializado instalaciones | 0.1 | 9.75 | 0.98 |
| PFASER32 | ml | Tubería de polipropileno DN 32 (material; 14/04/2014) | 1.05 | 2.67 | 2.80 |
| PFASER32ACC | ud | pp acc polipropileno DN 32 (material; 14/04/2014) | 1 | 0.4 | 0.40 |
| P8500085 | ud | Abrazadera isofónica y pp perfil metálico soportado | 1 | 0.28 | 0.28 |
| %0200 | % | Medios auxiliares | 2 % | 5.45 | 0.11 |
|  |  | Total |  |  | 5.56 |

| Medición | Uds. | Parcial |
|---|---|---|
| AFS | 26 | 26.000 |
| Total |  | 26 |

**EFASER40** ml Tubería de polipropileno DN40 (30/07/2012)
31 ml × 6.86 = 212.66
Tubería de polipropileno copolímero random, con resistencia aumentada a la presión, PP-RP, compuesta con capa intermedia de fibra de vidrio, Serie 4/SDR9, opaca, con coeficiente de dilatación térmica 0,035 mm/mºC, para la red de suministro de agua, DN 40, i/pp de curvas, Tes y manguitos de unión de polipropileno, soportado mediante abrazaderas isofónicas, pruebas de estanqueidad, señalización según UNE 100.100 conforme tipo y sentido, completamente instalada.

| Código | Ud | Descripción | Rendimiento | Precio | Importe |
|---|---|---|---|---|---|
| MOOI.1a | h | Oficial 1ª instalaciones | 0.1 | 9.89 | 0.99 |
| MOOI.1d | h | Peón especializado instalaciones | 0.1 | 9.75 | 0.98 |
| PFASER40 | ml | Tubería de polipropileno DN 40 (material; 14/04/2014) | 1.05 | 3.56 | 3.74 |
| PFASER40ACC | ud | pp acc polipropileno DN 40 (material; 13/12/2013) | 1 | 0.74 | 0.74 |
| P8500085 | ud | Abrazadera isofónica y pp perfil metálico soportado | 1 | 0.28 | 0.28 |
| %0200 | % | Medios auxiliares | 2 % | 6.73 | 0.13 |
|  |  | Total |  |  | 6.86 |

| Medición | Uds. | Parcial |
|---|---|---|
| AFS | 31 | 31.000 |
| Total |  | 31 |

**EARMSH-25x020** ml Aislamiento t. flex DN20 esp 25 mm (26/03/2014)
18 ml × 3.1 = 55.80
Aislamiento térmico flexible para tuberías de calefacción y ACS, DN20, con coquilla de espuma elastomérica a base de caucho sintético, autoadhesiva, con conductividad térmica lambda a 10ºC <= 0,036 W/(m.K), clasificación al fuego M1 (UNE 23727) y con marca de supervisión de calidad N de AENOR, de espesor 25 mm (ref. SH-25X020) según IT 1.2.4.2.1.2. del RITE, i/ señalizado y p.p. de elementos singulares, completamente instalado.

| Código | Ud | Descripción | Rendimiento | Precio | Importe |
|---|---|---|---|---|---|
| MOOI.1a | h | Oficial 1ª instalaciones | 0.15 | 9.89 | 1.48 |
| PARMSH-25X020 | ml | Aislamiento t. flex (material; 28/03/2014) | 1 | 1.56 | 1.56 |
| %0200 | % | Medios auxiliares | 2 % | 3.04 | 0.06 |
|  |  | Total |  |  | 3.1 |

| Medición | Uds. | Parcial |
|---|---|---|
| ACS | 18 | 18.000 |
| Total |  | 18 |

**EARMSH-25x025** ml Aislamiento t. flex DN25 esp 25 mm (26/03/2014)
6 ml × 3.62 = 21.72
Aislamiento térmico flexible para tuberías de calefacción y ACS, DN25, con coquilla de espuma elastomérica a base de caucho sintético, autoadhesiva, con conductividad térmica lambda a 10ºC <= 0,036 W/(m.K), clasificación al fuego M1 (UNE 23727) y con marca de supervisión de calidad N de AENOR, de espesor 25 mm (ref. SH-25X025) según IT 1.2.4.2.1.2. del RITE, i/ señalizado y p.p. de elementos singulares, completamente instalado.

| Código | Ud | Descripción | Rendimiento | Precio | Importe |
|---|---|---|---|---|---|
| MOOI.1a | h | Oficial 1ª instalaciones | 0.15 | 9.89 | 1.48 |
| PARMSH-25x025 | ml | Aislamiento t. flex (material; 28/03/2014) | 1 | 2.07 | 2.07 |
| %0200 | % | Medios auxiliares | 2 % | 3.55 | 0.07 |
|  |  | Total |  |  | 3.62 |

| Medición | Uds. | Parcial |
|---|---|---|
| ACS | 6 | 6.000 |
| Total |  | 6 |

**EAFARM222** ml Coquilla AF022 esp nom 9 mm (26/03/2014)
26 ml × 1.91 = 49.66
Coquilla aislante témica flexible para tubería de AFS, de estructura celular cerrada, con grado de reacción al fuego M-1 según UNE 23727, clase de reacción al fuego B-s3,d0 o superior, espesor nominal 9 mm, autoadhesivo, i/ señalización según UNE 100.100 conforme tipo y sentido, completamente instalada.

| Código | Ud | Descripción | Rendimiento | Precio | Importe |
|---|---|---|---|---|---|
| MOOI.1a | h | Oficial 1ª instalaciones | 0.1 | 9.89 | 0.99 |
| PAFARM222 | ml | Coquilla AF022 esp nom 9 mm (material; 28/03/2014) | 1 | 0.88 | 0.88 |
| %0200 | % | Medios auxiliares | 2 % | 1.87 | 0.04 |
|  |  | Total |  |  | 1.91 |

| Medición | Uds. | Parcial |
|---|---|---|
| AFS | 26 | 26.000 |
| Total |  | 26 |

**EAFARM228** ml Coquilla AF028 esp nom 9 mm (26/03/2014)
28 ml × 2.05 = 57.40
Coquilla aislante témica flexible para tubería de AFS, de estructura celular cerrada, con grado de reacción al fuego M-1 según UNE 23727, clase de reacción al fuego B-s3,d0 o superior, espesor nominal 9 mm, autoadhesivo, i/ señalización según UNE 100.100 conforme tipo y sentido, completamente instalada.

| Código | Ud | Descripción | Rendimiento | Precio | Importe |
|---|---|---|---|---|---|
| MOOI.1a | h | Oficial 1ª instalaciones | 0.1 | 9.89 | 0.99 |
| PAFARM228 | ml | Coquilla AF028 esp nom 9 mm (material; 28/03/2014) | 1 | 1.02 | 1.02 |
| %0200 | % | Medios auxiliares | 2 % | 2.01 | 0.04 |
|  |  | Total |  |  | 2.05 |

| Medición | Uds. | Parcial |
|---|---|---|
| AFS | 28 | 28.000 |
| Total |  | 28 |

**EAFARM235** ml Coquilla AF035 esp nom 9 mm (26/03/2014)
26 ml × 2.25 = 58.50
Coquilla aislante témica flexible para tubería de AFS, de estructura celular cerrada, con grado de reacción al fuego M-1 según UNE 23727, clase de reacción al fuego B-s3,d0 o superior, espesor nominal 9 mm, autoadhesivo, i/ señalización según UNE 100.100 conforme tipo y sentido, completamente instalada.

| Código | Ud | Descripción | Rendimiento | Precio | Importe |
|---|---|---|---|---|---|
| MOOI.1a | h | Oficial 1ª instalaciones | 0.1 | 9.89 | 0.99 |
| PAFARM235 | ml | Coquilla AF035 esp nom 9 mm (material; 28/03/2014) | 1 | 1.22 | 1.22 |
| %0200 | % | Medios auxiliares | 2 % | 2.21 | 0.04 |
|  |  | Total |  |  | 2.25 |

| Medición | Uds. | Parcial |
|---|---|---|
| AFS | 26 | 26.000 |
| Total |  | 26 |

**EAFARM242** ml Coquilla AF042 esp nom 9 mm (26/03/2014)
31 ml × 2.45 = 75.95
Coquilla aislante témica flexible para tubería de AFS, de estructura celular cerrada, con grado de reacción al fuego M-1 según UNE 23727, clase de reacción al fuego B-s3,d0 o superior, espesor nominal 9 mm, autoadhesivo, i/ señalización según UNE 100.100 conforme tipo y sentido, completamente instalada.

| Código | Ud | Descripción | Rendimiento | Precio | Importe |
|---|---|---|---|---|---|
| MOOI.1a | h | Oficial 1ª instalaciones | 0.1 | 9.89 | 0.99 |
| PAFARM242 | ml | Coquilla AF042 esp nom 9 mm (material; 28/03/2014) | 1 | 1.41 | 1.41 |
| %0200 | % | Medios auxiliares | 2 % | 2.40 | 0.05 |
|  |  | Total |  |  | 2.45 |

| Medición | Uds. | Parcial |
|---|---|---|
| AFS | 31 | 31.000 |
| Total |  | 31 |

**ERECALUM** m2 Protección aislamiento chapa aluminio (30/07/2012)
1.8 m2 × 44.38 = 79.88
Chapa de aluminio conformada in situ para protección de aislamiento de tuberías, conductos y equipos, 0,6 mm de espesor, completamente instalada.

| Código | Ud | Descripción | Rendimiento | Precio | Importe |
|---|---|---|---|---|---|
| MOOI.1a | h | Oficial 1ª instalaciones | 0.8 | 9.89 | 7.91 |
| MOOI.1d | h | Peón especializado instalaciones | 0.8 | 9.75 | 7.80 |
| PRECALUM | m2 | Forro de chapa aluminio conformada in situ (material; 30/07/2012) | 1 | 27.8 | 27.80 |
| %0200 | % | Medios auxiliares | 2 % | 43.51 | 0.87 |
|  |  | Total |  |  | 44.38 |

| Medición | Uds. | Parcial |
|---|---|---|
| Sala máquinas | 1.8 | 1.800 |
| Total |  | 1.8 |

**EVALCORT1.1.4** ud Válvula de corte 1 1/4" (25/12/2012)
1 ud × 5.83 = 5.83
Llave de corte de bola PN 25 1 1/4", cuerpo en latón europeo, apta para uso sanitario, completamente instalada.

| Código | Ud | Descripción | Rendimiento | Precio | Importe |
|---|---|---|---|---|---|
| MOOI.1a | h | Oficial 1ª instalaciones | 0.1 | 9.89 | 0.99 |
| PVALCORT1.1.4 | ud | Válvula esfera PN 25 DN 1 1/4" (material; 25/12/2012) | 1 | 4.73 | 4.73 |
| %0200 | % | Medios auxiliares | 2 % | 5.72 | 0.11 |
|  |  | Total |  |  | 5.83 |

| Medición | Uds. | Parcial |
|---|---|---|
| Llave de corte general | 1 | 1.000 |
| Total |  | 1 |

**EVALCORT1** ud Válvula de corte 1" (26/03/2014)
6 ud × 5.57 = 33.42
Llave de corte de bola PN 25 1", cuerpo en latón europeo, apta para uso sanitario, completamente instalada.

| Código | Ud | Descripción | Rendimiento | Precio | Importe |
|---|---|---|---|---|---|
| MOOI.1a | h | Oficial 1ª instalaciones | 0.1 | 9.89 | 0.99 |
| PVALCORT1 | ud | Válvula esfera PN 25 DN 1" (material; 14/04/2014) | 1 | 4.47 | 4.47 |
| %0200 | % | Medios auxiliares | 2 % | 5.46 | 0.11 |
|  |  | Total |  |  | 5.57 |

| Medición | Uds. | Parcial |
|---|---|---|
| Nave 1 | 2 | 2.000 |
| Nave 2 | 2 | 2.000 |
| Nave 3 | 2 | 2.000 |
| Total |  | 6 |

**EVALVLOC20** ud Llave de corte de local DN 20 (30/07/2012)
7 ud × 6.28 = 43.96
Llave de corte de local húmedo, DN 20, i/ accesorios, medios auxiliares, escudo y funda embellecedora cromada, completamente instalada.

| Código | Ud | Descripción | Rendimiento | Precio | Importe |
|---|---|---|---|---|---|
| MOOI.1a | h | Oficial 1ª instalaciones | 0.1 | 9.89 | 0.99 |
| MOOI.1d | h | Peón especializado instalaciones | 0.1 | 9.75 | 0.98 |
| PVALVLOC20 | ud | Llave de corte local DN20 (material; 30/07/2012) | 1 | 4.19 | 4.19 |
| %0200 | % | Medios auxiliares | 2 % | 6.16 | 0.12 |
|  |  | Total |  |  | 6.28 |

| Medición | Uds. | Parcial |
|---|---|---|
| Aseo planta alta | 4 | 4.000 |
| Naves | 3 | 3.000 |
| Total |  | 7 |

**EVALVLOC25** ud Llave de corte de local DN 25 (26/03/2014)
3 ud × 7.61 = 22.83
Llave de corte de local húmedo, DN 25, i/ accesorios, medios auxiliares, escudo y funda embellecedora cromada, completamente instalada.

| Código | Ud | Descripción | Rendimiento | Precio | Importe |
|---|---|---|---|---|---|
| MOOI.1a | h | Oficial 1ª instalaciones | 0.1 | 9.89 | 0.99 |
| MOOI.1d | h | Peón especializado instalaciones | 0.1 | 9.75 | 0.98 |
| PVALVLOC25 | ud | Llave de corte local DN25 (material; 14/04/2014) | 1 | 5.49 | 5.49 |
| %0200 | % | Medios auxiliares | 2 % | 7.46 | 0.15 |
|  |  | Total |  |  | 7.61 |

| Medición | Uds. | Parcial |
|---|---|---|
| Naves | 3 | 3.000 |
| Total |  | 3 |

**EVALVLOC32** ud Llave de corte de local DN 32 (26/03/2014)
1 ud × 8.33 = 8.33
Llave de corte de local húmedo, DN 32, i/ accesorios, medios auxiliares, escudo y funda embellecedora cromada, completamente instalada.

| Código | Ud | Descripción | Rendimiento | Precio | Importe |
|---|---|---|---|---|---|
| MOOI.1a | h | Oficial 1ª instalaciones | 0.1 | 9.89 | 0.99 |
| MOOI.1d | h | Peón especializado instalaciones | 0.1 | 9.75 | 0.98 |
| PVALVLOC32 | ud | Llave de corte local DN32 (material; 14/04/2014) | 1 | 6.2 | 6.20 |
| %0200 | % | Medios auxiliares | 2 % | 8.17 | 0.16 |
|  |  | Total |  |  | 8.33 |

| Medición | Uds. | Parcial |
|---|---|---|
| Vertedero | 1 | 1.000 |
| Total |  | 1 |

**ETOMADN20** ud Toma mural para aparatos en espera, DN 20, AFS (05/04/2012)
1 ud × 5.01 = 5.01
Toma en espera para aparato, DN 20, AFS, i/ pp. tubería PPR-80 DN 20, tapón, remate mural, accesorios, medios auxiliares, completamente instalada.

| Código | Ud | Descripción | Rendimiento | Precio | Importe |
|---|---|---|---|---|---|
| MOOI.1a | h | Oficial 1ª instalaciones | 0.3 | 9.89 | 2.97 |
| PTOMADN20 | ud | Toma agua en espera DN20, tapón, soportado mural (material; 05/04/2012) | 1 | 1.43 | 1.43 |
| PFASER20 | ml | Tubería de polipropileno DN 20 | 0.5 | 1.02 | 0.51 |
| %0200 | % | Medios auxiliares | 2 % | 4.91 | 0.10 |
|  |  | Total |  |  | 5.01 |

| Medición | Uds. | Parcial |
|---|---|---|
| Equipos vending | 1 | 1.000 |
| Total |  | 1 |

**ETOMALAV** ud Tomas murales de suministro a lavabo, DN 20, ACS y AFS (05/04/2012)
5 ud × 9.01 = 45.05
Toma en espera para lavabo, DN 20, ACS y AFS, i/ pp. tubería PPR-80 DN 20, tapones, remates murales, accesorios, medios auxiliares, completamente instalada.

| Código | Ud | Descripción | Rendimiento | Precio | Importe |
|---|---|---|---|---|---|
| MOOI.1a | h | Oficial 1ª instalaciones | 0.5 | 9.89 | 4.95 |
| PTOMADN20 | ud | Toma agua en espera DN20, tapón, soportado mural | 2 | 1.43 | 2.86 |
| PFASER20 | ml | Tubería de polipropileno DN 20 | 1 | 1.02 | 1.02 |
| %0200 | % | Medios auxiliares | 2 % | 8.83 | 0.18 |
|  |  | Total |  |  | 9.01 |

| Medición | Uds. | Parcial |
|---|---|---|
| Lavabos | 5 | 5.000 |
| Total |  | 5 |

**ETOMAINOD** ud Toma mural de suministro a inodoro, DN 20, AFS (05/04/2012)
5 ud × 5.01 = 25.05
Toma en espera para inodoro, DN 20, AFS, i/ pp. tubería PPR-80 DN 20, tapón, remate mural, accesorios, medios auxiliares, completamente instalada.

| Código | Ud | Descripción | Rendimiento | Precio | Importe |
|---|---|---|---|---|---|
| MOOI.1a | h | Oficial 1ª instalaciones | 0.3 | 9.89 | 2.97 |
| PTOMADN20 | ud | Toma agua en espera DN20, tapón, soportado mural | 1 | 1.43 | 1.43 |
| PFASER20 | ml | Tubería de polipropileno DN 20 | 0.5 | 1.02 | 0.51 |
| %0200 | % | Medios auxiliares | 2 % | 4.91 | 0.10 |
|  |  | Total |  |  | 5.01 |

| Medición | Uds. | Parcial |
|---|---|---|
| Inodoros | 5 | 5.000 |
| Total |  | 5 |

**ETOMADUCHA** ud Tomas murales de suministro a ducha, DN 20, ACS y AFS (05/04/2012)
3 ud × 9.01 = 27.03
Toma en espera para ducha, DN 20, ACS y AFS, i/ pp. tubería PPR-80 DN 20, tapones, remates murales, accesorios, medios auxiliares, completamente instalada.

| Código | Ud | Descripción | Rendimiento | Precio | Importe |
|---|---|---|---|---|---|
| MOOI.1a | h | Oficial 1ª instalaciones | 0.5 | 9.89 | 4.95 |
| PTOMADN20 | ud | Toma agua en espera DN20, tapón, soportado mural | 2 | 1.43 | 2.86 |
| PFASER20 | ml | Tubería de polipropileno DN 20 | 1 | 1.02 | 1.02 |
| %0200 | % | Medios auxiliares | 2 % | 8.83 | 0.18 |
|  |  | Total |  |  | 9.01 |

| Medición | Uds. | Parcial |
|---|---|---|
| Duchas | 3 | 3.000 |
| Total |  | 3 |

**ETOMAVERT** ud Toma mural de suministro a vertedero, DN 32, AFS (05/04/2012)
1 ud × 5.85 = 5.85
Toma en espera para vertedero, DN 32, AFS, i/ pp. tubería PPR-80 DN 32, tapón, remate mural, accesorios, medios auxiliares, completamente instalada.

| Código | Ud | Descripción | Rendimiento | Precio | Importe |
|---|---|---|---|---|---|
| MOOI.1a | h | Oficial 1ª instalaciones | 0.3 | 9.89 | 2.97 |
| PTOMADN20 | ud | Toma agua en espera DN20, tapón, soportado mural | 1 | 1.43 | 1.43 |
| PFASER32 | ml | Tubería de polipropileno DN 32 | 0.5 | 2.67 | 1.34 |
| %0200 | % | Medios auxiliares | 2 % | 5.74 | 0.11 |
|  |  | Total |  |  | 5.85 |

| Medición | Uds. | Parcial |
|---|---|---|
| Vertedero | 1 | 1.000 |
| Total |  | 1 |

**ETERMO35** ud Termo eléctrico horizontal / vertical 35 litros (30/07/2012)
4 ud × 123.97 = 495.88
Termo eléctrico para producción y acumulación de agua caliente sanitaria, con resistencia térmica envainada, instalación horizontal o vertical, 35 l de capacidad, 1.4 kW, tiempo de calentamiento para un salto térmico de 50 ºC: 1 hora 27 min, i/ vaso de expansión refix DD8 o equivalente de 25 bar/70ºC, válvula mezcladora termostática, válvula de seguridad por sobrepresión canalizada a desagüe sifónico, 2 llaves de corte, latiguillos de conexión, válvula de retención en entrada, elementos de conexión y soportado, prueba de estanqueidad, completamente instalado.

| Código | Ud | Descripción | Rendimiento | Precio | Importe |
|---|---|---|---|---|---|
| MOOI.1a | h | Oficial 1ª instalaciones | 1.1 | 9.89 | 10.88 |
| MOOI.1d | h | Peón especializado instalaciones | 1.1 | 9.75 | 10.73 |
| PTERMO35 | ud | Termo eléctrico horizontal / vertical 35 l (material; 28/03/2014) | 1 | 40.17 | 40.17 |
| PVASEXPDD8 | ud | Vaso expansión DD8 25 bar/70ºC (material; 28/03/2014) | 1 | 14.98 | 14.98 |
| P100172 | ud | Válv. seg. sobrepr. canal. 6 bar (material; 28/03/2014) | 1 | 5.85 | 5.85 |
| PVALCORT3.4 | ud | Válvula esfera PN 25 DN 3/4" (material; 23/03/2014) | 2 | 4.15 | 8.30 |
| PVALRET3.4 | ud | Válvula retención PN 16 DN 3/4" (material; 25/12/2012) | 1 | 6.1 | 6.10 |
| PVALVMEZ1 | ud | Válvula mezcladora termostática agua 1" (material; 28/03/2014) | 1 | 14.16 | 14.16 |
| PVACIADO20 | ud | Vaciado con llave corte DN 20 | 1 | 10.37 | 10.37 |
| %0200 | % | Medios auxiliares | 2 % | 121.54 | 2.43 |
|  |  | Total |  |  | 123.97 |

| Medición | Uds. | Parcial |
|---|---|---|
| Aseos planta alta | 1 | 1.000 |
| Nave 1 | 1 | 1.000 |
| Nave 2 | 1 | 1.000 |
| Nave 3 | 1 | 1.000 |
| Total |  | 4 |

**ETRAMITADMABA** ud Tramitación administrativa instalación abastecimiento (28/03/2014)
1 ud × 84.65 = 84.65
Tramitación administrativa para obtener las autorizaciones de enganche a la red de abastecimiento de agua potable, i/ elaboración y recopilación de la documentación requerida, permisos, licencias, así como tasas y tarifas de conexión y acometida.

| Código | Ud | Descripción | Rendimiento | Precio | Importe |
|---|---|---|---|---|---|
| PTRAMITADMABA | ud | Tramitación administrativa instalación abastecimiento (material; 28/03/2014) | 1 | 84.65 | 84.65 |
|  |  | Total |  |  | 84.65 |

### I03 CALEFACCION, REFRIGERACION Y VENTILACION (07/03/2002)
Importe: 38940.5

#### CLIMA.01 EQUIPOS (03/12/2002)
Importe: 13718.64

**EECOGEOB3.22** ud Bomba de calor agua/agua inverter 5-22 kW (13/12/2013)
1 ud × 6627.27 = 6627.27
Bomba de calor agua / agua diseñada para instalaciones de intercambio geotérmico de baja entalpía, compresor Scroll con motor eléctrico de imanes permanentes para tecnología inverter. Según cálculos de instalaciones COP4.6/5. EER 6.1/6.9, conforme EEN14511. Potencia frigorífica 6,9-30KW. Intercambiador de calor de placas, potencia calorífica nominal 22 kW, regulable hasta 5 kW, incorporando compresor inverter, bombas electrónicas regulables de alta eficiencia en lado geotérmico y en lado edificio, vasos de expansión, válvula de expansión electrónica, alimentación eléctrica 400 V 50 Hz, refrigerante R410A, i/ transporte hasta pie de obra, descarga de la máquina y montaje en el lugar de instalación, primera carga de refrigerante y de aceite, conexionados eléctricos, hidráulicos y de control, puesta en marcha, ajuste de la regulación automática en modo calefacción y en modo frío, pruebas de funcionamiento de la instalación en su conjunto, funcionando.

| Código | Ud | Descripción | Rendimiento | Precio | Importe |
|---|---|---|---|---|---|
| MOOI.1a | h | Oficial 1ª instalaciones | 7.5 | 9.89 | 74.18 |
| MOOI.1d | h | Peón especializado instalaciones | 7.5 | 9.75 | 73.13 |
| PECOGEOB3.22 | ud | Bomba de calor agua/agua inverter 5-22 kW (material; 23/03/2014) | 1 | 6196.38 | 6196.38 |
| PBCPM | ud | Puesta en marcha por servicio técnico oficial (material; 13/12/2013) | 1 | 153.63 | 153.63 |
| %0200 | % | Medios auxiliares | 2 % | 6497.32 | 129.95 |
|  |  | Total |  |  | 6627.27 |

**EVASOEXP80_6** ud Vaso expansión 6Bar y equipo seguridad (03/12/2002)
1 ud × 70.24 = 70.24
Vaso de expansión cerrado de membrana sin compresor sin transferencia de masa para circuidtos cerrados de calefacción y climatización, con conexiones roscadas, presión máxima de trabajo 6 bar, homologado según directiva 97/23/CE, de aparatos a presión, i/ manómetro, equipo de seguridad por sobrepresión conducido a desagüe sifonado, completamente instalado.

| Código | Ud | Descripción | Rendimiento | Precio | Importe |
|---|---|---|---|---|---|
| MOOI.1a | h | Oficial 1ª instalaciones | 0.5 | 9.89 | 4.95 |
| MOOI.1d | h | Peón especializado instalaciones | 0.5 | 9.75 | 4.88 |
| PVASOEXP80_6 | ud | Vaso expansión 6 (material; 14/04/2014) | 1 | 49.31 | 49.31 |
| PVALSEG | ud | Equipo de seguridad sobrepresión 3 bar desagüe conducido (material; 28/03/2014) | 1 | 8.36 | 8.36 |
| P101117 | ud | Manómetro de glicerina (material; 03/12/2002) | 1 | 1.36 | 1.36 |
| %0200 | % | Medios auxiliares | 2 % | 68.86 | 1.38 |
|  |  | Total |  |  | 70.24 |

**EVASOEXP25_6** ud Vaso expansión 6Bar 120C y equipo seguridad (03/12/2002)
1 ud × 44.56 = 44.56
Vaso de expansión cerrado de membrana sin compresor, sin transferencia de masa para circuidtos cerrados de calefacción y climatización, con conexiones roscadas según norma DIN 4807, temperatura máxima 120 ºC, presión máxima de trabajo 6 bar, i/ manómetro, válvula de seguridad conducida a desagüe sifonado, accesorios, soportado, y conexionado, completamente instalado.

| Código | Ud | Descripción | Rendimiento | Precio | Importe |
|---|---|---|---|---|---|
| MOOI.1a | h | Oficial 1ª instalaciones | 0.5 | 9.89 | 4.95 |
| MOOI.1d | h | Peón especializado instalaciones | 0.5 | 9.75 | 4.88 |
| PVASOEXP25_6 | ud | Vaso expansión 6/120 (material; 28/03/2014) | 1 | 24.14 | 24.14 |
| PVALSEG | ud | Equipo de seguridad sobrepresión 3 bar desagüe conducido | 1 | 8.36 | 8.36 |
| P101117 | ud | Manómetro de glicerina | 1 | 1.36 | 1.36 |
| %0200 | % | Medios auxiliares | 2 % | 43.69 | 0.87 |
|  |  | Total |  |  | 44.56 |

**EFCC.CRC43** ud Fancoil de suelo 43 (21/10/2011)
10 ud × 465.19 = 4651.90
Fancoil de suelo con evolvente y pies de apoyo, modelo SABIANA CARISMA CRC-ECM-MU-MO-MUB 43 o equivalente, certificado Eurovent, sistema a dos tubos, conexión hidráulica a derechas o izquierdas según los requerimientos de montaje, caudal de aire en velocidad media 350 m3/h, potencia nominal en calor a velocidad media 2.7 kW (agua a 50ºC), potencia nominal total en frío a velocidad media 2.19 kW (agua a 7ºC), ventilador centrífugo, motor tipo EC regulable de 25 W a velocidad máxima, pérdida de carga en batería (lado agua) inferior a 1.7 mca a potencia media, batería aire/agua de tubos de cobre y aletas de aluminio, filtro y bandeja de condensados, carcasa en chapa de acero galvanizado y aislante, i/ válvula todo / nada de tres vías premontada de fábrica, conexionado eléctrico, conexionado hidráulico, conexionado de control, conexionado de condensados, completamente instalado, funcionando.

| Código | Ud | Descripción | Rendimiento | Precio | Importe |
|---|---|---|---|---|---|
| MOOI.1a | h | Oficial 1ª instalaciones | 1.2 | 9.89 | 11.87 |
| MOOI.1d | h | Peón especializado instalaciones | 1.2 | 9.75 | 11.70 |
| PFCC.CRC43 | ud | Fancoil de suelo SABIANA CARISMA CRC-ECM-MU-MO-MUB 43 (material; 31/10/2011) | 1 | 373.1 | 373.10 |
| PFCV3VCONTROL | ud | Válvula de control todo/nada 3 vías integrada en fancoil (material; 21/10/2011) | 1 | 34.63 | 34.63 |
| PFCAUX | ud | Soportado fancoil y accesorios (material; 21/10/2011) | 1 | 24.77 | 24.77 |
| %0200 | % | Medios auxiliares | 2 % | 456.07 | 9.12 |
|  |  | Total |  |  | 465.19 |

| Medición | Uds. | Parcial |
|---|---|---|
| Recepción | 1 | 1.000 |
| Oficina 1 | 1 | 1.000 |
| Oficina 2 | 1 | 1.000 |
| Oficina 3 | 1 | 1.000 |
| Oficina 4 | 1 | 1.000 |
| Oficina 5 | 1 | 1.000 |
| Oficina 7 | 4 | 4.000 |
| Total |  | 10 |

**EFC2.CRC63** ud Fancoil de suelo 63 (21/10/2011)
1 ud × 509.65 = 509.65
Fancoil de suelo con evolvente y pies de apoyo, modelo SABIANA CARISMA CRC-ECM-MU-MO-MUB 63 o equivalente, certificado Eurovent, sistema a dos tubos, conexión hidráulica a derechas o izquierdas según los requerimientos de montaje, caudal de aire en velocidad media 495 m3/h, potencia nominal en calor a velocidad media 3.59 kW (agua a 50ºC), potencia nominal total en frío a velocidad media 2.94 kW (agua a 7ºC), ventilador centrífugo, motor tipo EC regulable de 32 W a velocidad máxima, pérdida de carga en batería (lado agua) inferior a 1.2 mca a potencia media, batería aire/agua de tubos de cobre y aletas de aluminio, filtro y bandeja de condensados, carcasa en chapa de acero galvanizado y aislante, i/ válvula todo / nada de tres vías premontada de fábrica, conexionado eléctrico, conexionado hidráulico, conexionado de control, conexionado de condensados, completamente instalado, funcionando.

| Código | Ud | Descripción | Rendimiento | Precio | Importe |
|---|---|---|---|---|---|
| MOOI.1a | h | Oficial 1ª instalaciones | 1.2 | 9.89 | 11.87 |
| MOOI.1d | h | Peón especializado instalaciones | 1.2 | 9.75 | 11.70 |
| PFCC.CRC63 | ud | Fancoil de suelo SABIANA CARISMA CRC-ECM-MU-MO-MUB 63 (material; 23/03/2014) | 1 | 416.69 | 416.69 |
| PFCV3VCONTROL | ud | Válvula de control todo/nada 3 vías integrada en fancoil | 1 | 34.63 | 34.63 |
| PFCAUX | ud | Soportado fancoil y accesorios | 1 | 24.77 | 24.77 |
| %0200 | % | Medios auxiliares | 2 % | 499.66 | 9.99 |
|  |  | Total |  |  | 509.65 |

| Medición | Uds. | Parcial |
|---|---|---|
| Oficina 6 | 1 | 1.000 |
| Total |  | 1 |

**EFCC.SK12** ud Fancoil de techo 12 MD-600 (21/10/2011)
1 ud × 460.1 = 460.10
Fancoil de techo, certificado Eurovent, sistema a dos tubos, caudal de aire en velocidad media 380 m3/h, potencia nominal en calor a velocidad media 2.67 kW (agua a 50ºC), potencia nominal total en frío a velocidad media 2.17 kW (agua a 7ºC), ventilador centrífugo, motor tipo EC regulable de 16 W a velocidad máxima, pérdida de carga en batería (lado agua) inferior a 1.0 mca a potencia media, batería aire/agua de tubos de cobre y aletas de aluminio, filtro y bandeja de condensados con bomba de condensados, carcasa en chapa de acero galvanizado y aislante, i/ rejilla cuadrada metálica MD-600, dimensiones 599x599 mm, válvula todo / nada de tres vías premontada de fábrica, conexionado eléctrico, conexionado hidráulico, conexionado de control, conexionado de condensados, completamente instalado, funcionando.

| Código | Ud | Descripción | Rendimiento | Precio | Importe |
|---|---|---|---|---|---|
| MOOI.1a | h | Oficial 1ª instalaciones | 1.2 | 9.89 | 11.87 |
| MOOI.1d | h | Peón especializado instalaciones | 1.2 | 9.75 | 11.70 |
| PFCC.SK12 | ud | Fancoil de techo 12 (material; 27/03/2014) | 1 | 321.67 | 321.67 |
| PFCC.SKMD600 | ud | Rejilla de fancoil de techo, cuadrada, modelo MD-600 (material; 27/03/2014) | 1 | 46.44 | 46.44 |
| PFCV3VCONTROL | ud | Válvula de control todo/nada 3 vías integrada en fancoil | 1 | 34.63 | 34.63 |
| PFCAUX | ud | Soportado fancoil y accesorios | 1 | 24.77 | 24.77 |
| %0200 | % | Medios auxiliares | 2 % | 451.08 | 9.02 |
|  |  | Total |  |  | 460.1 |

| Medición | Uds. | Parcial |
|---|---|---|
| Pasillo planta alta | 1 | 1.000 |
| Total |  | 1 |

**EFCC.SK32** ud Fancoil de techo 32 MD-600 (21/10/2011)
1 ud × 526.65 = 526.65
Fancoil de techo, certificado Eurovent, sistema a dos tubos, caudal de aire en velocidad media 610 m3/h, potencia nominal en calor a velocidad media 4.63 kW (agua a 50ºC), potencia nominal total en frío a velocidad media 3.87 kW (agua a 7ºC), ventilador centrífugo, motor tipo EC regulable de 62 W a velocidad máxima, pérdida de carga en batería (lado agua) inferior a 1.5 mca a potencia media, batería aire/agua de tubos de cobre y aletas de aluminio, filtro y bandeja de condensados con bomba de condensados, carcasa en chapa de acero galvanizado y aislante, i/ rejilla cuadrada metálicaMD-600, dimensiones 599x599 mm, válvula todo / nada de tres vías premontada de fábrica, conexionado eléctrico, conexionado hidráulico, conexionado de control, conexionado de condensados, completamente instalado, funcionando.

| Código | Ud | Descripción | Rendimiento | Precio | Importe |
|---|---|---|---|---|---|
| MOOI.1a | h | Oficial 1ª instalaciones | 1.2 | 9.89 | 11.87 |
| MOOI.1d | h | Peón especializado instalaciones | 1.2 | 9.75 | 11.70 |
| PFCC.SK32 | ud | Fancoil de techo 32 (material; 27/03/2014) | 1 | 386.91 | 386.91 |
| PFCC.SKMD600 | ud | Rejilla de fancoil de techo, cuadrada, modelo MD-600 | 1 | 46.44 | 46.44 |
| PFCV3VCONTROL | ud | Válvula de control todo/nada 3 vías integrada en fancoil | 1 | 34.63 | 34.63 |
| PFCAUX | ud | Soportado fancoil y accesorios | 1 | 24.77 | 24.77 |
| %0200 | % | Medios auxiliares | 2 % | 516.32 | 10.33 |
|  |  | Total |  |  | 526.65 |

| Medición | Uds. | Parcial |
|---|---|---|
| DIstribuidor planta alta | 1 | 1.000 |
| Total |  | 1 |

**ERAD603Z1** ud Radiador elec. RC-603-Serie Z (26/03/2014)
2 ud × 133.97 = 267.94
Radiador eléctrico compuesto por 3 elementos con cuerpo de aluminio inyectado, pintura poliester resistente al calor, resistencia blindada 330 W, 230 V 50 Hz, fluido térmico de muy alta transferencia térmica, dimensiones 600x355x85 (AlxLxAn, mm), peso 8 kg, control integrado con algoritmo PID, pantalla LED azul, botones de selección de temperatura y sensor de programador por IR (programa diario/semanal, indicador de temperatura, programa antihielo, bloqueo de teclados), i/ replanteo, accesorios de montaje y conexionado a circuito eléctrico, completamente instalado y funcionando.

| Código | Ud | Descripción | Rendimiento | Precio | Importe |
|---|---|---|---|---|---|
| MOOI.1a | h | Oficial 1ª instalaciones | 0.3 | 9.89 | 2.97 |
| MOOI.1d | h | Peón especializado instalaciones | 0.3 | 9.75 | 2.93 |
| PRAD603Z1 | ud | Radiador elec. RC-603-SerieZ (material; 28/03/2014) | 1 | 125.44 | 125.44 |
| %0200 | % | Medios auxiliares | 2 % | 131.34 | 2.63 |
|  |  | Total |  |  | 133.97 |

| Medición | Uds. | Parcial |
|---|---|---|
| Aseos planta alta | 2 | 2.000 |
| Total |  | 2 |

**ERAD611Z1** ud Radiador elec. RC-611-Serie Z (26/03/2014)
1 ud × 283.79 = 283.79
Radiador eléctrico compuesto por 11 elementos con cuerpo de aluminio inyectado, pintura poliester resistente al calor, resistencia blindada 1.200 W, 230 V 50 Hz, fluido térmico de muy alta transferencia térmica, dimensiones 600x990x85 (AlxLxAn, mm), peso 23 kg, control integrado con algoritmo PID, pantalla LED azul, botones de selección de temperatura y sensor de programador por IR (programa diario/semanal, indicador de temperatura, programa antihielo, bloqueo de teclados), i/ replanteo, accesorios de montaje y conexionado a circuito eléctrico, completamente instalado y funcionando.

| Código | Ud | Descripción | Rendimiento | Precio | Importe |
|---|---|---|---|---|---|
| MOOI.1a | h | Oficial 1ª instalaciones | 0.3 | 9.89 | 2.97 |
| MOOI.1d | h | Peón especializado instalaciones | 0.3 | 9.75 | 2.93 |
| PRAD611Z1 | ud | Radiador elec. RC-611-Serie Z (material; 28/03/2014) | 1 | 272.33 | 272.33 |
| %0200 | % | Medios auxiliares | 2 % | 278.23 | 5.56 |
|  |  | Total |  |  | 283.79 |

| Medición | Uds. | Parcial |
|---|---|---|
| Hall planta baja | 1 | 1.000 |
| Total |  | 1 |

**ELEGALCLIMA** ud Ingeniería y documentación instalación de climatización (13/12/2013)
1 ud × 276.54 = 276.54
Ingeniería y documentación para la tramitación administrativa de la instalación de climatización, incluyendo planos As-Built, trámite en organismo oficial de la Administración, incluso tasas.

| Código | Ud | Descripción | Rendimiento | Precio | Importe |
|---|---|---|---|---|---|
| PLEGALCLIMA | ud | Ingeniería y documentación instalación climatización (material; 13/12/2013) | 1 | 276.54 | 276.54 |
|  |  | Total |  |  | 276.54 |

#### CLIMA.03 TUBERIAS Y VALVULERIA (12/06/2002)
Importe: 6632.36

**EALIMCLIMDN32** ud Alimentación a instalación de climatización DN32 (30/07/2012)
1 ud × 178.33 = 178.33
Instalación para llenado de climatización en tubería de polipropileno PPR-80 opaco de fibras FASER FUSIOTHERM o equivalente, para DN 32 conforme RITE, i/ pp de tubería, curvas, Tes y manguitos de unión de polipropileno PPR-80 de fibras, coquilla AF/ARMAFLEX o equivalente con grado de reacción al fuego M-1 según UNE 23727 espesor nominal 9 mm, protección mediante pintura ARMAFINISH, señalización conforme UNE 100.100, presostato de alarma que pare los equipos, contador, filtro, manómetros, llaves de corte, válvula de retención, vaciado, pruebas de estanqueidad, completamente instalado.

| Código | Ud | Descripción | Rendimiento | Precio | Importe |
|---|---|---|---|---|---|
| MOOI.1a | h | Oficial 1ª instalaciones | 3 | 9.89 | 29.67 |
| MOOI.1d | h | Peón especializado instalaciones | 3 | 9.75 | 29.25 |
| PPRESOSTATO | ud | Presostato de alarma (material; 23/03/2014) | 1 | 17.09 | 17.09 |
| PVALRET1 | ud | Válvula retención PN 16 DN 1" (material; 26/03/2014) | 1 | 6.87 | 6.87 |
| PVALCORT1 | ud | Válvula esfera PN 25 DN 1" | 2 | 4.47 | 8.94 |
| PCONTDN15 | ud | Cont agua fría DN15 (material; 25/12/2012) | 1 | 33.74 | 33.74 |
| PMANOM25 | ud | Manómetro glicerina 25 bar | 2 | 1.79 | 3.58 |
| PFILTRO1 | ud | Filtro agua potable de gruesos 1" (material; 28/03/2014) | 1 | 20.33 | 20.33 |
| PVACIADO20 | ud | Vaciado con llave corte DN 20 | 1 | 10.37 | 10.37 |
| PFASER32 | ml | Tubería de polipropileno DN 32 | 3 | 2.67 | 8.01 |
| PFASER32ACC | ud | pp acc polipropileno DN 32 | 3 | 0.4 | 1.20 |
| PAFARM235 | ml | Coquilla AF035 esp nom 9 mm | 3 | 1.22 | 3.66 |
| PABRAZAISOFON | ud | Abrazadera isofónica | 4 | 0.28 | 1.12 |
| PARMAFLEX520 | kg | Adhesivo 520 (material; 30/07/2012) | 0.05 | 4.01 | 0.20 |
| P8041 | kg | Pintura ARMAFINISH (material; 14/04/2014) | 0.07 | 4.94 | 0.35 |
| PDISOLVARM | kg | Disolvente ARMAFLEX (material; 14/04/2014) | 0.05 | 4.78 | 0.24 |
| P333020 | ud | Señaliz. tubo tipo y sentido UNE (material; 30/07/2012) | 0.1 | 2.12 | 0.21 |
| %0200 | % | Medios auxiliares | 2 % | 174.83 | 3.50 |
|  |  | Total |  |  | 178.33 |

**EVACCLIM32** ud Vaciado de la instalación PPR80 fibra DN32 (30/07/2012)
1 ud × 48.09 = 48.09
Instalación para vaciado de circuitos y equipos en tubería de polipropileno con fibra de vidrio y refuerzo de fibras PPR-80, opaca, apta para instalaciones de climatización, DN 32, instalación soportada mediante abrazadera isofónica reforzada a puntos fijos, incluso pp de curvas, accesorios y manguitos de unión de polipropileno, conducido a desagüe con embudo de descarga vista, con barrera antidifusora de oxígeno; i/ llave de corte de PPR-80, completamente instalado.

| Código | Ud | Descripción | Rendimiento | Precio | Importe |
|---|---|---|---|---|---|
| MOOI.1a | h | Oficial 1ª instalaciones | 1 | 9.89 | 9.89 |
| MOOI.1d | h | Peón especializado instalaciones | 1 | 9.75 | 9.75 |
| PFASER32CLIM | ml | Tb PPR-80 DN 32 (material; 14/04/2014) | 1.5 | 2.01 | 3.02 |
| PFASER32ACC | ud | pp acc polipropileno DN 32 | 1.5 | 0.4 | 0.60 |
| PFASER25ACC | ud | pp acc polipropileno DN 25 | 2 | 0.3 | 0.60 |
| PFASER32ABRA | ud | Abrazadera isofónica DN 32 (material; 14/04/2014) | 4 | 0.95 | 3.80 |
| P100111G | ud | Embudo descarga vista 3/4" (material; 30/07/2012) | 1 | 5.87 | 5.87 |
| PVALFASER32 | ud | Válvula de corte polipropileno DN32 (material; 27/03/2014) | 1 | 13.62 | 13.62 |
| %0200 | % | Medios auxiliares | 2 % | 47.15 | 0.94 |
|  |  | Total |  |  | 48.09 |

**EFASER20CLIM** ml Tb PPR80 CLIMATHERM FASER fibra DN20 (31/10/2011)
198 ml × 5.08 = 1005.84
Tubería de polipropileno PPR-80 con refuerzo de fibra, AQUATHERM CLIMATHERM FASER OT o equivalente, opaca, con barrera antidifusora de oxígeno, apta para instalaciones de climatización, DN 20, i/ pp de curvas, Tes y manguitos de unión de polipropileno, soportado mediante abrazaderas isofónicas, incluso pruebas de estanqueidad, señalización según UNE 100.100 conforme tipo y sentido, completamente instalada.

| Código | Ud | Descripción | Rendimiento | Precio | Importe |
|---|---|---|---|---|---|
| MOOI.1a | h | Oficial 1ª instalaciones | 0.15 | 9.89 | 1.48 |
| MOOI.1d | h | Peón especializado instalaciones | 0.15 | 9.75 | 1.46 |
| PFASER20CLIM | ml | Tb PPR-80 DN 20 (material; 31/10/2011) | 1 | 1.08 | 1.08 |
| PFASER20ACC | ud | pp acc polipropileno DN 20 | 1 | 0.17 | 0.17 |
| PFASER20ABRA | ml | Abrazadera isofónica DN 20 (material; 31/10/2011) | 1 | 0.58 | 0.58 |
| P333020 | ud | Señaliz. tubo tipo y sentido UNE | 0.1 | 2.12 | 0.21 |
| %0200 | % | Medios auxiliares | 2 % | 4.98 | 0.10 |
|  |  | Total |  |  | 5.08 |

**EFASER25CLIM** ml Tb PPR80 CLIMATHERM FASER fibra DN25 (16/04/2011)
80 ml × 5.7 = 456.00
Tubería de polipropileno PPR-80 con refuerzo de fibra, AQUATHERM CLIMATHERM FASER OT o equivalente, opaca, con barrera antidifusora de oxígeno, apta para instalaciones de climatización, DN 25, i/ pp de curvas, Tes y manguitos de unión de polipropileno, soportado mediante abrazaderas isofónicas, incluso pruebas de estanqueidad, señalización según UNE 100.100 conforme tipo y sentido, completamente instalada.

| Código | Ud | Descripción | Rendimiento | Precio | Importe |
|---|---|---|---|---|---|
| MOOI.1a | h | Oficial 1ª instalaciones | 0.15 | 9.89 | 1.48 |
| MOOI.1d | h | Peón especializado instalaciones | 0.15 | 9.75 | 1.46 |
| PFASER25CLIM | ml | Tb PPR-80 CLIMATHERM FASER DN 25 (material; 13/12/2013) | 1 | 1.44 | 1.44 |
| PFASER25ACC | ud | pp acc polipropileno DN 25 | 1 | 0.3 | 0.30 |
| PFASER25ABRA | ud | Abrazadera isofónica DN 25 (material; 16/04/2011) | 1 | 0.7 | 0.70 |
| P333020 | ud | Señaliz. tubo tipo y sentido UNE | 0.1 | 2.12 | 0.21 |
| %0200 | % | Medios auxiliares | 2 % | 5.59 | 0.11 |
|  |  | Total |  |  | 5.7 |

**EFASER32CLIM** ml Tb PPR80 CLIMATHERM FASER fibra DN32 (30/07/2012)
38 ml × 6.45 = 245.10
Tubería de polipropileno PPR-80 con refuerzo de fibra, AQUATHERM CLIMATHERM FASER OT o equivalente, opaca, con barrera antidifusora de oxígeno, apta para instalaciones de climatización, DN 32, i/ pp de curvas, Tes y manguitos de unión de polipropileno, soportado mediante abrazaderas isofónicas, incluso pruebas de estanqueidad, señalización según UNE 100.100 conforme tipo y sentido, completamente instalada.

| Código | Ud | Descripción | Rendimiento | Precio | Importe |
|---|---|---|---|---|---|
| MOOI.1a | h | Oficial 1ª instalaciones | 0.15 | 9.89 | 1.48 |
| MOOI.1d | h | Peón especializado instalaciones | 0.15 | 9.75 | 1.46 |
| PFASER32CLIM | ml | Tb PPR-80 DN 32 | 1 | 2.01 | 2.01 |
| PFASER32ACC | ud | pp acc polipropileno DN 32 | 1 | 0.4 | 0.40 |
| PFASER32ABRA | ud | Abrazadera isofónica DN 32 | 0.8 | 0.95 | 0.76 |
| P333020 | ud | Señaliz. tubo tipo y sentido UNE | 0.1 | 2.12 | 0.21 |
| %0200 | % | Medios auxiliares | 2 % | 6.32 | 0.13 |
|  |  | Total |  |  | 6.45 |

**EFASER40CLIM** ml Tb PPR80 CLIMATHERM FASER fibra DN40 (30/07/2012)
48 ml × 7.18 = 344.64
Tubería de polipropileno PPR-80 con refuerzo de fibra, AQUATHERM CLIMATHERM FASER OT o equivalente, opaca, con barrera antidifusora de oxígeno, apta para instalaciones de climatización, DN 40, i/ pp de curvas, Tes y manguitos de unión de polipropileno, soportado mediante abrazaderas isofónicas, incluso pruebas de estanqueidad, señalización según UNE 100.100 conforme tipo y sentido, completamente instalada.

| Código | Ud | Descripción | Rendimiento | Precio | Importe |
|---|---|---|---|---|---|
| MOOI.1a | h | Oficial 1ª instalaciones | 0.1 | 9.89 | 0.99 |
| MOOI.1d | h | Peón especializado instalaciones | 0.1 | 9.75 | 0.98 |
| PFASER40CLIM | ml | Tb PPR-80 CLIMATHERM FASER DN 40 (material; 13/12/2013) | 1 | 3.41 | 3.41 |
| PFASER40ACC | ud | pp acc polipropileno DN 40 | 1 | 0.74 | 0.74 |
| PFASER40ABRA | ud | Abrazadera isofónica DN 40 (material; 30/07/2012) | 0.8 | 0.89 | 0.71 |
| P333020 | ud | Señaliz. tubo tipo y sentido UNE | 0.1 | 2.12 | 0.21 |
| %0200 | % | Medios auxiliares | 2 % | 7.04 | 0.14 |
|  |  | Total |  |  | 7.18 |

**EFASER50CLIM** ml Tb PPR80 CLIMATHERM FASER fibra DN50 (30/07/2012)
18 ml × 8.65 = 155.70
Tubería de polipropileno PPR-80 con refuerzo de fibra, AQUATHERM CLIMATHERM FASER OT o equivalente, opaca, con barrera antidifusora de oxígeno, apta para instalaciones de climatización, DN 50, i/ pp de curvas, Tes y manguitos de unión de polipropileno, soportado mediante abrazaderas isofónicas, incluso pruebas de estanqueidad, señalización según UNE 100.100 conforme tipo y sentido, completamente instalada.

| Código | Ud | Descripción | Rendimiento | Precio | Importe |
|---|---|---|---|---|---|
| MOOI.1a | h | Oficial 1ª instalaciones | 0.12 | 9.89 | 1.19 |
| MOOI.1d | h | Peón especializado instalaciones | 0.12 | 9.75 | 1.17 |
| PFASER50CLIM | ml | Tb PPR-80 CLIMATHERM FASER DN 50 (material; 14/04/2014) | 1 | 4.45 | 4.45 |
| PFASER50ACC | ud | pp acc polipropileno DN 50 (material; 14/04/2014) | 0.8 | 0.72 | 0.58 |
| PFASER50ABRA | ud | Abrazadera isofónica DN 50 (material; 14/04/2014) | 0.7 | 1.26 | 0.88 |
| P333020 | ud | Señaliz. tubo tipo y sentido UNE | 0.1 | 2.12 | 0.21 |
| %0200 | % | Medios auxiliares | 2 % | 8.48 | 0.17 |
|  |  | Total |  |  | 8.65 |

**EAF522** ml Aislam coquilla AF/Armaflex AF-5-022 (31/10/2011)
198 ml × 4.08 = 807.84
Aislamiento térmico según RITE con coquilla flexible de espuma elastomérica AF/ARMAFLEX AF-5-022 o equivalente, con grado de reacción al fuego M-1 según UNE 23727, espesor nominal 25 mm., barrera de vapor con un coeficiente de conductividad térmica de 0,035 W/mºC (Temperatura de trabajo entre -40ºC y +105ºC), i/ adhesivo ARMAFLEX 520, pintura de acabado ARMAFINISH, disolvente, señalización según UNE 100.100 conforme tipo y sentido, completamente instalada.

| Código | Ud | Descripción | Rendimiento | Precio | Importe |
|---|---|---|---|---|---|
| MOOI.1a | h | Oficial 1ª instalaciones | 0.1 | 9.89 | 0.99 |
| MOOI.1d | h | Peón especializado instalaciones | 0.1 | 9.75 | 0.98 |
| PAF522 | ml | Aislam coquilla AF/Armaflex AF-5-022 (material; 31/10/2011) | 1.05 | 1.38 | 1.45 |
| PARMAFLEX520 | kg | Adhesivo 520 | 0.03 | 4.01 | 0.12 |
| P8041 | kg | Pintura ARMAFINISH | 0.04 | 4.94 | 0.20 |
| PDISOLVARM | kg | Disolvente ARMAFLEX | 0.01 | 4.78 | 0.05 |
| P333020 | ud | Señaliz. tubo tipo y sentido UNE | 0.1 | 2.12 | 0.21 |
| %0200 | % | Medios auxiliares | 2 % | 4.00 | 0.08 |
|  |  | Total |  |  | 4.08 |

**EAF528** ml Aislam coquilla AF/Armaflex AF-5-028 (31/10/2011)
80 ml × 4.88 = 390.40
Aislamiento térmico según RITE con coquilla flexible de espuma elastomérica AF/ARMAFLEX AF-5-028 o equivalente, con grado de reacción al fuego M-1 según UNE 23727, espesor nominal 25 mm., barrera de vapor con un coeficiente de conductividad térmica de 0,035 W/mºC (Temperatura de trabajo entre -40ºC y +105ºC), i/ adhesivo ARMAFLEX 520, pintura de acabado ARMAFINISH, disolvente, señalización según UNE 100.100 conforme tipo y sentido, completamente instalada.

| Código | Ud | Descripción | Rendimiento | Precio | Importe |
|---|---|---|---|---|---|
| MOOI.1a | h | Oficial 1ª instalaciones | 0.1 | 9.89 | 0.99 |
| MOOI.1d | h | Peón especializado instalaciones | 0.1 | 9.75 | 0.98 |
| PAF528 | ml | Aislam coquilla AF/Armaflex AF-5-028 (material; 31/10/2011) | 1.05 | 2.12 | 2.23 |
| PARMAFLEX520 | kg | Adhesivo 520 | 0.03 | 4.01 | 0.12 |
| P8041 | kg | Pintura ARMAFINISH | 0.04 | 4.94 | 0.20 |
| PDISOLVARM | kg | Disolvente ARMAFLEX | 0.01 | 4.78 | 0.05 |
| P333020 | ud | Señaliz. tubo tipo y sentido UNE | 0.1 | 2.12 | 0.21 |
| %0200 | % | Medios auxiliares | 2 % | 4.78 | 0.10 |
|  |  | Total |  |  | 4.88 |

**EAF535** ml Aislam coquilla AF/Armaflex AF-5-035 (31/10/2011)
38 ml × 5.57 = 211.66
Aislamiento térmico según RITE con coquilla flexible de espuma elastomérica AF/ARMAFLEX AF-5-035 o equivalente, con grado de reacción al fuego M-1 según UNE 23727, espesor nominal 27 mm., barrera de vapor con un coeficiente de conductividad térmica de 0,035 W/mºC (Temperatura de trabajo entre -40ºC y +105ºC), i/ adhesivo ARMAFLEX 520, pintura de acabado ARMAFINISH, disolvente, señalización según UNE 100.100 conforme tipo y sentido, completamente instalada.

| Código | Ud | Descripción | Rendimiento | Precio | Importe |
|---|---|---|---|---|---|
| MOOI.1a | h | Oficial 1ª instalaciones | 0.1 | 9.89 | 0.99 |
| MOOI.1d | h | Peón especializado instalaciones | 0.1 | 9.75 | 0.98 |
| PAF535 | ml | Aislam coquilla AF/Armaflex AF-5-035 (material; 31/10/2011) | 1.05 | 2.77 | 2.91 |
| PARMAFLEX520 | kg | Adhesivo 520 | 0.03 | 4.01 | 0.12 |
| P8041 | kg | Pintura ARMAFINISH | 0.04 | 4.94 | 0.20 |
| PDISOLVARM | kg | Disolvente ARMAFLEX | 0.01 | 4.78 | 0.05 |
| P333020 | ud | Señaliz. tubo tipo y sentido UNE | 0.1 | 2.12 | 0.21 |
| %0200 | % | Medios auxiliares | 2 % | 5.46 | 0.11 |
|  |  | Total |  |  | 5.57 |

**EAF542** ml Aislam coquilla AF/Armaflex AF-5-042 (31/10/2011)
48 ml × 6.78 = 325.44
Aislamiento térmico según RITE con coquilla flexible de espuma elastomérica AF/ARMAFLEX AF-5-042 o equivalente, con grado de reacción al fuego M-1 según UNE 23727, espesor nominal 27 mm., barrera de vapor con un coeficiente de conductividad térmica de 0,035 W/mºC (Temperatura de trabajo entre -40ºC y +105ºC), i/ adhesivo ARMAFLEX 520, pintura de acabado ARMAFINISH, disolvente, señalización según UNE 100.100 conforme tipo y sentido, completamente instalada.

| Código | Ud | Descripción | Rendimiento | Precio | Importe |
|---|---|---|---|---|---|
| MOOI.1a | h | Oficial 1ª instalaciones | 0.1 | 9.89 | 0.99 |
| MOOI.1d | h | Peón especializado instalaciones | 0.1 | 9.75 | 0.98 |
| PAF542 | ml | Aislam coquilla AF/Armaflex AF-5-042 (material; 31/10/2011) | 1.05 | 3.9 | 4.10 |
| PARMAFLEX520 | kg | Adhesivo 520 | 0.03 | 4.01 | 0.12 |
| P8041 | kg | Pintura ARMAFINISH | 0.04 | 4.94 | 0.20 |
| PDISOLVARM | kg | Disolvente ARMAFLEX | 0.01 | 4.78 | 0.05 |
| P333020 | ud | Señaliz. tubo tipo y sentido UNE | 0.1 | 2.12 | 0.21 |
| %0200 | % | Medios auxiliares | 2 % | 6.65 | 0.13 |
|  |  | Total |  |  | 6.78 |

**EAF554** ml Aislam coquilla AF/Armaflex AF-5-054 (31/10/2011)
18 ml × 7.64 = 137.52
Aislamiento térmico según RITE con coquilla flexible de espuma elastomérica AF/ARMAFLEX AF-5-054 o equivalente, con grado de reacción al fuego M-1 según UNE 23727, espesor nominal 28,5 mm., barrera de vapor con un coeficiente de conductividad térmica de 0,035 W/mºC (Temperatura de trabajo entre -40ºC y +105ºC), i/ adhesivo ARMAFLEX 520, pintura de acabado ARMAFINISH, disolvente, señalización según UNE 100.100 conforme tipo y sentido, completamente instalada.

| Código | Ud | Descripción | Rendimiento | Precio | Importe |
|---|---|---|---|---|---|
| MOOI.1a | h | Oficial 1ª instalaciones | 0.1 | 9.89 | 0.99 |
| MOOI.1d | h | Peón especializado instalaciones | 0.1 | 9.75 | 0.98 |
| PAF554 | ml | Aislam coquilla AF/Armaflex AF-5-054 (material; 31/10/2011) | 1.05 | 4.7 | 4.94 |
| PARMAFLEX520 | kg | Adhesivo 520 | 0.03 | 4.01 | 0.12 |
| P8041 | kg | Pintura ARMAFINISH | 0.04 | 4.94 | 0.20 |
| PDISOLVARM | kg | Disolvente ARMAFLEX | 0.01 | 4.78 | 0.05 |
| P333020 | ud | Señaliz. tubo tipo y sentido UNE | 0.1 | 2.12 | 0.21 |
| %0200 | % | Medios auxiliares | 2 % | 7.49 | 0.15 |
|  |  | Total |  |  | 7.64 |

**ERECALUM** m2 Protección aislamiento chapa aluminio
5.5 m2 × 44.38 = 244.09

| Medición | Uds. | Parcial |
|---|---|---|
| Sala de máquinas | 3 | 3.000 |
| Recepción | 2.5 | 2.500 |
| Total |  | 5.5 |

**EPVC25** ml Tubería PVC 25 UNE-EN 1329 serie B
72 ml × 2.47 = 177.84

| Medición | Uds. | Parcial |
|---|---|---|
| Condensados | 72 | 72.000 |
| Total |  | 72 |

**EPVC40** ml Tubería PVC 40 UNE-EN 1329 serie B
61 ml × 4.75 = 289.75

| Medición | Uds. | Parcial |
|---|---|---|
| Condensados | 61 | 61.000 |
| Total |  | 61 |

**ECONDCONEX** ud Unidad de conexión de red de condensados a red desagüe (26/03/2014)
5 ud × 11.04 = 55.20
Unidiad de conexión de tubería de evacuación de condensados a la red general de saneamiento, incluyendo piezas especiales y accesorios, completamente instalado.

| Código | Ud | Descripción | Rendimiento | Precio | Importe |
|---|---|---|---|---|---|
| MOOI.1a | h | Oficial 1ª instalaciones | 0.12 | 9.89 | 1.19 |
| MOOI.1d | h | Peón especializado instalaciones | 0.12 | 9.75 | 1.17 |
| PCONDCONEX | ud | Unidad de conexión de red de condensados a red desagüe (material; 28/03/2014) | 1 | 8.46 | 8.46 |
| %0200 | % | Medios auxiliares | 2 % | 10.82 | 0.22 |
|  |  | Total |  |  | 11.04 |

**EVALFASER50** ud Válvula de corte polipropileno DN50 (26/03/2014)
6 ud × 20.59 = 123.54
Llave de corte de bola DN50, en polipropileno termosoldable, completamente instalada.

| Código | Ud | Descripción | Rendimiento | Precio | Importe |
|---|---|---|---|---|---|
| MOOI.1a | h | Oficial 1ª instalaciones | 0.1 | 9.89 | 0.99 |
| PVALFASER50 | ud | Válvula de corte polipropileno DN50 (material; 27/03/2014) | 1 | 19.2 | 19.20 |
| %0200 | % | Medios auxiliares | 2 % | 20.19 | 0.40 |
|  |  | Total |  |  | 20.59 |

**EVALFASER32** ud Válvula de corte polipropileno DN32 (26/03/2014)
3 ud × 14.9 = 44.70
Llave de corte de bola DN32, en polipropileno termosoldable, completamente instalada.

| Código | Ud | Descripción | Rendimiento | Precio | Importe |
|---|---|---|---|---|---|
| MOOI.1a | h | Oficial 1ª instalaciones | 0.1 | 9.89 | 0.99 |
| PVALFASER32 | ud | Válvula de corte polipropileno DN32 | 1 | 13.62 | 13.62 |
| %0200 | % | Medios auxiliares | 2 % | 14.61 | 0.29 |
|  |  | Total |  |  | 14.9 |

| Medición | Uds. | Parcial |
|---|---|---|
| Recuperador | 1 | 1.000 |
| Oficina 7 | 2 | 2.000 |
| Total |  | 3 |

**EVALFASER25** ud Válvula de corte polipropileno DN25 (23/03/2012)
2 ud × 8.36 = 16.72
Llave de corte de bola DN25, en polipropileno termosoldable, completamente instalada.

| Código | Ud | Descripción | Rendimiento | Precio | Importe |
|---|---|---|---|---|---|
| MOOI.1a | h | Oficial 1ª instalaciones | 0.1 | 9.89 | 0.99 |
| PVALFASER25 | ud | Válvula de corte polipropileno DN25 (material; 23/03/2012) | 1 | 7.21 | 7.21 |
| %0200 | % | Medios auxiliares | 2 % | 8.20 | 0.16 |
|  |  | Total |  |  | 8.36 |

| Medición | Uds. | Parcial |
|---|---|---|
| Fancoils | 2 | 2.000 |
| Total |  | 2 |

**EVALFASER20** ud Válvula de corte polipropileno DN20 (26/12/2013)
11 ud × 7.31 = 80.41
Llave de corte de bola DN20, en polipropileno termosoldable, completamente instalada.

| Código | Ud | Descripción | Rendimiento | Precio | Importe |
|---|---|---|---|---|---|
| MOOI.1a | h | Oficial 1ª instalaciones | 0.1 | 9.89 | 0.99 |
| PVALFASER20 | ud | Válvula de corte polipropileno DN20 (material; 26/12/2013) | 1 | 6.18 | 6.18 |
| %0200 | % | Medios auxiliares | 2 % | 7.17 | 0.14 |
|  |  | Total |  |  | 7.31 |

| Medición | Uds. | Parcial |
|---|---|---|
| Fancoils | 11 | 11.000 |
| Total |  | 11 |

**EMANG-50** ud Manguito antivibratorio PN10 DN50 (26/03/2014)
4 ud × 30.2 = 120.80
Manguito antivibratorio de goma para roscar, PN-10, DN 50, junta, completamente instalado.

| Código | Ud | Descripción | Rendimiento | Precio | Importe |
|---|---|---|---|---|---|
| MOOI.1a | h | Oficial 1ª instalaciones | 0.4 | 9.89 | 3.96 |
| MOOI.1d | h | Peón especializado instalaciones | 0.4 | 9.75 | 3.90 |
| PAMORT50 | ud | Amortiguador vibraciones DN50 PN10 (material; 28/03/2014) | 1 | 21.75 | 21.75 |
| %0200 | % | Medios auxiliares | 2 % | 29.61 | 0.59 |
|  |  | Total |  |  | 30.2 |

| Medición | Uds. | Parcial |
|---|---|---|
| Bomba de calor | 4 | 4.000 |
| Total |  | 4 |

**EPUENTEMAN** ud Puente manométrico (03/12/2002)
3 ud × 17.77 = 53.31
Puente manomátrico realizado en tubería de polipropileno PPR-80 AQUATHERM CLIMATHERM FASER OT o equivalente, opaca, con barrera de oxígeno, DN16, llaves de corte en PPR-80, manómetro de glicerina con fondo de escala adecuado a la presión a medir, injertos, completamente instalado.

| Código | Ud | Descripción | Rendimiento | Precio | Importe |
|---|---|---|---|---|---|
| MOOI.1a | h | Oficial 1ª instalaciones | 0.5 | 9.89 | 4.95 |
| PFASER16CLIM | ml | Tb PPR-80 CLIMATHERM FASER DN 16 (material; 25/07/2012) | 1 | 0.98 | 0.98 |
| PFASER16ACC | ud | pp acc polipropileno DN 16 (material; 25/07/2012) | 1 | 0.15 | 0.15 |
| P101117 | ud | Manómetro de glicerina | 1 | 1.36 | 1.36 |
| PVALFASER16 | ud | Válvula de corte polipropileno DN16 (material; 26/12/2013) | 2 | 4.99 | 9.98 |
| %0200 | % | Medios auxiliares | 2 % | 17.42 | 0.35 |
|  |  | Total |  |  | 17.77 |

| Medición | Uds. | Parcial |
|---|---|---|
| Bomba de calor | 2 | 2.000 |
| Recuperador | 1 | 1.000 |
| Total |  | 3 |

**EVALE-15** ud Válvula equilibrado 1/2" (26/03/2014)
11 ud × 16.76 = 184.36
Válvula de equilibrado y corte 1/2", fabricada en aleación resistente a la corrosión por descinficación. Estanqueidad del asiento: plano con junta tórica en EPDM, estanqueidad del vástago: Juntas EPDM, Volante: Poliamida y TPE, con posibilidad de preajuste de caudal mediante lectura de vueltas completas y décimas de vuelta, embridada, totalmente instalada.

| Código | Ud | Descripción | Rendimiento | Precio | Importe |
|---|---|---|---|---|---|
| MOOI.1a | h | Oficial 1ª instalaciones | 0.2 | 9.89 | 1.98 |
| MOOI.1d | h | Peón especializado instalaciones | 0.2 | 9.75 | 1.95 |
| PVALE-15 | ud | Válvula de equilibrado 1/2" (material; 14/04/2014) | 1 | 12.5 | 12.50 |
| %0200 | % | Medios auxiliares | 2 % | 16.43 | 0.33 |
|  |  | Total |  |  | 16.76 |

| Medición | Uds. | Parcial |
|---|---|---|
| Fancoils | 11 | 11.000 |
| Total |  | 11 |

**EVALE-20** ud Válvula equilibrado 3/4" (26/03/2014)
2 ud × 18.64 = 37.28
Válvula de equilibrado y corte 3/4", fabricada en aleación resistente a la corrosión por descinficación. Estanqueidad del asiento: plano con junta tórica en EPDM, estanqueidad del vástago: Juntas EPDM, Volante: Poliamida y TPE, con posibilidad de preajuste de caudal mediante lectura de vueltas completas y décimas de vuelta, embridada, totalmente instalada.

| Código | Ud | Descripción | Rendimiento | Precio | Importe |
|---|---|---|---|---|---|
| MOOI.1a | h | Oficial 1ª instalaciones | 0.2 | 9.89 | 1.98 |
| MOOI.1d | h | Peón especializado instalaciones | 0.2 | 9.75 | 1.95 |
| PVALE-20 | ud | Válvula de equilibrado 3/4" (material; 14/04/2014) | 1 | 14.34 | 14.34 |
| %0200 | % | Medios auxiliares | 2 % | 18.27 | 0.37 |
|  |  | Total |  |  | 18.64 |

| Medición | Uds. | Parcial |
|---|---|---|
| Fancoils | 2 | 2.000 |
| Total |  | 2 |

**EVALE-25** ud Válvula equilibrado 1" (26/03/2014)
1 ud × 20.97 = 20.97
Válvula de equilibrado y corte 1", fabricada en aleación resistente a la corrosión por descinficación. Estanqueidad del asiento: plano con junta tórica en EPDM, estanqueidad del vástago: Juntas EPDM, Volante: Poliamida y TPE, con posibilidad de preajuste de caudal mediante lectura de vueltas completas y décimas de vuelta, embridada, totalmente instalada.

| Código | Ud | Descripción | Rendimiento | Precio | Importe |
|---|---|---|---|---|---|
| MOOI.1a | h | Oficial 1ª instalaciones | 0.2 | 9.89 | 1.98 |
| MOOI.1d | h | Peón especializado instalaciones | 0.2 | 9.75 | 1.95 |
| PVALE-25 | ud | Válvula de equilibrado 1" (material; 14/04/2014) | 1 | 16.63 | 16.63 |
| %0200 | % | Medios auxiliares | 2 % | 20.56 | 0.41 |
|  |  | Total |  |  | 20.97 |

| Medición | Uds. | Parcial |
|---|---|---|
| Recuperador | 1 | 1.000 |
| Total |  | 1 |

**E101115** ud Termómetro de esfera (12/06/2002)
6 ud × 6.13 = 36.78
Termómetro de esfera con caña larga, fondo de escala adecuado a la temperatura a medir, i/ accesorios, completamente instalado.

| Código | Ud | Descripción | Rendimiento | Precio | Importe |
|---|---|---|---|---|---|
| MOOI.1a | h | Oficial 1ª instalaciones | 0.5 | 9.89 | 4.95 |
| P101115 | ud | Termómetro de esfera (material; 12/06/2002) | 1 | 1.06 | 1.06 |
| %0200 | % | Medios auxiliares | 2 % | 6.01 | 0.12 |
|  |  | Total |  |  | 6.13 |

| Medición | Uds. | Parcial |
|---|---|---|
| Bomba de calor | 4 | 4.000 |
| Recuperador | 2 | 2.000 |
| Total |  | 6 |

**EPURGADORAUT** ud Purgador automático 15 mm (13/12/2008)
14 ud × 6.38 = 89.32
Purgador de aire automático 15 mm, presión máxima de 6 bar y temperatura máxima de 115ºC, instalado.

| Código | Ud | Descripción | Rendimiento | Precio | Importe |
|---|---|---|---|---|---|
| MOOI.1a | h | Oficial 1ª instalaciones | 0.2 | 9.89 | 1.98 |
| PPURG1 | ud | Purgador automático (material; 13/12/2008) | 1 | 4.27 | 4.27 |
| %0200 | % | Medios auxiliares | 2 % | 6.25 | 0.13 |
|  |  | Total |  |  | 6.38 |

| Medición | Uds. | Parcial |
|---|---|---|
| Red distribución | 4 | 4.000 |
| Fancoils oficinas 1-7 | 10 | 10.000 |
| Total |  | 14 |

**ELLENADGLICOL** ud Sistema llenado y recogida glicol (31/03/2009)
1 ud × 750.73 = 750.73
Conjunto de llenado y recogida de propilenglicol formado por depósito metálico de acero inox. de 50 litros de capacidad, para vaciado de la instalación y recogida de las descargas de la válvula de seguridad, equipado con un tubo translúcido para control del nivel de líquido, sistema de reposición de líquido anticongelante formado por presostato de mínima presión de -0,5bar a +7,0bar y bomba circuladora de rotor húmedo con conexión roscada. Velocidades preseleccionables para la adaptación de la potencia. Carcasa de la bomba en fundición, rodete de polipropileno, eje en acero inoxidable y cojinete en carbono, i/ alimentación y protecciones eléctricas, carga de propilenglicol, 2 valvulas de esfera 1/2" PN10, valvula de retención 1/2" PN10 y filtro en Y para conexión roscada PN16 de 1/2", pp. de tubería DN 20 de polipropileno PPR-80 con refuerzo de fibra, AQUATHERM CLIMATHERM FASER OT o equivalente, opaca, con barrera antidifusora de oxígeno, completamente instalado, funcionando.

| Código | Ud | Descripción | Rendimiento | Precio | Importe |
|---|---|---|---|---|---|
| MOOI.1a | h | Oficial 1ª instalaciones | 0.8 | 9.89 | 7.91 |
| MOOI.1d | h | Peón especializado instalaciones | 0.8 | 9.75 | 7.80 |
| PCUBAANTICONG | ud | Cuba 50 litros acero inox (material; 28/03/2014) | 1 | 27.44 | 27.44 |
| PPRESLP | ud | Presostato de mínima presión (material; 31/03/2009) | 1 | 39.28 | 39.28 |
| PWILOST1540 | ud | CIRCULADOR 15/40 (material; 27/03/2014) | 1 | 145.6 | 145.60 |
| PVALCORT1.2 | ud | Válvula de esfera 1/2" (material; 27/05/2011) | 2 | 3.05 | 6.10 |
| PVALRET1.2 | ud | Válvula de retención 1/2" (material; 27/05/2011) | 1 | 5.08 | 5.08 |
| PFILTROY1.2 | ud | Filtro en Y 1/2" (material; 28/03/2014) | 1 | 11.13 | 11.13 |
| PSETAGLICOL | ud | Seta para ventilación y reposición de líquido (material; 31/03/2009) | 1 | 32.5 | 32.50 |
| PTRANS | ud | Tubo traslucido para control de nivel de líquido (material; 27/05/2011) | 1 | 10.46 | 10.46 |
| PMACHVAC | ud | Machón de vaciado (material; 27/05/2011) | 1 | 13.92 | 13.92 |
| PGLICOL | l | Anicongelante propilenglicol (material; 28/03/2014) | 350 | 1.22 | 427.00 |
| PFASER20CLIM | ml | Tb PPR-80 DN 20 | 0.5 | 1.08 | 0.54 |
| PFASER20ACC | ud | pp acc polipropileno DN 20 | 0.5 | 0.17 | 0.09 |
| PFASER20ABRA | ml | Abrazadera isofónica DN 20 | 2 | 0.58 | 1.16 |
| %0200 | % | Medios auxiliares | 2 % | 736.01 | 14.72 |
|  |  | Total |  |  | 750.73 |

#### CLIMA.05 CAMPO INTERCAMBIO GEOTERMICO (07/03/2002)
Importe: 11261.04

**ECOLRET1** ud Colector geotérmico de retorno hasta 6 tomas (26/03/2014)
1 ud × 568.31 = 568.31
Suminstro y colocación de colector de retorno hasta 6 pozos de captación, DN 110, modelo aprobado por D.O., dotado de reguladores de caudal de 1" para caudales de 6/20 l/min, termómetro rango -20ºC/70ºC realizado en inox, tomas para llenado y purgadores, llaves de corte, completamente instalado.

| Código | Ud | Descripción | Rendimiento | Precio | Importe |
|---|---|---|---|---|---|
| MOOI.1a | h | Oficial 1ª instalaciones | 2.5 | 9.89 | 24.73 |
| MOOI.1d | h | Peón especializado instalaciones | 2.5 | 9.75 | 24.38 |
| PCOLRE6 | ud | Colector de retorno geotérmico 6 pozos (material; 27/03/2014) | 1 | 508.06 | 508.06 |
| %0200 | % | Medios auxiliares | 2 % | 557.17 | 11.14 |
|  |  | Total |  |  | 568.31 |

**ECOLIMP1** ud Colector geotérmico de impulsión hasta 6 tomas (23/03/2014)
1 ud × 414.71 = 414.71
Suminstro y colocación de colector de impulsión hasta 6 pozos de captación DN 110, modelo aprobado por D.O., dotado de llave de corte de 3", termómetro rango -20ºC/70ºC realizado en inox, tomas para llenado y purgadores, llaves de corte, completamente instalado.

| Código | Ud | Descripción | Rendimiento | Precio | Importe |
|---|---|---|---|---|---|
| MOOI.1a | h | Oficial 1ª instalaciones | 2.5 | 9.89 | 24.73 |
| MOOI.1d | h | Peón especializado instalaciones | 2.5 | 9.75 | 24.38 |
| PCOLIM6 | ud | Colector de impulsión geotérmico 6 pozos (material; 23/03/2014) | 1 | 357.47 | 357.47 |
| %0200 | % | Medios auxiliares | 2 % | 406.58 | 8.13 |
|  |  | Total |  |  | 414.71 |

**ESONDACAP** ml Sonda de captación geotérmica (05/02/2007)
400 ml × 23.16 = 9264.00
Captación geotérmica compuesta por: perforacion de pozo de barrena de 140 mm de diámetro y profundidad de 100 m, incluso agotamiento de agua; sonda de captación geotérmica marca HAKA GERODUR o equivalente, compuesta por sonda de 4 tubos de polietileno de Ø32, PN16, para 125 m de longitud y codos a 180º de retorno dentro del propio pozo, así como la conexión a los tubos generales Ø40; suministro y colocación de pesos marca Haka GERODUR mod. EWS UL32-25 o equivalente, con una longtitud de 395 mm Ø80 y un peso de 12,5 kg; suministro y colocación de tubo de PE de Ø25x2,3 PN 16 marca HAKA GERODUR o equivalente para inyección de cemento térmico, hasta una profundidad mínima del 80 % del total de la perforación, así como posterior relleno inyectando un cemento especial geotérmico de densidad mínima 1.2 Kg/dm3 y conductividad térmica mínima 1.2 W/mK, i/ prueba de presión conforme norma 6 bar antes dela inyección y a 12 bar despúes de la inyección y prueba de recirculación de caudal antes de la inyección, completamente instalado.

| Código | Ud | Descripción | Rendimiento | Precio | Importe |
|---|---|---|---|---|---|
| MOOI.1a | h | Oficial 1ª instalaciones | 0.3 | 9.89 | 2.97 |
| MOOI.1d | h | Peón especializado instalaciones | 0.3 | 9.75 | 2.93 |
| M01ME030 | h | Retroexcavad.c/martillo rompedor (maquinaria; 25/06/2010) | 0.3 | 30.4 | 9.12 |
| M01MT035 | h | Camión basculante de 15 t. (maquinaria; 05/02/2007) | 0.08 | 17.08 | 1.37 |
| M01MW090 | m3 | Canon de tierras a vertedero (maquinaria; 05/02/2007) | 0.01 | 0.12 | 0.00 |
| PGEOFUNDAACER | ml | Forro acero protección (material; 28/06/2010) | 0.1 | 2.13 | 0.21 |
| PCAAPGEOT | ud | EWS 4x32mm UL 32-25 HASS (material; 25/06/2010) | 1 | 3.32 | 3.32 |
| P0068120 | ud | Sonda PE doble U DN32 (material; 23/03/2014) | 1 | 2.07 | 2.07 |
| P006809 | ud | Peso Haka Gerodur mod. EWS UL 32-25 (material; 23/03/2014) | 0.01 | 13.62 | 0.14 |
| PHORMGEO | m3 | Cemento especial geotérmico 1.2 kg/dm3 1.2 W/mk (material; 20/10/2011) | 0.01 | 57.74 | 0.58 |
| %0200 | % | Medios auxiliares | 2 % | 22.71 | 0.45 |
|  |  | Total |  |  | 23.16 |

| Medición | Uds. | Largo | Parcial |
|---|---|---|---|
|  | 4 | 100 | 400.000 |
| Total |  |  | 400 |

**EPE50DN40P16** ml Tub poliet-50A DN 40 PN 16 (30/07/2012)
94 ml × 8.18 = 768.92
Tubería de polietileno de alta densidad 50A, UNE 53131, DN 40 y PN 16, apta para uso alimentario, instalación en zanja, i/ p.p. de piezas especiales y sus correspondientes accesorios de unión, derivación y montaje, pruebas de estanqueidad, completamente ejecutada.

| Código | Ud | Descripción | Rendimiento | Precio | Importe |
|---|---|---|---|---|---|
| MOOI.1a | h | Oficial 1ª instalaciones | 0.3 | 9.89 | 2.97 |
| MOOI.1d | h | Peón especializado instalaciones | 0.3 | 9.75 | 2.93 |
| PPE50DN40P16 | ml | Tub polietileno-50A DN 40 PN 16 (material; 27/03/2014) | 1 | 2.07 | 2.07 |
| P9006 | ud | Piezas especiales polietileno (material; 30/07/2012) | 0.1 | 0.49 | 0.05 |
| %0200 | % | Medios auxiliares | 2 % | 8.02 | 0.16 |
|  |  | Total |  |  | 8.18 |

| Medición | Uds. | Largo | Parcial |
|---|---|---|---|
| Pozo 1 | 1 | 18 | 18.000 |
| Pozo 2 | 1 | 20 | 20.000 |
| Pozo 3 | 1 | 25 | 25.000 |
| Pozo 4 | 1 | 31 | 31.000 |
| Total |  |  | 94 |

**EZANJA40x80** ml Zanja canalización instalaciones 40x80 cm (07/03/2002)
38 ml × 6.45 = 245.10
Zanja de 40 cm de ancho y 80 cm de profundidad media, excavada con medios mecánicos, relleno con tierra procedente de la propia excavación limpia de cascotes, debidamente compactada por tongadas de unos 30 cm, con reposición completa tanto del firme existente como de los servicios afectados, i/ cinta señalizadora.

| Código | Ud | Descripción | Rendimiento | Precio | Importe |
|---|---|---|---|---|---|
| MOOI.1a | h | Oficial 1ª instalaciones | 0.2 | 9.89 | 1.98 |
| MOOI.1d | h | Peón especializado instalaciones | 0.2 | 9.75 | 1.95 |
| MMMT10bb | h | Pisón vibrante gsln 33x28cm 65kg (maquinaria; 04/04/2005) | 0.1 | 1.4 | 0.14 |
| MMRETRO4478CV | h | Retro/crgra 4x4 78CV (maquinaria; 07/03/2002) | 0.1 | 21.18 | 2.12 |
| PCINTA | ml | Cinta señalizadora plástica (material; 30/07/2012) | 1 | 0.13 | 0.13 |
| %0200 | % | Medios auxiliares | 2 % | 6.32 | 0.13 |
|  |  | Total |  |  | 6.45 |

#### CLIMA.06 EXTRACCION ASEOS (25/06/2012)
Importe: 1515.87

**ETD160_100_SI** ud Extractor 160/100 (26/03/2014)
0 ud × 65.54 = 0.00
Extractor helicocentrífugo in-line de bajo perfil silencioso, fabricados en materiales plásticos con aislamiento interior fonoabsorbente y juntas de goma en impulsión y descarga. Con temporizador regulable entre 1 y 30 minutos, con motor encapsulado con dos velocidades, 240V 50Hz, con caudal máximo de 150 m3/h a descarga libre, encerrado en carcasa autoportante con embocadura a conducto circular, tipo heliocentrífugo, incluyendo embocaduras y acoplamiento a conductos con brida de sujección, incluso conexiones y adaptaciones a conducto, conexionado electrico, montaje y pruebas de funcionamiento.

| Código | Ud | Descripción | Rendimiento | Precio | Importe |
|---|---|---|---|---|---|
| MOOI.1a | h | Oficial 1ª instalaciones | 0.5 | 9.89 | 4.95 |
| MOOI.1d | h | Peón especializado instalaciones | 0.5 | 9.75 | 4.88 |
| PTD160-100-SI | ud | Extractor 160/100 (material; 27/03/2014) | 1 | 54.42 | 54.42 |
| %0200 | % | Medios auxiliares | 2 % | 64.25 | 1.29 |
|  |  | Total |  |  | 65.54 |

**ETD250_100_SI** ud Extractor 250/100 (20/12/2012)
3 ud × 86.31 = 258.93
Extractor helicocentrífugo in-line de bajo perfil silencioso, fabricados en materiales plásticos con aislamiento interior fonoabsorbente y juntas de goma en impulsión y descarga. Con temporizador regulable entre 1 y 30 minutos, con motor encapsulado con dos velocidades, 240V 50Hz, con caudal máximo de 240 m3/h a descarga libre, encerrado en carcasa autoportante con embocadura a conducto circular, tipo heliocentrífugo, incluyendo embocaduras y acoplamiento a conductos con brida de sujección, incluso conexiones y adaptaciones a conducto, conexionado electrico, montaje y pruebas de funcionamiento.

| Código | Ud | Descripción | Rendimiento | Precio | Importe |
|---|---|---|---|---|---|
| MOOI.1a | h | Oficial 1ª instalaciones | 0.5 | 9.89 | 4.95 |
| MOOI.1d | h | Peón especializado instalaciones | 0.5 | 9.75 | 4.88 |
| PTD250-100-SI | ud | Extractor 250/100 (material; 20/12/2012) | 1 | 74.79 | 74.79 |
| %0200 | % | Medios auxiliares | 2 % | 84.62 | 1.69 |
|  |  | Total |  |  | 86.31 |

| Medición | Uds. | Parcial |
|---|---|---|
| Aseos Naves | 3 | 3.000 |
| Total |  | 3 |

**ETD350_125_SI** ud Extractor 350/125 (25/12/2012)
1 ud × 87.21 = 87.21
Extractor helicocentrífugo in-line de bajo perfil silencioso, fabricados en materiales plásticos con aislamiento interior fonoabsorbente y juntas de goma en impulsión y descarga. Con temporizador regulable entre 1 y 30 minutos, con motor encapsulado con dos velocidades, 240V 50Hz, con caudal máximo de 380 m3/h a descarga libre, encerrado en carcasa autoportante con embocadura a conducto circular, tipo heliocentrífugo, incluyendo embocaduras y acoplamiento a conductos con brida de sujección, incluso conexiones y adaptaciones a conducto, conexionado electrico, montaje y pruebas de funcionamiento.

| Código | Ud | Descripción | Rendimiento | Precio | Importe |
|---|---|---|---|---|---|
| MOOI.1a | h | Oficial 1ª instalaciones | 0.5 | 9.89 | 4.95 |
| MOOI.1d | h | Peón especializado instalaciones | 0.5 | 9.75 | 4.88 |
| PTD350-125-SI | ud | Extractor 350/125 (material; 25/12/2012) | 1 | 75.67 | 75.67 |
| %0200 | % | Medios auxiliares | 2 % | 85.50 | 1.71 |
|  |  | Total |  |  | 87.21 |

| Medición | Uds. | Parcial |
|---|---|---|
| Aseos planta alta | 1 | 1.000 |
| Total |  | 1 |

**ECOND100** ml Conducto circular prefabricado DN 100 e=0,6 mm (25/06/2012)
1.1 ml × 13.01 = 14.31
Suministro y colocación de conducto prefabricado en chapa galvanizada de 0,6 mm de espesor, de 100 mm de diámetro, incluso p.p. de piezas especiales, registros de limpieza conforme RITE, codos, Tes, reducciones, derivaciones y entronques, accesorios de soporte, manguitos y medios auxiliares para colocación, totalmente instalado.

| Código | Ud | Descripción | Rendimiento | Precio | Importe |
|---|---|---|---|---|---|
| MOOI.1a | h | Oficial 1ª instalaciones | 0.2 | 9.89 | 1.98 |
| MOOI.1d | h | Peón especializado instalaciones | 0.2 | 9.75 | 1.95 |
| PCON100 | ml | Conducto circ. prefabricado DN 100 mm e=0,6 mm (material; 30/07/2012) | 1 | 2.25 | 2.25 |
| PCOND100AB | ud | Abrazaderas tuerca/espárrago DN 100 mm (material; 30/07/2012) | 1 | 1.97 | 1.97 |
| PCOND100ABC | ud | Abrazadera de cierre y unión DN 100 mm (material; 30/07/2012) | 0.5 | 2.6 | 1.30 |
| PCOND100PP | ud | PP piezas especiales prefab. DN 100 mm (material; 30/07/2012) | 0.5 | 5.24 | 2.62 |
| PREGCONDSECCP | ud | Registro conducto circular limpieza e inspección, tipo 1 (material; 25/06/2012) | 0.1 | 6.82 | 0.68 |
| %0200 | % | Medios auxiliares | 2 % | 12.75 | 0.26 |
|  |  | Total |  |  | 13.01 |

| Medición | Uds. | Largo | Parcial |
|---|---|---|---|
| Aseos planta alta | 1 | 1.1 | 1.100 |
| Total |  |  | 1.1 |

**ECOND125** ml Conducto circular prefabricado DN 125 e=0,6 mm (25/06/2012)
50.6 ml × 12.5 = 632.50
Suministro y colocación de conducto prefabricado en chapa galvanizada de 0,6 mm de espesor, de 125 mm de diámetro, incluso p.p. de piezas especiales, registros de limpieza conforme RITE, codos, Tes, reducciones, derivaciones y entronques, accesorios de soporte, manguitos y medios auxiliares para colocación, totalmente instalado.

| Código | Ud | Descripción | Rendimiento | Precio | Importe |
|---|---|---|---|---|---|
| MOOI.1a | h | Oficial 1ª instalaciones | 0.18 | 9.89 | 1.78 |
| MOOI.1d | h | Peón especializado instalaciones | 0.18 | 9.75 | 1.76 |
| PCON125 | ml | Conducto circ. prefabricado DN 125 mm e=0,6 mm (material; 27/03/2014) | 1 | 2.05 | 2.05 |
| PCOND125AB | ud | Abrazaderas tuerca/espárrago DN 125 mm (material; 27/03/2014) | 1 | 1.81 | 1.81 |
| PCOND125ABC | ud | Abrazadera de cierre y unión DN 125 mm (material; 27/03/2014) | 0.5 | 2.91 | 1.46 |
| PCOND125PP | ud | PP piezas especiales prefab. DN 125 mm (material; 27/03/2014) | 0.5 | 5.42 | 2.71 |
| PREGCONDSECCP | ud | Registro conducto circular limpieza e inspección, tipo 1 | 0.1 | 6.82 | 0.68 |
| %0200 | % | Medios auxiliares | 2 % | 12.25 | 0.25 |
|  |  | Total |  |  | 12.5 |

| Medición | Uds. | Largo | Parcial |
|---|---|---|---|
| Aseos planta alta | 1 | 2.6 | 2.600 |
| Nave 1 | 1 | 16 | 16.000 |
| Nave 2 | 1 | 16 | 16.000 |
| Nave 3 | 1 | 16 | 16.000 |
| Total |  |  | 50.6 |

**ECOND160** ml Conducto circular prefabricado DN 160 e=0,6 mm (25/06/2012)
8 ml × 13.83 = 110.64
Suministro y colocación de conducto prefabricado en chapa galvanizada de 0,6 mm de espesor, de 160 mm de diámetro, incluso p.p. de piezas especiales, registros de limpieza conforme RITE, codos, Tes, reducciones, derivaciones y entronques, accesorios de soporte, manguitos y medios auxiliares para colocación, totalmente instalado.

| Código | Ud | Descripción | Rendimiento | Precio | Importe |
|---|---|---|---|---|---|
| MOOI.1a | h | Oficial 1ª instalaciones | 0.2 | 9.89 | 1.98 |
| MOOI.1d | h | Peón especializado instalaciones | 0.2 | 9.75 | 1.95 |
| PCOND160 | ml | Conducto circ. prefabricado DN 160 mm e=0,6 mm (material; 27/03/2014) | 1 | 2.87 | 2.87 |
| PCOND160ABRAZ | ud | Abrazaderas tuerca/espárrago DN 160 mm (material; 25/06/2012) | 1 | 1.88 | 1.88 |
| PCOND160ABRAC | ud | Abrazadera de cierre y unión DN 160 mm (material; 25/06/2012) | 0.5 | 2.93 | 1.47 |
| PCOND160PPPE | ud | PP piezas especiales prefab. DN 160 mm (material; 25/06/2012) | 0.5 | 5.45 | 2.73 |
| PREGCONDSECCP | ud | Registro conducto circular limpieza e inspección, tipo 1 | 0.1 | 6.82 | 0.68 |
| %0200 | % | Medios auxiliares | 2 % | 13.56 | 0.27 |
|  |  | Total |  |  | 13.83 |

| Medición | Uds. | Largo | Parcial |
|---|---|---|---|
| Aseos planta alta | 1 | 8 | 8.000 |
| Total |  |  | 8 |

**ETVB100** ud Disco ventilación 100 (22/11/2013)
1 ud × 18.88 = 18.88
Disco de ventilación para aire de retorno en chapa de acero lacado y junta de polietileno. Fijación con remaches o tornillos a tubo o conducto. Para conducto diámetro 100mm, color RAL a definir por D.F., con regulación de caudal por giro del elemento, i/ pieza de fijación de conducto circular, accesorios de montaje y sujeción, totalmente instalado.

| Código | Ud | Descripción | Rendimiento | Precio | Importe |
|---|---|---|---|---|---|
| MOOI.1a | h | Oficial 1ª instalaciones | 0.5 | 9.89 | 4.95 |
| PTVB100 | ud | Disco ventilación VB 100 (material; 22/11/2013) | 1 | 13.56 | 13.56 |
| %0200 | % | Medios auxiliares | 2 % | 18.51 | 0.37 |
|  |  | Total |  |  | 18.88 |

| Medición | Uds. | Parcial |
|---|---|---|
| Local limpieza planta alta | 1 | 1.000 |
| Total |  | 1 |

**ETVB125** ud Disco ventilación 125 con plénum (25/12/2012)
5 ud × 29.5 = 147.50
Disco de ventilación para aire de retorno en chapa de acero lacado y junta de polietileno. Fijación con remaches o tornillos a tubo o conducto. Para conducto diámetro 125mm, color RAL a definir por D.F., con regulación de caudal por giro del elemento, i/ plenum de conexión de chapa de acero galvanizado 200x200x200 mm con embocadura de coneción a conducto circular y pieza de fijación de conducto, accesorios de montaje y sujeción, totalmente instalado.

| Código | Ud | Descripción | Rendimiento | Precio | Importe |
|---|---|---|---|---|---|
| MOOI.1a | h | Oficial 1ª instalaciones | 0.5 | 9.89 | 4.95 |
| PC_TVB125 | ud | Disco ventilación 125 (material; 22/11/2013) | 1 | 14.66 | 14.66 |
| PSVA150PLENUM | ud | Plenum chapa acero galvanizado 200x200x200 (material; 25/12/2012) | 1 | 9.31 | 9.31 |
| %0200 | % | Medios auxiliares | 2 % | 28.92 | 0.58 |
|  |  | Total |  |  | 29.5 |

| Medición | Uds. | Parcial |
|---|---|---|
| Aseos planta alta | 2 | 2.000 |
| Aseo Nave 1 | 1 | 1.000 |
| Aseo Nave 2 | 1 | 1.000 |
| Aseo Nave 3 | 1 | 1.000 |
| Total |  | 5 |

**EREMLIN150** ud Módulo para toma / descarga aire en cubierta DN150 (26/03/2014)
3 ud × 55.92 = 167.76
Módulo para toma / descarga de aire en cubierta lamas en línea , DN 150, doble pared aislado, construido en chapa de acero inoxidable AISI 304 / 1.4301 de espesor 0.5 mm, garantizando la estanqueidad en la cubierta del edificio, incluyendo pieza de salida de techo, módulo recto prolongador, abrazadera de unión y módulo final de lamas en línea, completamente instalado.

| Código | Ud | Descripción | Rendimiento | Precio | Importe |
|---|---|---|---|---|---|
| MOOI.1a | h | Oficial 1ª instalaciones | 0.1 | 9.89 | 0.99 |
| MOOI.1d | h | Peón especializado instalaciones | 0.1 | 9.75 | 0.98 |
| PREMLIN150 | ud | Módulo final DN 150 lamas en línea AISI 304 (material; 28/03/2014) | 1 | 17.81 | 17.81 |
| PDINRF150 | ud | módulo recto DN150 (material; 28/03/2014) | 1.5 | 14.65 | 21.98 |
| PINAROOF150 | ud | Abrazadera uniónDN 150 (material; 28/03/2014) | 1 | 0.61 | 0.61 |
| PVENTEST15 | ud | Salida tejado con cubreaguas DN 150 (material; 28/03/2014) | 1 | 4.32 | 4.32 |
| PAYUALBCHI | ud | Ayudas de albañilería montaje toma aire en cubierta | 1 | 8.13 | 8.13 |
| %0200 | % | Medios auxiliares | 2 % | 54.82 | 1.10 |
|  |  | Total |  |  | 55.92 |

| Medición | Uds. | Parcial |
|---|---|---|
| Ventilaciones Aseos Naves | 3 | 3.000 |
| Total |  | 3 |

**EREMLIN175** ud Módulo para toma / descarga aire en cubierta DN175
1 ud × 78.14 = 78.14

| Medición | Uds. | Parcial |
|---|---|---|
| Ventilación aseos planta alta | 1 | 1.000 |
| Total |  | 1 |

#### CLIMA.07 VENTILACION MECANICA CONTROLADA (27/02/2011)
Importe: 5812.59

**ETR03** ud Unidad ventilación con recuperación (30/07/2012)
1 ud × 3248.82 = 3248.82
Unidad de ventilación modelo SYSTEMAIR TR03 HWH-R CAV o equivalente, diametro interior 250/350 incorporando batería de apoyo aire / agua con control de temperatura de aire de impulsión realizado por la propia unidad, caudal de aire de impulsión hasta 1000 m3/h, caudal de aire de retorno 990 m3/H, con 150 Pa disponibles, recuperación de calor del aire viciado mediante recuperador rotativo, ventiladores tipo EC, ventilador separado para aire de impulsión y para aire extraído; regulación de protección antiheladas automática; aire fresco y limpio, con filtros alta eficacia F7 en impulsión y F5 en retorno; placa de mandos electrónica y regulación mediante microprocesador que permite ajuste de consignas de aire de impulsión y de extracción, encendido y apagado, compensación o programación de desequilibrios entre caudales de impulsión y extracción para evitar propagación de olores, aviso de cambio de filtro en pantalla, protección antiheladas, indicación de valores de ajuste; aparato precableado con un único punto de conexión eléctrica 230 V 50 Hz; telemando cableado para selección de hasta tres velocidades de ventilación preprogramadas, selección de operación contínua, intermitente o forzada a velocidad máxima durante 15/30 minutos; unidad totalmente instalada, incluyendo silenciadores de conducto circular en las conexiones de aire, accesorios de montaje, conexión a canalizaciones de aire, conexión a líneas eléctricas, funcionando.

| Código | Ud | Descripción | Rendimiento | Precio | Importe |
|---|---|---|---|---|---|
| MOOI.1a | h | Oficial 1ª instalaciones | 2.5 | 9.89 | 24.73 |
| MOOI.1d | h | Peón especializado instalaciones | 2.5 | 9.75 | 24.38 |
| PTR03 | ud | Unidad ventilación con recuperación (material; 30/07/2012) | 1 | 3043.75 | 3043.75 |
| PLDC250600 | ud | SIlenciador de conducto circular 250/350 500 mm (material; 25/03/2014) | 2 | 46.13 | 92.26 |
| %0200 | % | Medios auxiliares | 2 % | 3185.12 | 63.70 |
|  |  | Total |  |  | 3248.82 |

| Medición | Uds. | Parcial |
|---|---|---|
| Altillo | 1 | 1.000 |
| Total |  | 1 |

**ERS250.5** ud Silenciador circular RS 250/350, L=500 mm (23/03/2014)
2 ud × 139.49 = 278.98
Silenciador para conducto de aire circular, 500 mm de longitud, cámara circular rellena de fibra mineral, montada en un bastidor de chapa de acero galvanizado, i/ accesorios de montaje y conexionado a conducto, completamente instalado.

| Código | Ud | Descripción | Rendimiento | Precio | Importe |
|---|---|---|---|---|---|
| MOOI.1a | h | Oficial 1ª instalaciones | 0.2 | 9.89 | 1.98 |
| MOOI.1d | h | Peón especializado instalaciones | 0.2 | 9.75 | 1.95 |
| PRS250.5 | ud | Silenciador circular RS 250/350, L=500 mm (material; 23/03/2014) | 1 | 132.82 | 132.82 |
| %0200 | % | Medios auxiliares | 2 % | 136.75 | 2.74 |
|  |  | Total |  |  | 139.49 |

| Medición | Uds. | Parcial |
|---|---|---|
| Altillo | 2 | 2.000 |
| Total |  | 2 |

**ECOND250** ml Conducto circular prefabricado DN 250 e=0,6 mm (27/02/2011)
6 ml × 21.31 = 127.86
Suministro y colocación de conducto prefabricado en chapa galvanizada de 0,6 mm de espesor, de 250 mm de diámetro, incluso p.p. de piezas especiales, codos, Tes, reducciones, derivaciones y entronques, accesorios de soporte, manguitos y medios auxiliares para colocación, parte proporcional para suministro y colocación de compuertas de registro para inspección colocadas cada 10m, totalmente instalado.

| Código | Ud | Descripción | Rendimiento | Precio | Importe |
|---|---|---|---|---|---|
| MOOI.1a | h | Oficial 1ª instalaciones | 0.2 | 9.89 | 1.98 |
| MOOI.1d | h | Peón especializado instalaciones | 0.2 | 9.75 | 1.95 |
| P28OJ454 | ml | Conducto circ. prefabricado DN 250 mm e=0,6 mm (material; 30/07/2012) | 1 | 6.28 | 6.28 |
| P28OJ307 | ud | Abrazaderas tuerca/espárrago DN 250 mm (material; 30/07/2012) | 1 | 2.39 | 2.39 |
| P28OS454 | ud | Abrazadera de cierre y unión DN 250 mm (material; 30/07/2012) | 0.5 | 4.17 | 2.09 |
| P28OA454 | ud | PP piezas especiales prefab. DN 250 mm (material; 30/07/2012) | 0.5 | 7.83 | 3.92 |
| PREGCOND | ud | Registro de conducto para limpieza e inspección (material; 27/02/2011) | 0.1 | 22.76 | 2.28 |
| %0200 | % | Medios auxiliares | 2 % | 20.89 | 0.42 |
|  |  | Total |  |  | 21.31 |

| Medición | Uds. | Largo | Parcial |
|---|---|---|---|
| Recuperador | 4 | 1.5 | 6.000 |
| Total |  |  | 6 |

**ECOND100** ml Conducto circular prefabricado DN 100 e=0,6 mm
20 ml × 13.01 = 260.20

| Medición | Uds. | Largo | Parcial |
|---|---|---|---|
| Conexiones a plenums | 20 | 1 | 20.000 |
| Total |  |  | 20 |

**ECONDNETO** m2 Conducto rectangular lan de vidrio (30/07/2012)
48.29 m2 × 12.73 = 614.73
Conducto autoportante para la distribución de aire en climatización fabricados a partir de panel de lana de vidrio de alta densidad , resistencia térmica 0.75 m2/k/W, espesor 25 mm, revestido en exterior por complejo cuádruple formado por lámina de aluminio visto, refuerzo de malla de fibra de vidrio, kraftt y velo de vidrio, incorporando por el interior tejido de vidrio negro incluso revistiendo su canto macho; reacción al fuego euroclase B-s1.d0, i/ pp de corte, ejecución, codos y derivaciones, registros, sellando uniones con cola Climaver, embocaduras, elementos de sujección y fijación, sellado de tramos con cinta de aluminio, medios auxiliares y costes indirectos, totalmente instalado según normas UNE.

| Código | Ud | Descripción | Rendimiento | Precio | Importe |
|---|---|---|---|---|---|
| MOOI.1a | h | Oficial 1ª instalaciones | 0.2 | 9.89 | 1.98 |
| MOOI.1d | h | Peón especializado instalaciones | 0.2 | 9.75 | 1.95 |
| PPANELNETO | m2 | Panel lana vidrio (material; 30/07/2012) | 1 | 7.87 | 7.87 |
| P15AG407 | ml | Cinta selladora aluminio 10 cm (material; 30/07/2012) | 2.1 | 0.16 | 0.34 |
| PCOLACLIMM | kg | Cola (material; 30/07/2012) | 0.25 | 1.36 | 0.34 |
| %0200 | % | Medios auxiliares | 2 % | 12.48 | 0.25 |
|  |  | Total |  |  | 12.73 |

| Medición | Uds. | Largo | Ancho | Alto | Parcial |
|---|---|---|---|---|---|
| fórmula: 1.1*a*b*(2*c+2*d) | 2 | 10 | 0.25 | 0.25 | 22.000 |
| fórmula: 1.1*a*b*(2*c+2*d) | 2 | 4.5 | 0.25 | 0.2 | 8.910 |
| fórmula: 1.1*a*b*(2*c+2*d) | 2 | 6.5 | 0.2 | 0.2 | 11.440 |
| fórmula: 1.1*a*b*(2*c+2*d) | 2 | 4.5 | 0.15 | 0.15 | 5.940 |
| Total |  |  |  |  | 48.29 |

**EARPLANCHA15** m2 Aisl manta esp 15 mm (25/06/2012)
22.46 m2 × 17.32 = 389.01
Aislamiento térmico según RITE con manta flexible de espuma elastomérica de celula cerrada recubierto con un acabado metalizado brillante. Espuma elastomérica flexible compuesta por un film autoadhesivo de base acrilica, con 15 mm de espesor, con grado de reacción al fuego M-1 según UNE 23727, barrera de vapor con un coeficiente de conductividad térmica de 0,036 W/mºC (Temperatura de trabajo entre +10ºC y +60ºC), i/ adhesivo ARMAFLEX 520, completamente instalada.

| Código | Ud | Descripción | Rendimiento | Precio | Importe |
|---|---|---|---|---|---|
| MOOI.1a | h | Oficial 1ª instalaciones | 0.1 | 9.89 | 0.99 |
| MOOI.1d | h | Peón especializado instalaciones | 0.1 | 9.75 | 0.98 |
| PARPLANCHA15 | m2 | Aisl manta 15 mm (material; 25/06/2012) | 1.1 | 13.5 | 14.85 |
| PARMAFLEX520 | kg | Adhesivo 520 | 0.04 | 4.01 | 0.16 |
| %0200 | % | Medios auxiliares | 2 % | 16.98 | 0.34 |
|  |  | Total |  |  | 17.32 |

| Medición | Uds. | Largo | Ancho | Parcial |
|---|---|---|---|---|
| fórmula: 1.1*a*b*p*c | 4 | 1.5 | 0.25 | 5.184 |
| fórmula: 1.1*a*b*p*c | 20 | 1 | 0.25 | 17.279 |
| Total |  |  |  | 22.46 |

**EKWB_D_1_800** ud DIfusor 800 RAL DF (26/03/2014)
10 ud × 75.15 = 751.50
DIfusor de aire impulsión / extracción combinado, longitud 800 mm, conjunto lacado en obra en color RAL a definir por DF, impulsón mediante una hilera de toberas fijas, retorno mediante rejilla, plenum de conexión en chapa galvanizada con dos conectores (impulsión / retorno), compuerta reguladora de caudal integrada en el plénum, i/ accesorio para montaje en bocas de conductos circulares, sujeción, completamente instalado. Compuerta reguladora ajustable de plástico.

| Código | Ud | Descripción | Rendimiento | Precio | Importe |
|---|---|---|---|---|---|
| MOOI.1a | h | Oficial 1ª instalaciones | 0.35 | 9.89 | 3.46 |
| MOOI.1d | h | Peón especializado instalaciones | 0.35 | 9.75 | 3.41 |
| PKWB_D_1_800 | ud | DIfusor 800 RAL DF (material; 27/03/2014) | 1 | 62.51 | 62.51 |
| PLACADODIF | ud | Lacado de rejilla/difusor en color a definir por DF (material; 14/04/2014) | 1 | 4.3 | 4.30 |
| %0200 | % | Medios auxiliares | 2 % | 73.68 | 1.47 |
|  |  | Total |  |  | 75.15 |

| Medición | Uds. | Parcial |
|---|---|---|
| Oficina 1 | 1 | 1.000 |
| Oficina 2 | 1 | 1.000 |
| Oficina 3 | 1 | 1.000 |
| Oficina 4 | 1 | 1.000 |
| Oficina 5 | 1 | 1.000 |
| Oficina 6 | 1 | 1.000 |
| Oficina 7 | 4 | 4.000 |
| Total |  | 10 |

**EREMLIN300** ud Módulo para toma / descarga aire en cubierta DN300 (26/03/2014)
1 ud × 97.39 = 97.39
Módulo para toma / descarga de aire en cubierta modelo DINAK DINAROOF lamas en línea o equivalente, DN 300, doble pared aislado, construido en chapa de acero inoxidable AISI 304 / 1.4301 de espesor 0.5 mm, garantizando la estanqueidad en la cubierta del edificio, incluyendo pieza de salida de techo, módulo recto prolongador, abrazadera de unión y módulo final de lamas en línea, completamente instalado.

| Código | Ud | Descripción | Rendimiento | Precio | Importe |
|---|---|---|---|---|---|
| MOOI.1a | h | Oficial 1ª instalaciones | 0.35 | 9.89 | 3.46 |
| MOOI.1d | h | Peón especializado instalaciones | 0.35 | 9.75 | 3.41 |
| PREMLIN300 | ud | Módulo final DINAROOF DN 300 lamas en línea AISI 304 (material; 28/03/2014) | 1 | 35.22 | 35.22 |
| PDINRF300 | ud | DINAROOF módulo recto DN300 (material; 28/03/2014) | 1.5 | 23.7 | 35.55 |
| PINAROOF300 | ud | Abrazadera unión DINAROOF DN 300 (material; 28/03/2014) | 1 | 1.49 | 1.49 |
| PVENTEST30 | ud | Salida tejado con cubreaguas DN 300 (material; 28/03/2014) | 1 | 8.22 | 8.22 |
| PAYUALBCHI | ud | Ayudas de albañilería montaje toma aire en cubierta | 1 | 8.13 | 8.13 |
| %0200 | % | Medios auxiliares | 2 % | 95.48 | 1.91 |
|  |  | Total |  |  | 97.39 |

| Medición | Uds. | Parcial |
|---|---|---|
| Descarga recuperador | 1 | 1.000 |
| Total |  | 1 |

**EREMVENTTOMA** ud Toma de aire en cubierta (26/03/2014)
1 ud × 44.1 = 44.10
Toma de aire en la cubierta del edificio, para conexión a conducto de ventilación de aire de renovación (aire exterior) DN250, con lamas de perfil antilluvia y malla antipájaros, cajón de ventilación con tapa inferior y superior, conforme indiaciones de D.O., completamente instalado.

| Código | Ud | Descripción | Rendimiento | Precio | Importe |
|---|---|---|---|---|---|
| MOOI.1a | h | Oficial 1ª instalaciones | 0.5 | 9.89 | 4.95 |
| MOOI.1d | h | Peón especializado instalaciones | 0.5 | 9.75 | 4.88 |
| PREMVENTTOMA | ud | Toma de aire en cubierta, c/ planos (material; 28/03/2014) | 1 | 33.41 | 33.41 |
| %0200 | % | Medios auxiliares | 2 % | 43.24 | 0.86 |
|  |  | Total |  |  | 44.1 |

### I04 CONTROL TECNICO INSTALACIONES (19/09/2011)
Importe: 10619.37

**EMCRWEB600** ud MIcrocontrolador HONEYWELL MCRWEB SXL1000C600 (26/03/2014)
1 ud × 1362.34 = 1362.34
Suministro e instalación de microcontrolador HONEYWELL MCRWEB SXL1000C600 (CENTRAWEB) o equivalente, hasta 600 puntos físicos, con memoria EEPROM y FLASH-EPROM, para integración en PANEL Bus, incluyendo conexión de comunicaciones protocolo bus LON para integración de módulos distribuidos, integración en panel, totalmente instalado y funcionando.

| Código | Ud | Descripción | Rendimiento | Precio | Importe |
|---|---|---|---|---|---|
| MOOI.1a | h | Oficial 1ª instalaciones | 1.5 | 9.89 | 14.84 |
| PMCRWEB600 | ud | Microcontrolador HONEYWELL MCRWEB SXL1000C600 (material; 27/03/2014) | 1 | 1320.79 | 1320.79 |
| %0200 | % | Medios auxiliares | 2 % | 1335.63 | 26.71 |
|  |  | Total |  |  | 1362.34 |

**EMSXFL821A** ud Módulo LONbus HONEYWELL SXFL821A + SXS821-22 (26/03/2014)
1 ud × 300.35 = 300.35
Suministro e instalación de módulo distribuido LONbus HONEYWELL SXFL821A o equivalente, 8 entradas analógicas, incluyendo terminal de conexiones HONEYWELL SXS821-22.

| Código | Ud | Descripción | Rendimiento | Precio | Importe |
|---|---|---|---|---|---|
| MOOI.1a | h | Oficial 1ª instalaciones | 0.5 | 9.89 | 4.95 |
| PMSXFL821A | ud | Módulo distribuido LONbus HONEYWELL SXFL821A 8 EA (material; 14/04/2014) | 1 | 252.46 | 252.46 |
| PMSXS82122 | ud | Bloque terminal conexiones SXFL821/822 (material; 14/04/2014) | 1 | 37.05 | 37.05 |
| %0200 | % | Medios auxiliares | 2 % | 294.46 | 5.89 |
|  |  | Total |  |  | 300.35 |

**EMSXFL823A** ud Módulo LONbus HONEYWELL SXFL823A + SXS823 (26/03/2014)
1 ud × 261.19 = 261.19
Suministro e instalación de módulo distribuido LONbus HONEYWELL SXFL823A o equivalente, 12 entradas analógicas, incluyendo terminal de conexiones HONEYWELL SXS823.

| Código | Ud | Descripción | Rendimiento | Precio | Importe |
|---|---|---|---|---|---|
| MOOI.1a | h | Oficial 1ª instalaciones | 0.5 | 9.89 | 4.95 |
| PMSXFL823A | ud | Módulo distribuido LONbus HONEYWELL SXFL823A 12 ED (material; 14/04/2014) | 1 | 214.07 | 214.07 |
| PMSXS823 | ud | Bloque terminal conexiones SXFL823 (material; 14/04/2014) | 1 | 37.05 | 37.05 |
| %0200 | % | Medios auxiliares | 2 % | 256.07 | 5.12 |
|  |  | Total |  |  | 261.19 |

**EMSXFL824A** ud Módulo LONbus HONEYWELL SXFL824A + SXS824-25 (26/03/2014)
1 ud × 261.19 = 261.19
Suministro e instalación de módulo distribuido LONbus HONEYWELL SXFL824A o equivalente, 6 salidas digitales, incluyendo terminal de conexiones HONEYWELL SXS824-25.

| Código | Ud | Descripción | Rendimiento | Precio | Importe |
|---|---|---|---|---|---|
| MOOI.1a | h | Oficial 1ª instalaciones | 0.5 | 9.89 | 4.95 |
| PMSXFL824A | ud | Módulo distribuido LONbus HONEYWELL SXFL824A 6 SD (material; 14/04/2014) | 1 | 214.07 | 214.07 |
| PMSXS82425 | ud | Bloque terminal conexiones SXFL824/825 (material; 14/04/2014) | 1 | 37.05 | 37.05 |
| %0200 | % | Medios auxiliares | 2 % | 256.07 | 5.12 |
|  |  | Total |  |  | 261.19 |

**EMXFC3A** ud Módulo LONbus HONEYWELL XFC3A 4EA, 4ED, 2SA, 4SD (26/03/2014)
13 ud × 224.74 = 2921.62
Suministro e instalación de módulo distribuido LONbus HONEYWELL XFC3A o equivalente, con 4 entradas analógicas, 4 entradas digitales, 2 salidas analógicas y 4 salidas digitales, incluyendo terminal de conexiones, fuente de alimentación para tensión de control a 24 V, completamente instalado.

| Código | Ud | Descripción | Rendimiento | Precio | Importe |
|---|---|---|---|---|---|
| MOOI.1a | h | Oficial 1ª instalaciones | 0.5 | 9.89 | 4.95 |
| PXFC3A | ud | Módulo LONbus HONEYWELL XFC3A 4EA, 4ED, 2SA, 4SD (material; 27/03/2014) | 1 | 215.38 | 215.38 |
| %0200 | % | Medios auxiliares | 2 % | 220.33 | 4.41 |
|  |  | Total |  |  | 224.74 |

| Medición | Uds. | Parcial |
|---|---|---|
| Fancoils | 13 | 13.000 |
| Total |  | 13 |

**ECRT2** ud Transformador CRT-2 (22/11/2013)
1 ud × 32.41 = 32.41
Transformador 230 V / 24 V modelo HONEYWELL CRT-2 o equivalente, completamente instalado.

| Código | Ud | Descripción | Rendimiento | Precio | Importe |
|---|---|---|---|---|---|
| MOOI.1a | h | Oficial 1ª instalaciones | 0.1 | 9.89 | 0.99 |
| PCRT2 | ud | Transformador CRT-2 (material; 22/11/2013) | 1 | 30.78 | 30.78 |
| %0200 | % | Medios auxiliares | 2 % | 31.77 | 0.64 |
|  |  | Total |  |  | 32.41 |

**ESCLCM6T21N** ud Módulo de pared HONEYWELL ESCLCM6T21N (26/03/2014)
9 ud × 65.93 = 593.37
Módulo de pared incorporando sonda de temperatura, selector de temperatura y selector de velocidades, con display digital, modelo HONEYWELL SCLCM6T21N o equivalente, competamente instalado.

| Código | Ud | Descripción | Rendimiento | Precio | Importe |
|---|---|---|---|---|---|
| MOOI.1a | h | Oficial 1ª instalaciones | 0.7 | 9.89 | 6.92 |
| PSCLCM6T21N | ud | Módulo de pared HONEYWELL ESCLCM6T21N (material; 27/03/2014) | 1 | 57.72 | 57.72 |
| %0200 | % | Medios auxiliares | 2 % | 64.64 | 1.29 |
|  |  | Total |  |  | 65.93 |

| Medición | Uds. | Parcial |
|---|---|---|
| Recepción | 1 | 1.000 |
| Oficina 1 | 1 | 1.000 |
| Oficina 2 | 1 | 1.000 |
| Oficina 3 | 1 | 1.000 |
| Oficina 4 | 1 | 1.000 |
| Oficina 5 | 1 | 1.000 |
| Oficina 6 | 1 | 1.000 |
| Oficina 7 | 2 | 2.000 |
| Total |  | 9 |

**ECCONTROL** ud Cuadro para equipos de control (19/09/2011)
1 ud × 273.41 = 273.41
Cuadro para albergar equipos de control, modular estanco con puerta plena IP55, 4 filas para carril DIN, i/ accesorios de conexionado interno, borna colectora de tierra y regletas de salida, rotulado mecanografiado indeleble y esquema unifilar incorporado, completamente instalado.

| Código | Ud | Descripción | Rendimiento | Precio | Importe |
|---|---|---|---|---|---|
| MOOI.1a | h | Oficial 1ª instalaciones | 1.5 | 9.89 | 14.84 |
| MOOI.1d | h | Peón especializado instalaciones | 1.5 | 9.75 | 14.63 |
| PIN232 | ud | Interruptor seccionador en carga 2x32 A (material; 25/07/2012) | 1 | 7.93 | 7.93 |
| PCOMBI21030C | ud | Int aut diferencial combi 2x10 A, 10 kA, curva C 30 mA (material; 19/09/2011) | 2 | 28.68 | 57.36 |
| PPRAGMA24.4E | ud | Cuadro 4 filas i/ puerta plena, estanco IP65 (material; 26/03/2014) | 1 | 130.46 | 130.46 |
| PCARRILDIN | ud | Carril DIN normalizado (material; 30/07/2012) | 4 | 1.55 | 6.20 |
| PPEQMATAUX2 | ud | Peines, pequeño material y auxiliares (material; 30/07/2012) | 1 | 36.63 | 36.63 |
| %0200 | % | Medios auxiliares | 2 % | 268.05 | 5.36 |
|  |  | Total |  |  | 273.41 |

**EMST7416A1022** ud Sonda temperatura exterior ST7416A1022 (26/03/2014)
1 ud × 24.13 = 24.13
Sonda de temperatura exterior modelo HONEYWELL ST7416A1022 o equivalente, i/ cableado y conexionado.

| Código | Ud | Descripción | Rendimiento | Precio | Importe |
|---|---|---|---|---|---|
| MOOI.1a | h | Oficial 1ª instalaciones | 0.15 | 9.89 | 1.48 |
| PMST7416A1022 | ud | Sonda temperatura exterior ST7416A1022 (material; 14/04/2014) | 1 | 22.18 | 22.18 |
| %0200 | % | Medios auxiliares | 2 % | 23.66 | 0.47 |
|  |  | Total |  |  | 24.13 |

**EMST7460A1001** ud Módulo de pared con sonda de temperatura T7460A1001 (26/03/2014)
2 ud × 38.19 = 76.38
Módulo de pared incorporando sonda de temperatura modelo HONEYWELL T7460A1001 o equivalente, comlpetamente instalado.

| Código | Ud | Descripción | Rendimiento | Precio | Importe |
|---|---|---|---|---|---|
| MOOI.1a | h | Oficial 1ª instalaciones | 0.15 | 9.89 | 1.48 |
| PMST7460A1001 | ud | Módulo de pared con sonda de temperatura T7460A1001 (material; 14/04/2014) | 1 | 35.96 | 35.96 |
| %0200 | % | Medios auxiliares | 2 % | 37.44 | 0.75 |
|  |  | Total |  |  | 38.19 |

| Medición | Uds. | Parcial |
|---|---|---|
| Pasillo planta alta | 1 | 1.000 |
| Distribuidor planta alta | 1 | 1.000 |
| Total |  | 2 |

**EMS6065A2001** ud Flujostato hasta 8" líquidos agresivos S6065A2001 (13/12/2013)
2 ud × 183.02 = 366.04
Interruptor de flujo para tuberías hasta 8", líquidos agresivos, modelo HONEYWELL S6065A2001 o equivalente, i/ cableado y conexionado.

| Código | Ud | Descripción | Rendimiento | Precio | Importe |
|---|---|---|---|---|---|
| MOOI.1a | h | Oficial 1ª instalaciones | 0.1 | 9.89 | 0.99 |
| PMS6065A2001 | ud | Flujostato hasta 8" líquidos no agresivos S6065A2001 (material; 13/12/2013) | 1 | 178.44 | 178.44 |
| %0200 | % | Medios auxiliares | 2 % | 179.43 | 3.59 |
|  |  | Total |  |  | 183.02 |

**E531DT** ud Contador de energía térmica M-Bus 0.6 m3/h doble tarifa (27/07/2012)
10 ud × 177.04 = 1770.40
Suministro e instalación de contador de energía térmica (calor y frío) compacto apto para instalación en sistemas de bus LON, conexión DN 15, para un caudal nominal de 0.6 m3/h, pérdida de carga a caudal nomninal de 0.09 bar, el suministro incluye par de sondas Pt500 con cable de 2 m y par de vainas de inserción de sondas, i/ ejecución doble tarifa para medición de calor y frío en sistemas a dos tubos, módulo de comunicaciones para integración LONWORKS (SG BACNET), módulo para alimentación a través de M-Bus, cableado, completamente instalado

| Código | Ud | Descripción | Rendimiento | Precio | Importe |
|---|---|---|---|---|---|
| MOOI.1a | h | Oficial 1ª instalaciones | 0.45 | 9.89 | 4.45 |
| P539 | ud | Contador de energía térmica 1.5 m3/h (material; 27/03/2014) | 1 | 139.05 | 139.05 |
| PDT | ud | Ejecución doble tarifa contador energía térmica (material; 27/07/2012) | 1 | 15.53 | 15.53 |
| P539LON | ud | Módulo contador energía térmica (material; 27/03/2014) | 1 | 10.24 | 10.24 |
| PCONTMBUSALIM | ud | Alimentación de contador a través de M-Bus (material; 27/03/2014) | 1 | 4.3 | 4.30 |
| %0200 | % | Medios auxiliares | 2 % | 173.57 | 3.47 |
|  |  | Total |  |  | 177.04 |

| Medición | Uds. | Parcial |
|---|---|---|
| Oficina 1 (energía) | 1 | 1.000 |
| Oficina 2 (energía) | 1 | 1.000 |
| Oficina 3 (energía) | 1 | 1.000 |
| Oficina 4 (energía) | 1 | 1.000 |
| Oficina 5 (energía) | 1 | 1.000 |
| Oficina 6 (energía) | 1 | 1.000 |
| Oficina 7 (energía) | 1 | 1.000 |
| Nave 1 (agua) | 1 | 1.000 |
| Nave 2 (agua) | 1 | 1.000 |
| Nave 3 (agua) | 1 | 1.000 |
| Total |  | 10 |

**EEMU_MONOF63** ud Contador de energía eléctrica monofásico 63 A, carril DIN (23/03/2014)
6 ud × 149.08 = 894.48
Suministro e instalación de contador de energía eléctrica, monofásico 63 A, apto para instalación en sistemas de bus LON, montaje en carril normalizado DIN, i/ cableado eléctrico y de control, completamente instalado

| Código | Ud | Descripción | Rendimiento | Precio | Importe |
|---|---|---|---|---|---|
| MOOI.1a | h | Oficial 1ª instalaciones | 0.8 | 9.89 | 7.91 |
| PCONTDINMON | ud | Contador energía eléctrica activa monof. 63 A carril DIN bus LON (material; 23/03/2014) | 1 | 138.25 | 138.25 |
| %0200 | % | Medios auxiliares | 2 % | 146.16 | 2.92 |
|  |  | Total |  |  | 149.08 |

| Medición | Uds. | Parcial |
|---|---|---|
| Oficina 1 | 1 | 1.000 |
| Oficina 2 | 1 | 1.000 |
| Oficina 3 | 1 | 1.000 |
| Oficina 4 | 1 | 1.000 |
| Oficina 5 | 1 | 1.000 |
| Oficina 6 | 1 | 1.000 |
| Total |  | 6 |

**EEMU_TRIF63** ud Contador de energía eléctrica trifásico 63 A, carril DIN (05/04/2012)
4 ud × 188.58 = 754.32
Suministro e instalación de contador de energía eléctrica, trifásico 63 A, apto para instalación en sistemas de bus LON, montaje en carril normalizado DIN, i/ cableado eléctrico y de control, completamente instalado

| Código | Ud | Descripción | Rendimiento | Precio | Importe |
|---|---|---|---|---|---|
| MOOI.1a | h | Oficial 1ª instalaciones | 0.8 | 9.89 | 7.91 |
| PCONTDINTRIF | ud | Contador energía eléctrica activa trif. 63 A carril DIN bus LON (material; 05/04/2012) | 1 | 176.97 | 176.97 |
| %0200 | % | Medios auxiliares | 2 % | 184.88 | 3.70 |
|  |  | Total |  |  | 188.58 |

| Medición | Uds. | Parcial |
|---|---|---|
| Oficina 7 | 1 | 1.000 |
| Nave 1 | 1 | 1.000 |
| Nave 2 | 1 | 1.000 |
| Nave 3 | 1 | 1.000 |
| Total |  | 4 |

**EFCV** ud FInal de carrera detección apertura ventana (26/03/2014)
33 ud × 6.96 = 229.68
Final de carrera para detección de apertura de ventana, terminales libres de potencial, i/ cableado, conexioando y accesorios de montaje, completamente instalado.

| Código | Ud | Descripción | Rendimiento | Precio | Importe |
|---|---|---|---|---|---|
| MOOI.1a | h | Oficial 1ª instalaciones | 0.05 | 9.89 | 0.49 |
| PFCV | ud | FInal de carrera detección apertura (material; 27/03/2014) | 1 | 5.52 | 5.52 |
| PFCVCABL | ud | Cableado detector final de carrera (material; 27/03/2014) | 1 | 0.81 | 0.81 |
| %0200 | % | Medios auxiliares | 2 % | 6.82 | 0.14 |
|  |  | Total |  |  | 6.96 |

| Medición | Uds. | Parcial |
|---|---|---|
| Recepción | 2 | 2.000 |
| Oficina 1 | 2 | 2.000 |
| Oficina 2 | 2 | 2.000 |
| Oficina 3 | 2 | 2.000 |
| Oficina 4 | 2 | 2.000 |
| Oficina 5 | 2 | 2.000 |
| Oficina 6 | 4 | 4.000 |
| Oficina 7 | 13 | 13.000 |
| Pasillo planta alta | 2 | 2.000 |
| Distribuidor planta alta | 2 | 2.000 |
| Total |  | 33 |

**EMINSTCONTROL** ud Instalación de control, cableado y programación (28/03/2012)
1 ud × 498.06 = 498.06
Instalación de control, incluyendo cableado de todos los componentes, tubo flexible en montaje oculto o rígido en montaje de superficie, pp. alimentación eléctrica (elementos de campo a 24 V), programación de la regulación automática, totalmente instalado, programado y puesto en marcha.

| Código | Ud | Descripción | Rendimiento | Precio | Importe |
|---|---|---|---|---|---|
| MOOI.9 | h | Técnico programador especialista (mano de obra; 28/03/2012) | 8 | 42.82 | 342.56 |
| PMINSTCONTROL | ud | Instalación de control, cableado y programación (material; 27/03/2014) | 1 | 145.73 | 145.73 |
| %0200 | % | Medios auxiliares | 2 % | 488.29 | 9.77 |
|  |  | Total |  |  | 498.06 |

### I05 ELECTRICIDAD (07/03/2002)
Importe: 21785.88

#### ELEC.01 CUADROS ELECTRICOS (18/02/2010)
Importe: 9388.26

**ECM.100kW** ud Cuadro contador trifásico más de 63 A, 1 abonado (23/03/2014)
1 ud × 185.98 = 185.98
Cuadro de contador trifásico de más de 63 A hasta 100 kW, de resina de poliéster, doble aislamiento, homologada por la Compañía suministradora conforme RU 1403C, conforme UNE-EN 60439 -1, con grado de inflamabilidad según UNE-EN 60439 -3, grado de protección IP43 según UNE 20324 e IK09 según UNE-EN 50102, precintable, construida en material aislante, autoextinguible, completamente instalada conforme Normas Particulares para las Instalaciones de Enlace de la Compañía Suministradora y REBT, i/ hornacina.

| Código | Ud | Descripción | Rendimiento | Precio | Importe |
|---|---|---|---|---|---|
| MOOI.1a | h | Oficial 1ª instalaciones | 0.3 | 9.89 | 2.97 |
| MOOI.1d | h | Peón especializado instalaciones | 0.3 | 9.75 | 2.93 |
| PCM.100kW | ud | Cuadro contador trifásico más de 63 A, 1 abonado (material; 23/03/2014) | 1 | 132.23 | 132.23 |
| PCMHORN | ud | Hornacina de obra cuadro contador (material; 26/03/2014) | 1 | 44.2 | 44.20 |
| %0200 | % | Medios auxiliares | 2 % | 182.33 | 3.65 |
|  |  | Total |  |  | 185.98 |

**ECGDBT** ud Cuadro General de Distribucion (C.G.D.) (18/02/2010)
1 ud × 3975.36 = 3975.36
Cuadro General de Distribución (C.G.D.) en armario de superficie de dos módulos, fuerza y alumbrado, 14 filas, para 160 A, , IP43, IK07, en configuración 2a según UNE 60439, albergando aparamenta según se indica en esquemas unifilares, i/ accesorios de conexionado interno, carriles normalizados DIN, borna colectora de tierra y regletas de salida, rotulado mecanografiado indeleble y esquema unifilar incorporado, con certificado de ensayos conforme UNE 60439 y CEI 439-1, completamente instalado.

| Código | Ud | Descripción | Rendimiento | Precio | Importe |
|---|---|---|---|---|---|
| MOOI.1a | h | Oficial 1ª instalaciones | 12.5 | 9.89 | 123.63 |
| MOOI.1d | h | Peón especializado instalaciones | 12.5 | 9.75 | 121.88 |
| PNSX160NMICR5 | ud | Interruptor automático 4P4R Micrologic 5.3 E (material; 23/03/2014) | 1 | 822.81 | 822.81 |
| PFDM121 | ud | Unidad visualización datos serie NSX FDM121 (material; 14/04/2014) | 1 | 85.03 | 85.03 |
| PDESCARG25KA | ud | Descargador de sobre tensiones 25 KA (material; 30/07/2012) | 1 | 60.86 | 60.86 |
| PC60N210C | ud | Int aut 2x10 A, 10 KA, curva C (material; 30/07/2012) | 3 | 5.38 | 16.14 |
| PC60N225C | ud | Int aut 2x25 A, 10 KA, curva C (material; 14/04/2014) | 1 | 9.62 | 9.62 |
| PC60N440C | ud | Int aut 4x40 A, 10 KA, curva C (material; 14/04/2014) | 6 | 25.27 | 151.62 |
| PRELEDIF | ud | Bloque relé para disparo diferencial Regulable Intensid y Tiempo (material; 23/03/2014) | 5 | 30.65 | 153.25 |
| PCOMBI225300C | ud | Int aut diferencial combi 2x25 A, 10 kA, curva C 300 mA (material; 15/12/2013) | 2 | 49.24 | 98.48 |
| PCOMBI21630C | ud | Int aut diferencial combi 2x16 A, 10 kA, curva C 30 mA (material; 19/09/2011) | 19 | 29.92 | 568.48 |
| PCOMBI216300C | ud | Int aut diferencial combi 2x16 A, 10 kA, curva C 300 mA (material; 25/07/2012) | 3 | 28 | 84.00 |
| PCOMBI21030C | ud | Int aut diferencial combi 2x10 A, 10 kA, curva C 30 mA | 13 | 28.68 | 372.84 |
| PDIF440300 | ud | Diferen. clase AC 4x40 A 300 mA (material; 25/07/2012) | 1 | 53.15 | 53.15 |
| PCONTACTOR16A | ud | Contactor modular NA 16A y contactos auxiliares (material; 18/02/2010) | 9 | 24 | 216.00 |
| PIN216 | ud | Interruptor seccionador en carga 2x16 A (material; 19/09/2011) | 9 | 5.29 | 47.61 |
| PITMIKEOS | ud | Interruptor de tiempo multifunción 4C-6E+cartucho mem. (material; 15/12/2011) | 1 | 122.08 | 122.08 |
| PICASTRO | ud | Program. astronómico (material; 13/12/2011) | 1 | 82.86 | 82.86 |
| PTELEMANDO | ud | Telemando TD-50 (material; 30/07/2012) | 1 | 33.83 | 33.83 |
| PARM160 | ud | Armario 160 A, 2 módulos, 14 filas (material; 23/03/2014) | 1 | 575.79 | 575.79 |
| PCARRILDIN | ud | Carril DIN normalizado | 14 | 1.55 | 21.70 |
| PPEQMATAUX2 | ud | Peines, pequeño material y auxiliares | 2 | 36.63 | 73.26 |
| P8GF9 385-2E | ud | Portaplanos metálico (material; 30/07/2012) | 1 | 2.49 | 2.49 |
| %0200 | % | Medios auxiliares | 2 % | 3897.41 | 77.95 |
|  |  | Total |  |  | 3975.36 |

**ECSOFICINA** ud Cuadro Secundario Oficina Tipo (19/09/2011)
6 ud × 351.89 = 2111.34
Cuadro Secundario Oficina Tipo, albergando aparamenta según se indica en el descompuesto y esquemas unifilares, en cuadro modular de superficie con puerta transparente con cerradura, IP40, 4 filas para carril DIN, i/ accesorios de conexionado interno, borna colectora de tierra y regletas de salida, rotulado mecanografiado indeleble y esquema unifilar incorporado, con certificado de ensayos conforme UNE 60439 y CEI 439-1, completamente instalado.

| Código | Ud | Descripción | Rendimiento | Precio | Importe |
|---|---|---|---|---|---|
| MOOI.1a | h | Oficial 1ª instalaciones | 2.7 | 9.89 | 26.70 |
| MOOI.1d | h | Peón especializado instalaciones | 2.7 | 9.75 | 26.33 |
| PC60N225C | ud | Int aut 2x25 A, 10 KA, curva C | 1 | 9.62 | 9.62 |
| PDESCARGMONOF | ud | Descargador de sobre tensiones monofásico 25 KA (material; 23/03/2014) | 1 | 27.17 | 27.17 |
| PCOMBI21630C | ud | Int aut diferencial combi 2x16 A, 10 kA, curva C 30 mA | 4 | 29.92 | 119.68 |
| PCOMBI21030C | ud | Int aut diferencial combi 2x10 A, 10 kA, curva C 30 mA | 2 | 28.68 | 57.36 |
| PMINIPRAG13.4 | ud | Cuadro 4 filas superficie, puerta transparente, Pragma 13 (material; 26/03/2014) | 1 | 35.3 | 35.30 |
| PCARRILDIN | ud | Carril DIN normalizado | 4 | 1.55 | 6.20 |
| PPEQMATAUX2 | ud | Peines, pequeño material y auxiliares | 1 | 36.63 | 36.63 |
| %0200 | % | Medios auxiliares | 2 % | 344.99 | 6.90 |
|  |  | Total |  |  | 351.89 |

| Medición | Uds. | Parcial |
|---|---|---|
| Oficina 1 | 1 | 1.000 |
| Oficina 2 | 1 | 1.000 |
| Oficina 3 | 1 | 1.000 |
| Oficina 4 | 1 | 1.000 |
| Oficina 5 | 1 | 1.000 |
| Oficina 6 | 1 | 1.000 |
| Total |  | 6 |

**ECSOF7** ud Cuadro Secundario Oficina 7 (19/09/2011)
1 ud × 794.65 = 794.65
Cuadro Secundario Oficina 7, albergando aparamenta según se indica en el descompuesto y esquemas unifilares, en cuadro modular de superficie con puerta transparente con cerradura modelo SCHNEIDER PRAGMA 24 o equivalente, IP40, 4 filas para carril DIN, i/ accesorios de conexionado interno, borna colectora de tierra y regletas de salida, rotulado mecanografiado indeleble y esquema unifilar incorporado, con certificado de ensayos conforme UNE 60439 y CEI 439-1, completamente instalado.

| Código | Ud | Descripción | Rendimiento | Precio | Importe |
|---|---|---|---|---|---|
| MOOI.1a | h | Oficial 1ª instalaciones | 3 | 9.89 | 29.67 |
| MOOI.1d | h | Peón especializado instalaciones | 3 | 9.75 | 29.25 |
| PDESCARG25KA | ud | Descargador de sobre tensiones 25 KA | 1 | 60.86 | 60.86 |
| PC60N425C | ud | Int aut 4x25 A, 10 KA, curva C (material; 14/04/2014) | 1 | 22.5 | 22.50 |
| PC60N220C | ud | Int aut 2x20 A, 10 KA, curva C (material; 23/03/2014) | 3 | 8.2 | 24.60 |
| PCOMBI21630C | ud | Int aut diferencial combi 2x16 A, 10 kA, curva C 30 mA | 11 | 29.92 | 329.12 |
| PCOMBI21030C | ud | Int aut diferencial combi 2x10 A, 10 kA, curva C 30 mA | 4 | 28.68 | 114.72 |
| PPRAGMA24.4 | ud | Cuadro NEW PRAGMA 24, 4 filas i/puerta plena (material; 26/03/2014) | 1 | 125.52 | 125.52 |
| PCARRILDIN | ud | Carril DIN normalizado | 4 | 1.55 | 6.20 |
| PPEQMATAUX2 | ud | Peines, pequeño material y auxiliares | 1 | 36.63 | 36.63 |
| %0200 | % | Medios auxiliares | 2 % | 779.07 | 15.58 |
|  |  | Total |  |  | 794.65 |

| Medición | Uds. | Parcial |
|---|---|---|
| Oficina 7 | 1 | 1.000 |
| Total |  | 1 |

**ECSNAVE** ud Cuadro Secundario Nave Tipo (19/09/2011)
3 ud × 620.01 = 1860.03
Cuadro Secundario Nave Tipo, albergando aparamenta según se indica en el descompuesto y esquemas unifilares, en cuadro modular con puerta plena estanco IP65, 4 filas para carril DIN, i/ accesorios de conexionado interno, borna colectora de tierra y regletas de salida, rotulado mecanografiado indeleble y esquema unifilar incorporado, con certificado de ensayos conforme UNE 60439 y CEI 439-1, completamente instalado.

| Código | Ud | Descripción | Rendimiento | Precio | Importe |
|---|---|---|---|---|---|
| MOOI.1a | h | Oficial 1ª instalaciones | 2.9 | 9.89 | 28.68 |
| MOOI.1d | h | Peón especializado instalaciones | 2.9 | 9.75 | 28.28 |
| PC60N425C | ud | Int aut 4x25 A, 10 KA, curva C | 1 | 22.5 | 22.50 |
| PDESCARG25KA | ud | Descargador de sobre tensiones 25 KA | 1 | 60.86 | 60.86 |
| PCOMBI21630C | ud | Int aut diferencial combi 2x16 A, 10 kA, curva C 30 mA | 6 | 29.92 | 179.52 |
| PCOMBI21030C | ud | Int aut diferencial combi 2x10 A, 10 kA, curva C 30 mA | 4 | 28.68 | 114.72 |
| PPRAGMA24.4E | ud | Cuadro 4 filas i/ puerta plena, estanco IP65 | 1 | 130.46 | 130.46 |
| PCARRILDIN | ud | Carril DIN normalizado | 4 | 1.55 | 6.20 |
| PPEQMATAUX2 | ud | Peines, pequeño material y auxiliares | 1 | 36.63 | 36.63 |
| %0200 | % | Medios auxiliares | 2 % | 607.85 | 12.16 |
|  |  | Total |  |  | 620.01 |

| Medición | Uds. | Parcial |
|---|---|---|
| Nave 1 | 1 | 1.000 |
| Nave 2 | 1 | 1.000 |
| Nave 3 | 1 | 1.000 |
| Total |  | 3 |

**ELEGALELEBT** ud Ingeniería y documentación BT (13/12/2013)
1 ud × 460.9 = 460.90
Ingeniería y documentación para la tramitación administrativa de la instalación eléctrica en BT, incluyendo planos As-Built, proyecto y dirección de obra firmadas por técnico competente y visadas en el colegio profesional, inspección inicial por OCA y trámite en organismo oficial de la Administración, incluso gastos de visado y tasas.

| Código | Ud | Descripción | Rendimiento | Precio | Importe |
|---|---|---|---|---|---|
| PLEGALELEBT | ud | Ingeniería y documentación instalación eléctrica BT (material; 13/12/2013) | 1 | 460.9 | 460.90 |
|  |  | Total |  |  | 460.9 |

#### ELEC.02 CABLES Y CANALIZACIONES BT (07/03/2002)
Importe: 8164.24

**ETUBOK160** ml Tubo-K poliet corr dbl capa DN 160 (25/12/2012)
10 ml × 4.88 = 48.80
Tubo K de polietileno corrugado de doble capa DN 160, según UNE 50.086, con resistencia a compresión 250 N, para instalaciones eléctricas/comunicaciones, color rojo/verde respectivamente, i/ guía de nylon pasacables, accesorios, completamente instalado.

| Código | Ud | Descripción | Rendimiento | Precio | Importe |
|---|---|---|---|---|---|
| MOOI.1a | h | Oficial 1ª instalaciones | 0.1 | 9.89 | 0.99 |
| MOOI.1d | h | Peón especializado instalaciones | 0.1 | 9.75 | 0.98 |
| PTUBOK160 | ml | Tubo K doble capa PE DN160 (material; 27/03/2014) | 1 | 2.79 | 2.79 |
| PGUIANYLON | ml | Guía nylon pasa cables (material; 25/12/2012) | 1 | 0.02 | 0.02 |
| %0200 | % | Medios auxiliares | 2 % | 4.78 | 0.10 |
|  |  | Total |  |  | 4.88 |

**ERZ15G10** ml Cable RZ1 0,6/1KV 5G10 Cu (3F+N+T) (30/07/2012)
145 ml × 5.7 = 826.50
Cable eléctrico RZ1 0,6/1 KV 5G10 mm2 Cu (3 Fases+Neutro+T), no propagador del incendio y con emisión de humos y opacidad reducida, conforme UNE 21123 parte 4-5, i/ accesorios de conexionado, señalizado y rotulado, completamente instalado.

| Código | Ud | Descripción | Rendimiento | Precio | Importe |
|---|---|---|---|---|---|
| MOOI.1a | h | Oficial 1ª instalaciones | 0.05 | 9.89 | 0.49 |
| MOOI.1d | h | Peón especializado instalaciones | 0.05 | 9.75 | 0.49 |
| PRZ15G10 | ml | Cable RZ1 0,6/1 KV 5G10 Cu (material; 30/07/2012) | 1 | 4.61 | 4.61 |
| %0200 | % | Medios auxiliares | 2 % | 5.59 | 0.11 |
|  |  | Total |  |  | 5.7 |

| Medición | Uds. | Largo | Parcial |
|---|---|---|---|
| Repartidora CS Oficinas | 1 | 18 | 18.000 |
| CS Oficina 7 | 1 | 21 | 21.000 |
| CS Nave 1 | 1 | 23 | 23.000 |
| CS Nave 2 | 1 | 30 | 30.000 |
| CS Nave 3 | 1 | 36 | 36.000 |
| Ascensor-maquina | 1 | 17 | 17.000 |
| Total |  |  | 145 |

**ERZ15G6** ml Cable RZ1 0,6/1KV 5G6 Cu (3F+N+T) (26/03/2014)
10 ml × 3.6 = 36.00
Cable eléctrico RZ1 0,6/1 KV 5G6 mm2 Cu (3 fases+Neutro+T), no propagador del incendio y con emisión de humos y opacidad reducida, conforme UNE 21123 parte 4-5, i/ accesorios de conexionado, señalizado y rotulado, completamente instalado.

| Código | Ud | Descripción | Rendimiento | Precio | Importe |
|---|---|---|---|---|---|
| MOOI.1a | h | Oficial 1ª instalaciones | 0.05 | 9.89 | 0.49 |
| MOOI.1d | h | Peón especializado instalaciones | 0.05 | 9.75 | 0.49 |
| PRZ15G6 | ml | Cable RZ1 0,6/1 KV 5G6 Cu (3F+N+T) (material; 14/04/2014) | 1 | 2.55 | 2.55 |
| %0200 | % | Medios auxiliares | 2 % | 3.53 | 0.07 |
|  |  | Total |  |  | 3.6 |

| Medición | Uds. | Largo | Parcial |
|---|---|---|---|
| Bomba de calor | 1 | 10 | 10.000 |
| Total |  |  | 10 |

**ERZ13G6** ml Cable RZ1 0,6/1KV 3G6 Cu (F+N+T) (30/07/2012)
9 ml × 2.56 = 23.04
Cable eléctrico RZ1 0,6/1 KV 3G6 mm2 Cu (fase, neutro y protección de puesta a tierra), no propagador del incendio y con emisión de humos y opacidad reducida, conforme UNE 21123 parte 4-5, i/ pp de accesorios de conexionado, señalizado y rotulado, completamente instalado.

| Código | Ud | Descripción | Rendimiento | Precio | Importe |
|---|---|---|---|---|---|
| MOOI.1a | h | Oficial 1ª instalaciones | 0.05 | 9.89 | 0.49 |
| MOOI.1d | h | Peón especializado instalaciones | 0.05 | 9.75 | 0.49 |
| PRZ13G6 | ml | Cable RZ1 0,6/1 KV 3G6 Cu (F+N+T) (material; 30/07/2012) | 1 | 1.53 | 1.53 |
| %0200 | % | Medios auxiliares | 2 % | 2.51 | 0.05 |
|  |  | Total |  |  | 2.56 |

| Medición | Uds. | Largo | Parcial |
|---|---|---|---|
| CS-ICT | 1 | 9 | 9.000 |
| Total |  |  | 9 |

**ERZ13G4** ml Cable RZ1 0,6/1KV 3G4 Cu (F+N+T) (26/03/2014)
17 ml × 2.51 = 42.67
Cable eléctrico RZ1 0,6/1 KV 3G4 mm2 Cu (fase, neutro y protección de puesta a tierra), no propagador del incendio y con emisión de humos y opacidad reducida, conforme UNE 21123 parte 4-5, i/ pp de accesorios de conexionado, señalizado y rotulado, completamente instalado.

| Código | Ud | Descripción | Rendimiento | Precio | Importe |
|---|---|---|---|---|---|
| MOOI.1a | h | Oficial 1ª instalaciones | 0.05 | 9.89 | 0.49 |
| MOOI.1d | h | Peón especializado instalaciones | 0.05 | 9.75 | 0.49 |
| PRZ13G4 | ml | Cable RZ1 0,6/1KV 3G4 Cu (F+N+T) (material; 26/03/2014) | 1 | 1.48 | 1.48 |
| %0200 | % | Medios auxiliares | 2 % | 2.46 | 0.05 |
|  |  | Total |  |  | 2.51 |

| Medición | Uds. | Largo | Parcial |
|---|---|---|---|
| Equipo ventilación recuperación | 1 | 17 | 17.000 |
| Total |  |  | 17 |

**ERZ13G2.5** ml Cable RZ1 0,6/1KV 3G2,5 Cu (F+N+T) (30/07/2012)
32 ml × 1.83 = 58.56
Cable eléctrico RZ1 0,6/1 KV 3G2,5 mm2 Cu (fase, neutro y protección de puesta a tierra), no propagador del incendio y con emisión de humos y opacidad reducida, conforme UNE 21123 parte 4-5, i/ pp de accesorios de conexionado, señalizado y rotulado, completamente instalado.

| Código | Ud | Descripción | Rendimiento | Precio | Importe |
|---|---|---|---|---|---|
| MOOI.1a | h | Oficial 1ª instalaciones | 0.05 | 9.89 | 0.49 |
| MOOI.1d | h | Peón especializado instalaciones | 0.05 | 9.75 | 0.49 |
| PRZ13G2.5 | ml | Cable RZ1 0,6/1KV 3G2,5 Cu (F+N+T) (material; 30/07/2012) | 1 | 0.81 | 0.81 |
| %0200 | % | Medios auxiliares | 2 % | 1.79 | 0.04 |
|  |  | Total |  |  | 1.83 |

| Medición | Uds. | Largo | Parcial |
|---|---|---|---|
| Extractor aseo planta alta | 1 | 22 | 22.000 |
| Armario rack V/D | 1 | 10 | 10.000 |
| Total |  |  | 32 |

**ERZ13G1.5** ml Cable RZ1 0,6/1KV 3G1,5 Cu (F+N+T) (30/07/2012)
17 ml × 1.8 = 30.60
Cable eléctrico RZ1 0,6/1 KV 3G1,5 mm2 Cu (fase, neutro y protección de puesta a tierra), no propagador del incendio y con emisión de humos y opacidad reducida, conforme UNE 21123 parte 4-5, i/ pp de accesorios de conexionado, señalizado y rotulado, completamente instalado.

| Código | Ud | Descripción | Rendimiento | Precio | Importe |
|---|---|---|---|---|---|
| MOOI.1a | h | Oficial 1ª instalaciones | 0.05 | 9.89 | 0.49 |
| MOOI.1d | h | Peón especializado instalaciones | 0.05 | 9.75 | 0.49 |
| PRZ13G1.5 | ml | Cable RZ1 0,6/1 KV 3G1,5 Cu (F+N+T) (material; 30/07/2012) | 1 | 0.78 | 0.78 |
| %0200 | % | Medios auxiliares | 2 % | 1.76 | 0.04 |
|  |  | Total |  |  | 1.8 |

| Medición | Uds. | Largo | Parcial |
|---|---|---|---|
| Ascensor-alumbrado | 1 | 17 | 17.000 |
| Total |  |  | 17 |

**EES07Z11x2.5** ml Cable ES07Z1 1x2.5 Cu (26/03/2014)
3021 ml × 0.36 = 1087.56
Cable eléctrico ES07Z1 1x2.5 mm2 Cu, no propagador del incendio y con emisión de humos y opacidad reducida, libre de halógenos, conforme UNE 211002, i/ accesorios de conexionado, completamente instalado.

| Código | Ud | Descripción | Rendimiento | Precio | Importe |
|---|---|---|---|---|---|
| MOOI.1a | h | Oficial 1ª instalaciones | 0.01 | 9.89 | 0.10 |
| MOOI.1d | h | Peón especializado instalaciones | 0.01 | 9.75 | 0.10 |
| PES07Z11x2.5 | ml | Cable ES07Z1 1x2,5 Cu (material; 27/03/2014) | 1 | 0.15 | 0.15 |
| %0200 | % | Medios auxiliares | 2 % | 0.35 | 0.01 |
|  |  | Total |  |  | 0.36 |

**EES07Z11X1.5** ml Cable ES07Z1 1x1.5 Cu (26/03/2014)
3120 ml × 0.33 = 1029.60
Cable eléctrico ES07Z1 1x1.5 mm2 Cu, no propagador del incendio y con emisión de humos y opacidad reducida, libre de halógenos, conforme UNE 211002, i/ accesorios de conexionado, completamente instalado.

| Código | Ud | Descripción | Rendimiento | Precio | Importe |
|---|---|---|---|---|---|
| MOOI.1a | h | Oficial 1ª instalaciones | 0.01 | 9.89 | 0.10 |
| MOOI.1d | h | Peón especializado instalaciones | 0.01 | 9.75 | 0.10 |
| PES07Z11X1.5 | ml | Cable ES07Z1 1x1,5 Cu (material; 27/03/2014) | 1 | 0.12 | 0.12 |
| %0200 | % | Medios auxiliares | 2 % | 0.32 | 0.01 |
|  |  | Total |  |  | 0.33 |

**ETUBFLEX20** ml Tubo flex exento halógenos dbl capa DN20+acce (30/07/2012)
180 ml × 1.25 = 225.00
Tubo exento de halógenos flexible doble capa IP 7 DN 20, i/ pp de cajas de derivación, abrazaderas plásticas, guía pasacables, completamente instalado conforme REBT.

| Código | Ud | Descripción | Rendimiento | Precio | Importe |
|---|---|---|---|---|---|
| MOOI.1a | h | Oficial 1ª instalaciones | 0.05 | 9.89 | 0.49 |
| MOOI.1d | h | Peón especializado instalaciones | 0.05 | 9.75 | 0.49 |
| PTUBFLEX20 | ml | Tubo exento halógenos flex IP677 DN 20+acces (material; 27/03/2014) | 1 | 0.1 | 0.10 |
| PCAJAE100x100 | ud | Caja der emp cua 100x100 torn (material; 30/07/2012) | 0.1 | 1.46 | 0.15 |
| %0200 | % | Medios auxiliares | 2 % | 1.23 | 0.02 |
|  |  | Total |  |  | 1.25 |

**ETUBFLEX25** ml Tubo flex exento halógenos dbl capa DN25+acce (30/07/2012)
90 ml × 1.24 = 111.60
Tubo flexible exento de halógenos doble capa IP677 DN 25, i/ pp de cajas de derivación, abrazaderas plásticas, guía pasacables, completamente instalado conforme REBT.

| Código | Ud | Descripción | Rendimiento | Precio | Importe |
|---|---|---|---|---|---|
| MOOI.1a | h | Oficial 1ª instalaciones | 0.05 | 9.89 | 0.49 |
| MOOI.1d | h | Peón especializado instalaciones | 0.05 | 9.75 | 0.49 |
| PTUBFLEX25 | ml | Tubo exento halógenos flex IP677 DN 25+acces (material; 27/03/2014) | 1 | 0.14 | 0.14 |
| PCAJADER105 | ud | Caja der emp cua 105x105 torn (material; 30/07/2012) | 0.1 | 1.02 | 0.10 |
| %0200 | % | Medios auxiliares | 2 % | 1.22 | 0.02 |
|  |  | Total |  |  | 1.24 |

**ETUBFLEX32** ml Tubo flex exento halógenos dbl capa DN32+acce (30/07/2012)
100 ml × 1.46 = 146.00
Tubo flexible exento de halógenos doble capa IP 7 DN 32, i/ pp de cajas de derivación, abrazaderas plásticas, guía pasacables, completamente instalado conforme REBT.

| Código | Ud | Descripción | Rendimiento | Precio | Importe |
|---|---|---|---|---|---|
| MOOI.1a | h | Oficial 1ª instalaciones | 0.05 | 9.89 | 0.49 |
| MOOI.1d | h | Peón especializado instalaciones | 0.05 | 9.75 | 0.49 |
| PIEB90di | ml | Tubo exento halógenos flex IP677 DN 32+acces (material; 30/07/2012) | 1.05 | 0.33 | 0.35 |
| PCAJADER105 | ud | Caja der emp cua 105x105 torn | 0.1 | 1.02 | 0.10 |
| %0200 | % | Medios auxiliares | 2 % | 1.43 | 0.03 |
|  |  | Total |  |  | 1.46 |

**ETUBFLEX40** ml Tubo flex exento halógenos dbl capa DN40+acce (30/07/2012)
20 ml × 1.43 = 28.60
Tubo flexible exento de halógenos doble capa IP677 DN 40, i/ abrazaderas plásticas, guía pasacables, completamente instalado conforme REBT.

| Código | Ud | Descripción | Rendimiento | Precio | Importe |
|---|---|---|---|---|---|
| MOOI.1a | h | Oficial 1ª instalaciones | 0.05 | 9.89 | 0.49 |
| MOOI.1d | h | Peón especializado instalaciones | 0.05 | 9.75 | 0.49 |
| PTUBFLEX40 | ml | Tubo exento halógenos flex IP677 DN 40+acces (material; 30/07/2012) | 1 | 0.29 | 0.29 |
| PCAJADER110 | ud | Caja der emp cua 110x155 torn (material; 30/07/2012) | 0.1 | 1.26 | 0.13 |
| %0200 | % | Medios auxiliares | 2 % | 1.40 | 0.03 |
|  |  | Total |  |  | 1.43 |

**ETUBRIG20** ml Tubo rígido exento halógenos M1 DN20+acces (30/07/2012)
186 ml × 1.82 = 338.52
Tubo rígido exento de halógenos M1 DN 20, i/ pp de cajas de derivación, abrazaderas plásticas, guía pasacables, completamente instalado conforme REBT.

| Código | Ud | Descripción | Rendimiento | Precio | Importe |
|---|---|---|---|---|---|
| MOOI.1a | h | Oficial 1ª instalaciones | 0.05 | 9.89 | 0.49 |
| MOOI.1d | h | Peón especializado instalaciones | 0.05 | 9.75 | 0.49 |
| PTUBRIG20 | ml | Tubo rigido exento halogenos M1 DN20 y accesorios (material; 30/07/2012) | 1 | 0.57 | 0.57 |
| PCAJADERIP55 | ud | Caja der spf torn PVC M1 105x105x55 mm IP55 (material; 30/07/2012) | 0.1 | 2.25 | 0.23 |
| %0200 | % | Medios auxiliares | 2 % | 1.78 | 0.04 |
|  |  | Total |  |  | 1.82 |

| Medición | Uds. | Parcial |
|---|---|---|
| Naves | 160 | 160.000 |
| Recepción | 5 | 5.000 |
| Oficinas 1-6 | 6 | 6.000 |
| Oficina 7 | 15 | 15.000 |
| Total |  | 186 |

**ETUBRIG25** ml Tubo rígido exento halógenos M1 DN25+acces (30/07/2012)
25 ml × 2.01 = 50.25
Tubo rígido exento de halógenos M1 DN 25, i/ pp de cajas de derivación, abrazaderas plásticas, guía pasacables, completamente instalado conforme REBT.

| Código | Ud | Descripción | Rendimiento | Precio | Importe |
|---|---|---|---|---|---|
| MOOI.1a | h | Oficial 1ª instalaciones | 0.05 | 9.89 | 0.49 |
| MOOI.1d | h | Peón especializado instalaciones | 0.05 | 9.75 | 0.49 |
| PTUBRIG25 | ml | Tubo rigido exento halogenos M1 DN25 y accesorios (material; 30/07/2012) | 1 | 0.76 | 0.76 |
| PCAJADERIP55 | ud | Caja der spf torn PVC M1 105x105x55 mm IP55 | 0.1 | 2.25 | 0.23 |
| %0200 | % | Medios auxiliares | 2 % | 1.97 | 0.04 |
|  |  | Total |  |  | 2.01 |

**ETUBRIG40** ml Tubo rígido exento halógenos M1 DN40+acces (30/07/2012)
76 ml × 3.95 = 300.20
Tubo rígido exento de halógenos M1 DN 40, i/ pp de cajas de derivación, abrazaderas plásticas, guía pasacables, completamente instalado conforme REBT.

| Código | Ud | Descripción | Rendimiento | Precio | Importe |
|---|---|---|---|---|---|
| MOOI.1a | h | Oficial 1ª instalaciones | 0.05 | 9.89 | 0.49 |
| MOOI.1d | h | Peón especializado instalaciones | 0.05 | 9.75 | 0.49 |
| PTUBRIG40 | ml | Tubo rigido exento halogenos M1 DN40 y accesorios (material; 27/03/2014) | 1 | 1.9 | 1.90 |
| PTUBRIG25 | ml | Tubo rigido exento halogenos M1 DN25 y accesorios | 1 | 0.76 | 0.76 |
| PCAJADERIP55 | ud | Caja der spf torn PVC M1 105x105x55 mm IP55 | 0.1 | 2.25 | 0.23 |
| %0200 | % | Medios auxiliares | 2 % | 3.87 | 0.08 |
|  |  | Total |  |  | 3.95 |

| Medición | Uds. | Parcial |
|---|---|---|
| Naves | 76 | 76.000 |
| Total |  | 76 |

**EPUNTOLUZE** ud Punto de luz emergencia (30/07/2012)
46 ud × 5.87 = 270.02
Instalación de punto de luz emergencia, incluyendo pp. de cable eléctrico de baja emisión de humos y opacidad reducida ES07Z1 2x1x1.5+T Cu, pp. de tubo flexible / rígido según los casos conforme se representa en planos de proyecto, libre de halógenos, cajas de derivación, accesorios de montaje y soportado, completamente instalado.

| Código | Ud | Descripción | Rendimiento | Precio | Importe |
|---|---|---|---|---|---|
| MOOI.1a | h | Oficial 1ª instalaciones | 0.1 | 9.89 | 0.99 |
| MOOI.1d | h | Peón especializado instalaciones | 0.1 | 9.75 | 0.98 |
| PES07Z11x1.5 | ml | Cable ES07Z1 1x1,5 Cu (material; 27/03/2014) | 15 | 0.14 | 2.10 |
| PTUBFLEX20 | ml | Tubo exento halógenos flex IP677 DN 20+acces | 2.5 | 0.1 | 0.25 |
| PTUBRIG20 | ml | Tubo rigido exento halogenos M1 DN20 y accesorios | 2.5 | 0.57 | 1.43 |
| %0200 | % | Medios auxiliares | 2 % | 5.75 | 0.12 |
|  |  | Total |  |  | 5.87 |

| Medición | Uds. | Parcial |
|---|---|---|
| Pared | 13 | 13.000 |
| Techo | 33 | 33.000 |
| Total |  | 46 |

**EPUNTOLUZR** ud Punto de luz (30/07/2012)
120 ud × 6.02 = 722.40
Instalación de punto de luz, incluyendo pp. de cable eléctrico de baja emisión de humos y opacidad reducida ES07Z1 2x1x2.5+T Cu Cu, pp. de tubo flexible / rígido según los casos conforme se representa en planos de proyecto, libre de halógenos, cajas de derivación, accesorios de montaje y soportado, completamente instalado.

| Código | Ud | Descripción | Rendimiento | Precio | Importe |
|---|---|---|---|---|---|
| MOOI.1a | h | Oficial 1ª instalaciones | 0.1 | 9.89 | 0.99 |
| MOOI.1d | h | Peón especializado instalaciones | 0.1 | 9.75 | 0.98 |
| PES07Z11x2.5 | ml | Cable ES07Z1 1x2,5 Cu | 15 | 0.15 | 2.25 |
| PTUBFLEX20 | ml | Tubo exento halógenos flex IP677 DN 20+acces | 2.5 | 0.1 | 0.25 |
| PTUBRIG20 | ml | Tubo rigido exento halogenos M1 DN20 y accesorios | 2.5 | 0.57 | 1.43 |
| %0200 | % | Medios auxiliares | 2 % | 5.90 | 0.12 |
|  |  | Total |  |  | 6.02 |

| Medición | Uds. | Parcial |
|---|---|---|
| Pared | 10 | 10.000 |
| Techo | 110 | 110.000 |
| Total |  | 120 |

**EPUNTOLUZAE** ud Punto de luz alumbrado exterior (30/07/2012)
9 ud × 9.81 = 88.29
Instalación de punto de luz, incluyendo pp. de cable eléctrico de baja emisión de humos y opacidad reducida RZ1 0.6/1 kV 3G6 Cu, libre de halógenos, cajas de derivación, accesorios de montaje y soportado, completamente instalado.

| Código | Ud | Descripción | Rendimiento | Precio | Importe |
|---|---|---|---|---|---|
| MOOI.1a | h | Oficial 1ª instalaciones | 0.1 | 9.89 | 0.99 |
| MOOI.1d | h | Peón especializado instalaciones | 0.1 | 9.75 | 0.98 |
| PRZ13G6 | ml | Cable RZ1 0,6/1 KV 3G6 Cu (F+N+T) | 5 | 1.53 | 7.65 |
| %0200 | % | Medios auxiliares | 2 % | 9.62 | 0.19 |
|  |  | Total |  |  | 9.81 |

**EALIMRTR** ud Punto de suministro eléctrico a RTR (30/07/2012)
3 ud × 31.84 = 95.52
Suministro eléctrico a RTR, mediante cable ES07Z1 3x1x2.5 mm2 Cu, no propagador del incendio y con emisión de humos y opacidad reducida, libre de halógenos, conforme UNE 211002, tubo rígido exento de halógenos M1 DN 20, caja de derivación de superficie, i/ pp de cajas de derivación, abrazaderas plásticas, guía pasacables, completamente instalado conforme REBT.

| Código | Ud | Descripción | Rendimiento | Precio | Importe |
|---|---|---|---|---|---|
| MOOI.1a | h | Oficial 1ª instalaciones | 0.8 | 9.89 | 7.91 |
| MOOI.1d | h | Peón especializado instalaciones | 0.8 | 9.75 | 7.80 |
| PES07Z11x2.5 | ml | Cable ES07Z1 1x2,5 Cu | 39 | 0.15 | 5.85 |
| PTUBRIG20 | ml | Tubo rigido exento halogenos M1 DN20 y accesorios | 13 | 0.57 | 7.41 |
| PCAJADERIP55 | ud | Caja der spf torn PVC M1 105x105x55 mm IP55 | 1 | 2.25 | 2.25 |
| %0200 | % | Medios auxiliares | 2 % | 31.22 | 0.62 |
|  |  | Total |  |  | 31.84 |

| Medición | Uds. | Parcial |
|---|---|---|
| Naves | 3 | 3.000 |
| Total |  | 3 |

**EBAND150x100M** ml Bandeja chapa ac galv caliente 150x100 (26/03/2014)
20 ml × 31.65 = 633.00
Canalización en bandeja de 150x100 mm de chapa ciega de acero galvanizado en caliente, con tapa, instalación de superficie según REBT, soportado cada 1.5 m, i/ piezas especiales, elementos de sujeción, tapa y continuidad de tierra completamente instalada.

| Código | Ud | Descripción | Rendimiento | Precio | Importe |
|---|---|---|---|---|---|
| MOOI.1a | h | Oficial 1ª instalaciones | 0.2 | 9.89 | 1.98 |
| MOOI.1d | h | Peón especializado instalaciones | 0.2 | 9.75 | 1.95 |
| PBAND150x100M | ml | Bandeja chapa ac galv caliente 150x100 (material; 14/04/2014) | 1 | 23.73 | 23.73 |
| PACMET150x100 | ud | pp acces bandeja metálica 150x100 (material; 14/04/2014) | 1 | 1.91 | 1.91 |
| PCUDESNUDO35 | ml | Conductor Cu desnudo 35 mm2 (material; 27/03/2014) | 1 | 1.46 | 1.46 |
| %0200 | % | Medios auxiliares | 2 % | 31.03 | 0.62 |
|  |  | Total |  |  | 31.65 |

**ECANAL50x170** ml Canal de superficie PVC M1 50x170/3 (04/04/2005)
57.6 ml × 12.98 = 747.65
Canal de PVC M1 color blanco para canalización de conductores eléctricos y/o de comunicaciones 50x170/3 mm, modelo UNEX 93 o equivalente, según UNE-EN-50085, grado de protección IP4, instalación de superficie conforme REBT, compartimentado en canal superior, canal inferior y canal central para mecanismos (37/65/37 mm), i/ cajas para albergar mecanismos, accesorios de montaje, piezas especiales, soportes, piezas de sujeción y auxiliares, completamente instalada.

| Código | Ud | Descripción | Rendimiento | Precio | Importe |
|---|---|---|---|---|---|
| MOOI.1a | h | Oficial 1ª instalaciones | 0.1 | 9.89 | 0.99 |
| MOOI.1d | h | Peón especializado instalaciones | 0.1 | 9.75 | 0.98 |
| PCANAL50x170 | ml | Canal de superficie PVC M1 50x170/3 (material; 04/04/2005) | 1 | 8.48 | 8.48 |
| PPCANAL50x170 | ml | pp canal de PVC M1 50x170 (material; 04/04/2005) | 1 | 2.28 | 2.28 |
| %0200 | % | Medios auxiliares | 2 % | 12.73 | 0.25 |
|  |  | Total |  |  | 12.98 |

| Medición | Uds. | Largo | Parcial |
|---|---|---|---|
| Oficina 1-4 | 4 | 4 | 16.000 |
|  | 4 | 2.4 | 9.600 |
|  | 4 | 1.3 | 5.200 |
| Oficina 5 | 1 | 3.8 | 3.800 |
|  | 1 | 2.8 | 2.800 |
|  | 1 | 1.3 | 1.300 |
| Oficina 6 | 1 | 5.5 | 5.500 |
|  | 1 | 1.2 | 1.200 |
|  | 1 | 1.8 | 1.800 |
| Oficina 7 | 2 | 1.2 | 2.400 |
|  | 2 | 1 | 2.000 |
|  | 1 | 3.4 | 3.400 |
|  | 1 | 2.6 | 2.600 |
| Total |  |  | 57.6 |

**ETIERRABT** ud Instalación puesta a tierra B.T. edificio (07/03/2002)
1 ud × 1223.86 = 1223.86
Instalación de puesta a tierra realizada en conductor de cobre recocido desnudo trenzado de 35 mm2 de sección enterrado a una profundidad media de 1 m perimetralmente a la cimentación del edificio y en contacto con el terreno, electrodos de picas acero-cobre según recomendación UNESA, de 300 um de espesor capa de cobre, 2 m longitud y 14,6 mm de diámetro hasta lograr resistencia inferior a 10 ohm, unión mediante soldadura aluminotérmica, arqueta de registro por cada pica con tapa de fundición de 30x30 cm, registro de comprobación de resistencia de p.a.t. con machetes de desconexión; i/ pp de conductor de cobre aislado RZ1 0,6/1 KV 1x35 mm2, unión del conductor de cobre a la ferralla de la cimentación / picas / borna de tierra del Cuadro General de DIstribución, accesorios y piezas especiales, completamente instalada.

| Código | Ud | Descripción | Rendimiento | Precio | Importe |
|---|---|---|---|---|---|
| MOOI.1a | h | Oficial 1ª instalaciones | 18 | 9.89 | 178.02 |
| MOOI.1d | h | Peón especializado instalaciones | 18 | 9.75 | 175.50 |
| MMRETRO4478CV | h | Retro/crgra 4x4 78CV | 15 | 21.18 | 317.70 |
| PRZ11x35 | ml | Cable RZ1 0,6/1 KV 1x35 Cu (material; 30/07/2012) | 10 | 4.84 | 48.40 |
| PCUDESNUDO35 | ml | Conductor Cu desnudo 35 mm2 | 160 | 1.46 | 233.60 |
| PSOLDADURA | ud | Soldadura aluminotérmica (material; 30/07/2012) | 39 | 1.5 | 58.50 |
| PPICAACERO | ud | Pica acero-cu 2 m,14.6 mm,300 um (material; 30/07/2012) | 2 | 36.09 | 72.18 |
| PARQPICA | ud | Arqueta reg. para pica puesta a tierra 30x30 fund. (material; 30/07/2012) | 2 | 34.52 | 69.04 |
| PCAJREG200250 | ud | Caja reg inst p.a.t. 200x250 mm (material; 30/07/2012) | 3 | 15.64 | 46.92 |
| %0200 | % | Medios auxiliares | 2 % | 1199.86 | 24.00 |
|  |  | Total |  |  | 1223.86 |

#### ELEC.03 MECANISMOS (28/08/2007)
Importe: 4233.38

**EADPATARJ45** ud Mecanismo RJ45 doble LS990 (04/04/2012)
31 ud × 8.33 = 258.23
Mecanismo adaptador para toma doble de cableado estructurado RJ45, serie JUNG LS990 o equivalente, (no se incluyen conectores RJ45) certificado calidad AENOR, colores blanco, negro o gris a definir por DF según los casos de instalación, según UNE 20315; i/ pp. caja de empotrar y soporte de mecanismo, rotulado de tomas mediante mecanografiado indeleble, apertura de rozas, prefijado, conexión y replanteo, completamente instalada.

| Código | Ud | Descripción | Rendimiento | Precio | Importe |
|---|---|---|---|---|---|
| MOOI.1a | h | Oficial 1ª instalaciones | 0.1 | 9.89 | 0.99 |
| MOOI.1d | h | Peón especializado instalaciones | 0.1 | 9.75 | 0.98 |
| PBGCIGOM | ud | Adaptador conector voz/datos toma doble RJ4 (material; 30/07/2012) | 1 | 3.25 | 3.25 |
| PMECCAJA | ud | Pp caja portamecanismo (material; 04/04/2012) | 1 | 1.22 | 1.22 |
| PMECSOP | ud | Soporte mecanismo (material; 04/04/2012) | 1 | 0.86 | 0.86 |
| PROTMEC | ud | Rotulado mecanografiado indeleble (material; 05/04/2012) | 1 | 0.87 | 0.87 |
| %0200 | % | Medios auxiliares | 2 % | 8.17 | 0.16 |
|  |  | Total |  |  | 8.33 |

**ETTLESTPLEXO** ud Toma fuerza 10/16 A estanca IP 55 (30/07/2012)
45 ud × 19.28 = 867.60
Toma de fuerza bipolar 10/16A estanca IP 55 IK 07 serie LEGRAND PLEXO 55 o equivalente, certificado calidad AENOR, instalación de superficie según REBT; i/ rotulado de tomas mediante mecanografiado indeleble, prefijado, conexión y rotulado, completamente instalada.

| Código | Ud | Descripción | Rendimiento | Precio | Importe |
|---|---|---|---|---|---|
| MOOI.1a | h | Oficial 1ª instalaciones | 0.6 | 9.89 | 5.93 |
| MOOI.1d | h | Peón especializado instalaciones | 0.6 | 9.75 | 5.85 |
| PTTLESTPLEXO | ud | Toma fuerza 10/16 A TTL estanca LEGRAND PLEXO 55 (material; 30/07/2012) | 1 | 7.12 | 7.12 |
| %0200 | % | Medios auxiliares | 2 % | 18.90 | 0.38 |
|  |  | Total |  |  | 19.28 |

| Medición | Uds. | Parcial |
|---|---|---|
| Nave 1 | 11 | 11.000 |
| Nave 2 | 11 | 11.000 |
| Nave 3 | 11 | 11.000 |
| Termos | 4 | 4.000 |
| Local RITM | 1 | 1.000 |
| Sala de máquinas | 2 | 2.000 |
| Almacén | 2 | 2.000 |
| Vertedero | 1 | 1.000 |
| Altillo | 2 | 2.000 |
| Total |  | 45 |

**EINTESTPLEXO** ud Mecanismo interruptor IP55 PLEXO 55 c/piloto (30/07/2012)
21 ud × 16.84 = 353.64
Mecanismo interruptor estanco IP55 IK07 55 con piloto o equivalente, i/ prefijado, conexión y replanteo, completamente instalado.

| Código | Ud | Descripción | Rendimiento | Precio | Importe |
|---|---|---|---|---|---|
| MOOI.1a | h | Oficial 1ª instalaciones | 0.6 | 9.89 | 5.93 |
| MOOI.1d | h | Peón especializado instalaciones | 0.6 | 9.75 | 5.85 |
| PINTESTPLEXO | ud | Mecanismo interruptor IP55 PLEXO 55 c/piloto (material; 30/07/2012) | 1 | 4.73 | 4.73 |
| %0200 | % | Medios auxiliares | 2 % | 16.51 | 0.33 |
|  |  | Total |  |  | 16.84 |

| Medición | Uds. | Parcial |
|---|---|---|
| Naves | 15 | 15.000 |
| Local RITM | 1 | 1.000 |
| Sala de máquinas | 1 | 1.000 |
| Vestíbulo sala de máquinas | 1 | 1.000 |
| Almacén | 1 | 1.000 |
| Vertedero | 1 | 1.000 |
| Altillo | 1 | 1.000 |
| Total |  | 21 |

**ETTL1016LS990** ud Toma fza 10/16A TTL LS990 (04/04/2012)
37 ud × 11.8 = 436.60
Toma de fuerza bipolar 10/16A tipo schuko TTL, serie JUNG LS990 o equivalente, certificado calidad AENOR, colores blanco, negro o gris a definir por DF, color rojo tomas SAI, según los casos de instalación, según UNE 20315; i/ pp. caja de empotrar y soporte de mecanismo, rotulado de tomas mediante mecanografiado indeleble, apertura de rozas, prefijado, conexión y replanteo, completamente instalada.

| Código | Ud | Descripción | Rendimiento | Precio | Importe |
|---|---|---|---|---|---|
| MOOI.1a | h | Oficial 1ª instalaciones | 0.1 | 9.89 | 0.99 |
| MOOI.1d | h | Peón especializado instalaciones | 0.1 | 9.75 | 0.98 |
| PTTL16LS990 | ud | Toma fza bip 10/16 A TTL JUNG LS990 (material; 30/07/2012) | 1 | 6.65 | 6.65 |
| PMECCAJA | ud | Pp caja portamecanismo | 1 | 1.22 | 1.22 |
| PMECSOP | ud | Soporte mecanismo | 1 | 0.86 | 0.86 |
| PROTMEC | ud | Rotulado mecanografiado indeleble | 1 | 0.87 | 0.87 |
| %0200 | % | Medios auxiliares | 2 % | 11.57 | 0.23 |
|  |  | Total |  |  | 11.8 |

| Medición | Uds. | Parcial |
|---|---|---|
| Hall | 5 | 5.000 |
| Aseos planta alta | 6 | 6.000 |
| Recepción | 6 | 6.000 |
| Oficina 7 | 4 | 4.000 |
| Planta media | 2 | 2.000 |
| DIstribuidor planta alta | 6 | 6.000 |
| Local Rack | 2 | 2.000 |
| Aseo Naves | 6 | 6.000 |
| Total |  | 37 |

**ETTL1016CANAL** ud Toma fza 10/16A TTL con tapa, montaje en canal (26/03/2014)
57 ud × 5.43 = 309.51
Toma de fuerza bipolar 10/16A tipo schuko TTL, con tapa, apta para montaje en canal, color rojo SAI y color blanco RED, certificado calidad AENOR, según UNE 20315; i/ rotulado de tomas mediante mecanografiado indeleble, conexión y replanteo, completamente instalada.

| Código | Ud | Descripción | Rendimiento | Precio | Importe |
|---|---|---|---|---|---|
| MOOI.1a | h | Oficial 1ª instalaciones | 0.09 | 9.89 | 0.89 |
| MOOI.1d | h | Peón especializado instalaciones | 0.09 | 9.75 | 0.88 |
| PTTL1016CANAL | ud | Toma fza bip 10/16 A TTL con tapa, montaje en canal (material; 28/03/2014) | 1 | 3.55 | 3.55 |
| %0200 | % | Medios auxiliares | 2 % | 5.32 | 0.11 |
|  |  | Total |  |  | 5.43 |

| Medición | Uds. | Parcial |
|---|---|---|
| Oficinas 1-5 | 40 | 40.000 |
| Oficina 6 | 5 | 5.000 |
| Oficina 7 | 12 | 12.000 |
| Total |  | 57 |

**EINTSLS990** ud Mecanismo interruptor tecla simple LS990 (04/04/2012)
4 ud × 11.86 = 47.44
Mecanismo interruptor tecla simple serie JUNG LS990 o equivalente, con tecla mecanismo simple, certificado calidad AENOR, colores blanco, negro o gris a definir por DF según los casos de instalación, según UNE 20315; i/ pp. caja de empotrar y soporte de mecanismo, apertura de rozas, prefijado, conexión y replanteo, completamente instalada.

| Código | Ud | Descripción | Rendimiento | Precio | Importe |
|---|---|---|---|---|---|
| MOOI.1a | h | Oficial 1ª instalaciones | 0.1 | 9.89 | 0.99 |
| MOOI.1d | h | Peón especializado instalaciones | 0.1 | 9.75 | 0.98 |
| PINTSLS990 | ud | Mecanismo interruptor simple 10A/250V JUNG LS990 (material; 30/07/2012) | 1 | 1.88 | 1.88 |
| PTECUNILS990 | ud | Tecla mecanismo simple JUNG LS990 (material; 30/07/2012) | 1 | 5.7 | 5.70 |
| PMECCAJA | ud | Pp caja portamecanismo | 1 | 1.22 | 1.22 |
| PMECSOP | ud | Soporte mecanismo | 1 | 0.86 | 0.86 |
| %0200 | % | Medios auxiliares | 2 % | 11.63 | 0.23 |
|  |  | Total |  |  | 11.86 |

| Medición | Uds. | Parcial |
|---|---|---|
| Local rack | 1 | 1.000 |
| Aseo Naves | 3 | 3.000 |
| Total |  | 4 |

**EPULSLS990** ud Mecanismo pulsador tecla simple LS990 (04/04/2012)
8 ud × 11.86 = 94.88
Mecanismo pulsador tecla simple serie JUNG LS990 o equivalente, con tecla mecanismo simple, certificado calidad AENOR, colores blanco, negro o gris a definir por DF según los casos de instalación, según UNE 20315; i/ pp. caja de empotrar y soporte de mecanismo, apertura de rozas, prefijado, conexión y replanteo, completamente instalada.

| Código | Ud | Descripción | Rendimiento | Precio | Importe |
|---|---|---|---|---|---|
| MOOI.1a | h | Oficial 1ª instalaciones | 0.1 | 9.89 | 0.99 |
| MOOI.1d | h | Peón especializado instalaciones | 0.1 | 9.75 | 0.98 |
| PPULSLS990 | ud | Mecanismo pulsador simple 10A/250V JUNG LS990 (material; 26/07/2012) | 1 | 1.88 | 1.88 |
| PTECUNILS990 | ud | Tecla mecanismo simple JUNG LS990 | 1 | 5.7 | 5.70 |
| PMECCAJA | ud | Pp caja portamecanismo | 1 | 1.22 | 1.22 |
| PMECSOP | ud | Soporte mecanismo | 1 | 0.86 | 0.86 |
| %0200 | % | Medios auxiliares | 2 % | 11.63 | 0.23 |
|  |  | Total |  |  | 11.86 |

| Medición | Uds. | Parcial |
|---|---|---|
| Recepción | 1 | 1.000 |
| Oficinas 1-6 | 6 | 6.000 |
| Oficina 7 | 1 | 1.000 |
| Total |  | 8 |

**EPULDLS990** ud Mecanismo pulsador tecla doble LS990 (04/04/2012)
10 ud × 17.78 = 177.80
Mecanismo pulsador tecla doble serie JUNG LS990 o equivalente, con tecla mecanismo doble, certificado calidad AENOR, colores blanco, negro o gris a definir por DF según los casos de instalación, según UNE 20315; i/ pp. caja de empotrar y soporte de mecanismo, apertura de rozas, prefijado, conexión y replanteo, completamente instalada.

| Código | Ud | Descripción | Rendimiento | Precio | Importe |
|---|---|---|---|---|---|
| MOOI.1a | h | Oficial 1ª instalaciones | 0.1 | 9.89 | 0.99 |
| MOOI.1d | h | Peón especializado instalaciones | 0.1 | 9.75 | 0.98 |
| PPULDLS990 | ud | Mecanismo pulsador doble 10A/250V JUNG LS990 (material; 27/03/2014) | 1 | 1.98 | 1.98 |
| PTECUNILS990 | ud | Tecla mecanismo simple JUNG LS990 | 2 | 5.7 | 11.40 |
| PMECCAJA | ud | Pp caja portamecanismo | 1 | 1.22 | 1.22 |
| PMECSOP | ud | Soporte mecanismo | 1 | 0.86 | 0.86 |
| %0200 | % | Medios auxiliares | 2 % | 17.43 | 0.35 |
|  |  | Total |  |  | 17.78 |

| Medición | Uds. | Parcial |
|---|---|---|
| Recepción | 1 | 1.000 |
| Oficinas 1-6 | 6 | 6.000 |
| Oficina 7 | 3 | 3.000 |
| Total |  | 10 |

**EMR1MLS990** ud Marco montaje mecanismos LS990 1 mec (26/03/2014)
6 ud × 7.03 = 42.18
Marco de montaje para mecanismos serie JUNG LS990 o equivalente, para 1 mecanismo, certificado calidad AENOR, colores blanco, negro o gris a definir por DF según los casos de instalación, según UNE 20315; i/ prefijado, conexión y replanteo, completamente instalada.

| Código | Ud | Descripción | Rendimiento | Precio | Importe |
|---|---|---|---|---|---|
| MOOI.1a | h | Oficial 1ª instalaciones | 0.1 | 9.89 | 0.99 |
| PMR1MLS990 | ud | Marco montaje mecanismos JUNG LS990 1 mec (material; 14/04/2014) | 1 | 5.9 | 5.90 |
| %0200 | % | Medios auxiliares | 2 % | 6.89 | 0.14 |
|  |  | Total |  |  | 7.03 |

| Medición | Uds. | Parcial |
|---|---|---|
| Aseos planta alta | 2 | 2.000 |
| Local rack | 1 | 1.000 |
| Aseo Naves | 3 | 3.000 |
| Total |  | 6 |

**EMR2MLS990** ud Marco montaje mecanismos LS990 2 mec (30/07/2012)
22 ud × 9.2 = 202.40
Marco de montaje para mecanismos serie JUNG LS990 o equivalente, para 2 mecanismos, certificado calidad AENOR, colores blanco, negro o gris a definir por DF según los casos de instalación, según UNE 20315; i/ prefijado, conexión y replanteo, completamente instalada.

| Código | Ud | Descripción | Rendimiento | Precio | Importe |
|---|---|---|---|---|---|
| MOOI.1a | h | Oficial 1ª instalaciones | 0.1 | 9.89 | 0.99 |
| PMR2MLS990 | ud | Marco montaje mecanismos JUNG LS990 2 mec (material; 30/07/2012) | 1 | 8.03 | 8.03 |
| %0200 | % | Medios auxiliares | 2 % | 9.02 | 0.18 |
|  |  | Total |  |  | 9.2 |

| Medición | Uds. | Parcial |
|---|---|---|
| Hall | 2 | 2.000 |
| Aseos planta alta | 2 | 2.000 |
| Recepción | 1 | 1.000 |
| Oficinas 1-6 | 6 | 6.000 |
| Oficina 7 | 1 | 1.000 |
| Planta media | 1 | 1.000 |
| DIstribuidor planta alta | 2 | 2.000 |
| Local rack | 1 | 1.000 |
| Aseo Nave 1 | 2 | 2.000 |
| Aseo Nave 2 | 2 | 2.000 |
| Aseo Nave 3 | 2 | 2.000 |
| Total |  | 22 |

**EMR3MLS990** ud Marco montaje mecanismos LS990 3 mec (30/07/2012)
8 ud × 13.42 = 107.36
Marco de montaje para mecanismos serie JUNG LS990 o equivalente, para 3 mecanismos, certificado calidad AENOR, colores blanco, negro o gris a definir por DF según los casos de instalación, según UNE 20315; i/ prefijado, conexión y replanteo, completamente instalada.

| Código | Ud | Descripción | Rendimiento | Precio | Importe |
|---|---|---|---|---|---|
| MOOI.1a | h | Oficial 1ª instalaciones | 0.1 | 9.89 | 0.99 |
| PMR3MLS990 | ud | Marco montaje mecanismos JUNG LS990 3 mec (material; 30/07/2012) | 1 | 12.17 | 12.17 |
| %0200 | % | Medios auxiliares | 2 % | 13.16 | 0.26 |
|  |  | Total |  |  | 13.42 |

| Medición | Uds. | Parcial |
|---|---|---|
| DIstribuidor planta alta | 1 | 1.000 |
| Oficinas 1-6 | 6 | 6.000 |
| Oficina 7 | 1 | 1.000 |
| Total |  | 8 |

**EMR4MLS990** ud Marco montaje mecanismos LS990 4 mec (26/03/2014)
16 ud × 17.52 = 280.32
Marco de montaje para mecanismos serie JUNG LS990 o equivalente, para 4 mecanismos, certificado calidad AENOR, colores blanco, negro o gris a definir por DF según los casos de instalación, según UNE 20315; i/ prefijado, conexión y replanteo, completamente instalada.

| Código | Ud | Descripción | Rendimiento | Precio | Importe |
|---|---|---|---|---|---|
| MOOI.1a | h | Oficial 1ª instalaciones | 0.1 | 9.89 | 0.99 |
| PMR4MLS990 | ud | Marco montaje mecanismos JUNG LS990 4 mec (material; 14/04/2014) | 1 | 16.19 | 16.19 |
| %0200 | % | Medios auxiliares | 2 % | 17.18 | 0.34 |
|  |  | Total |  |  | 17.52 |

| Medición | Uds. | Parcial |
|---|---|---|
| Oficinas 1-5 | 10 | 10.000 |
| Oficina 6 | 1 | 1.000 |
| Oficina 7 | 5 | 5.000 |
| Total |  | 16 |

**ECS1MLS990** ud Caja superficie mecanismos 1 mec LS990 (25/12/2012)
3 ud × 11.43 = 34.29
Caja de superficie para mecanismos serie JUNG LS990 o equivalente, para 1 mecanismo, montaje en horizontal o vertical, certificado calidad AENOR, según UNE 20315; i/ prefijado, conexión y replanteo, completamente instalada.

| Código | Ud | Descripción | Rendimiento | Precio | Importe |
|---|---|---|---|---|---|
| MOOI.1a | h | Oficial 1ª instalaciones | 0.1 | 9.89 | 0.99 |
| PCS1MLS990 | ud | Caja superficie mecanismos 1 mec LS990 (material; 25/12/2012) | 1 | 10.22 | 10.22 |
| %0200 | % | Medios auxiliares | 2 % | 11.21 | 0.22 |
|  |  | Total |  |  | 11.43 |

| Medición | Uds. | Parcial |
|---|---|---|
| Hall | 1 | 1.000 |
| Recepción | 2 | 2.000 |
| Total |  | 3 |

**ECS3MLS990** ud Caja superficie mecanismos 3 mec LS990 (25/12/2012)
2 ud × 17.7 = 35.40
Caja de superficie para mecanismos serie JUNG LS990 o equivalente, para 3 mecanismos, montaje en horizontal o vertical, certificado calidad AENOR, según UNE 20315; i/ prefijado, conexión y replanteo, completamente instalada

| Código | Ud | Descripción | Rendimiento | Precio | Importe |
|---|---|---|---|---|---|
| MOOI.1a | h | Oficial 1ª instalaciones | 0.1 | 9.89 | 0.99 |
| PCS3MLS990 | ud | Caja superficie mecanismos 3 mec LS990 (material; 25/12/2012) | 1 | 16.36 | 16.36 |
| %0200 | % | Medios auxiliares | 2 % | 17.35 | 0.35 |
|  |  | Total |  |  | 17.7 |

| Medición | Uds. | Parcial |
|---|---|---|
| Recepción | 2 | 2.000 |
| Total |  | 2 |

**EDETPRES360** ud Detector de presencia universal 360º (26/11/2007)
11 ud × 62.23 = 684.53
Detector de presencia universal JUNG IP55 o equivalente, cobertura horizontal 360º, ajuste de sensibilidad, de luminosidad y de tiempo de retardo, i/ accesorios, prefijado, conexión y replanteo, completamente instalada.

| Código | Ud | Descripción | Rendimiento | Precio | Importe |
|---|---|---|---|---|---|
| MOOI.1a | h | Oficial 1ª instalaciones | 0.2 | 9.89 | 1.98 |
| MOOI.1d | h | Peón especializado instalaciones | 0.2 | 9.75 | 1.95 |
| PDETPRES360 | ud | Detector de movimiento JUNG 360º (material; 26/11/2007) | 1 | 57.08 | 57.08 |
| %0200 | % | Medios auxiliares | 2 % | 61.01 | 1.22 |
|  |  | Total |  |  | 62.23 |

| Medición | Uds. | Parcial |
|---|---|---|
| Acceso | 1 | 1.000 |
| Hall | 1 | 1.000 |
| Planta media | 1 | 1.000 |
| Pasillo planta alta | 1 | 1.000 |
| Escaleras planta alta | 1 | 1.000 |
| DIstribuidor planta alta | 3 | 3.000 |
| Aseos planta alta | 2 | 2.000 |
| Pasillo aseos planta alta | 1 | 1.000 |
| Total |  | 11 |

**ECAJASUELO** ud Caja de suelo UDL2-120-70 (28/08/2007)
8 ud × 37.65 = 301.20
Caja de suelo para registro y toma de servicios / cableado modelo OBO GESRM2 UDL2-120-70 o equivalente, con caja de derivación metálica con paso de tubos montada empotrada en el pavimento, con tapa de remate ciega circular de acero inox, completamente instalado.

| Código | Ud | Descripción | Rendimiento | Precio | Importe |
|---|---|---|---|---|---|
| MOOI.1a | h | Oficial 1ª instalaciones | 0.35 | 9.89 | 3.46 |
| MOOI.1d | h | Peón especializado instalaciones | 0.35 | 9.75 | 3.41 |
| PGESRM2UDL | ud | Caja de suelo OBO GESRM2 UDL2-120-70 (material; 27/03/2014) | 1 | 10.04 | 10.04 |
| PUDL2 | ud | Salida de da caja de suelo UDL2 120-70 (material; 27/03/2014) | 1 | 8.95 | 8.95 |
| PBG67AM2 | ud | Accesorios caja suelo (material; 28/08/2007) | 1 | 11.05 | 11.05 |
| %0200 | % | Medios auxiliares | 2 % | 36.91 | 0.74 |
|  |  | Total |  |  | 37.65 |

| Medición | Uds. | Parcial |
|---|---|---|
| Oficina 7 | 8 | 8.000 |
| Total |  | 8 |

### I06 ALUMBRADO GENERAL (29/07/2009)
Importe: 18128.85

**EZUMPERLUCEAD** ud Luminaria ZUMTOBEL PERLUCE 2x49 W IP50, DALI (26/03/2014)
26 ud × 191.21 = 4971.46
Luminaria de superficie modelo ZUMTOBEL Ref. 42921365 PERLUCE D 2/49W T16 LDE IP50 SR o equivalente, con difusor transparente y celosía Darklight integrada 2/49W, para fuente de luz T16, luminaria con control DALI con balasto electrónico digital regulable. Carcasa de acero gris perfilado prelacada. Dimensiones: 1520 x 120 x 91 mm, i/ equipo electrónico regulable DALI, lámparas, montaje y soportado, conexionado eléctrico, completamente instalada, funcionando. Luminaria según cálculos luminotécnicos en DIALUX para cumplimiento de código técnico modelo ZUMTOBEL Ref. 42921365 PERLUCE D o equivalente en prestaciones y calidad.

| Código | Ud | Descripción | Rendimiento | Precio | Importe |
|---|---|---|---|---|---|
| MOOI.1a | h | Oficial 1ª instalaciones | 0.4 | 9.89 | 3.96 |
| MOOI.1d | h | Peón especializado instalaciones | 0.4 | 9.75 | 3.90 |
| PZUMPERLUCE | ud | Luminaria ZUMTOBEL PERLUCE 2x49 W, DALI (material; 28/03/2014) | 1 | 162.96 | 162.96 |
| PLAMPT16W49G5 | ud | Lámpara T16 49 W 840 (material; 14/04/2014) | 2 | 8.32 | 16.64 |
| %0200 | % | Medios auxiliares | 2 % | 187.46 | 3.75 |
|  |  | Total |  |  | 191.21 |

| Medición | Uds. | Parcial |
|---|---|---|
| Recepción | 3 | 3.000 |
| Oficina 1 | 2 | 2.000 |
| Oficina 2 | 2 | 2.000 |
| Oficina 3 | 2 | 2.000 |
| Oficina 4 | 2 | 2.000 |
| Oficina 5 | 2 | 2.000 |
| Oficina 6 | 3 | 3.000 |
| Oficina 7 | 10 | 10.000 |
| Total |  | 26 |

**EZUMPERLUCEO** ud Luminaria ZUMTOBEL PERLUCE O 4x14 W IP50, DALI (26/03/2014)
3 ud × 188.41 = 565.23
Luminaria de superficie cuadrada modelo ZUMTOBEL Ref. 42159070 PERLUCE O 4/14W T16 LDE IP50 WH o equivalente, con difusor opalino 4/14 W, para fuente de luz T16, luminaria con control DALI con balasto electrónico digital regulable ; cuerpo de chapa de acero perfilada y con una capa de pintura previa, blanco; difusor extruido de PMMA opalino; Medidas: 620 x 620 x 90 mm, i/ equipo electrónico regulable DALI, lámparas, montaje y soportado, conexionado eléctrico, completamente instalada, funcionando. Luminaria según cálculos luminotécnicos en DIALUX para cumplimiento de código técnico modelo ZUMTOBEL Ref. 42921365 PERLUCE D o equivalente en prestaciones y calidad.

| Código | Ud | Descripción | Rendimiento | Precio | Importe |
|---|---|---|---|---|---|
| MOOI.1a | h | Oficial 1ª instalaciones | 0.4 | 9.89 | 3.96 |
| MOOI.1d | h | Peón especializado instalaciones | 0.4 | 9.75 | 3.90 |
| PZUMPERLUCEO | ud | Luminaria ZUMTOBEL PERLUCE O 4x14 W, DALI (material; 28/03/2014) | 1 | 152.58 | 152.58 |
| PLAMPT16W14G5 | ud | Lámpara T16 14 W 827 G5 (material; 14/04/2014) | 4 | 6.07 | 24.28 |
| %0200 | % | Medios auxiliares | 2 % | 184.72 | 3.69 |
|  |  | Total |  |  | 188.41 |

| Medición | Uds. | Parcial |
|---|---|---|
| Oficina 5 | 1 | 1.000 |
| Oficina 7 | 2 | 2.000 |
| Total |  | 3 |

**EZUMPERLUCEAO** ud Luminaria ZUMTOBEL PERLUCE A O 2x18 W IP50 (26/03/2014)
20 ud × 162.04 = 3240.80
Luminaria de superficie cuadrada modelo ZUMTOBEL Ref. 42179900 PERLUCE A O 2/18W TC-L IP50 WH o equivalente, con difusor opalino 2/18 W, para fuente de luz TC-L, con balasto electrónico; cuerpo de chapa de acero perfilada y con una capa de pintura previa, blanco; difusor extruido de PMMA opalin. Medidas: 310 x 310 x 90 mm, i/ equipo electrónico, lámparas, montaje y soportado, conexionado eléctrico, completamente instalada, funcionando. Luminaria según cálculos luminotécnicos en DIALUX para cumplimiento de código técnico modelo ZUMTOBEL Ref. 42921365 PERLUCE D o equivalente en prestaciones y calidad.

| Código | Ud | Descripción | Rendimiento | Precio | Importe |
|---|---|---|---|---|---|
| MOOI.1a | h | Oficial 1ª instalaciones | 0.4 | 9.89 | 3.96 |
| MOOI.1d | h | Peón especializado instalaciones | 0.4 | 9.75 | 3.90 |
| PZUMPERLUCEAO | ud | Luminaria ZUMTOBEL PERLUCE AO 2x18 W (material; 28/03/2014) | 1 | 143.88 | 143.88 |
| PLAMPTCL18W | ud | Lámpara TC-L 18W 827 2G11 (material; 14/04/2014) | 2 | 3.56 | 7.12 |
| %0200 | % | Medios auxiliares | 2 % | 158.86 | 3.18 |
|  |  | Total |  |  | 162.04 |

| Medición | Uds. | Parcial |
|---|---|---|
| Hall | 10 | 10.000 |
| Escaleras planta baja | 3 | 3.000 |
| Escaleras planta media | 4 | 4.000 |
| Descansillo planta media | 2 | 2.000 |
| Escaleras planta alta | 1 | 1.000 |
| Total |  | 20 |

**EBEGA6893** ud Luminaria exterior pared BEGA 6893 IP66 1xHIT-CE/S 70 E27 3000K (26/03/2014)
5 ud × 371 = 1855.00
Luminaria de pared, modelo BEGA 6893 1xHIT-CE/S 70 E27 3000K o equivalente, con distribución de la intensidad lumínica asimétrica en forma de banda para lampara 1xHIT-CE/S 70 E27 3000K, color a elegir por DF , i/ equipo electrónico, accesorios de montaje y soportado, conexionado eléctrico, completamente instalado, funcionando. Luminaria según cálculos luminotécnicos en DIALUX para cumplimiento de código técnico

| Código | Ud | Descripción | Rendimiento | Precio | Importe |
|---|---|---|---|---|---|
| MOOI.1a | h | Oficial 1ª instalaciones | 0.5 | 9.89 | 4.95 |
| MOOI.1d | h | Peón especializado instalaciones | 0.5 | 9.75 | 4.88 |
| PBEGA6893 | ud | Luminaria de pared BEGA 6893 1xHIT-CE/S 70 E27 3000K (material; 28/03/2014) | 1 | 328.76 | 328.76 |
| PLHITCES70 | ud | Lámpara 70W HIT-CE/S 70 E27 3000K (material; 14/04/2014) | 1 | 25.14 | 25.14 |
| %0200 | % | Medios auxiliares | 2 % | 363.73 | 7.27 |
|  |  | Total |  |  | 371 |

**EOD3652QS2** ud Downlight OD 3652 QS2 LED 16W 862 lm 3000K (26/03/2014)
14 ud × 106.46 = 1490.44
Downlight LED modelo ODELUX OD 3652 QS2 LED 862 lm 3000K regulable DALI, equivalente o de calidad superior, equipada con Leds, cuerpo formado por cerco exterior de aluminio de inyección termoesmaltado en color blanco mate., i/ lámpara y equipo, replanteo, accesorios de montaje y conexionado a circuito eléctrico, completamente instalada y funcionando.Luminaria según cálculos luminotécnicos en DIALUX para cumplimiento de código técnico.

| Código | Ud | Descripción | Rendimiento | Precio | Importe |
|---|---|---|---|---|---|
| MOOI.1a | h | Oficial 1ª instalaciones | 0.2 | 9.89 | 1.98 |
| MOOI.1d | h | Peón especializado instalaciones | 0.2 | 9.75 | 1.95 |
| POD3652QS2 | ud | Downlight OD 3652 QS2 LED 16 W 862 lm 3000K (material; 28/03/2014) | 1 | 100.44 | 100.44 |
| %0200 | % | Medios auxiliares | 2 % | 104.37 | 2.09 |
|  |  | Total |  |  | 106.46 |

| Medición | Uds. | Parcial |
|---|---|---|
| Distribuidor planta alta | 12 | 12.000 |
| Pasillo planta alta | 2 | 2.000 |
| Total |  | 14 |

**EOD3652QM2** ud Downlight OD 3652 QM2 LED 19W 1150 lm 3000K (26/03/2014)
7 ud × 107.85 = 754.95
Downlight LED modelo ODELUX OD 3652 QM2 LED 1150 lm 3000K, equivalente o de calidad superior, equipada con Leds, cuerpo formado por cerco exterior de aluminio de inyección termoesmaltado en color blanco mate., i/ lámpara y equipo, replanteo, accesorios de montaje y conexionado a circuito eléctrico, completamente instalada y funcionando.Luminaria según cálculos luminotécnicos en DIALUX para cumplimiento de código técnico.

| Código | Ud | Descripción | Rendimiento | Precio | Importe |
|---|---|---|---|---|---|
| MOOI.1a | h | Oficial 1ª instalaciones | 0.2 | 9.89 | 1.98 |
| MOOI.1d | h | Peón especializado instalaciones | 0.2 | 9.75 | 1.95 |
| POD3652QM2 | ud | Downlight OD 3652 QM2 LED 19 W 1150 lm 3000K (material; 28/03/2014) | 1 | 101.81 | 101.81 |
| %0200 | % | Medios auxiliares | 2 % | 105.74 | 2.11 |
|  |  | Total |  |  | 107.85 |

| Medición | Uds. | Parcial |
|---|---|---|
| Aseos naves | 3 | 3.000 |
| Pasillo aseos planta alta | 1 | 1.000 |
| Aseos planta alta | 3 | 3.000 |
| Total |  | 7 |

**ELUPHPCF1x28W** ud Luminaria PHLIPS PACIFIC TCW216 1x T16 28W (26/03/2014)
3 ud × 38.01 = 114.03
Luminaria estanca IP66, modelo PHILIPS PACIFIC TCW216 de 1x28W, equivalente o de calidad superior para equipar con lámpara fluorescente T16 28 W casquillo G5, 4000K, equipo de encendido electrónico, alimentación 230V 50Hz, conector push-in, apta para zona 2 y 22 de riesgo de explosión, grupo de gases 3C y clase de temperatura T6, carcasa en poliéster reforzado con fibra de vidrio, color gris, difusor en policarbonato, i/ lámpara, replanteo, accesorios de montaje y conexionado a circuito eléctrico, completamente instalada y funcionando.Luminaria según cálculos luminotécnicos en DIALUX para cumplimiento de código técnico.

| Código | Ud | Descripción | Rendimiento | Precio | Importe |
|---|---|---|---|---|---|
| MOOI.1a | h | Oficial 1ª instalaciones | 0.2 | 9.89 | 1.98 |
| MOOI.1d | h | Peón especializado instalaciones | 0.2 | 9.75 | 1.95 |
| PLUPHPCF1x28W | ud | Luminaria PHLIPS PACIFIC TCW216 1x T16 28 W (material; 27/03/2014) | 1 | 27.26 | 27.26 |
| PLAMPT16W28G5 | ud | Lámpara T16 28 W 840 G5 (material; 14/04/2014) | 1 | 6.07 | 6.07 |
| %0200 | % | Medios auxiliares | 2 % | 37.26 | 0.75 |
|  |  | Total |  |  | 38.01 |

| Medición | Uds. | Parcial |
|---|---|---|
| Altillo | 1 | 1.000 |
| Escaleras planta alta | 1 | 1.000 |
| Vestíbulo sala de máquinas | 1 | 1.000 |
| Total |  | 3 |

**ELUPHPCF2X28W** ud Luminaria PHLIPS PACIFIC TCW216 2x T16 28W (29/07/2009)
4 ud × 50.26 = 201.04
Luminaria estanca IP66, modelo PHILIPS PACIFIC TCW216 de 2x28W, equivalente o de calidad superior para equipar con lámparas fluorescentes T16 28 W casquillo G5, 4000K, equipo de encendido electrónico, alimentación 230V 50Hz, conector push-in, apta para zona 2 y 22 de riesgo de explosión, grupo de gases 3C y clase de temperatura T6, carcasa en poliéster reforzado con fibra de vidrio, color gris, difusor en policarbonato, i/ lámparas, replanteo, accesorios de montaje y conexionado a circuito eléctrico, completamente instalada y funcionando. Luminaria según cálculos luminotécnicos en DIALUX para cumplimiento de código técnico.

| Código | Ud | Descripción | Rendimiento | Precio | Importe |
|---|---|---|---|---|---|
| MOOI.1a | h | Oficial 1ª instalaciones | 0.2 | 9.89 | 1.98 |
| MOOI.1d | h | Peón especializado instalaciones | 0.2 | 9.75 | 1.95 |
| PLUPHPCF2X28W | ud | Luminaria PHLIPS PACIFIC TCW216 2x T16 28 W (material; 29/07/2009) | 1 | 33.2 | 33.20 |
| PLAMPT16W28G5 | ud | Lámpara T16 28 W 840 G5 | 2 | 6.07 | 12.14 |
| %0200 | % | Medios auxiliares | 2 % | 49.27 | 0.99 |
|  |  | Total |  |  | 50.26 |

| Medición | Uds. | Parcial |
|---|---|---|
| Local vertedero | 1 | 1.000 |
| Almacén | 2 | 2.000 |
| Local ICT-RITM | 1 | 1.000 |
| Total |  | 4 |

**ELUPHPCF2x49W** ud Luminaria PHLIPS PACIFIC TCW216 2x T16 49W (26/03/2014)
38 ud × 62.6 = 2378.80
Luminaria estanca IP66, modelo PHILIPS PACIFIC TCW216 de 2x49W, equivalente o de calidad superior para equipar con lámparas fluorescentes T16 49 W casquillo G5, 4000K, equipo de encendido electrónico, alimentación 230V 50Hz, conector push-in, apta para zona 2 y 22 de riesgo de explosión, grupo de gases 3C y clase de temperatura T6, carcasa en poliéster reforzado con fibra de vidrio, color gris, difusor en policarbonato, i/ lámparas, replanteo, accesorios de montaje y conexionado a circuito eléctrico, completamente instalada y funcionando. Luminaria según cálculos luminotécnicos en DIALUX para cumplimiento de código técnico.

| Código | Ud | Descripción | Rendimiento | Precio | Importe |
|---|---|---|---|---|---|
| MOOI.1a | h | Oficial 1ª instalaciones | 0.2 | 9.89 | 1.98 |
| MOOI.1d | h | Peón especializado instalaciones | 0.2 | 9.75 | 1.95 |
| PLUPHPCF2X49W | ud | Luminaria PHLIPS PACIFIC TCW216 2x T16 49W (material; 28/03/2014) | 1 | 40.8 | 40.80 |
| PLAMPT16W49G5 | ud | Lámpara T16 49 W 840 | 2 | 8.32 | 16.64 |
| %0200 | % | Medios auxiliares | 2 % | 61.37 | 1.23 |
|  |  | Total |  |  | 62.6 |

| Medición | Uds. | Parcial |
|---|---|---|
| Local rack | 1 | 1.000 |
| Sala de máquinas | 1 | 1.000 |
| Nave 1 | 12 | 12.000 |
| Nave 2 | 12 | 12.000 |
| Nave 3 | 12 | 12.000 |
| Total |  | 38 |

**ELMCOMPACTS** ud LUXMATE COMPACT S salida digital DSI/DALI 2x (26/03/2014)
9 ud × 163.56 = 1472.04
Control multifunción digital DSI / DALI modelo LUXMATE COMPACT S o equivalente, para activar dos grupos independientes de aparatos de servicio de lámparas compatibles DSI / DALI, i/ alimentación eléctrica, cableado y conexionado eléctrico y de control, completamente instalado, funcionando. Luminaria según cálculos luminotécnicos en DIALUX para cumplimiento de código técnico.

| Código | Ud | Descripción | Rendimiento | Precio | Importe |
|---|---|---|---|---|---|
| MOOI.1a | h | Oficial 1ª instalaciones | 0.1 | 9.89 | 0.99 |
| PLMCOMPACTS | ud | LUXMATE COMPACT S salida digital DSI/DALI 2x (material; 28/03/2014) | 1 | 159.36 | 159.36 |
| %0200 | % | Medios auxiliares | 2 % | 160.35 | 3.21 |
|  |  | Total |  |  | 163.56 |

| Medición | Uds. | Parcial |
|---|---|---|
| Recepción (en CGD) | 1 | 1.000 |
| Oficina 1 | 1 | 1.000 |
| Oficina 2 | 1 | 1.000 |
| Oficina 3 | 1 | 1.000 |
| Oficina 4 | 1 | 1.000 |
| Oficina 5 | 1 | 1.000 |
| Oficina 6 | 1 | 1.000 |
| Oficina 7 | 2 | 2.000 |
| Total |  | 9 |

**EEDEYE** ud LUXMATE ED-EYE Sensor de luz (26/03/2014)
10 ud × 69.62 = 696.20
Sensor de luz para conexión con protocolo DALI a luminarias, montaje de superficie en techo, i/ cableado y conexionado eléctrico y de control, completamente instalado, funcionando. Luminaria según cálculos luminotécnicos en DIALUX para cumplimiento de código técnico LUXMATE ED-EYE o equivalente adaptado a luminarias definitivas.

| Código | Ud | Descripción | Rendimiento | Precio | Importe |
|---|---|---|---|---|---|
| MOOI.1a | h | Oficial 1ª instalaciones | 0.1 | 9.89 | 0.99 |
| PEDEYE | ud | LUXMATE ED-EYE (material; 27/03/2014) | 1 | 67.26 | 67.26 |
| %0200 | % | Medios auxiliares | 2 % | 68.25 | 1.37 |
|  |  | Total |  |  | 69.62 |

| Medición | Uds. | Parcial |
|---|---|---|
| Recepción | 1 | 1.000 |
| Oficina 1 | 1 | 1.000 |
| Oficina 2 | 1 | 1.000 |
| Oficina 3 | 1 | 1.000 |
| Oficina 4 | 1 | 1.000 |
| Oficina 5 | 1 | 1.000 |
| Oficina 6 | 1 | 1.000 |
| Oficina 7 | 3 | 3.000 |
| Total |  | 10 |

**ELMCABLEADO** ud Cableado y programación sistema de control de alumbrado (28/03/2012)
1 ud × 388.86 = 388.86

| Código | Ud | Descripción | Rendimiento | Precio | Importe |
|---|---|---|---|---|---|
| MOOI.9 | h | Técnico programador especialista | 5.5 | 42.82 | 235.51 |
| PMINSTCONTROL | ud | Instalación de control, cableado y programación | 1 | 145.73 | 145.73 |
| %0200 | % | Medios auxiliares | 2 % | 381.24 | 7.62 |
|  |  | Total |  |  | 388.86 |

### I07 ALUMBRADO DE EMERGENCIA (25/12/2012)
Importe: 2498.8

**ECARTELEVACF** ud Cartel señalización evacuación autofosforescente (25/12/2012)
12 ud × 1.38 = 16.56
Cartel señalizador de evacuación, autofosforescente, conforme normas UNE 23033-1, UNE 23035-1:2003, UNE 23035-2:2003, UNE 23035-4:2003 y CTE - Documento Básico de Seguridad en caso de Incendio, dimensiones conformes a la norma UNE 81501, completamente instalado.

| Código | Ud | Descripción | Rendimiento | Precio | Importe |
|---|---|---|---|---|---|
| MOOI.1a | h | Oficial 1ª instalaciones | 0.05 | 9.89 | 0.49 |
| PCARTELEVACF | ud | Cartel señalización evacuación autofosforescente (material; 25/12/2012) | 1 | 0.86 | 0.86 |
| %0200 | % | Medios auxiliares | 2 % | 1.35 | 0.03 |
|  |  | Total |  |  | 1.38 |

| Medición | Uds. | Parcial |
|---|---|---|
| Planta baja | 8 | 8.000 |
| Planta media | 1 | 1.000 |
| Planta alta | 3 | 3.000 |
| Total |  | 12 |

**EIZARN30A** ud Luminaria emergencia N30 A (26/03/2014)
3 ud × 59.16 = 177.48
Luminaria de emergencia modelo DAISALUX IZAR N30 A, equivalente o de calidad superior, con autotest, conforme UNE 20-392-93 y EN 60-598-2-22, fuente de luz LED, 200 lúmenes, autonomía 1 hora, bateria Ni-Mh montaje de superficie, i/ accesorios de montaje y sujeción, completamente instalada, funcionando.

| Código | Ud | Descripción | Rendimiento | Precio | Importe |
|---|---|---|---|---|---|
| MOOI.1a | h | Oficial 1ª instalaciones | 0.3 | 9.89 | 2.97 |
| MOOI.1d | h | Peón especializado instalaciones | 0.3 | 9.75 | 2.93 |
| PIZARN30A | ud | Lum emerg DAISALUX IZAR N30 A (material; 28/03/2014) | 1 | 52.1 | 52.10 |
| %0200 | % | Medios auxiliares | 2 % | 58.00 | 1.16 |
|  |  | Total |  |  | 59.16 |

| Medición | Uds. | Parcial |
|---|---|---|
| Distribuidor | 3 | 3.000 |
| Total |  | 3 |

**EEMHLDN2AKSP** ud Luminaria emergencia LD N2 A+ KSP (21/03/2014)
13 ud × 41.9 = 544.70
Luminaria de emergencia con señalización modelo DAISALUX HYDRA LD N2 A, equivalente o de calidad superior, conforme UNE 20-392-93 y EN 60-598-2-22, fuente de luz I LMled, 100 lúmenes, autonomía 1 hora, montaje semiempotrado, incluso caja modelo DAISALUX KSP HYDRA , i/ accesorios de montaje y sujeción, completamente instalada, funcionando.

| Código | Ud | Descripción | Rendimiento | Precio | Importe |
|---|---|---|---|---|---|
| MOOI.1a | h | Oficial 1ª instalaciones | 0.2 | 9.89 | 1.98 |
| MOOI.1d | h | Peón especializado instalaciones | 0.2 | 9.75 | 1.95 |
| PEMHLDN2A | ud | Luminaria emergencia DAISALUX HYDRA LD N2 A (material; 28/03/2014) | 1 | 34.34 | 34.34 |
| PEMEHYDRAKSP | ud | Caja para semiempotrar DAISALUX KSP HYDRA (material; 21/03/2014) | 1 | 2.81 | 2.81 |
| %0200 | % | Medios auxiliares | 2 % | 41.08 | 0.82 |
|  |  | Total |  |  | 41.9 |

| Medición | Uds. | Parcial |
|---|---|---|
| Pasillo instalaciones | 1 | 1.000 |
| Naves | 9 | 9.000 |
| Aseos planta alta | 3 | 3.000 |
| Total |  | 13 |

**EEMHLDN2AKSBK** ud Luminaria emergencia LD N2 A+ KETB+KSB (21/03/2014)
5 ud × 55.09 = 275.45
Luminaria de emergencia con señalización modelo DAISALUX HYDRA LD N2 A, equivalente o de calidad superior, conforme UNE 20-392-93 y EN 60-598-2-22, fuente de luz I LMled, 100 lúmenes, autonomía 1 hora, montaje enrasado, incluso caja modelo DAISALUX KETB HYDRA y placa de señalización banderola DAISALUX KSB HYDRA rótulo según se indica en planos, i/ accesorios de montaje y sujeción, completamente instalada, funcionando.

| Código | Ud | Descripción | Rendimiento | Precio | Importe |
|---|---|---|---|---|---|
| MOOI.1a | h | Oficial 1ª instalaciones | 0.2 | 9.89 | 1.98 |
| MOOI.1d | h | Peón especializado instalaciones | 0.2 | 9.75 | 1.95 |
| PEMHLDN2A | ud | Luminaria emergencia DAISALUX HYDRA LD N2 A | 1 | 34.34 | 34.34 |
| PEMEHYDRAKSB | ud | Placa señalización banderola DAISALUX KSB HYDRA (material; 21/03/2014) | 1 | 10.48 | 10.48 |
| PEMEHYDRAKETB | ud | Caja para enrasar blanca DAISALUX KETB HYDRA (material; 21/03/2014) | 1 | 5.26 | 5.26 |
| %0200 | % | Medios auxiliares | 2 % | 54.01 | 1.08 |
|  |  | Total |  |  | 55.09 |

| Medición | Uds. | Parcial |
|---|---|---|
| Acceso | 2 | 2.000 |
| Escaleras planta media | 1 | 1.000 |
| Pasillo planta alta | 1 | 1.000 |
| Oficina 7 | 1 | 1.000 |
| Total |  | 5 |

**EHLDN5AKES** ud Luminaria emergencia LD N5 A+ KES (26/03/2014)
14 ud × 60.24 = 843.36
Luminaria de emergencia con señalización modelo DAISALUX HYDRA LD N5 A, equivalente o de calidad superior, conforme UNE 20-392-93 y EN 60-598-2-22, fuente de luz I LMled, 200 lúmenes, autonomía 1 hora, incluso caja modelo DAISALUX KES HYDRA IP66 IK8, i/ accesorios de montaje y sujeción, completamente instalada, funcionando.

| Código | Ud | Descripción | Rendimiento | Precio | Importe |
|---|---|---|---|---|---|
| MOOI.1a | h | Oficial 1ª instalaciones | 0.3 | 9.89 | 2.97 |
| MOOI.1d | h | Peón especializado instalaciones | 0.3 | 9.75 | 2.93 |
| PHLDN5A | ud | Lum emerg DAISALUX HYDRA LD N5 A (material; 28/03/2014) | 1 | 38.25 | 38.25 |
| PEMEHYDRAKES | ud | Caja estanca DAISALUX KES HYDRA (material; 28/03/2014) | 1 | 14.91 | 14.91 |
| %0200 | % | Medios auxiliares | 2 % | 59.06 | 1.18 |
|  |  | Total |  |  | 60.24 |

| Medición | Uds. | Parcial |
|---|---|---|
| Recepción | 1 | 1.000 |
| Local RITM | 1 | 1.000 |
| Sala instalaciones | 1 | 1.000 |
| Almacén | 1 | 1.000 |
| Oficinas | 8 | 8.000 |
| Rack | 1 | 1.000 |
| Altillo | 1 | 1.000 |
| Total |  | 14 |

**EHLDN7AKES** ud Luminaria emergencia LD N7 A+ KES (26/03/2014)
3 ud × 69.87 = 209.61
Luminaria de emergencia con señalización modelo DAISALUX HYDRA LD N5 A, equivalente o de calidad superior, conforme UNE 20-392-93 y EN 60-598-2-22, fuente de luz I LMled, 370 lúmenes, autonomía 1 hora, incluso caja modelo DAISALUX KES HYDRA IP66 IK8, i/ accesorios de montaje y sujeción, completamente instalada, funcionando.

| Código | Ud | Descripción | Rendimiento | Precio | Importe |
|---|---|---|---|---|---|
| MOOI.1a | h | Oficial 1ª instalaciones | 0.3 | 9.89 | 2.97 |
| MOOI.1d | h | Peón especializado instalaciones | 0.3 | 9.75 | 2.93 |
| PHLDN7A | ud | Lum emerg DAISALUX HYDRA LD N7 A (material; 28/03/2014) | 1 | 47.69 | 47.69 |
| PEMEHYDRAKES | ud | Caja estanca DAISALUX KES HYDRA | 1 | 14.91 | 14.91 |
| %0200 | % | Medios auxiliares | 2 % | 68.50 | 1.37 |
|  |  | Total |  |  | 69.87 |

| Medición | Uds. | Parcial |
|---|---|---|
| Naves | 3 | 3.000 |
| Total |  | 3 |

**EEMNLDN8AKSP** ud Luminaria emergencia LD N8 A+ KSP (21/03/2014)
6 ud × 71.94 = 431.64
Luminaria de emergencia con señalización modelo DAISALUX NORMA LD N8 A, equivalente o de calidad superior, conforme UNE 20-392-93 y EN 60-598-2-22, fuente de luz I LMled, 320 lúmenes, autonomía 1 hora, montaje semiempotrado, incluso caja modelo DAISALUX KSP IMNS , i/ accesorios de montaje y sujeción, completamente instalada, funcionando.

| Código | Ud | Descripción | Rendimiento | Precio | Importe |
|---|---|---|---|---|---|
| MOOI.1a | h | Oficial 1ª instalaciones | 0.2 | 9.89 | 1.98 |
| MOOI.1d | h | Peón especializado instalaciones | 0.2 | 9.75 | 1.95 |
| PEMNLDN8A | ud | Luminaria emergencia DAISALUX NORMA LD N8 A (material; 28/03/2014) | 1 | 64.54 | 64.54 |
| PEMEKSPIMNS | ud | Caja para semiempotrar DAISALUX KSP IMNS (material; 21/03/2014) | 1 | 2.06 | 2.06 |
| %0200 | % | Medios auxiliares | 2 % | 70.53 | 1.41 |
|  |  | Total |  |  | 71.94 |

| Medición | Uds. | Parcial |
|---|---|---|
| Hall | 1 | 1.000 |
| Escaleras planta baja | 2 | 2.000 |
| Descansillo planta media | 1 | 1.000 |
| Escaleras planta media | 2 | 2.000 |
| Total |  | 6 |

### I08 CONTRAINCENDIOS (23/03/2007)
Importe: 4479.17

**EXT21A113B** ud Extintor polvo poliv 21A-113B (25/12/2012)
7 ud × 20.24 = 141.68
Extintor de incendios manual polvo polivalente ABC, eficacia 21A-113B, de 6 Kg, según Reglamento de Recipientes a Presión y UNE 23110, instalación de superficie según Documento Básico de Seguridad en caso de Incendio, completamente instalado.

| Código | Ud | Descripción | Rendimiento | Precio | Importe |
|---|---|---|---|---|---|
| MOOI.1d | h | Peón especializado instalaciones | 0.1 | 9.75 | 0.98 |
| PIPF20ac | ud | Extintor polvo poliv 21A-113 B (material; 25/12/2012) | 1 | 18.86 | 18.86 |
| %0200 | % | Medios auxiliares | 2 % | 19.84 | 0.40 |
|  |  | Total |  |  | 20.24 |

| Medición | Uds. | Parcial |
|---|---|---|
| Nave 1 | 1 | 1.000 |
| Nave 2 | 1 | 1.000 |
| Nave 3 | 1 | 1.000 |
| Planta baja | 1 | 1.000 |
| Planta media | 1 | 1.000 |
| Planta alta | 2 | 2.000 |
| Total |  | 7 |

**EXTCO255B** ud Extintor 5 Kg CO2 (25/12/2012)
4 ud × 42.91 = 171.64
Extintor de incendios manual con agente extintor CO2, 5 Kg, con trompa, según Reglamento de Recipientes a Presión y UNE 23110, instalación de superficie según Documento Básico de Seguridad en caso de Incendio, completamente instalado.

| Código | Ud | Descripción | Rendimiento | Precio | Importe |
|---|---|---|---|---|---|
| MOOI.1d | h | Peón especializado instalaciones | 0.05 | 9.75 | 0.49 |
| PCO255B | ud | Extintor 5 Kg CO2 (material; 25/12/2012) | 1 | 41.58 | 41.58 |
| %0200 | % | Medios auxiliares | 2 % | 42.07 | 0.84 |
|  |  | Total |  |  | 42.91 |

| Medición | Uds. | Parcial |
|---|---|---|
| Cuadro planta baja | 1 | 1.000 |
| Nave 1 | 1 | 1.000 |
| Nave 2 | 1 | 1.000 |
| Nave 3 | 1 | 1.000 |
| Total |  | 4 |

**ENTRID60.1L** ud Central analógica ID60, 1 lazo (28/03/2012)
1 ud × 885.2 = 885.20
Central de detección de incendios analógica multiprogramable con sensibilidad ajustable de cada sensor al medio ambiente y compatible con sensores láser de alta sensibilidad, equipada con un lazo no ampliable con capacidad de 99 detectores y 99 módulos por lazo, pantalla LCD de 80 caracteres y teclado de programación, 6 circuitos de salida programables supervisados, puerto de comunicaciones RS232 y tarjeta SIB5485 con puerto RS485 para conexión de repetidores, fuente de alimentación de 24Vcc/2,5A. y dos baterías de 12Vcc/7Ah, incluso programa de configuración PK-ID50, montada en cabina metálica, totalmente instalada, programada y funcionando.

| Código | Ud | Descripción | Rendimiento | Precio | Importe |
|---|---|---|---|---|---|
| MOOI.1a | h | Oficial 1ª instalaciones | 3 | 9.89 | 29.67 |
| MOOI.1d | h | Peón especializado instalaciones | 3 | 9.75 | 29.25 |
| MOOI.9 | h | Técnico programador especialista | 5 | 42.82 | 214.10 |
| PCENTRID60.1 | ud | Central analógica ID60, 1 lazo (material; 22/11/2013) | 1 | 479.72 | 479.72 |
| PPS1207 | ud | Batería 12 V. 7A/H (material; 22/11/2013) | 2 | 9.41 | 18.82 |
| PPK-ID5060 | ud | Programa de configuración (material; 22/11/2013) | 1 | 37.06 | 37.06 |
| PPSIB5485 | ud | Tarjeta RS485 conexión de repetidores (material; 22/11/2013) | 1 | 52.62 | 52.62 |
| PP0300 | ud | Material complementario o pzas. (material; 30/07/2012) | 20 | 0.24 | 4.80 |
| PP0301 | ud | Pequeño material (material; 30/07/2012) | 15 | 0.12 | 1.80 |
| %0200 | % | Medios auxiliares | 2 % | 867.84 | 17.36 |
|  |  | Total |  |  | 885.2 |

**EFUENTE24V.5A** ud Fuente aliment. 24 Vdc 5 A HLSPS50 (30/07/2012)
1 ud × 143.16 = 143.16
Fuente de alimentación conmutada adaptada a la central analógica empleada, de 24 Vcc 5A controlada por microprocesador, con salidas independientes protegidas por fusibles térmicos (PTC) y salidas de relé para indicación del estado de la fuente, disponiendo de supervisión de la alimentación conmutada y protección contra cortocircuitos; incorpora un circuito de supervisión de baterías para presencia, nivel y eficacia; incluye 2 baterías de 12 Vcc 7 Ah modelo PS1207; certificado conforme a la norma UNE-EN54 parte 4 según exigencia de la Directiva 89/106/CEE relativa a los productos de la construcción, i/ conexionado eléctrico, completamente instalada.

| Código | Ud | Descripción | Rendimiento | Precio | Importe |
|---|---|---|---|---|---|
| MOOI.1a | h | Oficial 1ª instalaciones | 0.7 | 9.89 | 6.92 |
| MOOI.1d | h | Peón especializado instalaciones | 0.7 | 9.75 | 6.83 |
| PPS5 | ud | Fuente de alimentación 24 Vdc 5A (material; 25/12/2012) | 1 | 101.23 | 101.23 |
| PS1207 | ud | Batería 12 V. 7A/H (material; 25/12/2012) | 2 | 7.52 | 15.04 |
| P7771602BIS | ud | Relé supervisor de línea (material; 25/12/2012) | 1 | 9.97 | 9.97 |
| PP0300 | ud | Material complementario o pzas. | 1 | 0.24 | 0.24 |
| PP0301 | ud | Pequeño material | 1 | 0.12 | 0.12 |
| %0200 | % | Medios auxiliares | 2 % | 140.35 | 2.81 |
|  |  | Total |  |  | 143.16 |

**EMODCNXCRA** ud Módulo de conexión a CRA ID-CRA (28/03/2012)
1 ud × 125.31 = 125.31
Comunicador telefónico/módem bidireccional adaptado a la central analógica empleada para conexión a centrales receptoras de alarma mediante protocolo contact ID, compatible con centrales serie ID, permite la programación de dos números de abonados, dos números de CRA y funciones de verificación, requiere linea de teléfono conmutada y alimentación 24 Vcc, totalmente instaldo, programado y funcionando.

| Código | Ud | Descripción | Rendimiento | Precio | Importe |
|---|---|---|---|---|---|
| MOOI.1a | h | Oficial 1ª instalaciones | 0.1 | 9.89 | 0.99 |
| MOOI.1d | h | Peón especializado instalaciones | 0.1 | 9.75 | 0.98 |
| MOOI.9 | h | Técnico programador especialista | 0.5 | 42.82 | 21.41 |
| PMODCNXCRA | ud | Módulo de conexión a CRA (material; 25/12/2012) | 1 | 99.11 | 99.11 |
| PP0300 | ud | Material complementario o pzas. | 1 | 0.24 | 0.24 |
| PP0301 | ud | Pequeño material | 1 | 0.12 | 0.12 |
| %0200 | % | Medios auxiliares | 2 % | 122.85 | 2.46 |
|  |  | Total |  |  | 125.31 |

**EDETOPTI** ud Detector óptico (28/03/2012)
10 ud × 37.75 = 377.50
Detector analógico inteligente de perfil extraplano de tecnología óptica con dos led tricolores, con aislador, incorporando elementos de detección óptica, direccionamiento sencillo mediante dos roto-swich decádicos, funciones lógicas programables desde la central de incendios, fabricado en ABS pirorretardante, equipado con doble led que permita ver el estado del detector desde cualquier posición; incorpora micro interruptor activable mediante imán para realizar un test de funcionamiento local; compensación automática por suciedad, fácilmente desmontable para su limpieza; incorpora base B50AP intercambiable con el resto de detectores analógicos; certificado conforme a la norma UNE-EN54 parte 5 y 7 según exigencia de la Directiva 89/106/CEE relativa a los productos de la construcción, i/ cableado y conexionado, completamente instalado, programado, funcionando.

| Código | Ud | Descripción | Rendimiento | Precio | Importe |
|---|---|---|---|---|---|
| MOOI.1a | h | Oficial 1ª instalaciones | 0.3 | 9.89 | 2.97 |
| MOOI.1d | h | Peón especializado instalaciones | 0.3 | 9.75 | 2.93 |
| MOOI.9 | h | Técnico programador especialista | 0.05 | 42.82 | 2.14 |
| PNFXOPT | ud | Detector óptico (material; 30/03/2014) | 1 | 26.1 | 26.10 |
| PB50AP | ud | Base intercamb. analógica (material; 25/12/2012) | 1 | 2.51 | 2.51 |
| PP0300 | ud | Material complementario o pzas. | 1 | 0.24 | 0.24 |
| PP0301 | ud | Pequeño material | 1 | 0.12 | 0.12 |
| %0200 | % | Medios auxiliares | 2 % | 37.01 | 0.74 |
|  |  | Total |  |  | 37.75 |

| Medición | Uds. | Parcial |
|---|---|---|
| Almacén | 1 | 1.000 |
| Recepción | 1 | 1.000 |
| Oficina 1 | 1 | 1.000 |
| Oficina 2 | 1 | 1.000 |
| Oficina 3 | 1 | 1.000 |
| Oficina 4 | 1 | 1.000 |
| Oficina 5 | 1 | 1.000 |
| Oficina 6 | 1 | 1.000 |
| Oficina 7 | 2 | 2.000 |
| Total |  | 10 |

**EDETSIRBASEMO** ud Sirena-flash y detector óptico (28/03/2012)
5 ud × 73.48 = 367.40
Conjunto formado por sirena acústica electrónica direccionable con flash modelo NOTIFIER NFXI-BSF-WC y detector óptico analógico modelo NFX/ISO-OPT o equivalente, alimentado por lazo de comunicaciones analógico, consumo 14 mA, 32 tonos seleccionables de 95dBA, certificado conforme a la norma UNE-EN54 parte 5 y 7 según exigencia de la Directiva 89/106/CEE relativa a los productos de la construcción, con aislador, i/ base de bajo perfil para sirena modelo B501AP, cableado y conexionado, completamente instalado, programado, funcionando.

| Código | Ud | Descripción | Rendimiento | Precio | Importe |
|---|---|---|---|---|---|
| MOOI.1a | h | Oficial 1ª instalaciones | 0.3 | 9.89 | 2.97 |
| MOOI.9 | h | Técnico programador especialista | 0.05 | 42.82 | 2.14 |
| PNFXIBSF-WC | ud | Sirena y flash analógica con base c/ aislador (material; 30/03/2014) | 1 | 38.13 | 38.13 |
| PB501AP | ud | Base blanca de bajo perfil B501AP (material; 25/12/2012) | 1 | 2.34 | 2.34 |
| PNFXOPT | ud | Detector óptico | 1 | 26.1 | 26.10 |
| PP0300 | ud | Material complementario o pzas. | 1 | 0.24 | 0.24 |
| PP0301 | ud | Pequeño material | 1 | 0.12 | 0.12 |
| %0200 | % | Medios auxiliares | 2 % | 72.04 | 1.44 |
|  |  | Total |  |  | 73.48 |

| Medición | Uds. | Parcial |
|---|---|---|
| Hall | 1 | 1.000 |
| Pasillo planta intermedia | 1 | 1.000 |
| Distribuidor planta alta | 2 | 2.000 |
| Pasillo aseos planta alta | 1 | 1.000 |
| Total |  | 5 |

**EDETMULTI** ud Detector multicriterio (28/03/2012)
5 ud × 44.42 = 222.10
Detector único multicriterio analógico inteligente de perfil extraplano de tecnología combinada óptico-térmica-llama, con aislador de circuito con control de estado a través de protocolo, incorporando tres elementos de detección independientes para actuar como un único equipo, detección IR para medir los niveles de radiación en el ambiente y los parámetros de las llamas, detección óptica y térmica con doble termistor, direccionamiento sencillo mediante dos roto-swich decádicos, funciones lógicas programables desde la central de incendios, fabricado en ABS pirorretardante, equipado con doble led que permita ver el estado del detector desde cualquier posición; incorpora micro interruptor activable mediante imán para realizar un test de funcionamiento local; compensación automática por suciedad, fácilmente desmontable para su limpieza; incorpora base B50AP intercambiable con el resto de detectores analógicos; certificado conforme a la norma UNE-EN54 parte 5 y 7 según exigencia de la Directiva 89/106/CEE relativa a los productos de la construcción, i/ cableado y conexionado, completamente instalado, programado, funcionando.

| Código | Ud | Descripción | Rendimiento | Precio | Importe |
|---|---|---|---|---|---|
| MOOI.1a | h | Oficial 1ª instalaciones | 0.3 | 9.89 | 2.97 |
| MOOI.1d | h | Peón especializado instalaciones | 0.3 | 9.75 | 2.93 |
| MOOI.9 | h | Técnico programador especialista | 0.05 | 42.82 | 2.14 |
| PNFXSMT3 | ud | Detector multicriterio SMT3 (material; 30/03/2014) | 1 | 32.64 | 32.64 |
| PB50AP | ud | Base intercamb. analógica | 1 | 2.51 | 2.51 |
| PP0300 | ud | Material complementario o pzas. | 1 | 0.24 | 0.24 |
| PP0301 | ud | Pequeño material | 1 | 0.12 | 0.12 |
| %0200 | % | Medios auxiliares | 2 % | 43.55 | 0.87 |
|  |  | Total |  |  | 44.42 |

| Medición | Uds. | Parcial |
|---|---|---|
| Cuarto dei nstalaciones | 1 | 1.000 |
| Local RITM | 1 | 1.000 |
| Local Rack | 1 | 1.000 |
| Altillo | 1 | 1.000 |
| Nave 3 | 1 | 1.000 |
| Total |  | 5 |

**EDETSIRBASEMM** ud Sirena-flash y detector multicriterio (28/03/2012)
5 ud × 80.15 = 400.75
Conjunto formado por sirena acústica electrónica direccionable con flash integrado y detector multicriterio analógico compatible con central, alimentado por lazo de comunicaciones analógico, consumo 14 mA, 32 tonos seleccionables de 95dBA, certificado conforme a la norma UNE-EN54 parte 5 y 7 según exigencia de la Directiva 89/106/CEE relativa a los productos de la construcción, con aislador, i/ base de bajo perfil para sirena modelo B501AP, cableado y conexionado, completamente instalado, programado, funcionando.

| Código | Ud | Descripción | Rendimiento | Precio | Importe |
|---|---|---|---|---|---|
| MOOI.1a | h | Oficial 1ª instalaciones | 0.3 | 9.89 | 2.97 |
| MOOI.9 | h | Técnico programador especialista | 0.05 | 42.82 | 2.14 |
| PNFXIBSF-WC | ud | Sirena y flash analógica con base c/ aislador | 1 | 38.13 | 38.13 |
| PB501AP | ud | Base blanca de bajo perfil B501AP | 1 | 2.34 | 2.34 |
| PNFXSMT3 | ud | Detector multicriterio SMT3 | 1 | 32.64 | 32.64 |
| PP0300 | ud | Material complementario o pzas. | 1 | 0.24 | 0.24 |
| PP0301 | ud | Pequeño material | 1 | 0.12 | 0.12 |
| %0200 | % | Medios auxiliares | 2 % | 78.58 | 1.57 |
|  |  | Total |  |  | 80.15 |

| Medición | Uds. | Parcial |
|---|---|---|
| Nave 1 | 1 | 1.000 |
| Nave 2 | 1 | 1.000 |
| Nave 3 | 1 | 1.000 |
| Nave 4 | 1 | 1.000 |
| Nave 5 | 1 | 1.000 |
| Total |  | 5 |

**EZOCALANTIHUM** ud Zócalo antihumedad (30/07/2012)
21 ud × 7.15 = 150.15
Zócalo antihumedad de superficie en PC/ABS de color blanco diámetro 110mm, i/ material complementario, totalmente instalada.

| Código | Ud | Descripción | Rendimiento | Precio | Importe |
|---|---|---|---|---|---|
| MOOI.1a | h | Oficial 1ª instalaciones | 0.1 | 9.89 | 0.99 |
| PZOCALANTIHUM | ud | Zócalo antihumedad (material; 25/12/2012) | 1 | 5.89 | 5.89 |
| PP0301 | ud | Pequeño material | 0.5 | 0.12 | 0.06 |
| PP0300 | ud | Material complementario o pzas. | 0.3 | 0.24 | 0.07 |
| %0200 | % | Medios auxiliares | 2 % | 7.01 | 0.14 |
|  |  | Total |  |  | 7.15 |

| Medición | Uds. | Parcial |
|---|---|---|
| Hall | 1 | 1.000 |
| Cuarto dei nstalaciones | 1 | 1.000 |
| Local RITM | 1 | 1.000 |
| Almacén | 1 | 1.000 |
| Administración | 1 | 1.000 |
| Oficina 1 | 1 | 1.000 |
| Oficina 2 | 1 | 1.000 |
| Oficina 3 | 1 | 1.000 |
| Oficina 4 | 1 | 1.000 |
| Oficina 5 | 1 | 1.000 |
| Oficina 6 | 1 | 1.000 |
| Oficina 7 | 2 | 2.000 |
| Nave 1 | 2 | 2.000 |
| Nave 2 | 2 | 2.000 |
| Nave 3 | 2 | 2.000 |
| Local Rack | 1 | 1.000 |
| Altillo | 1 | 1.000 |
| Total |  | 21 |

**EPULSANM700K** ud Pulsador analógico rearmable c/ aislador (28/03/2012)
7 ud × 40.95 = 286.65
Pulsador manual de alarma con elemento rearmable, direccionable y con aislador de cortocircuito incorporado,direccionamiento sencillo mediante dos roto-swich decádicos, con LED que permite ver el estado del equipo, prueba de funcionamiento y rearme mediante llave, incluye caja para montaje y tapa de protección para evitar cortes y la fragmentación del mismo, certificado conforme a la norma UNE-EN54 parte 5 y 7 según exigencia de la Directiva 89/106/CEE relativa a los productos de la construcción, completamente instalado, programado y funcionando.

| Código | Ud | Descripción | Rendimiento | Precio | Importe |
|---|---|---|---|---|---|
| MOOI.1a | h | Oficial 1ª instalaciones | 0.3 | 9.89 | 2.97 |
| MOOI.1d | h | Peón especializado instalaciones | 0.3 | 9.75 | 2.93 |
| MOOI.9 | h | Técnico programador especialista | 0.05 | 42.82 | 2.14 |
| PM700KACI-FG | ud | Pulsador analógico rearmable c/ aislador (material; 25/12/2012) | 1 | 30.09 | 30.09 |
| PSR1T | ud | Caja montaje para pulsador (material; 25/12/2012) | 1 | 1.66 | 1.66 |
| PP0300 | ud | Material complementario o pzas. | 1 | 0.24 | 0.24 |
| PP0301 | ud | Pequeño material | 1 | 0.12 | 0.12 |
| %0200 | % | Medios auxiliares | 2 % | 40.15 | 0.80 |
|  |  | Total |  |  | 40.95 |

| Medición | Uds. | Parcial |
|---|---|---|
| Nave 1 | 1 | 1.000 |
| Nave 2 | 1 | 1.000 |
| Nave 3 | 1 | 1.000 |
| Hall planta baja | 1 | 1.000 |
| Planta media | 1 | 1.000 |
| Planta alta | 2 | 2.000 |
| Total |  | 7 |

**ECARTELINCEND** ud Cartel señalización autofosforescente señalización incendios (25/12/2012)
14 ud × 1.85 = 25.90
Cartel señalizador de instalación contra incendios, autofosforescente, conforme directiva europea 92/58, UNE 23034 y Documento Básico de Seguridad en caso de Incendio, de dimensiones conformes a la norma UNE 81501, completamente instalado.

| Código | Ud | Descripción | Rendimiento | Precio | Importe |
|---|---|---|---|---|---|
| MOOI.1a | h | Oficial 1ª instalaciones | 0.05 | 9.89 | 0.49 |
| PCARTELINCEND | ud | Cartel señaliz. autofosforesecente instalaciones incendios (material; 25/12/2012) | 1 | 1.32 | 1.32 |
| %0200 | % | Medios auxiliares | 2 % | 1.81 | 0.04 |
|  |  | Total |  |  | 1.85 |

| Medición | Uds. | Parcial |
|---|---|---|
| Hall planta baja | 2 | 2.000 |
| Planta media | 2 | 2.000 |
| Planta alta | 4 | 4.000 |
| Nave 1 | 2 | 2.000 |
| Nave 2 | 2 | 2.000 |
| Nave 3 | 2 | 2.000 |
| Total |  | 14 |

**EAWSB32** ud Sirena ext optic-acustic (13/12/2011)
1 ud × 82.82 = 82.82
Sirena exterior con flash analógica, bitonal, con leds de alta luminosidad con un consumo de 5,7 mA, posibilidad de activación independiente del flash y de la sirena, 32 tonos y 3 niveles de volumen seleccionables 101dBA ±3 dBA a través de micro interruptores, montaje con base estanca IP65, función de bloqueo en base y aislador de cortocircuitos, i/ base de montaje estanca IP65 modelo WBDR, pp de cableado, completamente instalada, funcionando.

| Código | Ud | Descripción | Rendimiento | Precio | Importe |
|---|---|---|---|---|---|
| MOOI.1a | h | Oficial 1ª instalaciones | 0.3 | 9.89 | 2.97 |
| MOOI.1d | h | Peón especializado instalaciones | 0.3 | 9.75 | 2.93 |
| MOOI.9 | h | Técnico programador especialista | 0.05 | 42.82 | 2.14 |
| PAWSB32 | ud | Sirena ext optic-acustic (material; 13/12/2011) | 1 | 64.57 | 64.57 |
| PWBDR | ud | Base estanca IP65 WBDR (material; 13/12/2011) | 1 | 8.23 | 8.23 |
| PP0300 | ud | Material complementario o pzas. | 1 | 0.24 | 0.24 |
| PP0301 | ud | Pequeño material | 1 | 0.12 | 0.12 |
| %0200 | % | Medios auxiliares | 2 % | 81.20 | 1.62 |
|  |  | Total |  |  | 82.82 |

**E569022** ud Instalación de cableado detección de incendios (30/07/2012)
1 ud × 834.35 = 834.35
Instalación eléctrica para el sistema de detección de incendios formado por cable trenzado y apantallado, resistente al fuego RF30, de dos conductores de 1,5 mm2 de sección para los equipos inteligentes,clase V. Pantalla con cinta de aluminio/poliester y drenaje de cobre estañado de 0,5mm2. Resistente al fuego, libre de halogenos, baja emisión de humo y baja corrosividad. Cable de cobre con cubierta de protección no propagadora del incendio y con emisión de humos y opacidad reducida SZ1 (AS+) 0,6/1 KV RF 1,5 mm2 de sección para alimentación auxiliar, instalación bajo tubo flexible en trazados ocultos y bajo tubo rígido en trazados vistos, incluso p.p. de cajas de derivación, pequeño material y accesorios, completamente instalado.

| Código | Ud | Descripción | Rendimiento | Precio | Importe |
|---|---|---|---|---|---|
| MOOI.1a | h | Oficial 1ª instalaciones | 25.25 | 9.89 | 249.72 |
| MOOI.1d | h | Peón especializado instalaciones | 25.25 | 9.75 | 246.19 |
| P2X15CP | ml | Cable trenzado apantallado 2x1,5 mm2 Cu RF90 (material; 25/12/2012) | 315 | 0.63 | 198.45 |
| PSZ12x1.5 | ml | Cable SZ1 (AS+) 0,6/1 KV 2x1,5 Cu (material; 25/12/2012) | 25 | 0.62 | 15.50 |
| PP0300 | ud | Material complementario o pzas. | 20 | 0.24 | 4.80 |
| PP0301 | ud | Pequeño material | 22 | 0.12 | 2.64 |
| PTUBFLEX32 | ml | Tubo exento halógenos flex IP677 DN 32+acces (material; 30/07/2012) | 175 | 0.23 | 40.25 |
| PTUBFLEX20 | ml | Tubo exento halógenos flex IP677 DN 20+acces | 80 | 0.1 | 8.00 |
| PTUBRIG20 | ml | Tubo rigido exento halogenos M1 DN20 y accesorios | 92 | 0.57 | 52.44 |
| %0200 | % | Medios auxiliares | 2 % | 817.99 | 16.36 |
|  |  | Total |  |  | 834.35 |

**EDETINGEN** pa Ingeniería instalación detección y alarma incendios (28/03/2012)
1 pa × 170.29 = 170.29
Ingeniería de la instalación de detección y alarma de incendios, i/ instalación de software, programación y configuración, trámites, tasas y registro en el órgano competente de la Administración, documentación de la instalación as built e ingeniería de detalle.

| Código | Ud | Descripción | Rendimiento | Precio | Importe |
|---|---|---|---|---|---|
| MOOI.9 | h | Técnico programador especialista | 2 | 42.82 | 85.64 |
| PDETINGEN | pa | Ingeniería instalación detección y alarma incendios (material; 28/03/2014) | 1 | 84.65 | 84.65 |
|  |  | Total |  |  | 170.29 |

**EPROMASTOP** ud Banda continua intumescente , 2.2 m (26/03/2014)
1 ud × 50.45 = 50.45
Banda continua intumescente para protección de tuberías plásticas de paso a través de sectores y compartimentos de incendios, en tiras de 2.2 m de longitud, para proporcionar sellado EI-120 en cruces de sectores de incendio en tuberías de hasta 200 mm de diámetro exterior, i/ accesorios, completamente instalado.

| Código | Ud | Descripción | Rendimiento | Precio | Importe |
|---|---|---|---|---|---|
| MOOI.1a | h | Oficial 1ª instalaciones | 0.05 | 9.89 | 0.49 |
| PPROMASTOP | ud | Banda continua intumescente PROMAT PROMASTOP EI-120, 2.2 m (material; 27/03/2014) | 1 | 48.97 | 48.97 |
| %0200 | % | Medios auxiliares | 2 % | 49.46 | 0.99 |
|  |  | Total |  |  | 50.45 |

| Medición | Uds. | Parcial |
|---|---|---|
| Sectorizacion cruces tuberías | 1 | 1.000 |
| Total |  | 1 |

**EALMRF180** ud Almohadillas intumescentes RF180 320x100x25 (23/03/2007)
7 ud × 6.26 = 43.82
Suministro y colocación de almohadillas intumiscentes termo-expansivas para el sellado de huecos de paso de instalaciones, EI-180, dimensiones 320x100x25 mm, autoexpansión a partir de los 150 ºC, sellando los huecos e impidiendo el paso de humos y fuego, completamente instaladas.

| Código | Ud | Descripción | Rendimiento | Precio | Importe |
|---|---|---|---|---|---|
| MOOI.1a | h | Oficial 1ª instalaciones | 0.01 | 9.89 | 0.10 |
| MOOI.1d | h | Peón especializado instalaciones | 0.01 | 9.75 | 0.10 |
| PALMRF180 | ud | Almohadillas intumescentes RF180 320x100x25 (material; 23/03/2007) | 1 | 5.94 | 5.94 |
| %0200 | % | Medios auxiliares | 2 % | 6.14 | 0.12 |
|  |  | Total |  |  | 6.26 |

### I09 SEGURIDAD ANTIINTRUSISMO (13/02/2008)
Importe: 2180.9

**EANTIINCENT8** ud Central antiintrusismo 8 particiones (30/07/2012)
1 ud × 373.13 = 373.13
Unidad central antiintrusismo microprocesada para 8 particiones con teclado, 32 módulos, con capacidad hasta 168 zonas. Número de 8 zonas cableadas de la central básic ampliable hasta 168 mediante zonas cableadas o vía radio. Transmisor telefónico multiprotocolo bidireccional para conexión a CRA (homolgada para conexióna CRA), hasta 99 códigos de usuario, supervisión de líena telefónica, sirena y fuente de alimentación, i/ módulos de ampliación de zonas, batería, fuente de alimentación, conexión puerto de comunicaciones, conexionado, pequeño material y programación, completamente instalada, funcionando.

| Código | Ud | Descripción | Rendimiento | Precio | Importe |
|---|---|---|---|---|---|
| MOOI.1a | h | Oficial 1ª instalaciones | 1.2 | 9.89 | 11.87 |
| MOOI.1d | h | Peón especializado instalaciones | 1.2 | 9.75 | 11.70 |
| PANTINCENT8 | ud | Central antiintrusismo (material; 27/03/2014) | 1 | 342.12 | 342.12 |
| PP0301 | ud | Pequeño material | 1 | 0.12 | 0.12 |
| %0200 | % | Medios auxiliares | 2 % | 365.81 | 7.32 |
|  |  | Total |  |  | 373.13 |

**EANTIINTECLA** ud Teclado antiintrusismo con pantalla LCD (30/07/2012)
4 ud × 45.4 = 181.60
Teclado, pon pantalla LCD, adaptado a la central antiintrusismo i/ tapa abatible, soportado y cableado, completamente instalado, funcionando.

| Código | Ud | Descripción | Rendimiento | Precio | Importe |
|---|---|---|---|---|---|
| MOOI.1a | h | Oficial 1ª instalaciones | 0.2 | 9.89 | 1.98 |
| MOOI.1d | h | Peón especializado instalaciones | 0.2 | 9.75 | 1.95 |
| PANTIINTECLA | ud | Teclado antiintrusismo con pantalla LCD (material; 30/07/2012) | 1 | 40.58 | 40.58 |
| %0200 | % | Medios auxiliares | 2 % | 44.51 | 0.89 |
|  |  | Total |  |  | 45.4 |

| Medición | Uds. | Parcial |
|---|---|---|
| Hall | 1 | 1.000 |
| Naves | 3 | 3.000 |
| Total |  | 4 |

**EANTIINDET** ud Detector de presencia doble tecnología (30/07/2012)
15 ud × 47.64 = 714.60
Detector de presencia doble tecnología infrarrojo pasivo / microondas, modelo aprobado por la D.O., microondas en 10,525 GHz, alcance ajustable 6, 9 y 12 m en abanico, i/ soporte de fijación y conexionado eléctrico y de control, completamente instalado, funcionando.

| Código | Ud | Descripción | Rendimiento | Precio | Importe |
|---|---|---|---|---|---|
| MOOI.1a | h | Oficial 1ª instalaciones | 1.3 | 9.89 | 12.86 |
| MOOI.1d | h | Peón especializado instalaciones | 1.3 | 9.75 | 12.68 |
| PLM100C | ud | Detector de presencia doble tecnología (material; 30/07/2012) | 1 | 19.7 | 19.70 |
| PSOPFIJDET | ud | Soporte fijación detector presencia (material; 30/07/2012) | 1 | 1.47 | 1.47 |
| %0200 | % | Medios auxiliares | 2 % | 46.71 | 0.93 |
|  |  | Total |  |  | 47.64 |

| Medición | Uds. | Parcial |
|---|---|---|
| Planta baja | 3 | 3.000 |
| Entreplanta | 2 | 2.000 |
| Planta alta | 4 | 4.000 |
| Nave 1 | 2 | 2.000 |
| Nave 2 | 2 | 2.000 |
| Nave 3 | 2 | 2.000 |
| Total |  | 15 |

**ESIRENAEXTROB** ud Sirena exterior antirrobo (30/07/2012)
1 ud × 55.04 = 55.04
Sirena exterior antirrobo, modelo aprobado por la D.O., 20 W 12 V, i/ medios auxiliares y pequeño material, completamente instalada, funcionando.

| Código | Ud | Descripción | Rendimiento | Precio | Importe |
|---|---|---|---|---|---|
| MOOI.1a | h | Oficial 1ª instalaciones | 1.5 | 9.89 | 14.84 |
| MOOI.1d | h | Peón especializado instalaciones | 1.5 | 9.75 | 14.63 |
| PSIRENAEXTROB | ud | Sirena exterior antirrobo (material; 30/07/2012) | 1 | 24.49 | 24.49 |
| %0200 | % | Medios auxiliares | 2 % | 53.96 | 1.08 |
|  |  | Total |  |  | 55.04 |

**E569022MM** ud Instalación de cableado antiintrusismo (13/02/2008)
1 ud × 767.62 = 767.62
Instalación eléctrica formado por cable trenzado y apantallado, de dos conductores de 1,5 mm2 de sección para los equipos inteligentes y cable de cobre con cubierta de protección no propagadora del incendio y con emisión de humos y opacidad reducida RZ1 0,6/1 KV 3x2,5 mm2 de sección para alimentación auxiliar; instalación bajo tubo flexible o rígido, según los acsos, incluso p.p. de cajas de derivación, pequeño material y accesorios, completamente instalado.

| Código | Ud | Descripción | Rendimiento | Precio | Importe |
|---|---|---|---|---|---|
| MOOI.1a | h | Oficial 1ª instalaciones | 18 | 9.89 | 178.02 |
| MOOI.1d | h | Peón especializado instalaciones | 18 | 9.75 | 175.50 |
| PDETVCABLEM | ml | Cableado trenzado y apantallado detectores (material; 13/02/2008) | 180 | 0.17 | 30.60 |
| PRZ13G2.5 | ml | Cable RZ1 0,6/1KV 3G2,5 Cu (F+N+T) | 202 | 0.81 | 163.62 |
| PCAJ10510555 | ud | Caja der spf torn PVC M1 105x105x55 mm IP55 (material; 30/07/2012) | 18 | 1.63 | 29.34 |
| PIEB21bca | ud | Caja der spf torn 100x62 cie (material; 30/07/2012) | 5 | 1.26 | 6.30 |
| PTUBFLEX32 | ml | Tubo exento halógenos flex IP677 DN 32+acces | 165 | 0.23 | 37.95 |
| PTUBFLEX20 | ml | Tubo exento halógenos flex IP677 DN 20+acces | 125 | 0.1 | 12.50 |
| PTUBRIG20 | ml | Tubo rigido exento halogenos M1 DN20 y accesorios | 202 | 0.57 | 115.14 |
| PP0300 | ud | Material complementario o pzas. | 10 | 0.24 | 2.40 |
| PP0301 | ud | Pequeño material | 10 | 0.12 | 1.20 |
| %0200 | % | Medios auxiliares | 2 % | 752.57 | 15.05 |
|  |  | Total |  |  | 767.62 |

**EANTIINTLEGAL** pa Ingeniería instalación antiintrusismo (28/03/2012)
1 pa × 88.91 = 88.91
Programación del sistema de antiintrusismo, generación de base de datos puntos seguridad, asignación de puntos a gráficos, puesta apunto de todo el sistema., i/ documentación de la instalación, replanteo e ingeniería de detalle, planos AS-BUILT, puesta en marcha, aviso previo y documentación en DGP.

| Código | Ud | Descripción | Rendimiento | Precio | Importe |
|---|---|---|---|---|---|
| MOOI.9 | h | Técnico programador especialista | 1 | 42.82 | 42.82 |
| PANTIINTLEGAL | pa | Ingeniería instalación antiintrusismo (material; 15/12/2013) | 1 | 46.09 | 46.09 |
|  |  | Total |  |  | 88.91 |

### I10 CABLEADO ESTRUCTURADO (17/02/2005)
Importe: 2487.28

#### CE.01 CABLEADO ESTRUCTURADO (25/12/2012)
Importe: 420.27

**ETOMA_PM** ud Tomas RJ45 cat 6A montaje en caja (25/12/2012)
41 ud × 8.47 = 347.27
1 toma de Voz- Datos RJ 45 Cat 6A para montaje en mecanismo, rotulada, completamente instalada y certificada con analizador electrónico, entregando a la D.O. un informe en A4 por cada toma.

| Código | Ud | Descripción | Rendimiento | Precio | Importe |
|---|---|---|---|---|---|
| MOOIT.1a | h | Oficial 1ª. Instalador Telecomunicaciones (mano de obra; 27/03/2014) | 0.2 | 9.89 | 1.98 |
| MOOIT.1d | h | Peón especializado Instalador Telecomunicaciones (mano de obra; 27/03/2014) | 0.2 | 9.75 | 1.95 |
| MMANALIZVD | h | Analizador tomas V/D (maquinaria; 25/12/2012) | 0.02 | 14.3 | 0.29 |
| P30OCRJ45-6M | ud | Toma RJ45 cat 6A (material; 27/03/2014) | 1 | 4.08 | 4.08 |
| %0200 | % | Medios auxiliares | 2 % | 8.30 | 0.17 |
|  |  | Total |  |  | 8.47 |

| Medición | Uds. | Parcial |
|---|---|---|
| Oficina 1 | 4 | 4.000 |
| Oficina 2 | 4 | 4.000 |
| Oficina 3 | 4 | 4.000 |
| Oficina 4 | 4 | 4.000 |
| Oficina 5 | 4 | 4.000 |
| Oficina 6-Sala Reuniones | 2 | 2.000 |
| Oficina 7-Coworking | 8 | 8.000 |
| Recepción | 6 | 6.000 |
| Cuartos Técnicos | 2 | 2.000 |
| DIstribuidor planta alta | 2 | 2.000 |
| Ascensor | 1 | 1.000 |
| Total |  | 41 |

**ELATIGUILL2M** ud Latiguillo RJ45-RJ45 cat 6A (27/03/2014)
25 ud × 2.92 = 73.00
Latiguillo RJ45-RJ45 de dos metros categoría 6A para conectar los ordenadores/telefono IP, conectorización en el rack y en tomas, completamente instalado.

| Código | Ud | Descripción | Rendimiento | Precio | Importe |
|---|---|---|---|---|---|
| PLATIGUILL2M | ud | Latiguillo RJ45-RJ45 cat 6A 2 m (material; 27/03/2014) | 1 | 2.92 | 2.92 |
|  |  | Total |  |  | 2.92 |

#### CE.02 CANALIZACIONES CAB.ESTR (17/02/2005)
Importe: 955.97

**EBAND150x100M** ml Bandeja chapa ac galv caliente 150x100
5 ml × 31.65 = 158.25

| Medición | Uds. | Largo | Parcial |
|---|---|---|---|
| Local Rack | 1 | 5 | 5.000 |
| Total |  |  | 5 |

**C_CE40MM** ml Canalización cableado estructurado 2xDN40 rack-oficinas (17/02/2005)
77 ml × 10.36 = 797.72
Canalización para albergar el Cableado Estructurado desde el CPD (rack) hasta las oficinas, formada por 2 tubos rígidos DN40 libre de halógenos, de acuerdo a la serie de normas UNE 50086, y p.p. de codos, guías pasacables, soportado y piezas especiales. Completamente instalada.

| Código | Ud | Descripción | Rendimiento | Precio | Importe |
|---|---|---|---|---|---|
| MOOIT.1b | h | Oficial 2ª. Instalador Telecomunicaciones (mano de obra; 26/07/2012) | 0.15 | 9.74 | 1.46 |
| MOOIT.1d | h | Peón especializado Instalador Telecomunicaciones | 0.005 | 9.75 | 0.05 |
| PTUBRIG40 | ml | Tubo rigido exento halogenos M1 DN40 y accesorios | 2 | 1.9 | 3.80 |
| P22TC240 | ud | Codo 90º PVC DN40 (material; 27/03/2014) | 2 | 2.17 | 4.34 |
| P22TW500 | ml | Hilo acerado 2 mm para guía (material; 17/02/2005) | 2.5 | 0.03 | 0.08 |
| P01DW090 | ud | Pequeño material | 1 | 0.43 | 0.43 |
| %0200 | % | Medios auxiliares | 2 % | 10.16 | 0.20 |
|  |  | Total |  |  | 10.36 |

| Medición | Uds. | Largo | Parcial |
|---|---|---|---|
| Oficinas 1 y 2 | 1 | 10 | 10.000 |
| Oficinas 3 y 4 | 1 | 17 | 17.000 |
| Oficinas 5 y 6 | 1 | 8 | 8.000 |
| Oficina 7 - Coworking | 2 | 21 | 42.000 |
| Total |  |  | 77 |

#### CE.03 CABLEADO UTP (27/03/2014)
Importe: 1111.04

**EE19IB020M** ml Cableado UTP cat 6A LSZH (27/03/2014)
992 ml × 1.12 = 1111.04
Cableado de red de par trenzado, formada por cable UTP cat 6A, libre de halógenos LSZH, en montaje en canaleta, bajo tubo o canal, según los casos, instalada, montaje y conexionado.

| Código | Ud | Descripción | Rendimiento | Precio | Importe |
|---|---|---|---|---|---|
| MOOIT.1a | h | Oficial 1ª. Instalador Telecomunicaciones | 0.03 | 9.89 | 0.30 |
| MOOIT.1d | h | Peón especializado Instalador Telecomunicaciones | 0.03 | 9.75 | 0.29 |
| P22IB030M | ml | Cable UTP cat 6A (en bobina) LSZH (material; 27/03/2014) | 1 | 0.4 | 0.40 |
| P01DW090 | ud | Pequeño material | 0.25 | 0.43 | 0.11 |
| %0200 | % | Medios auxiliares | 2 % | 1.10 | 0.02 |
|  |  | Total |  |  | 1.12 |

Claves: cableado, par, red, trenzado, cable, montaje, conexion, canal

| Medición | Uds. | Largo | Parcial |
|---|---|---|---|
| Oficina 1 | 4 | 20 | 80.000 |
| Oficina 2 | 4 | 20 | 80.000 |
| Oficina 3 | 4 | 27 | 108.000 |
| Oficina 4 | 4 | 27 | 108.000 |
| Oficina 5 | 4 | 16 | 64.000 |
| Oficina 6-Sala Reuniones | 2 | 16 | 32.000 |
| Oficina 7-Coworking | 8 | 35 | 280.000 |
| Recepción | 6 | 25 | 150.000 |
| Cuartos Técnicos | 2 | 25 | 50.000 |
| DIstribuidor planta alta | 2 | 12 | 24.000 |
| Ascensor | 16 |  | 16.000 |
| Total |  |  | 992 |

### I11 INFRAESTUCTURAS COMUNES DE TELECOMUNICACIONES (31/01/2000)
Importe: 9137.79

#### ICT.01 Infraestructura Redes Alimentación, Distribución y Dispersión (31/01/2000)
Importe: 7646.94

##### 1.1 Red de RTV (17/02/2005)
Importe: 951.14

###### 1.1.1 EQUIPOS DE CAPTACIÓN - TERRESTRE (05/02/2007)
Importe: 179.33
Claves: equipo, captacion

**D42RA100** Ud EQUIPO CAP. RTV h= 3 m. (05/02/2007)
1 Ud × 179.33 = 179.33
Ud. Equipo de captación de señales de TV terrenal y FM formado por antenas, antena para DAB con polarización vertical y FM circular, con mástil de 3000x45x2 mm. de tubo de acero galvanizado, incluso anclajes, cable T-100 plus negro Cu 6,7 mm cubierta PE 30,5 dB/2150 MHz o similares, y conductor de tierra de 25 mm2 hasta equipos de cabecera y material de sujeción, completamente instalado.

| Código | Ud | Descripción | Rendimiento | Precio | Importe |
|---|---|---|---|---|---|
| MOOIT.1a | h | Oficial 1ª. Instalador Telecomunicaciones | 3.5 | 9.89 | 34.62 |
| MOOIT.1b | h | Oficial 2ª. Instalador Telecomunicaciones | 3.5 | 9.74 | 34.09 |
| PU43MU390 | ml | Cab. coax. T-100 p., PE (material; 05/02/2007) | 15 | 0.46 | 6.90 |
| PU43LA200 | ml | Cable puesta a tierra 25 mm2 (material; 05/02/2007) | 5 | 2.07 | 10.35 |
| PU43MA140 | ud | Antena UHF/DTT 17 dB (material; 05/02/2007) | 1 | 34.33 | 34.33 |
| PU43MA120 | ud | Antena FM circular (material; 05/02/2007) | 1 | 12.03 | 12.03 |
| PU43MA130 | ud | Antena DAB (material; 05/02/2007) | 1 | 17.75 | 17.75 |
| PU43MD140 | ud | Mástil 3000x45x2 (material; 05/02/2007) | 1 | 15.7 | 15.70 |
| PU43MD270 | ud | Soporte pared empotr. "U" 500 mm (material; 05/02/2007) | 2 | 3.18 | 6.36 |
| PU43MD500 | ud | Pequeño material (material; 05/02/2007) | 1 | 3.68 | 3.68 |
| %0200 | % | Medios auxiliares | 2 % | 175.81 | 3.52 |
|  |  | Total |  |  | 179.33 |

###### 1.1.2 EQUIPOS DE CAPTACIÓN - SATELITE (17/02/2005)
Importe: 136.72

**BSAT** ud BASE PARA ANTENA PARABÓLICA (17/02/2005)
2 ud × 68.36 = 136.72
Base para antena parabólica compuesta por placa metálica de acero A-42b en perfil plano de 200x200x10 mm. con cuatro patillas de anclaje de redondo corrugado de 12 mm. de diámetro, con una longitud de 25 cm. soldada a un tubo de 70 mm. de diámetro y colocación en forjado de cubierta.

| Código | Ud | Descripción | Rendimiento | Precio | Importe |
|---|---|---|---|---|---|
| MOOIT.1a | h | Oficial 1ª. Instalador Telecomunicaciones | 1 | 9.89 | 9.89 |
| MOOIT.1b | h | Oficial 2ª. Instalador Telecomunicaciones | 1 | 9.74 | 9.74 |
| P22TA860 | ud | Soporte base fijación antena parabólica (material; 29/12/2011) | 1 | 44.15 | 44.15 |
| P03AC210 | kg | Acero corrugado B 500 S pref. (material; 17/02/2005) | 3.79 | 0.5 | 1.90 |
| P01HM010 | m3 | Hormigón HM-20/P/20/I central | 0.027 | 48.28 | 1.30 |
| P01DW090 | ud | Pequeño material | 0.1 | 0.43 | 0.04 |
| %0200 | % | Medios auxiliares | 2 % | 67.02 | 1.34 |
|  |  | Total |  |  | 68.36 |

Claves: metal, antena, colocacion, compuesto, base, placa, acero, parabolico, plano, perfil, anclaje, redondo, patilla, corrugado, diametro, tubo, forjado, soldadura, cubierta

###### 1.1.3 EQUIPOS DE CABECERA - TERRESTRE (18/01/2007)
Importe: 361.05
Claves: cabecera, equipo

**CENTRAL** ud CENTRAL AMPLIFICADORA (18/01/2007)
1 ud × 361.05 = 361.05
Equipo de cabecera preparado para la recepción de señales terrenales analógicas y digitales, formado por central amplificadora de banda ancha para RTV, FM y DAB, con fuentes de alimentación conmutadas, conectores y resistencias de carga, etc., según diagrama de RTV, instalado.

| Código | Ud | Descripción | Rendimiento | Precio | Importe |
|---|---|---|---|---|---|
| MOOIT.1a | h | Oficial 1ª. Instalador Telecomunicaciones | 2 | 9.89 | 19.78 |
| MOOIT.1b | h | Oficial 2ª. Instalador Telecomunicaciones | 4 | 9.74 | 38.96 |
| PCA | ud | Central Amplificadora (AVANT DIGITAL) (material; 18/01/2007) | 1 | 271.96 | 271.96 |
| PC2E | ud | combinador de dos entradas (material; 18/01/2007) | 1 | 18.79 | 18.79 |
| PPIG | ud | panel ignífugo (material; 18/01/2007) | 1 | 4.48 | 4.48 |
| %0200 | % | Medios auxiliares | 2 % | 353.97 | 7.08 |
|  |  | Total |  |  | 361.05 |

###### 1.1.4 RED DE DISTRIBUCIÓN - RTV (17/02/2005)
Importe: 121.72
Claves: punto, distribucion

**CABL_RTV_DIST** ml CABLEADO COAX. TIPO-1 RED DE DISTRIBUCIÓN (17/02/2005)
32 ml × 0.62 = 19.84
Cable coaxial de interior de 75 ohmios, (cubierta PVC), conforme a la norma UNE-EN 50117-5, para red de distribución de sistemas de TV terrenal y TV satélite analógica y digital, FM y DAB (radio digital), totalmente instalado.

| Código | Ud | Descripción | Rendimiento | Precio | Importe |
|---|---|---|---|---|---|
| MOOIT.1a | h | Oficial 1ª. Instalador Telecomunicaciones | 0.002 | 9.89 | 0.02 |
| MOOIT.1b | h | Oficial 2ª. Instalador Telecomunicaciones | 0.002 | 9.74 | 0.02 |
| P22TB310 | ml | Cable coaxial Cu 75 ohmios cubierta PVC (material; 17/02/2005) | 1 | 0.35 | 0.35 |
| P01DW090 | ud | Pequeño material | 0.5 | 0.43 | 0.22 |
| %0200 | % | Medios auxiliares | 2 % | 0.61 | 0.01 |
|  |  | Total |  |  | 0.62 |

Claves: pvc, interior, cableado, red, distribucion, pantalla, radio, analogico, digital, cubierta, norma, cable

| Medición | Uds. | Largo | Parcial |
|---|---|---|---|
| Troncal | 2 | 16 | 32.000 |
| Total |  |  | 32 |

**D4** ud PUNTO DISTRIBUCIÓN RTV 4D (26/07/2012)
2 ud × 24.15 = 48.30
Punto de distribución para RTV terrenal y satélite analógico y digital compuesto por un derivadors de 4 direcciones tipo C (5 - 2150MHz), totalmente instalado.

| Código | Ud | Descripción | Rendimiento | Precio | Importe |
|---|---|---|---|---|---|
| MOOIT.1a | h | Oficial 1ª. Instalador Telecomunicaciones | 0.3 | 9.89 | 2.97 |
| MOOIT.1b | h | Oficial 2ª. Instalador Telecomunicaciones | 0.3 | 9.74 | 2.92 |
| P22TD0800 | ud | Derivador 6 direc.(5-2150 MHz) (material; 27/03/2014) | 1 | 16.93 | 16.93 |
| P01DW090 | ud | Pequeño material | 2 | 0.43 | 0.86 |
| %0200 | % | Medios auxiliares | 2 % | 23.68 | 0.47 |
|  |  | Total |  |  | 24.15 |

Claves: direccion, compuesto, digital, analogico, distribucion, punto

| Medición | Uds. | Parcial |
|---|---|---|
| Planta Primera | 2 | 2.000 |
| Total |  | 2 |

**D6** ud PUNTO DISTRIBUCIÓN RTV 6D (26/07/2012)
2 ud × 24.15 = 48.30
Punto de distribución para RTV terrenal y satélite analógico y digital compuesto por un derivador de 6 direcciones tipo C (5 - 2400MHz), totalmente instalado.

| Código | Ud | Descripción | Rendimiento | Precio | Importe |
|---|---|---|---|---|---|
| MOOIT.1a | h | Oficial 1ª. Instalador Telecomunicaciones | 0.3 | 9.89 | 2.97 |
| MOOIT.1b | h | Oficial 2ª. Instalador Telecomunicaciones | 0.3 | 9.74 | 2.92 |
| P22TD0800 | ud | Derivador 6 direc.(5-2150 MHz) | 1 | 16.93 | 16.93 |
| P01DW090 | ud | Pequeño material | 2 | 0.43 | 0.86 |
| %0200 | % | Medios auxiliares | 2 % | 23.68 | 0.47 |
|  |  | Total |  |  | 24.15 |

| Medición | Uds. | Parcial |
|---|---|---|
| Planta Baja | 2 | 2.000 |
| Total |  | 2 |

**CARGA75** ud RESISTENCIA DE CARGA (06/07/2007)
4 ud × 1.32 = 5.28
Resistencia de carga adaptadora de 75 Ohmios.

| Código | Ud | Descripción | Rendimiento | Precio | Importe |
|---|---|---|---|---|---|
| CAR75 | ud | RESISTENCIA DE CARGA (material; 06/07/2007) | 1 | 1.32 | 1.32 |
|  |  | Total |  |  | 1.32 |

Claves: adaptador, resistencia, carga

| Medición | Uds. | Parcial |
|---|---|---|
| Planta Baja | 2 | 2.000 |
| Planta Primera | 2 | 2.000 |
| Total |  | 4 |

###### 1.1.5 RED DE DISPERSIÓN - RTV (17/02/2005)
Importe: 152.32

**CABL_RTV_DISP** ml CABLEADO COAX. TIPO-1 RED DE DISPERSIÓN (17/02/2005)
238 ml × 0.64 = 152.32
Cable coaxial de interior de 75 ohmios (cubierta PVC), conforme a la norma UNE-EN 50117-5, para red de dispersión de sistemas de TV terrenal y TV satélite analógica y digital, FM y DAB (radio digital), totalmente instalado.

| Código | Ud | Descripción | Rendimiento | Precio | Importe |
|---|---|---|---|---|---|
| MOOIT.1a | h | Oficial 1ª. Instalador Telecomunicaciones | 0.003 | 9.89 | 0.03 |
| MOOIT.1b | h | Oficial 2ª. Instalador Telecomunicaciones | 0.003 | 9.74 | 0.03 |
| P22TB310 | ml | Cable coaxial Cu 75 ohmios cubierta PVC | 1 | 0.35 | 0.35 |
| P01DW090 | ud | Pequeño material | 0.5 | 0.43 | 0.22 |
| %0200 | % | Medios auxiliares | 2 % | 0.63 | 0.01 |
|  |  | Total |  |  | 0.64 |

Claves: cable, digital, pvc, cableado, red, dispersion, cubierta, interior, analogico, radio, norma, pantalla

| Medición | Uds. | Largo | Parcial |
|---|---|---|---|
| Nave 1 | 2 | 15 | 30.000 |
| Nave 2 | 2 | 28 | 56.000 |
| Nave 3 | 2 | 28 | 56.000 |
| Oficinas 1 y 2 | 2 | 8 | 16.000 |
| Oficinas 3 y 4 | 2 | 15 | 30.000 |
| Oficinas 5 y 6 | 2 | 6 | 12.000 |
| Oficina 7 - Coworking | 2 | 19 | 38.000 |
| Total |  |  | 238 |

##### 1.2 Red de Cable Trenzado (28/09/2011)
Importe: 435.21

###### 1.2.1 RED DE DISTRIBUCION-DISPERSIÓN PARES TRENZADOS (28/09/2011)
Importe: 435.21

**PANEL24** ud PANEL 24 TOMAS RJ45 CAT 6A (material; 28/09/2011)
1 ud × 189.93 = 189.93
Panel de 24 tomas RJ45 categoria 6A para montaje en RITM, completamente instalado.

| Código | Ud | Descripción | Rendimiento | Precio | Importe |
|---|---|---|---|---|---|
| MOOIT.1a | h | Oficial 1ª. Instalador Telecomunicaciones | 3 | 9.89 | 29.67 |
| MOOIT.1d | h | Peón especializado Instalador Telecomunicaciones | 3 | 9.75 | 29.25 |
| PVDPANELRJ24M | ud | Panel 24 puertos RJ45 cat6A (material; 27/03/2014) | 1 | 82.7 | 82.70 |
| PCHRJ45CAT6A | ud | Conector RJ45 Cat 6A hembra (material; 28/09/2011) | 12 | 3.68 | 44.16 |
| P01DW090 | ud | Pequeño material | 1 | 0.43 | 0.43 |
| %0200 | % | Medios auxiliares | 2 % | 186.21 | 3.72 |
|  |  | Total |  |  | 189.93 |

| Medición | Uds. | Parcial |
|---|---|---|
| RITM | 1 | 1.000 |
| Total |  | 1 |

**EE19IB020M** ml Cableado UTP cat 6A LSZH
219 ml × 1.12 = 245.28

| Medición | Uds. | Largo | Parcial |
|---|---|---|---|
| Nave 1 | 1 | 25 | 25.000 |
| Nave 2 | 1 | 38 | 38.000 |
| Nave 3 | 1 | 38 | 38.000 |
| Reserva PB | 1 | 38 | 38.000 |
| Reservas P1 | 4 | 20 | 80.000 |
| Total |  |  | 219 |

##### 1.3 Red de Cable Coaxial (28/09/2011)
Importe: 207.46

###### 1.3.1 RED DE DISTRIBUCION-DISPERSION COAXIAL (28/09/2011)
Importe: 207.46

**PACX01** ml CONECTORES TIPO F MACHO (material; 28/09/2011)
9 ml × 4.75 = 42.75
Conector F macho para conexión de cable coaxial tipo RG59, completamente instalado.

| Código | Ud | Descripción | Rendimiento | Precio | Importe |
|---|---|---|---|---|---|
| MOOIT.1a | h | Oficial 1ª. Instalador Telecomunicaciones | 0.2 | 9.89 | 1.98 |
| MOOIT.1b | h | Oficial 2ª. Instalador Telecomunicaciones | 0.2 | 9.74 | 1.95 |
| PCMTIPOF | ud | Conector Macho tipo F (material; 28/09/2011) | 1 | 0.3 | 0.30 |
| P01DW090 | ud | Pequeño material | 1 | 0.43 | 0.43 |
| %0200 | % | Medios auxiliares | 2 % | 4.66 | 0.09 |
|  |  | Total |  |  | 4.75 |

| Medición | Uds. | Parcial |
|---|---|---|
| RITM | 5 | 5.000 |
| RITM-Reserva | 4 | 4.000 |
| Total |  | 9 |

**CXRG59** ml CABLEADO COAXIAL RG59 (29/12/2011)
181 ml × 0.91 = 164.71
Cable coaxial tipo RG59, impedancia 75 ohmios. Núcleo de 0.81mm.

| Código | Ud | Descripción | Rendimiento | Precio | Importe |
|---|---|---|---|---|---|
| MOOIT.1b | h | Oficial 2ª. Instalador Telecomunicaciones | 0.005 | 9.74 | 0.05 |
| P22CXRG59 | ml | Cable Coaxial RG59 (material; 29/12/2011) | 1.1 | 0.66 | 0.73 |
| P01DW090 | ud | Pequeño material | 0.25 | 0.43 | 0.11 |
| %0200 | % | Medios auxiliares | 2 % | 0.89 | 0.02 |
|  |  | Total |  |  | 0.91 |

| Medición | Uds. | Largo | Parcial |
|---|---|---|---|
| Nave 1 | 1 | 25 | 25.000 |
| Nave 2 | 1 | 38 | 38.000 |
| Nave 3 | 1 | 38 | 38.000 |
| Reservas P1 | 4 | 20 | 80.000 |
| Total |  |  | 181 |

##### 1.4 Red de Fibra óptica (28/09/2011)
Importe: 480.53

###### 1.4.1 RED DE DISTRIBUCION-DISPERSION FIBRA ÓPTICA (28/09/2011)
Importe: 480.53

**PAN24FO** ud PANEL 24 CONECTORES DOBLES SC/APC (material; 28/09/2011)
1 ud × 115.39 = 115.39
Panel con capacidad para 24 conectores dobles SC, no incluidos.

| Código | Ud | Descripción | Rendimiento | Precio | Importe |
|---|---|---|---|---|---|
| MOOIT.1a | h | Oficial 1ª. Instalador Telecomunicaciones | 2 | 9.89 | 19.78 |
| MOOIT.1b | h | Oficial 2ª. Instalador Telecomunicaciones | 2 | 9.74 | 19.48 |
| P24SCAPC | ud | Panel 24 conectores dobles SC/APC (material; 28/09/2011) | 1 | 73.44 | 73.44 |
| P01DW090 | ud | Pequeño material | 1 | 0.43 | 0.43 |
| %0200 | % | Medios auxiliares | 2 % | 113.13 | 2.26 |
|  |  | Total |  |  | 115.39 |

| Medición | Uds. | Parcial |
|---|---|---|
| RITM | 1 | 1.000 |
| Total |  | 1 |

**CSCAPC** ud CONECTOR SC/APC (28/09/2011)
10 ud × 12.12 = 121.20
Conector SC/APC para conexión de fibra óptica en el RITI (o RITU), completamente instalado y comprobado.

| Código | Ud | Descripción | Rendimiento | Precio | Importe |
|---|---|---|---|---|---|
| MOOIT.1a | h | Oficial 1ª. Instalador Telecomunicaciones | 0.5 | 9.89 | 4.95 |
| MOOIT.1d | h | Peón especializado Instalador Telecomunicaciones | 0.5 | 9.75 | 4.88 |
| PCNSCAPC | ud | Conector SC/APC (material; 28/09/2011) | 1 | 1.62 | 1.62 |
| P01DW090 | ud | Pequeño material | 1 | 0.43 | 0.43 |
| %0200 | % | Medios auxiliares | 2 % | 11.88 | 0.24 |
|  |  | Total |  |  | 12.12 |

| Medición | Uds. | Parcial |
|---|---|---|
| RITM | 10 | 10.000 |
| Total |  | 10 |

**M2FOSM** ml CABLE DE 2 FIBRAS ÓPTICAS MONOMODO (maquinaria; 29/12/2011)
219 ml × 0.92 = 201.48
Manguera de 2 fibra ópticas monomodo tipo G.657, compatible con G.652.D

| Código | Ud | Descripción | Rendimiento | Precio | Importe |
|---|---|---|---|---|---|
| MOOIT.1b | h | Oficial 2ª. Instalador Telecomunicaciones | 0.005 | 9.74 | 0.05 |
| P2FOSM | ml | Cable 2 fibras ópticas monomodo (material; 29/12/2011) | 1.1 | 0.67 | 0.74 |
| P01DW090 | ud | Pequeño material | 0.25 | 0.43 | 0.11 |
| %0200 | % | Medios auxiliares | 2 % | 0.90 | 0.02 |
|  |  | Total |  |  | 0.92 |

| Medición | Uds. | Largo | Parcial |
|---|---|---|---|
| Nave 1 | 1 | 25 | 25.000 |
| Nave 2 | 1 | 38 | 38.000 |
| Nave 3 | 1 | 38 | 38.000 |
| Reserva PB | 1 | 38 | 38.000 |
| Reservas P1 | 4 | 20 | 80.000 |
| Total |  |  | 219 |

**CJSEGR** ud CAJA DE SEGREGACIÓN FIBRA ÓPTICA (28/09/2011)
2 ud × 21.23 = 42.46
Caja mural de segregación de 8 fibras para montaje en RS de planta, albergando fibras de reserva. Protección IP52. Completamente instalado.

| Código | Ud | Descripción | Rendimiento | Precio | Importe |
|---|---|---|---|---|---|
| MOOIT.1a | h | Oficial 1ª. Instalador Telecomunicaciones | 0.5 | 9.89 | 4.95 |
| PCJSEFO | ud | Caja segregación fibra óptica (material; 28/09/2011) | 1 | 15.43 | 15.43 |
| P01DW090 | ud | Pequeño material | 1 | 0.43 | 0.43 |
| %0200 | % | Medios auxiliares | 2 % | 20.81 | 0.42 |
|  |  | Total |  |  | 21.23 |

| Medición | Uds. | Parcial |
|---|---|---|
| RS PBaja | 1 | 1.000 |
| RS PPrimera | 1 | 1.000 |
| Total |  | 2 |

##### 1.5 Infraestructuras (31/01/2000)
Importe: 5572.6

###### 1.5.1 CANALIZACIÓN EXTERIOR (31/01/2000)
Importe: 2356.8

**U12TA080PENTR** ud Arqueta de entrada, comunicaciones prefabricada Tipo P (31/01/2000)
1 ud × 325.56 = 325.56
Arqueta de comunicaciones de entrada, Tipo P, prefabricada registrable de hormigón en masa con refuerzo de zuncho perimetral en la parte superior, 80x80x85 cm, medidas interiores, instalación completa: formación de agujeros para conexionado de tubos, colocada sobre solera de hormigón en masa HM-20/P/40/I de 10 cm de espesor, con tapa circular de seguridad no ventilada con marco cuadrado, en fundición dúctil, paso 700 mm y clasificación D400 tráfico intenso, conforme EN 124, con kit de acerrojado tipo SCS, serigrafiada con identificación del servicio, i/ poceta sumidero para evacuación de agua, ventanas para entrada de conductos, tiros, sin incluir excavación ni reposición de firmes, completamente ejecutada.

| Código | Ud | Descripción | Rendimiento | Precio | Importe |
|---|---|---|---|---|---|
| MOOI.1a | h | Oficial 1ª instalaciones | 0.6 | 9.89 | 5.93 |
| MOOI.1d | h | Peón especializado instalaciones | 1.2 | 9.75 | 11.70 |
| M05EN020 | h | Excav.hidráulica neumáticos 84 CV (maquinaria; 20/11/2009) | 0.2 | 34.85 | 6.97 |
| P01HM020 | m3 | Hormigón HM-20/P/40/I central (material; 31/01/2000) | 0.036 | 33.16 | 1.19 |
| P02EAH080 | ud | Arqueta registrable prefabricada de hormigón 80x80x85 cm (material; 12/02/2013) | 1 | 74.67 | 74.67 |
| PCDPA70MN | ud | Tapa fundición circ seg. no vent. D=700 marco cuadr. 700 (material; 08/07/2013) | 1 | 210.11 | 210.11 |
| P02EAT082 | ud | Kit acerrojado (material; 20/11/2009) | 1 | 8.61 | 8.61 |
| %0200 | % | Medios auxiliares | 2 % | 319.18 | 6.38 |
|  |  | Total |  |  | 325.56 |

**U12TA080PASO** ud Arqueta de paso, comunicaciones prefabricada Tipo P (31/01/2000)
2 ud × 325.56 = 651.12
Arqueta de comunicaciones de entrada, Tipo P, prefabricada registrable de hormigón en masa con refuerzo de zuncho perimetral en la parte superior, 80x80x85 cm, medidas interiores, instalación completa: formación de agujeros para conexionado de tubos, colocada sobre solera de hormigón en masa HM-20/P/40/I de 10 cm de espesor, con tapa circular de seguridad no ventilada con marco cuadrado, en fundición dúctil, modelo PAMREX 700 CDPA70M de PAM SAINT GOBAIN o equivalente, paso 700 mm y clasificación D400 tráfico intenso, conforme EN 124, con kit de acerrojado tipo SCS, serigrafiada con identificación del servicio, i/ poceta sumidero para evacuación de agua, ventanas para entrada de conductos, tiros, sin incluir excavación ni reposición de firmes, completamente ejecutada.

| Código | Ud | Descripción | Rendimiento | Precio | Importe |
|---|---|---|---|---|---|
| MOOI.1a | h | Oficial 1ª instalaciones | 0.6 | 9.89 | 5.93 |
| MOOI.1d | h | Peón especializado instalaciones | 1.2 | 9.75 | 11.70 |
| M05EN020 | h | Excav.hidráulica neumáticos 84 CV | 0.2 | 34.85 | 6.97 |
| P01HM020 | m3 | Hormigón HM-20/P/40/I central | 0.036 | 33.16 | 1.19 |
| P02EAH080 | ud | Arqueta registrable prefabricada de hormigón 80x80x85 cm | 1 | 74.67 | 74.67 |
| PCDPA70MN | ud | Tapa fundición circ seg. no vent. D=700 marco cuadr. 700 | 1 | 210.11 | 210.11 |
| P02EAT082 | ud | Kit acerrojado | 1 | 8.61 | 8.61 |
| %0200 | % | Medios auxiliares | 2 % | 319.18 | 6.38 |
|  |  | Total |  |  | 325.56 |

**C_EXT_4_63** ml CANALIZ. EXT. 4 T PVC, D= 63 mm. (08/02/2006)
62 ml × 22.26 = 1380.12
Ml. Canalización externa desde arqueta a punto de entrada general formada por 4 tubos de PVC de 63 mm. de diámetro, ejecutada en zanja de 45x73 cm., con tubos embebidos en un prisma de hormigón HM-20 de central, de 6 cm. de recubrimiento superior e inferior, 7,2 cm. de recubrimiento lateral, incluso p.p. de excavación de tierras duras mediante máquina, soportes distanciadores cada 70 cm., hormigonado y relleno mediante tierras procedentes de la excavación por tongadas <25 cm., compactadas al 95 % del ensayo Proctor Normal. Medida la longitud ejecutada.

| Código | Ud | Descripción | Rendimiento | Precio | Importe |
|---|---|---|---|---|---|
| MOOIT.1a | h | Oficial 1ª. Instalador Telecomunicaciones | 0.17 | 9.89 | 1.68 |
| MOOIT.1d | h | Peón especializado Instalador Telecomunicaciones | 0.33 | 9.75 | 3.22 |
| D02VF001 | m3 | TRANSPORTE TIERRAS < 10 KM. (08/02/2006) | 0.05 | 4.11 | 0.21 |
| D02TF001 | m3 | RELLENO Y COMPAC. MANO S/APORTE (08/02/2008) | 0.195 | 14.52 | 2.83 |
| D02HF201 | m3 | EXCAV. MECÁN. ZANJAS T. DURO (08/02/2006) | 0.29 | 7.59 | 2.20 |
| A02FA500 | M3 | HORM. HM-20/P/20/ I CENTRAL (material; 08/02/2006) | 0.09 | 58.11 | 5.23 |
| A43LA100 | ml | Hilo guía ac. galvan. 0,5 mm. (material; 08/02/2006) | 4 | 0.01 | 0.04 |
| U43AK140 | Ml | Tubo PVC Rigido diam. 63 mm (material; 08/02/2006) | 4 | 1.19 | 4.76 |
| A43DA200 | kg | Adhesivo para uniones PVC (material; 08/02/2006) | 0.006 | 0.88 | 0.01 |
| A43DA100 | kg | Liquido limp. uniones PVC (material; 08/02/2006) | 0.003 | 0.78 | 0.00 |
| A43HA100 | ud | Soportes separad. D=63 mm (material; 08/02/2006) | 1.5 | 1.09 | 1.64 |
| %0200 | % | Medios auxiliares | 2 % | 21.82 | 0.44 |
|  |  | Total |  |  | 22.26 |

| Medición | Uds. | Largo | Parcial |
|---|---|---|---|
|  | 1 | 45 | 45.000 |
|  | 1 | 17 | 17.000 |
| Total |  |  | 62 |

###### 1.5.2 CANALIZACIÓN ENLACE SUPERIOR (17/02/2005)
Importe: 374.44

**C_ENLSUP2** ml CANAL. ENLACE SUP. PVC 2D40 (17/02/2005)
20 ml × 10.85 = 217.00
Canalización de enlace superior, empotrada desde la base de las antenas hasta el recinto de instalaciones de telecomunicaciones superior (RITU), formada por 2 tubos de 40 mm. de diámetro, de PVC rígido, de acuerdo a la serie de normas UNE 50086, y p.p. de codos y piezas especiales. Instalada.

| Código | Ud | Descripción | Rendimiento | Precio | Importe |
|---|---|---|---|---|---|
| MOOIT.1b | h | Oficial 2ª. Instalador Telecomunicaciones | 0.15 | 9.74 | 1.46 |
| MOOIT.1d | h | Peón especializado Instalador Telecomunicaciones | 0.005 | 9.75 | 0.05 |
| P22TC050 | ml | Tubo rígido PVC D=40 mm. (material; 17/02/2005) | 2 | 2.14 | 4.28 |
| P22TC240 | ud | Codo 90º PVC DN40 | 2 | 2.17 | 4.34 |
| P22TW500 | ml | Hilo acerado 2 mm para guía | 2.5 | 0.03 | 0.08 |
| P01DW090 | ud | Pequeño material | 1 | 0.43 | 0.43 |
| %0200 | % | Medios auxiliares | 2 % | 10.64 | 0.21 |
|  |  | Total |  |  | 10.85 |

Claves: rigido, tubo, canal, enlace, pvc, canalizacion, empotrable, diametro, norma, codo, pieza, especial, paso, muro

**R_ENLSUP** ud REGISTRO DE ENLACE SUPERIOR (06/10/2011)
2 ud × 78.72 = 157.44
Registro de Enlace Superior de 360x360x120 mm. formado por armario de empotrar y con grado de protección IP 3.X y grado de protección mecánica IK-7, material auxiliar, instalado.

| Código | Ud | Descripción | Rendimiento | Precio | Importe |
|---|---|---|---|---|---|
| MOOIT.1b | h | Oficial 2ª. Instalador Telecomunicaciones | 0.5 | 9.74 | 4.87 |
| MOOIT.1d | h | Peón especializado Instalador Telecomunicaciones | 0.5 | 9.75 | 4.88 |
| P233TRMM | ud | Rtro. enlace 360x360x120 metálico (material; 06/10/2011) | 1 | 66.57 | 66.57 |
| P01DW090 | ud | Pequeño material | 2 | 0.43 | 0.86 |
| %0200 | % | Medios auxiliares | 2 % | 77.18 | 1.54 |
|  |  | Total |  |  | 78.72 |

| Medición | Uds. | Parcial |
|---|---|---|
| PBaja | 1 | 1.000 |
| PPrimera | 1 | 1.000 |
| Total |  | 2 |

###### 1.5.3 REGISTROS PRINCIPALES (29/12/2011)
Importe: 269.97

**REG_PPAL_FO** ud REG.PRINCIP.FIBRA OPTICA 500x500x300mm (29/12/2011)
1 ud × 96.89 = 96.89
Registro Principal para Fibra Óptica de 500x500x300mm. UNE EN 60670-1. Con grado de protección IP 3.X y grado de protección mecánica IK-7, completamente instalado

| Código | Ud | Descripción | Rendimiento | Precio | Importe |
|---|---|---|---|---|---|
| MOOIT.1a | h | Oficial 1ª. Instalador Telecomunicaciones | 1 | 9.89 | 9.89 |
| MOOIT.1d | h | Peón especializado Instalador Telecomunicaciones | 1 | 9.75 | 9.75 |
| PREGFO | ud | Armario bajo UNE20541. Proteccion UNE60529 (material; 29/12/2011) | 1 | 74.49 | 74.49 |
| P01DW090 | ud | Pequeño material | 2 | 0.43 | 0.86 |
| %0200 | % | Medios auxiliares | 2 % | 94.99 | 1.90 |
|  |  | Total |  |  | 96.89 |

| Medición | Uds. | Parcial |
|---|---|---|
| Situado en RITM | 1 | 1.000 |
| Total |  | 1 |

**REG_PPAL_COAX** ud REG.PRINCIP.COAXIAL 500x500x300mm (29/12/2011)
1 ud × 84.47 = 84.47
Registro Principal para Cable Coaxial de 500x500x300mm. UNE EN 60670-1. Con grado de protección IP 3.X y grado de protección mecánica IK-7, completamente instalado

| Código | Ud | Descripción | Rendimiento | Precio | Importe |
|---|---|---|---|---|---|
| MOOIT.1a | h | Oficial 1ª. Instalador Telecomunicaciones | 1 | 9.89 | 9.89 |
| MOOIT.1d | h | Peón especializado Instalador Telecomunicaciones | 1 | 9.75 | 9.75 |
| PREGCX | ud | Armario bajo UNE20541. Proteccion UNE60529 (material; 29/12/2011) | 1 | 62.31 | 62.31 |
| P01DW090 | ud | Pequeño material | 2 | 0.43 | 0.86 |
| %0200 | % | Medios auxiliares | 2 % | 82.81 | 1.66 |
|  |  | Total |  |  | 84.47 |

| Medición | Uds. | Parcial |
|---|---|---|
| Situado en RITM | 1 | 1.000 |
| Total |  | 1 |

**REG_PPAL_CT** ud REG.PRINCIP.CABLE TRENZADO 500x500x300mm (29/12/2011)
1 ud × 88.61 = 88.61
Registro Principal para Cable Trenzado de 500x500x300mm. UNE EN 60670-1. Con grado de protección IP 3.X y grado de protección mecánica IK-7, completamente instalado

| Código | Ud | Descripción | Rendimiento | Precio | Importe |
|---|---|---|---|---|---|
| MOOIT.1a | h | Oficial 1ª. Instalador Telecomunicaciones | 1 | 9.89 | 9.89 |
| MOOIT.1d | h | Peón especializado Instalador Telecomunicaciones | 1 | 9.75 | 9.75 |
| PREGCT | ud | Armario bajo UNE20541. Proteccion UNE60529 (material; 29/12/2011) | 1 | 66.37 | 66.37 |
| P01DW090 | ud | Pequeño material | 2 | 0.43 | 0.86 |
| %0200 | % | Medios auxiliares | 2 % | 86.87 | 1.74 |
|  |  | Total |  |  | 88.61 |

| Medición | Uds. | Parcial |
|---|---|---|
| Situado en RITM | 1 | 1.000 |
| Total |  | 1 |

###### 1.5.4 CANALIZACIÓN PRINCIPAL (08/02/2006)
Importe: 526.81

**RS-45** ud REG.SECUNDARIO ARM. 450x450x150 (29/12/2011)
1 ud × 83.68 = 83.68
Registro secundario para RTV, TBA y STDP de 450x450x150 mm. formado por armario de empotrar metálico provisto de puerta o tapa dotado de cerradura con llave y con grado de protección IP 3.X y grado de protección mecánica IK-7, para alojar los puntos de distribución de los diferentes servicios, conexionado y material auxiliar, instalado.

| Código | Ud | Descripción | Rendimiento | Precio | Importe |
|---|---|---|---|---|---|
| MOOIT.1a | h | Oficial 1ª. Instalador Telecomunicaciones | 0.5 | 9.89 | 4.95 |
| MOOIT.1d | h | Peón especializado Instalador Telecomunicaciones | 0.5 | 9.75 | 4.88 |
| P22TR430 | ud | Rtro. secundario 450x450x150 metálico (material; 29/12/2011) | 1 | 71.35 | 71.35 |
| P01DW090 | ud | Pequeño material | 2 | 0.43 | 0.86 |
| %0200 | % | Medios auxiliares | 2 % | 82.04 | 1.64 |
|  |  | Total |  |  | 83.68 |

Claves: material, llave, cerrajeria, tapa, puerta, metal, empotrable, armario, proteccion, registro, graduacion, mecanico, punto, distribucion, auxiliar, servicio, conexion

| Medición | Uds. | Parcial |
|---|---|---|
| PPrimera | 1 | 1.000 |
| Total |  | 1 |

**RS-70** ud REG.SECUNDARIO ARM. 500x700x150 (27/03/2014)
1 ud × 139.38 = 139.38
Registro secundario para RTV, TBA y STDP de 500x700x150 mm. formado por armario de empotrar metálico provisto de puerta o tapa dotado de cerradura con llave y con grado de protección IP 3.X y grado de protección mecánica IK-7, para alojar los puntos de distribución de los diferentes servicios, conexionado y material auxiliar, instalado.

| Código | Ud | Descripción | Rendimiento | Precio | Importe |
|---|---|---|---|---|---|
| MOOIT.1a | h | Oficial 1ª. Instalador Telecomunicaciones | 0.5 | 9.89 | 4.95 |
| MOOIT.1d | h | Peón especializado Instalador Telecomunicaciones | 0.5 | 9.75 | 4.88 |
| P22TR530 | ud | Rtro. secundario 500x700x150 metálico (material; 27/03/2014) | 1 | 125.96 | 125.96 |
| P01DW090 | ud | Pequeño material | 2 | 0.43 | 0.86 |
| %0200 | % | Medios auxiliares | 2 % | 136.65 | 2.73 |
|  |  | Total |  |  | 139.38 |

| Medición | Uds. | Parcial |
|---|---|---|
| PPrimera | 1 | 1.000 |
| Total |  | 1 |

**C_PPAL5_50** ml CAN. PPAL.5 TUBOS D= 50 mm. E. (08/02/2006)
15 ml × 5.95 = 89.25
Ml. Canalización principal de unión entre arquetas de paso y RS, empotrada por tabiques o solado, según los tramos, formada por 5 tubos de tipo flexible corrugado reforzado con pared interior lisa de diámetro 50 mm., UNE EN 50086, no propagador de la llama, incluso p.p. de codos y piezas necesarias para su instalación. Medida la longitud ejecutada.

| Código | Ud | Descripción | Rendimiento | Precio | Importe |
|---|---|---|---|---|---|
| MOOIT.1b | h | Oficial 2ª. Instalador Telecomunicaciones | 0.1 | 9.74 | 0.97 |
| A43LA100 | ml | Hilo guía ac. galvan. 0,5 mm. | 5.5 | 0.01 | 0.06 |
| U43AK610 | ml | Tubo flex. corrug. reforz. 50 mm (material; 08/02/2006) | 5 | 0.79 | 3.95 |
| U43AK460 | ud | Codo 90º P.V.C., diam. 50 mm (material; 08/02/2006) | 0.6 | 0.78 | 0.47 |
| A43OA100 | ud | Pequeño material (material; 08/02/2006) | 1 | 0.38 | 0.38 |
| %0200 | % | Medios auxiliares | 2 % | 5.83 | 0.12 |
|  |  | Total |  |  | 5.95 |

| Medición | Uds. | Largo | Parcial |
|---|---|---|---|
| RITM-RS | 1 | 15 | 15.000 |
| Total |  |  | 15 |

**EBAND300x100M** ml Bandeja chapa ac galv caliente 300x100 (26/03/2014)
5 ml × 42.9 = 214.50
Canalización en bandeja de 300x100 mm de chapa ciega de acero galvanizado en caliente, con tapa y tabique separador, marca CABLOFIL, o similar, instalación de superficie según REBT, soportado cada 1.5 m, i/piezas de sujección y soporte normalizado cada metro, tapa y continuidad de tierra, completamente instalada.

| Código | Ud | Descripción | Rendimiento | Precio | Importe |
|---|---|---|---|---|---|
| MOOI.1a | h | Oficial 1ª instalaciones | 0.2 | 9.89 | 1.98 |
| MOOI.1d | h | Peón especializado instalaciones | 0.2 | 9.75 | 1.95 |
| PBAND300x100M | ml | Bandeja chapa ac galv caliente 300x100 (material; 14/04/2014) | 1 | 34.6 | 34.60 |
| PACMET300x100 | ud | pp acces bandeja metálica 300x100 (material; 14/04/2014) | 1 | 2.07 | 2.07 |
| PCUDESNUDO35 | ml | Conductor Cu desnudo 35 mm2 | 1 | 1.46 | 1.46 |
| %0200 | % | Medios auxiliares | 2 % | 42.06 | 0.84 |
|  |  | Total |  |  | 42.9 |

###### 1.5.5 CANALIZACIÓN SECUNDARIA (17/02/2005)
Importe: 1160.76

**C_SEC** ml CANAL. SECUNDARIA EMP. PVC CORR.3D25 (17/02/2005)
71 ml × 1.3 = 92.30
Canalización secundaria en montaje empotrado desde el registro secundario de cada planta a los registros de terminación de red, formada por 3 tubos de 25 mm. de diámetro interior de PVC corrugado gp/7, (1 tubo TBA, 1 tubo PT + f.o., y 1 tubo de RTV), en roza sobre ladrillo doble, de acuerdo a la serie de normas UNE 50086, hilo acerado guía para cables y p.p. de codos y piezas especiales. Instalado.

| Código | Ud | Descripción | Rendimiento | Precio | Importe |
|---|---|---|---|---|---|
| MOOIT.1b | h | Oficial 2ª. Instalador Telecomunicaciones | 0.004 | 9.74 | 0.04 |
| MOOIT.1d | h | Peón especializado Instalador Telecomunicaciones | 0.004 | 9.75 | 0.04 |
| P22TC500 | ml | Tubo PVC corrugado M 25/gp 7 (material; 17/02/2005) | 3 | 0.21 | 0.63 |
| P22TW500 | ml | Hilo acerado 2 mm para guía | 4.2 | 0.03 | 0.13 |
| P01DW090 | ud | Pequeño material | 1 | 0.43 | 0.43 |
| %0200 | % | Medios auxiliares | 2 % | 1.27 | 0.03 |
|  |  | Total |  |  | 1.3 |

Claves: canalizacion, pvc, montaje, registro, paso, vivienda, unifamiliar, terminacion, canal, red, codo, inferior, norma, cable, diametro, especial, corrugado, empotrable, acero, guia, pieza, tubo, planta, interior

| Medición | Uds. | Largo | Parcial |
|---|---|---|---|
| Nave 1 | 1 | 15 | 15.000 |
| Nave 2 | 1 | 28 | 28.000 |
| Nave 3 | 1 | 28 | 28.000 |
| Total |  |  | 71 |

**RPASO-45** ud REG.DE PASO ARM. 450x450x150 (29/12/2011)
4 ud × 83.68 = 334.72
Registro se paso para RTV y CE de 450x450x150 mm. formado por armario de empotrar metálico provisto de puerta o tapa dotado de cerradura con llave y con grado de protección IP 3.X y grado de protección mecánica IK-7, para alojar los puntos de distribución de los diferentes servicios, conexionado y material auxiliar, instalado.

| Código | Ud | Descripción | Rendimiento | Precio | Importe |
|---|---|---|---|---|---|
| MOOIT.1a | h | Oficial 1ª. Instalador Telecomunicaciones | 0.5 | 9.89 | 4.95 |
| MOOIT.1d | h | Peón especializado Instalador Telecomunicaciones | 0.5 | 9.75 | 4.88 |
| P22TR430 | ud | Rtro. secundario 450x450x150 metálico | 1 | 71.35 | 71.35 |
| P01DW090 | ud | Pequeño material | 2 | 0.43 | 0.86 |
| %0200 | % | Medios auxiliares | 2 % | 82.04 | 1.64 |
|  |  | Total |  |  | 83.68 |

| Medición | Uds. | Parcial |
|---|---|---|
| Oficinas 1 y 2 | 1 | 1.000 |
| Oficinas 3 y 4 | 1 | 1.000 |
| Oficinas 5 y 6 | 1 | 1.000 |
| Oficina 7-Coworking | 1 | 1.000 |
| Total |  | 4 |

**C_SEC_RTV** ml CANAL. ICT PVC CORR.1D25 (17/02/2005)
48 ml × 0.78 = 37.44
Canalización ICT en montaje empotrado desde el registro secundario de planta primera a los registros de paso de las Oficinas, formada por 1 tubo de 25 mm. de diámetro interior de PVC corrugado gp/7, (1 tubo de RTV), en roza sobre ladrillo doble, de acuerdo a la serie de normas UNE 50086, hilo acerado guía para cables y p.p. de codos y piezas especiales. Instalado.

| Código | Ud | Descripción | Rendimiento | Precio | Importe |
|---|---|---|---|---|---|
| MOOIT.1b | h | Oficial 2ª. Instalador Telecomunicaciones | 0.004 | 9.74 | 0.04 |
| MOOIT.1d | h | Peón especializado Instalador Telecomunicaciones | 0.004 | 9.75 | 0.04 |
| P22TC500 | ml | Tubo PVC corrugado M 25/gp 7 | 1 | 0.21 | 0.21 |
| P22TW500 | ml | Hilo acerado 2 mm para guía | 1.2 | 0.03 | 0.04 |
| P01DW090 | ud | Pequeño material | 1 | 0.43 | 0.43 |
| %0200 | % | Medios auxiliares | 2 % | 0.76 | 0.02 |
|  |  | Total |  |  | 0.78 |

| Medición | Uds. | Largo | Parcial |
|---|---|---|---|
| Oficinas 1 y 2 | 1 | 8 | 8.000 |
| Oficinas 3 y 4 | 1 | 15 | 15.000 |
| Oficinas 5 y 6 | 1 | 6 | 6.000 |
| Oficina 7 - Coworking | 1 | 19 | 19.000 |
| Total |  |  | 48 |

**EBAND150x100M** ml Bandeja chapa ac galv caliente 150x100
22 ml × 31.65 = 696.30

| Medición | Uds. | Largo | Parcial |
|---|---|---|---|
|  | 1 | 16 | 16.000 |
|  | 1 | 6 | 6.000 |
| Total |  |  | 22 |

###### 1.5.6 RECINTOS DE INSTALACIONES (19/09/2011)
Importe: 883.82

**RITU** ud EQUIPAMIENTO RECINTO UNICO (19/09/2011)
1 ud × 274.6 = 274.60
Instalación eléctrica del RITU formada por cuadro eléctrico en caja modular de 2 filas, 13 módulos por fila, rotulada y con esquema unifilar, albergando la aparamenta que se indica en planos y descompuestos, puesta a tierra del chasis del armario RITM, pp. de cableado ES07Z1 1x2.5 bajo tubo flexible DN20, completamente instalado y conexionado.

| Código | Ud | Descripción | Rendimiento | Precio | Importe |
|---|---|---|---|---|---|
| MOOIT.1a | h | Oficial 1ª. Instalador Telecomunicaciones | 4 | 9.89 | 39.56 |
| MOOIT.1b | h | Oficial 2ª. Instalador Telecomunicaciones | 4 | 9.74 | 38.96 |
| PIN232 | ud | Interruptor seccionador en carga 2x32 A | 1 | 7.93 | 7.93 |
| PDESCARGMONOF | ud | Descargador de sobre tensiones monofásico 25 KA | 1 | 27.17 | 27.17 |
| PCOMBI21630C | ud | Int aut diferencial combi 2x16 A, 10 kA, curva C 30 mA | 3 | 29.92 | 89.76 |
| PMINIPRAG13.2 | ud | Cuadro 2 filas superficie, puerta transparente, Pragma 13 (material; 27/03/2014) | 1 | 20.46 | 20.46 |
| PCARRILDIN | ud | Carril DIN normalizado | 2 | 1.55 | 3.10 |
| PPEQMATAUX2 | ud | Peines, pequeño material y auxiliares | 1 | 36.63 | 36.63 |
| PES07Z11x2.5 | ml | Cable ES07Z1 1x2,5 Cu | 20 | 0.15 | 3.00 |
| PTUBFLEX20 | ml | Tubo exento halógenos flex IP677 DN 20+acces | 5 | 0.1 | 0.50 |
| P01DW090 | ud | Pequeño material | 5 | 0.43 | 2.15 |
| %0200 | % | Medios auxiliares | 2 % | 269.22 | 5.38 |
|  |  | Total |  |  | 274.6 |

Claves: proteccion, equipamiento, electrico, acometida, cuadro, cuarto, enchufe, cobre, tubo, pvc, rigido, linea, base, servicio, diametro, tapa, tierra, contador, canalizacion, seccion, canal, modulo, alumbrado, espacio, permanente, emergencia, luz, iluminacion, nivel, incandescencia, compuesto, techo, toma, interior, corrugado, bombilla, ladrillo, cable, punto, equivalente, carga, conexion, edificacion, union, anillo, aislamiento, conductor, equipo, hora

**RITM1** ud Armario Modular 2000x1000x500mm (25/07/2012)
1 ud × 609.22 = 609.22
Ud. Recinto de Instalación de Telecomunicaciones formado por un Armarío Modular de 2000 x 1000 x 500 mm (alto, ancho, profundo). Sin incluir instalación interior. Incluyendo ayudas de albañilería.

| Código | Ud | Descripción | Rendimiento | Precio | Importe |
|---|---|---|---|---|---|
| MOOIT.1a | h | Oficial 1ª. Instalador Telecomunicaciones | 3 | 9.89 | 29.67 |
| MOOIT.1b | h | Oficial 2ª. Instalador Telecomunicaciones | 3 | 9.74 | 29.22 |
| PARMMOD10 | ud | Armario Modular 2000x1000x500mm (material; 25/07/2012) | 1 | 538.38 | 538.38 |
| %0200 | % | Medios auxiliares | 2 % | 597.27 | 11.95 |
|  |  | Total |  |  | 609.22 |

#### ICT.02 Infraestructura y Redes Interiores de Usuario (31/01/2000)
Importe: 1490.85

##### 2.1 Red Interior de Usuario - RTV (31/01/2000)
Importe: 284.85
Claves: toma

###### 2.1.1 PUNTO DE ACCESO USUARIO - RTV (08/02/2006)
Importe: 85.75

**D42OV100** Ud PAU TV 2 SAL TELEVES (08/02/2006)
7 Ud × 12.25 = 85.75
Ud. PAU TV y repartidor de 2 salidas (5-2400 MHz) TELEVES con conector F o similar, incluido accesorios y fijaciones. Medida la unidad instalada.

| Código | Ud | Descripción | Rendimiento | Precio | Importe |
|---|---|---|---|---|---|
| MOOIT.1a | h | Oficial 1ª. Instalador Telecomunicaciones | 0.15 | 9.89 | 1.48 |
| MOOIT.1b | h | Oficial 2ª. Instalador Telecomunicaciones | 0.15 | 9.74 | 1.46 |
| U43MW050 | Ud | PAU TV F 2 in / 1 out TELEVES (material; 08/02/2006) | 1 | 3.16 | 3.16 |
| U43MU125 | Ud | Rep. 2 Sal. 5-2400 MHz TELEVES (material; 08/02/2006) | 1 | 4.35 | 4.35 |
| U43MU533 | Ud | Conector F T-100 TELEVES (material; 08/02/2006) | 6 | 0.26 | 1.56 |
| %0200 | % | Medios auxiliares | 2 % | 12.01 | 0.24 |
|  |  | Total |  |  | 12.25 |

| Medición | Uds. | Parcial |
|---|---|---|
| Naves | 3 | 3.000 |
| Oficinas | 4 | 4.000 |
| Total |  | 7 |

###### 2.1.2 TOMA DE USUARIO Y RED USUARIO - RTV (31/01/2000)
Importe: 199.1

**CABLE_RTV_INT** ml CABLEADO COAX. TIPO-1 RED DE INTERIOR (17/02/2005)
150 ml × 0.66 = 99.00
Cable coaxial de interior de 75 ohmios, (cubierta PVC), conforme a la norma UNE-EN 50117-5, para red de interior de usuariol de sistemas de TV terrenal y TV satélite analógica y digital, FM y DAB (radio digital), totalmente instalado.

| Código | Ud | Descripción | Rendimiento | Precio | Importe |
|---|---|---|---|---|---|
| MOOIT.1a | h | Oficial 1ª. Instalador Telecomunicaciones | 0.004 | 9.89 | 0.04 |
| MOOIT.1b | h | Oficial 2ª. Instalador Telecomunicaciones | 0.004 | 9.74 | 0.04 |
| P22TB310 | ml | Cable coaxial Cu 75 ohmios cubierta PVC | 1 | 0.35 | 0.35 |
| P01DW090 | ud | Pequeño material | 0.5 | 0.43 | 0.22 |
| %0200 | % | Medios auxiliares | 2 % | 0.65 | 0.01 |
|  |  | Total |  |  | 0.66 |

Claves: pantalla, cubierta, cableado, red, interior, norma, analogico, digital, pvc, cable, radio

| Medición | Uds. | Largo | Parcial |
|---|---|---|---|
| Naves | 3 | 15 | 45.000 |
| Oficinas | 7 | 15 | 105.000 |
| Total |  |  | 150 |

**TOMA RTV** ud PUNTO TOMA (BAT) RTV (31/01/2000)
10 ud × 10.01 = 100.10
Registro de toma y base de acceso terminal (BAT) para RDSI formado por caja de plástico universal para empotrar con grado de protección IP 33,5., para fijación de elemento de conexión de TV terrenal, FM, DAB y TV satélite analógica y digital., p.p de conexión de cable coaxial de red interior de vivienda, conexiones y material auxiliar.Instalado.

| Código | Ud | Descripción | Rendimiento | Precio | Importe |
|---|---|---|---|---|---|
| MOOIT.1a | h | Oficial 1ª. Instalador Telecomunicaciones | 0.3 | 9.89 | 2.97 |
| MOOIT.1d | h | Peón especializado Instalador Telecomunicaciones | 0.3 | 9.75 | 2.93 |
| P22TM010 | ud | Toma terminal TV/FM-SAT (FI) (material; 31/01/2000) | 1 | 3.47 | 3.47 |
| P22TM050 | ud | Embellecedor TV/FM-SAT (material; 17/02/2005) | 1 | 0.22 | 0.22 |
| P01DW090 | ud | Pequeño material | 0.5 | 0.43 | 0.22 |
| %0200 | % | Medios auxiliares | 2 % | 9.81 | 0.20 |
|  |  | Total |  |  | 10.01 |

Claves: base, punto, graduacion, empotrable, plastico, caja, registro, acceso, conexion, proteccion, terminal, fijacion, material, interior, red, pantalla, cable, digital, analogico, auxiliar, vivienda, toma

| Medición | Uds. | Parcial |
|---|---|---|
| Naves | 3 | 3.000 |
| Oficinas | 7 | 7.000 |
| Total |  | 10 |

##### 2.2 Red Interior de Usuario - Cable Trenzado (28/09/2011)
Importe: 323.04

###### 2.2.1 PUNTO DE ACCESO USUARIO - CABLE TRENZADO (28/09/2011)
Importe: 93.24

**PAUCT** ud ROSETA TERMINACION DE RED - CABLE TRENZADO (material; 28/09/2011)
3 ud × 7.14 = 21.42
Roseta Terminación de Red para albergar tomas RJ45 hembra, función de PAU de cables trenzados, totalmente instalado.

| Código | Ud | Descripción | Rendimiento | Precio | Importe |
|---|---|---|---|---|---|
| MOOIT.1a | h | Oficial 1ª. Instalador Telecomunicaciones | 0.1 | 9.89 | 0.99 |
| MOOIT.1b | h | Oficial 2ª. Instalador Telecomunicaciones | 0.1 | 9.74 | 0.97 |
| PROSCT | ud | Roseta de terminación de Red (material; 28/09/2011) | 1 | 4.18 | 4.18 |
| P01DW090 | ud | Pequeño material | 2 | 0.43 | 0.86 |
| %0200 | % | Medios auxiliares | 2 % | 7.00 | 0.14 |
|  |  | Total |  |  | 7.14 |

| Medición | Uds. | Parcial |
|---|---|---|
| Naves | 3 | 3.000 |
| Total |  | 3 |

**CONECTH** ud CONECTOR RJ45 HEMBRA CAT 6A (28/09/2011)
3 ud × 6.63 = 19.89
Conector RJ45 Categoría 6A hembra. Instalado y comprobado.

| Código | Ud | Descripción | Rendimiento | Precio | Importe |
|---|---|---|---|---|---|
| MOOIT.1a | h | Oficial 1ª. Instalador Telecomunicaciones | 0.1 | 9.89 | 0.99 |
| MOOIT.1b | h | Oficial 2ª. Instalador Telecomunicaciones | 0.1 | 9.74 | 0.97 |
| PCHRJ45CAT6A | ud | Conector RJ45 Cat 6A hembra | 1 | 3.68 | 3.68 |
| P01DW090 | ud | Pequeño material | 2 | 0.43 | 0.86 |
| %0200 | % | Medios auxiliares | 2 % | 6.50 | 0.13 |
|  |  | Total |  |  | 6.63 |

| Medición | Uds. | Parcial |
|---|---|---|
| Naves | 3 | 3.000 |
| Total |  | 3 |

**MUXCT** ud MULTIPLEXOR PASIVO DE 5 SALIDAS (maquinaria; 28/09/2011)
3 ud × 10.26 = 30.78
Multiplexor pasivo de 5 salidas con tomas RJ45, totalmente instalado

| Código | Ud | Descripción | Rendimiento | Precio | Importe |
|---|---|---|---|---|---|
| MOOIT.1a | h | Oficial 1ª. Instalador Telecomunicaciones | 0.3 | 9.89 | 2.97 |
| MOOIT.1b | h | Oficial 2ª. Instalador Telecomunicaciones | 0.3 | 9.74 | 2.92 |
| PMUX5SAL | ud | Multiplexor pasivo de 5 salidas (material; 28/09/2011) | 1 | 3.31 | 3.31 |
| P01DW090 | ud | Pequeño material | 2 | 0.43 | 0.86 |
| %0200 | % | Medios auxiliares | 2 % | 10.06 | 0.20 |
|  |  | Total |  |  | 10.26 |

| Medición | Uds. | Parcial |
|---|---|---|
| Naves | 3 | 3.000 |
| Total |  | 3 |

**LATUTP** ud LATIGUILLO UTP CAT 6A - RJ45 (28/09/2011)
3 ud × 7.05 = 21.15
Latiguillo UTP categoría 6A con tomas RJ45 de 0.5m para interconexión. Testeado de fábrica.

| Código | Ud | Descripción | Rendimiento | Precio | Importe |
|---|---|---|---|---|---|
| MOOIT.1b | h | Oficial 2ª. Instalador Telecomunicaciones | 0.05 | 9.74 | 0.49 |
| P1MUTP | ud | Latiguillo UTP Cat 6A- 2RJ45 (0.5m) (material; 28/09/2011) | 1 | 6.42 | 6.42 |
| %0200 | % | Medios auxiliares | 2 % | 6.91 | 0.14 |
|  |  | Total |  |  | 7.05 |

| Medición | Uds. | Parcial |
|---|---|---|
| Naves | 3 | 3.000 |
| Total |  | 3 |

###### 2.2.2 TOMA DE USUARIO Y RED USUARIO - CABLE TRENZADO (28/09/2011)
Importe: 229.8

**EE19IB020M** ml Cableado UTP cat 6A LSZH
45 ml × 1.12 = 50.40

| Medición | Uds. | Largo | Parcial |
|---|---|---|---|
| Naves | 3 | 15 | 45.000 |
| Total |  |  | 45 |

**CONECHE** ud CONECTOR RJ45 HEMBRA CAT 6A (con embellecedor) (28/09/2011)
12 ud × 8.19 = 98.28
Conector RJ45 hembra categoría 6A para montaje en caja universal, incluye embellecedor para adaptación a caja.

| Código | Ud | Descripción | Rendimiento | Precio | Importe |
|---|---|---|---|---|---|
| MOOIT.1a | h | Oficial 1ª. Instalador Telecomunicaciones | 0.1 | 9.89 | 0.99 |
| MOOIT.1b | h | Oficial 2ª. Instalador Telecomunicaciones | 0.1 | 9.74 | 0.97 |
| PEMBRJ45 | ud | Embellecedor para conector RJ45 (material; 28/09/2011) | 1 | 1.53 | 1.53 |
| PCHRJ45CAT6A | ud | Conector RJ45 Cat 6A hembra | 1 | 3.68 | 3.68 |
| P01DW090 | ud | Pequeño material | 2 | 0.43 | 0.86 |
| %0200 | % | Medios auxiliares | 2 % | 8.03 | 0.16 |
|  |  | Total |  |  | 8.19 |

| Medición | Uds. | Parcial |
|---|---|---|
| Naves | 12 | 12.000 |
| Total |  | 12 |

**CONECTM** ud CONECTOR RJ45 MACHO CAT 6A (28/09/2011)
12 ud × 6.76 = 81.12
Conector RJ45 macho categoría 6A para terminación de los cables UTP en el PAU de pares trenzados

| Código | Ud | Descripción | Rendimiento | Precio | Importe |
|---|---|---|---|---|---|
| MOOIT.1a | h | Oficial 1ª. Instalador Telecomunicaciones | 0.1 | 9.89 | 0.99 |
| MOOIT.1b | h | Oficial 2ª. Instalador Telecomunicaciones | 0.1 | 9.74 | 0.97 |
| PECMRJ45CAT6A | ud | Conector RJ45 Cat 6A macho (material; 28/09/2011) | 1 | 3.81 | 3.81 |
| P01DW090 | ud | Pequeño material | 2 | 0.43 | 0.86 |
| %0200 | % | Medios auxiliares | 2 % | 6.63 | 0.13 |
|  |  | Total |  |  | 6.76 |

| Medición | Uds. | Parcial |
|---|---|---|
| Naves | 12 | 12.000 |
| Total |  | 12 |

##### 2.3 Red Interior de Usuario - Cable Coaxial (06/07/2007)
Importe: 166.17

###### 2.3.1 PUNTO DE ACCESO USUARIO - CABLE COAXIAL (06/07/2007)
Importe: 90.66

**DIS2SAL** ud DISTRIBUIDOR 2 SALIDAS (26/07/2012)
3 ud × 24.15 = 72.45
Distribuidor de 2 salidas conector F, función de PAU de cable coaxial, debidamente instalado.

| Código | Ud | Descripción | Rendimiento | Precio | Importe |
|---|---|---|---|---|---|
| MOOIT.1a | h | Oficial 1ª. Instalador Telecomunicaciones | 0.3 | 9.89 | 2.97 |
| MOOIT.1b | h | Oficial 2ª. Instalador Telecomunicaciones | 0.3 | 9.74 | 2.92 |
| P22TD0800 | ud | Derivador 6 direc.(5-2150 MHz) | 1 | 16.93 | 16.93 |
| P01DW090 | ud | Pequeño material | 2 | 0.43 | 0.86 |
| %0200 | % | Medios auxiliares | 2 % | 23.68 | 0.47 |
|  |  | Total |  |  | 24.15 |

| Medición | Uds. | Parcial |
|---|---|---|
| Naves | 3 | 3.000 |
| Total |  | 3 |

**PACX01** ml CONECTORES TIPO F MACHO
3 ml × 4.75 = 14.25

| Medición | Uds. | Parcial |
|---|---|---|
| Naves | 3 | 3.000 |
| Total |  | 3 |

**CARGA75** ud RESISTENCIA DE CARGA
3 ud × 1.32 = 3.96

| Medición | Uds. | Parcial |
|---|---|---|
| Naves | 3 | 3.000 |
| Total |  | 3 |

###### 2.3.2 TOMA DE USUARIO Y RED USUARIO - CABLE COAXIAL (28/09/2011)
Importe: 75.51

**CXRG59** ml CABLEADO COAXIAL RG59
45 ml × 0.91 = 40.95

| Medición | Uds. | Largo | Parcial |
|---|---|---|---|
| Naves | 3 | 15 | 45.000 |
| Total |  |  | 45 |

**TOMA_CX** ud PUNTO TOMA (BAT) COAXIAL. CON. HEMBRA (30/09/2011)
3 ud × 6.77 = 20.31
Toma de usuario (BAT) de Cable Coaxial, conector F hembra incluido embellecedor para montaje en caja universal.

| Código | Ud | Descripción | Rendimiento | Precio | Importe |
|---|---|---|---|---|---|
| MOOIT.1a | h | Oficial 1ª. Instalador Telecomunicaciones | 0.3 | 9.89 | 2.97 |
| MOOIT.1d | h | Peón especializado Instalador Telecomunicaciones | 0.3 | 9.75 | 2.93 |
| P22TM011M | ud | Conector F hembra (material; 30/09/2011) | 1 | 0.3 | 0.30 |
| P22TM051M | ud | Embellecedor toma COAXIAL (material; 30/09/2011) | 1 | 0.22 | 0.22 |
| P01DW090 | ud | Pequeño material | 0.5 | 0.43 | 0.22 |
| %0200 | % | Medios auxiliares | 2 % | 6.64 | 0.13 |
|  |  | Total |  |  | 6.77 |

| Medición | Uds. | Parcial |
|---|---|---|
| Naves | 3 | 3.000 |
| Total |  | 3 |

**PACX01** ml CONECTORES TIPO F MACHO
3 ml × 4.75 = 14.25

| Medición | Uds. | Parcial |
|---|---|---|
| Naves | 3 | 3.000 |
| Total |  | 3 |

##### 2.4 Punto de Terminación de Red - Fibra Óptica (28/09/2011)
Importe: 118.44

###### 2.4.1 PUNTO TERMINACION RED - FIBRA ÓPTICA (28/09/2011)
Importe: 118.44

**PAUFO** ud ROSETA TERMINACION DE RED FO (material; 30/09/2011)
3 ud × 15.24 = 45.72
Roseta de Terminación de Red Fibra óptica a modo de PAU, con 2 acopladores.

| Código | Ud | Descripción | Rendimiento | Precio | Importe |
|---|---|---|---|---|---|
| MOOIT.1a | h | Oficial 1ª. Instalador Telecomunicaciones | 0.25 | 9.89 | 2.47 |
| MOOIT.1b | h | Oficial 2ª. Instalador Telecomunicaciones | 0.25 | 9.74 | 2.44 |
| PROSFO | ud | Roseta de Terminación de Red con 2 acopladores (material; 30/09/2011) | 1 | 9.17 | 9.17 |
| P01DW090 | ud | Pequeño material | 2 | 0.43 | 0.86 |
| %0200 | % | Medios auxiliares | 2 % | 14.94 | 0.30 |
|  |  | Total |  |  | 15.24 |

| Medición | Uds. | Parcial |
|---|---|---|
| Naves | 3 | 3.000 |
| Total |  | 3 |

**CSCAPC** ud CONECTOR SC/APC
6 ud × 12.12 = 72.72

| Medición | Uds. | Parcial |
|---|---|---|
| Naves | 6 | 6.000 |
| Total |  | 6 |

##### 2.5 Infraestructuras - Interior de Usuario (17/02/2005)
Importe: 598.35

###### 2.5.1 CANALIZACIÓN INTERIOR - RTV (17/02/2005)
Importe: 81.12

**C_INT** ml CANAL. INTERIOR PVC CORRUGADO D20 (17/02/2005)
45 ml × 1.57 = 70.65
Canalización interior empotrada, formada por 1 tubo de PVC corrugado M 20/gp 7, desde los registros de terminación de red hasta los registros de toma de usuario, para cada uno de los diferentes servicios de Pares Trenzados (UTP), BA (Coaxial RG59) y RTV (coaxial) y, así como canalización adicional para las estancias donde no se instalen tomas de estos servicios y p.p. de registros de paso, empotrada en ladrillo de media asta. Instalado.

| Código | Ud | Descripción | Rendimiento | Precio | Importe |
|---|---|---|---|---|---|
| MOOIT.1b | h | Oficial 2ª. Instalador Telecomunicaciones | 0.1 | 9.74 | 0.97 |
| PTUBFLEX20 | ml | Tubo exento halógenos flex IP677 DN 20+acces | 1 | 0.1 | 0.10 |
| P22TW500 | ml | Hilo acerado 2 mm para guía | 1.4 | 0.03 | 0.04 |
| P01DW090 | ud | Pequeño material | 1 | 0.43 | 0.43 |
| %0200 | % | Medios auxiliares | 2 % | 1.54 | 0.03 |
|  |  | Total |  |  | 1.57 |

Claves: tubo, corrugado, toma, pvc, interior, empotrable, canal, paso, red, servicio, estancia, canalizacion, terminacion, registro

| Medición | Uds. | Largo | Parcial |
|---|---|---|---|
| Naves | 3 | 15 | 45.000 |
| Total |  |  | 45 |

**CAJA-UNI** ud CAJA EMPOTRAR UNIVERSAL 64x64x6mm (17/02/2005)
3 ud × 3.49 = 10.47
Caja universal de 64x64x6mm con tapa ciega, configurable para albergar cualquier tipo de toma.

| Código | Ud | Descripción | Rendimiento | Precio | Importe |
|---|---|---|---|---|---|
| MOOIT.1b | h | Oficial 2ª. Instalador Telecomunicaciones | 0.3 | 9.74 | 2.92 |
| P22TR560 | ud | Caja empotrar universal redonda (material; 17/02/2005) | 1 | 0.5 | 0.50 |
| %0200 | % | Medios auxiliares | 2 % | 3.42 | 0.07 |
|  |  | Total |  |  | 3.49 |

| Medición | Uds. | Parcial |
|---|---|---|
| Naves | 3 | 3.000 |
| Total |  | 3 |

###### 2.5.2 CANALIZACIÓN INTERIOR - CABLE TRENZADO (17/02/2005)
Importe: 324.48

**C_INT** ml CANAL. INTERIOR PVC CORRUGADO D20
180 ml × 1.57 = 282.60

| Medición | Uds. | Largo | Parcial |
|---|---|---|---|
| Naves | 12 | 15 | 180.000 |
| Total |  |  | 180 |

**CAJA-UNI** ud CAJA EMPOTRAR UNIVERSAL 64x64x6mm
12 ud × 3.49 = 41.88

| Medición | Uds. | Parcial |
|---|---|---|
| Naves | 12 | 12.000 |
| Total |  | 12 |

###### 2.5.3 CANALIZACIÓN INTERIOR - CABLE COAXIAL (17/02/2005)
Importe: 81.12

**C_INT** ml CANAL. INTERIOR PVC CORRUGADO D20
45 ml × 1.57 = 70.65

| Medición | Uds. | Largo | Parcial |
|---|---|---|---|
| Naves | 3 | 15 | 45.000 |
| Total |  |  | 45 |

**CAJA-UNI** ud CAJA EMPOTRAR UNIVERSAL 64x64x6mm
3 ud × 3.49 = 10.47

| Medición | Uds. | Parcial |
|---|---|---|
| Naves | 3 | 3.000 |
| Total |  | 3 |

###### 2.5.4 CANALIZACIÓN INTERIOR - RECONFIGURABLE (17/02/2005)
Importe: 19.89

**C_INT_R** ml CANAL. INTERIOR PVC CORRUGADO D20 (17/02/2005)
6 ml × 1.57 = 9.42
Canalización interior empotrada de reserva, formada por 1 tubo de PVC corrugado M 20/gp 7, desde los registros de terminación de red hasta los registros de toma de usuario, para cualquiera de los diferentes servicios (reconfigurable)

| Código | Ud | Descripción | Rendimiento | Precio | Importe |
|---|---|---|---|---|---|
| MOOIT.1b | h | Oficial 2ª. Instalador Telecomunicaciones | 0.1 | 9.74 | 0.97 |
| PTUBFLEX20 | ml | Tubo exento halógenos flex IP677 DN 20+acces | 1 | 0.1 | 0.10 |
| P22TW500 | ml | Hilo acerado 2 mm para guía | 1.4 | 0.03 | 0.04 |
| P01DW090 | ud | Pequeño material | 1 | 0.43 | 0.43 |
| %0200 | % | Medios auxiliares | 2 % | 1.54 | 0.03 |
|  |  | Total |  |  | 1.57 |

| Medición | Uds. | Largo | Parcial |
|---|---|---|---|
| Naves | 3 | 2 | 6.000 |
| Total |  |  | 6 |

**CAJA-UNI** ud CAJA EMPOTRAR UNIVERSAL 64x64x6mm
3 ud × 3.49 = 10.47

| Medición | Uds. | Parcial |
|---|---|---|
| Naves | 3 | 3.000 |
| Total |  | 3 |

###### 2.5.5 REGISTROS DE TERMINACION DE RED (30/09/2011)
Importe: 91.74

**RTR50608** ud REGISTRO TERMINACION RED 500x600x80 (30/09/2011)
3 ud × 30.58 = 91.74
Registro de terminación de red de 500x600x80 mm. para canalizaciones interiores de usuario de Pares Trenzados, Coaxial y RTV, formado por caja aislante para empotrar, con elementos separadores para cada servicio, con tapa abatible y rejilla de ventilación, con grado de protección IP 33.5 y un espesor mínimo de 2 mm., dos bases de enchufe de 10/16 A., conexionado y material auxiliar, instalado.

| Código | Ud | Descripción | Rendimiento | Precio | Importe |
|---|---|---|---|---|---|
| MOOIT.1a | h | Oficial 1ª. Instalador Telecomunicaciones | 0.25 | 9.89 | 2.47 |
| MOOIT.1d | h | Peón especializado Instalador Telecomunicaciones | 0.25 | 9.75 | 2.44 |
| PRTR50608MM | ud | Rtro. terminación red 500x600x80mm (material; 30/09/2011) | 1 | 24.64 | 24.64 |
| P01DW090 | ud | Pequeño material | 1 | 0.43 | 0.43 |
| %0200 | % | Medios auxiliares | 2 % | 29.98 | 0.60 |
|  |  | Total |  |  | 30.58 |

| Medición | Uds. | Parcial |
|---|---|---|
| Naves | 3 | 3.000 |
| Total |  | 3 |

### I12 ACOMETIDAS (31/01/2000)
Importe: 12091.93

#### URB.01 SANEAMIENTO (10/01/2005)
Importe: 2097.76

**EXPA7008** ud Conexión acometida saneamiento a red municipal (23/03/2014)
1 ud × 98.2 = 98.20
Conexión de la acometida de saneamiento a la red municipal, partida contratada a la gestora municipal de la red de saneamiento.

| Código | Ud | Descripción | Rendimiento | Precio | Importe |
|---|---|---|---|---|---|
| PXPA7008 | ud | Conexión acometida saneamiento a red municipal (material; 23/03/2014) | 1 | 98.2 | 98.20 |
|  |  | Total |  |  | 98.2 |

**E08PZHM8020** ud Pozo prefabricado completo H.M.D=80 h=2,1m, tapa redonda (22/02/2006)
1 ud × 190.18 = 190.18
Pozo de registro prefabricado completo, de 80 cm de diámetro interior y de hasta 2,1 m de altura útil interior, formado por solera de hormigón H-20, ligeramente armada con mallazo, anillos de hormigón en masa DN 800 H 500 mm, prefabricados de borde machihembrado y cono asimétrico / simétrico para formación de brocal del pozo, de 40 cm de altura, para recibir el cerco y la tapa de fundición dúctil, modelo SAINT GOBAIN REXESS, equivalente o de calidad superior, paso 600 mm clase D400, conforme UNE-EN 124, articulada, sin ventilación, incluyendo marcas del servicio, i/ sellado de juntas con mortero de cemento, recibido de pates empotrados cada 25 cm, recibido de cerco de tapa y medios auxiliares, incluyendo la excavación del pozo y su relleno perimetral posterior.

| Código | Ud | Descripción | Rendimiento | Precio | Importe |
|---|---|---|---|---|---|
| MOOI.1a | h | Oficial 1ª instalaciones | 3 | 9.89 | 29.67 |
| MOOI.1d | h | Peón especializado instalaciones | 1.5 | 9.75 | 14.63 |
| M05EN010 | h | Excav.hidráulica neumáticos 67 CV | 0.04 | 31.77 | 1.27 |
| P01HM010 | m3 | Hormigón HM-20/P/20/I central | 0.157 | 48.28 | 7.58 |
| P01MA060 | m3 | Mortero cemento 1/3 M-160 | 0.004 | 19.21 | 0.08 |
| P03AM070 | m2 | Malla 15x30x5 -1,564 kg/m2 | 0.79 | 0.63 | 0.50 |
| P09002A2 | ud | Cono asimétrico / simétrico HM uni. rigi. 80/60/40 | 1 | 14.91 | 14.91 |
| P09003A | ud | Pate acero inox.33x16 cm D=25 m | 7 | 4.34 | 30.38 |
| PREXESS60 | ud | Tapa fundición redonda sin ventilación D=600 | 1 | 53.73 | 53.73 |
| P09006A2 | ud | Anillo pozo HM uni.rígid. h=0,50m D=800 | 3 | 10.01 | 30.03 |
| PM07N060 | m3 | Canon de tierra a vertedero | 1 | 3.67 | 3.67 |
| %0200 | % | Medios auxiliares | 2 % | 186.45 | 3.73 |
|  |  | Total |  |  | 190.18 |

**E08PZHM8010** ud Pozo prefabricado completo H.M.D=80 h=1,1m, tapa redonda
1 ud × 127.46 = 127.46

**EPVCSUB250** ml Tubería canlz enterrada PVC DN 250 (10/01/2005)
73 ml × 23.04 = 1681.92
Canalización de saneamiento en tubería de PVC liso color teja, DN 250, UNE-EN 1401, instalación para enterrar en zanja, i/ ésta, excavada con medios mecánicos y relleno con tierra procedente de la excavación, limpia y compactada en tongadas de 30 cm, reposición del terreno original, solera de material granular y juntas de conexión de tubería, completamente instalada.

| Código | Ud | Descripción | Rendimiento | Precio | Importe |
|---|---|---|---|---|---|
| MOOI.1a | h | Oficial 1ª instalaciones | 0.3 | 9.89 | 2.97 |
| MOOI.1d | h | Peón especializado instalaciones | 0.3 | 9.75 | 2.93 |
| MM05EN030 | h | Excav.hidr.neumáticos 100 CV | 0.1 | 16.83 | 1.68 |
| MM07CB010 | h | Camión basculante 4x2 10 t. | 0.1 | 12.7 | 1.27 |
| MM01DA320 | h | Bomba autoas.di.ag.lim.b.p.4kW | 0.1 | 3.95 | 0.40 |
| MM08CA110 | h | Cisterna agua s/camión 10.000 l. | 0.02 | 11.03 | 0.22 |
| MM05RN010 | h | Retrocargadora neum. 50 CV | 0.1 | 12.55 | 1.26 |
| MM08RL010 | h | Rodillo v.manual tandem 800 kg. | 0.3 | 1.41 | 0.42 |
| PPVCSUB250 | ml | Tubo san PVC UNE-EN 1401 DN 250 (material; 28/03/2012) | 1 | 11.26 | 11.26 |
| PBRA.1abab | t | Arena silícea 0-5mm rio lvd | 0.12 | 1.53 | 0.18 |
| %0200 | % | Medios auxiliares | 2 % | 22.59 | 0.45 |
|  |  | Total |  |  | 23.04 |

| Medición | Uds. | Largo | Parcial |
|---|---|---|---|
|  | 1 | 2 | 2.000 |
|  | 1 | 34 | 34.000 |
|  | 1 | 37 | 37.000 |
| Total |  |  | 73 |

#### URB.02 ABASTECIMIENTO DE AGUA (07/03/2002)
Importe: 1231.99

**ECONEXIONABA** ud Conexión acometida agua a red municipal (03/09/2012)
1 ud × 132.28 = 132.28
Conexión de la acometida de abastecimiento de agua potable a la red municipal, contratado a la empresa gestora de la red.

| Código | Ud | Descripción | Rendimiento | Precio | Importe |
|---|---|---|---|---|---|
| PCONEXIONABA | ud | Conexión acometida agua a red municipal (material; 03/09/2012) | 1 | 132.28 | 132.28 |
|  |  | Total |  |  | 132.28 |

**ECONTDN50ARQ** ud Sistema contador agua tub DN 50 cont DN25 en arqueta (27/06/2012)
1 ud × 296.39 = 296.39
Contador de agua según CTE-HS-4, instalación en arqueta, en tubería DN 50, incluyendo llaves de corte, válvula de retención, contador DN25, vaciado y manómetro, i/ accesorios y pp de tubería, pruebas de estanqueidad, completamente instalado conforme normas de compañía gestora municipal de aguas.

| Código | Ud | Descripción | Rendimiento | Precio | Importe |
|---|---|---|---|---|---|
| MOOI.1a | h | Oficial 1ª instalaciones | 3.2 | 9.89 | 31.65 |
| MOOI.1d | h | Peón especializado instalaciones | 3.2 | 9.75 | 31.20 |
| PMANOM25 | ud | Manómetro glicerina 25 bar | 1 | 1.79 | 1.79 |
| PVALCORT1.1.2 | ud | Válvula esfera PN 25 DN 1 1/2" | 2 | 10.6 | 21.20 |
| PVALRET1.1.2 | ud | Válvula retención PN 16 DN 1 1/2" | 1 | 7.34 | 7.34 |
| PCONTDN25 | ud | Cont agua fría DN25 (material; 27/06/2012) | 1 | 52.5 | 52.50 |
| PVACIADO20 | ud | Vaciado con llave corte DN 20 | 1 | 10.37 | 10.37 |
| PABRAZAISOFON | ud | Abrazadera isofónica | 2 | 0.28 | 0.56 |
| PTUBACCCONT | ud | PP. tubería y piezas especiales contador agua (material; 26/03/2014) | 1 | 30.63 | 30.63 |
| PARQCONT | ud | Arqueta para contador, conforme normas municipales (material; 25/12/2012) | 1 | 103.34 | 103.34 |
| %0200 | % | Medios auxiliares | 2 % | 290.58 | 5.81 |
|  |  | Total |  |  | 296.39 |

**EZANJA40x80** ml Zanja canalización instalaciones 40x80 cm
65 ml × 6.45 = 419.25

**EPE50DN50PN16** ml Tubo polietileno 50A DN 50 PN 16 (30/07/2012)
65 ml × 4.69 = 304.85
Tubería de polietileno de alta densidad 50A, UNE-EN 12201.2, DN 50 y PN 16, apta para uso alimentario, p.p. de piezas especiales y sus correspondientes accesorios de unión, derivación y montaje, pruebas de estanqueidad, completamente instalada

| Código | Ud | Descripción | Rendimiento | Precio | Importe |
|---|---|---|---|---|---|
| MOOI.1a | h | Oficial 1ª instalaciones | 0.1 | 9.89 | 0.99 |
| MOOI.1d | h | Peón especializado instalaciones | 0.1 | 9.75 | 0.98 |
| PPE50DN50P16 | ml | Tub polietileno-50A DN 50 PN 16 (material; 25/12/2012) | 1 | 2.14 | 2.14 |
| P9006 | ud | Piezas especiales polietileno | 1 | 0.49 | 0.49 |
| %0200 | % | Medios auxiliares | 2 % | 4.60 | 0.09 |
|  |  | Total |  |  | 4.69 |

**EARQ30FDCORTE** ud Arqueta registro 30x30 tapa fundición D400 con llave corte (30/07/2012)
1 ud × 79.22 = 79.22
Arqueta de registro de 30x30 cm, hasta 100 cm de profundidad, de ladrillo macizo 1/2 pie y mortero de cemento 1:6 (M-40); solera de 10 cm de espesor de hormigón en masa H-175 y enfoscado interior con mortero de cemento 1:3, bruñido, i/ llave de corte 1 1/2", cerco y tapa cuadrada registrable de fundición dúctil con clase de carga mínima D-400, modelo a aprobar por D.F., completamente instalada.

| Código | Ud | Descripción | Rendimiento | Precio | Importe |
|---|---|---|---|---|---|
| MOOI.1a | h | Oficial 1ª instalaciones | 1 | 9.89 | 9.89 |
| MOOI.1d | h | Peón especializado instalaciones | 1 | 9.75 | 9.75 |
| PVALCORT1.1.2 | ud | Válvula esfera PN 25 DN 1 1/2" | 1 | 10.6 | 10.60 |
| PTAPCER40D400 | ud | Tapa y cerco fundición 400x400 mm D-400 | 1 | 40.19 | 40.19 |
| PLADR25125 | ud | Ladrillo macizo 25x12x5 | 35 | 0.04 | 1.40 |
| PCENPLAST | m3 | H-175 central plástica TM 40 mm | 0.1 | 20.11 | 2.01 |
| PMORT133-5 | m3 | Mortero cto/are 1:3 3-5 maq | 0.09 | 19.26 | 1.73 |
| PMORT123-5 | m3 | Mortero cto/are 1:2 3-5 maq | 0.09 | 23.29 | 2.10 |
| %0200 | % | Medios auxiliares | 2 % | 77.67 | 1.55 |
|  |  | Total |  |  | 79.22 |

#### URB.03 ELECTRICIDAD (31/01/2000)
Importe: 8762.18

**ECM.100kW** ud Cuadro contador trifásico más de 63 A, 1 abonado
1 ud × 185.98 = 185.98

**UARQELEC800** ud Arqueta prefabricada de hormigón 800x800 mm FENOSA (31/01/2000)
3 ud × 387.86 = 1163.58
Arqueta para canalización eléctrica conforme normas de Compañía, prefabricada registrable de hormigón en masa con refuerzo de zuncho perimetral en la parte superior, 80x80x85 cm con suplemento 80x80x40 cm, medidas interiores, para altura mínima 120 cm, instalación completa: formación de agujeros para conexionado de tubos, con tapa circular de seguridad no ventilada con marco cuadrado, en fundición dúctil, modelo PAMREX 700 CDPA70MN de PAM SAINT GOBAIN o equivalente, paso 700 mm y clasificación D400 tráfico intenso, conforme EN 124, con kit de acerrojado tipo SCS, serigrafiada con identificación del servicio, i/ grava, poceta sumidero para evacuación de agua, ventanas para entrada de conductos, tiros, sin incluir excavación ni reposición de firmes, completamente ejecutada.

| Código | Ud | Descripción | Rendimiento | Precio | Importe |
|---|---|---|---|---|---|
| MOOI.1a | h | Oficial 1ª instalaciones | 0.6 | 9.89 | 5.93 |
| MOOI.1d | h | Peón especializado instalaciones | 1.2 | 9.75 | 11.70 |
| M05EN020 | h | Excav.hidráulica neumáticos 84 CV | 0.2 | 34.85 | 6.97 |
| P01HM020 | m3 | Hormigón HM-20/P/40/I central | 0.01 | 33.16 | 0.33 |
| P02EAH080 | ud | Arqueta registrable prefabricada de hormigón 80x80x85 cm | 1 | 74.67 | 74.67 |
| P02EAH084 | ud | Suplemento arq. prefabricada de hormigón 80x80x40 cm (material; 12/02/2013) | 1 | 61.19 | 61.19 |
| PCDPA70MN | ud | Tapa fundición circ seg. no vent. D=700 marco cuadr. 700 | 1 | 210.11 | 210.11 |
| P02EAT082 | ud | Kit acerrojado | 1 | 8.61 | 8.61 |
| P0067000 | m3 | Grava (material; 12/02/2013) | 0.15 | 4.92 | 0.74 |
| %0200 | % | Medios auxiliares | 2 % | 380.25 | 7.61 |
|  |  | Total |  |  | 387.86 |

**U2MUEF** ud Arqueta prefabricada de hormigón 2M 884x527 mm FENOSA (31/01/2000)
1 ud × 323.45 = 323.45
Arqueta para canalización eléctrica conforme normas de Compañía, tipo 2M, prefabricada registrable de hormigón armado, dimensiones interiores 884x527 mm, instalación completa: formación de agujeros para conexionado de tubos, marco y 2 tapas de fundición conforme UNE-EN 124, clase B125, dimensión tapas 632x493 mm, dimensión marco 1004x647 mm, suministrada por fabricante homologado por Compañía, con superficie con grabado antideslizante y serigrafiada con denominación del servicio; i/ grava, poceta sumidero para evacuación de agua, ventanas para entrada de conductos, tiros, sin incluir excavación ni reposición de firmes, completamente ejecutada.

| Código | Ud | Descripción | Rendimiento | Precio | Importe |
|---|---|---|---|---|---|
| MOOI.1a | h | Oficial 1ª instalaciones | 0.5 | 9.89 | 4.95 |
| MOOI.1d | h | Peón especializado instalaciones | 1.1 | 9.75 | 10.73 |
| P01HM020 | m3 | Hormigón HM-20/P/40/I central | 0.025 | 33.16 | 0.83 |
| P14001A | m3 | Mortero cemento 1/6 M-40 (material; 21/06/2006) | 0.015 | 36.22 | 0.54 |
| P14002A | m3 | Mortero cemento 1/3 M-160 (material; 15/06/2006) | 0.002 | 18.51 | 0.04 |
| P2MUEF | ud | Arqueta prefabricada de hormigón 884x527 mm FENOSA (material; 19/03/2013) | 1 | 88.86 | 88.86 |
| PTAPA1MUEF | ud | Cerco y tapa fundición 632x493 mm (material; 19/03/2013) | 2 | 105.21 | 210.42 |
| P0067000 | m3 | Grava | 0.15 | 4.92 | 0.74 |
| %0200 | % | Medios auxiliares | 2 % | 317.11 | 6.34 |
|  |  | Total |  |  | 323.45 |

**U10AL060** ml Canalización eléctrica vial 2x PE160
35 ml × 28.57 = 999.95
Canalización para red eléctrica para enterrar líneas de baja tensión, en zanja de 50 cm de ancho y 105 cm de profundidad, incluyendo excavación de zanja, asiento con 5 cm de hormigón H-20, montaje de tubos de material termoplástico de 160 mm de diámetro para lineas eléctricas, relleno con una capa de hormigón H-20 hasta una altura de 10 cm por encima de los tubos envolviéndolos completamente, y relleno con hormigón ciclópeo hasta la altura donde se inicia el firme y el pavimento; sin incluir la reposición de pavimento; incluso retirada y transporte a vertedero de los productos sobrantes de la excavación.

| Código | Ud | Descripción | Rendimiento | Precio | Importe |
|---|---|---|---|---|---|
| MOOI.1a | h | Oficial 1ª instalaciones | 0.2 | 9.89 | 1.98 |
| MOOI.1d | h | Peón especializado instalaciones | 0.2 | 9.75 | 1.95 |
| M05RN020 | h. | Retrocargadora neumáticos 75 CV (maquinaria) | 0.085 | 32.94 | 2.80 |
| M08RI010 | h | Pisón vibrante 70 kg. (maquinaria; 12/02/2013) | 0.17 | 2.43 | 0.41 |
| M05PN010 | h | Pala carg.neumát. 85 CV/1,2m3 (maquinaria; 12/02/2013) | 0.002 | 30.61 | 0.06 |
| M07CB010 | h | Camión basculante 4x2 10 t. (maquinaria; 12/02/2013) | 0.012 | 27.75 | 0.33 |
| M07N060 | m3 | Canon de tierra a vertedero (maquinaria; 12/02/2013) | 0.122 | 4.63 | 0.56 |
| P01DW050 | m3 | Agua (material; 30/03/2014) | 0.203 | 0.88 | 0.18 |
| P01HM010 | m3 | Hormigón HM-20/P/20/I central | 0.29 | 48.28 | 14.00 |
| PTUBOK160 | ml | Tubo K doble capa PE DN160 | 2 | 2.79 | 5.58 |
| P15AH010 | ml | Cinta señalizadora (material; 12/02/2013) | 1 | 0.16 | 0.16 |
| %0200 | % | Medios auxiliares | 2 % | 28.01 | 0.56 |
|  |  | Total |  |  | 28.57 |

**U10AL030** ml Canalización eléctrica vial 1x PE160
68 ml × 17.74 = 1206.32
Canalización para red eléctrica para enterrar líneas de baja tensión, en zanja de 30 cm de ancho y 105 cm de profundidad, incluyendo excavación de zanja, asiento con 5 cm de hormigón H-20, montaje de tubo de material termoplástico de 160 mm de diámetro para lineas eléctricas, relleno con una capa de hormigón H-20 hasta una altura de 10 cm por encima de los tubos envolviéndolos completamente, y relleno con hormigón ciclópeo hasta la altura donde se inicia el firme y el pavimento; sin incluir la reposición de pavimento; incluso retirada y transporte a vertedero de los productos sobrantes de la excavación.

| Código | Ud | Descripción | Rendimiento | Precio | Importe |
|---|---|---|---|---|---|
| MOOI.1a | h | Oficial 1ª instalaciones | 0.18 | 9.89 | 1.78 |
| MOOI.1d | h | Peón especializado instalaciones | 0.18 | 9.75 | 1.76 |
| M05RN020 | h. | Retrocargadora neumáticos 75 CV | 0.08 | 32.94 | 2.64 |
| M08RI010 | h | Pisón vibrante 70 kg. | 0.08 | 2.43 | 0.19 |
| M05PN010 | h | Pala carg.neumát. 85 CV/1,2m3 | 0.002 | 30.61 | 0.06 |
| M07CB010 | h | Camión basculante 4x2 10 t. | 0.06 | 27.75 | 1.67 |
| M07N060 | m3 | Canon de tierra a vertedero | 0.08 | 4.63 | 0.37 |
| P01DW050 | m3 | Agua | 0.203 | 0.88 | 0.18 |
| P01HM010 | m3 | Hormigón HM-20/P/20/I central | 0.12 | 48.28 | 5.79 |
| PTUBOK160 | ml | Tubo K doble capa PE DN160 | 1 | 2.79 | 2.79 |
| P15AH010 | ml | Cinta señalizadora | 1 | 0.16 | 0.16 |
| %0200 | % | Medios auxiliares | 2 % | 17.39 | 0.35 |
|  |  | Total |  |  | 17.74 |

| Medición | Uds. | Largo | Parcial |
|---|---|---|---|
|  | 1 | 45 | 45.000 |
|  | 1 | 18 | 18.000 |
|  | 1 | 5 | 5.000 |
| Total |  |  | 68 |

**ERZ14x1x150** ml Línea RZ1 0,6/1KV 4x1x150 Cu (23/03/2014)
110 ml × 44.39 = 4882.90
Línea eléctrica RZ1 0,6/1 KV 4x1x150 mm2 Cu (3 fases+Neutro), no propagador del incendio y con emisión de humos y opacidad reducida, conforme UNE 21123 parte 4-5, i/ pp de cable de protección de puesta a tierra RZ1 0,6/1 KV 95 mm2, accesorios de conexionado, señalizado y rotulado, completamente instalado.

| Código | Ud | Descripción | Rendimiento | Precio | Importe |
|---|---|---|---|---|---|
| MOOI.1a | h | Oficial 1ª instalaciones | 0.12 | 9.89 | 1.19 |
| MOOI.1d | h | Peón especializado instalaciones | 0.12 | 9.75 | 1.17 |
| PRZ11x150 | ml | Cable RZ1 0,6/1 KV 1x150 Cu (material; 23/03/2014) | 4 | 10.29 | 41.16 |
| %0200 | % | Medios auxiliares | 2 % | 43.52 | 0.87 |
|  |  | Total |  |  | 44.39 |

| Medición | Uds. | Largo | Parcial |
|---|---|---|---|
| Contador-CGD | 1 | 110 | 110.000 |
| Total |  |  | 110 |

### I13 APARATOS SANITARIOS (31/01/2000)
Importe: 3132.94

**019.01** ud INODORO MINUSV.SUSP. C/FLUXOR (31/01/2000)
1 ud × 476.01 = 476.01
Inodoro especial para minusválidos de porcelana vitrificada blanca de fondo 75 cm, con fluxor de 3/4" cromado con embellecedor y llave de paso con tubo de descarga curvo D=28 mm. y dotado de asiento ergonómico abierto por delante y tapa blancos, incluso racor de unión y brida. Instalado y funcionando.

| Código | Ud | Descripción | Rendimiento | Precio | Importe |
|---|---|---|---|---|---|
| O01OB170 | h. | Oficial 1ª fontanero calefactor (mano de obra) | 1.8 | 14.13 | 25.43 |
| P18IE060 | ud | Inod.p/discapacitados (material; 14/04/2014) | 1 | 271.04 | 271.04 |
| P18IE070 | ud | Asiento ergonómico c/tapa (material; 31/01/2000) | 1 | 99.95 | 99.95 |
| P18GX015 | ud | Fluxor 3/4" c/maneta y llave (material; 31/01/2000) | 1 | 44.4 | 44.40 |
| P18GX160 | ud | Tubo curvo inodoro D=28x62 (material) | 1 | 15.38 | 15.38 |
| P18GX200 | ud | Racor unión taza (material) | 1 | 15.54 | 15.54 |
| P18GX210 | ud | Brida fijación (material) | 1 | 4.27 | 4.27 |
|  |  | Total |  |  | 476.01 |

Claves: especial, curva, cromado, fluxor, blanco, vitrificado, porcelana, minusválido, inodoro, unión, descarga, asiento, abierto, tapa, racor, paso, tubo, brida, llave

| Medición | Uds. | Parcial |
|---|---|---|
| Plta. Alta | 1 | 1.000 |
| Total |  | 1 |

**019.02** ud LAV.MINUSV.
1 ud × 184.53 = 184.53
Lavabo especial para minusválidos de medidas 70x57 cm o similar, de porcelana vitrificada en color blanco, con cuenca cóncava, provisto de desagüe superior y jabonera lateral, colocado mediante pernos a la pared, y con grifo mezclador monomando, con palanca larga , con aireador y enlaces de alimentación flexibles, cromado, incluso válvula de desagüe de 32 mm., llaves de escuadra de1/2" cromadas y latiguillos flexibles de 20 cm. y de1/2", instalado y funcionando.

| Código | Ud | Descripción | Rendimiento | Precio | Importe |
|---|---|---|---|---|---|
| O01OB170 | h. | Oficial 1ª fontanero calefactor | 1.1 | 14.13 | 15.54 |
| P18LX010 | ud | Lavabo minusv.c/apoyo anat.codos (material; 14/04/2014) | 1 | 95.31 | 95.31 |
| P18GL160 | ud | Grif.mezcl.caño ext.p/gerontológica cromo (material; 14/04/2014) | 1 | 62.76 | 62.76 |
| P17SV100 | ud | Válvula p/lavabo-bidé de 32 mm. c/cadena (material) | 1 | 2.44 | 2.44 |
| P17XT030 | ud | Válvula de escuadra de 1/2" a 1/2" (material) | 2 | 2.77 | 5.54 |
| P18GW040 | ud | Latiguillo flex.20cm.1/2"a 1/2" (material) | 2 | 1.47 | 2.94 |
|  |  | Total |  |  | 184.53 |

Claves: salpicadura, porcelana, apoyo, colocación, especial, minusválido, vitrificado, color, cromado, codo, alimentar, desagüe, jabonera, cóncavo, blanco, perno, escuadra, flexible, enlace, latiguillo, palanca, monomando, pared, mezcla, grifería, llave, lavabo, válvula, lateral

| Medición | Uds. | Parcial |
|---|---|---|
| Plta. Alta | 1 | 1.000 |
| Total |  | 1 |

**019.03** ud INOD.T.BAJO COMPL. S.NORMAL BLA.
3 ud × 156.23 = 468.69
Inodoro de porcelana vitrificada blanco, de tanque bajo, colocado mediante tacos y tornillos al solado, incluso sellado con silicona, y compuesto por: taza, tanque bajo con tapa y mecanismos y asiento con tapa lacados, con bisagras de acero, instalado, incluso con llave de escuadra de 1/2" cromada y latiguillo flexible de 20 cm. y de 1/2", funcionando.

| Código | Ud | Descripción | Rendimiento | Precio | Importe |
|---|---|---|---|---|---|
| O01OB170 | h. | Oficial 1ª fontanero calefactor | 1.3 | 14.13 | 18.37 |
| P18IB020 | ud | Inod.t.bajo c/tapa-mec.b. (material; 14/04/2014) | 1 | 133.62 | 133.62 |
| P17XT030 | ud | Válvula de escuadra de 1/2" a 1/2" | 1 | 2.77 | 2.77 |
| P18GW040 | ud | Latiguillo flex.20cm.1/2"a 1/2" | 1 | 1.47 | 1.47 |
|  |  | Total |  |  | 156.23 |

Claves: silicona, porcelana, vitrificado, compuesto, tanque, colocación, taco, inodoro, solado, latiguillo, tornillo, asiento, flexible, blanco, laca, mecanismo, taza, bisagra, acero, llave, escuadra, cromado, tapa

| Medición | Uds. | Parcial |
|---|---|---|
| Aseos Naves | 3 | 3.000 |
| Total |  | 3 |

**019.04** ud INOD.T.BAJO COMPL. S.MEDIA COL.
1 ud × 265.45 = 265.45
Inodoro de porcelana vitrificada en color, de tanque bajo modelo compacto, colocado mediante tacos y tornillos al solado, incluso sellado con silicona, y compuesto por: taza, tanque bajo con tapa y mecanismos y asiento con tapa lacados, con bisagras de acero, instalado, incluso con llave de escuadra de 1/2" cromada y latiguillo flexible de 20 cm. y de 1/2", funcionando.

| Código | Ud | Descripción | Rendimiento | Precio | Importe |
|---|---|---|---|---|---|
| O01OB170 | h. | Oficial 1ª fontanero calefactor | 1.3 | 14.13 | 18.37 |
| P18IB030 | ud | Inod.t.bajo c/tapa-mec.c. compacto (material; 14/04/2014) | 1 | 242.84 | 242.84 |
| P17XT030 | ud | Válvula de escuadra de 1/2" a 1/2" | 1 | 2.77 | 2.77 |
| P18GW040 | ud | Latiguillo flex.20cm.1/2"a 1/2" | 1 | 1.47 | 1.47 |
|  |  | Total |  |  | 265.45 |

Claves: inodoro, vitrificado, tanque, porcelana, color, medio, colocación, taco, tornillo, silicona, latiguillo, solado, laca, compuesto, tapa, acero, asiento, bisagra, llave, escuadra, cromado, taza, flexible, mecanismo

| Medición | Uds. | Parcial |
|---|---|---|
| Plta. Alta | 1 | 1.000 |
| Total |  | 1 |

**019.05** ud LAV.65x51 C/PED. S.NORMAL BLA.
3 ud × 140.45 = 421.35
Lavabo de porcelana vitrificada en blanco, de 65x51 cm., colocado con pedestal y con anclajes a la pared, con grifería monomando, con rompechorros, incluso válvula de desagüe de 32 mm., llaves de escuadra de 1/2" cromadas, y latiguillos flexibles de 20 cm. y de 1/2", instalado y funcionando.

| Código | Ud | Descripción | Rendimiento | Precio | Importe |
|---|---|---|---|---|---|
| O01OB170 | h. | Oficial 1ª fontanero calefactor | 1.1 | 14.13 | 15.54 |
| P18LP020 | ud | Lav.65x51cm.c/ped.bla. (material; 14/04/2014) | 1 | 53.7 | 53.70 |
| P18GL070 | ud | Grif.monomando (material; 14/04/2014) | 1 | 63.23 | 63.23 |
| P17SV100 | ud | Válvula p/lavabo-bidé de 32 mm. c/cadena | 1 | 2.44 | 2.44 |
| P17XT030 | ud | Válvula de escuadra de 1/2" a 1/2" | 2 | 2.77 | 5.54 |
|  |  | Total |  |  | 140.45 |

Claves: latiguillo, porcelana, pared, anclaje, pedestal, colocación, blanco, vitrificado, cromado, lavabo, monomando, grifería, válvula, desagüe, llave, escuadra, flexible

| Medición | Uds. | Parcial |
|---|---|---|
| Aseos Naves | 3 | 3.000 |
| Total |  | 3 |

**019.06** ud LAV.45x25x14 S/PED. S.NORMAL BLA.
1 ud × 131.69 = 131.69
Lavabo de porcelana vitrificada blanco de 45x25x14 cm. colocado sin pedestal y con anclajes a la pared, con grifería con temporizador con rompechorros, incluso válvula de desagüe de 32 mm., llaves de escuadra de 1/2" cromadas, y latiguillos flexibles de 20 cm. y de 1/2", instalado y funcionando.

| Código | Ud | Descripción | Rendimiento | Precio | Importe |
|---|---|---|---|---|---|
| O01OB170 | h. | Oficial 1ª fontanero calefactor | 1.1 | 14.13 | 15.54 |
| P18LP099 | ud | Lav. 45x25x14 s/ped. bla. (material; 14/04/2014) | 1 | 44.94 | 44.94 |
| P18GL270 | ud | Grifo temporizado lavabo (material; 14/04/2014) | 1 | 63.23 | 63.23 |
| P17SV100 | ud | Válvula p/lavabo-bidé de 32 mm. c/cadena | 1 | 2.44 | 2.44 |
| P17XT030 | ud | Válvula de escuadra de 1/2" a 1/2" | 2 | 2.77 | 5.54 |
|  |  | Total |  |  | 131.69 |

Claves: lavabo, escuadra, llave, desagüe, válvula, cromado, flexible, latiguillo, porcelana, pared, monomando, grifería, vitrificado, blanco, colocación, pedestal, anclaje

| Medición | Uds. | Parcial |
|---|---|---|
| Plta. Alta | 1 | 1.000 |
| Total |  | 1 |

**019.07** ud P.DUCHA PORC.80x100 BLA.
3 ud × 232.68 = 698.04
Plato de ducha de porcelana, de 80x100 cm., blanco, con grifería mezcladora exterior monomando, con ducha teléfono, flexible de 150 cm. y soporte articulado, incluso válvula de desagüe sifónica, con salida horizontal de 60 mm., instalada y funcionando.

| Código | Ud | Descripción | Rendimiento | Precio | Importe |
|---|---|---|---|---|---|
| O01OB170 | h. | Oficial 1ª fontanero calefactor | 0.8 | 14.13 | 11.30 |
| P18DP200 | ud | P. ducha 80x100 blanco e.plano (material; 14/04/2014) | 1 | 134.05 | 134.05 |
| P18GD050 | ud | Monomando ext. ducha telf. cromo s.n. (material; 14/04/2014) | 1 | 79.03 | 79.03 |
| P17SV150 | ud | Válvula desagüe ducha D60 (material) | 1 | 8.3 | 8.30 |
|  |  | Total |  |  | 232.68 |

Claves: plato, articulación, soporte, horizontal, salida, sifón, desagüe, válvula, exterior, flexible, monomando, teléfono, porcelana, blanco, grifería, mezcla, ducha

| Medición | Uds. | Parcial |
|---|---|---|
| Naves | 3 | 3.000 |
| Total |  | 3 |

**019.08** ud VERTED. 60x60 G.PARED (31/01/2000)
1 ud × 185.31 = 185.31
Vertedero de porcelana vitrificada, de 60x60 cm. con rejilla abatible de inox, incluido bancada y colocación sobre la misma, e instalado con grifo de pared 1/2", incluso válvula de desagüe de 40 mm. con grifo, funcionando. (El sifón está incluido e las instalaciones de desagüe).

| Código | Ud | Descripción | Rendimiento | Precio | Importe |
|---|---|---|---|---|---|
| O01OB170 | h. | Oficial 1ª fontanero calefactor | 1.1 | 14.13 | 15.54 |
| P18WV020 | ud | Verted.a.c/rej.80x60x25cm. (material; 14/04/2014) | 1 | 149.62 | 149.62 |
| P18GF010 | ud | Grifo pared crom. s.n. (material; 31/01/2000) | 1 | 16.19 | 16.19 |
| P17SV070 | ud | Válv.gigante inox.p/fregade.40mm (material) | 1 | 3.96 | 3.96 |
|  |  | Total |  |  | 185.31 |

Claves: bancada, grifería, mueble, soporte, rejilla, desagüe, válvula, colocación, inoxidable, acero, sifón, vertedero, pared

| Medición | Uds. | Parcial |
|---|---|---|
| Oficinas | 1 | 1.000 |
| Total |  | 1 |

**019.09** ud BARRA APOYO DOBLE ACERO INOX. 85 cm.
1 ud × 61.25 = 61.25
Barra de apoyo doble, o similar pared/pared de acero inoxidable 18/10 (AISI-304) de D=30 mm. y longitud 85 cm. a cada lado, con cubretornillos de fijación. Instalado con tacos de plástico y tornillos a la pared.

| Código | Ud | Descripción | Rendimiento | Precio | Importe |
|---|---|---|---|---|---|
| O01OA035 | h. | Oficial primera ayud.inst. (mano de obra) | 0.4 | 13.65 | 5.46 |
| P18CB250 | ud | Barra apoyo acero inox. doble 85 cm. (material) | 1 | 55.79 | 55.79 |
|  |  | Total |  |  | 61.25 |

Claves: fijación, barra, apoyo, inoxidable, acero, plástico, tornillo, pared, taco, doble

| Medición | Uds. | Parcial |
|---|---|---|
| Aseo adaptado | 1 | 1.000 |
| Total |  | 1 |

**019.10** ud BARRA APOYO ABAT. ACERO INOX. 85 cm.
1 ud × 98.26 = 98.26
Barra de apoyo doble, abatible de acero inoxidable 18/10 (AISI-304) de D=30 mm. y longitud 85 cm., con cubretornillos de fijación. Instalado con tacos de plástico y tornillos a la pared.

| Código | Ud | Descripción | Rendimiento | Precio | Importe |
|---|---|---|---|---|---|
| O01OA035 | h. | Oficial primera ayud.inst. | 0.5 | 13.65 | 6.83 |
| P18CB260 | ud | Barra apoyo acero inox.abat.doble 85 cm. (material; 30/03/2014) | 1 | 91.43 | 91.43 |
|  |  | Total |  |  | 98.26 |

Claves: doble, pared, acero, barra, apoyo, fijación, taco, inoxidable, plástico, tornillo, abatible

| Medición | Uds. | Parcial |
|---|---|---|
| Aseo adaptado | 1 | 1.000 |
| Total |  | 1 |

**019.11** ud PORTARROLLOS ACERO INOX.
2 ud × 20.37 = 40.74
Portarrollos de acero inoxidable c/tapa 18/10 modulo simple de 14,5x10,5 cm. Instalado con tacos a la pared.

| Código | Ud | Descripción | Rendimiento | Precio | Importe |
|---|---|---|---|---|---|
| O01OA035 | h. | Oficial primera ayud.inst. | 0.3 | 13.65 | 4.10 |
| P18CC050 | ud | Portarrollos acero inox. c/tapa (material) | 1 | 16.27 | 16.27 |
|  |  | Total |  |  | 20.37 |

Claves: taco, acero, portarrollo, pared, inoxidable, simple, módulo

| Medición | Uds. | Parcial |
|---|---|---|
| PLTA.ALTA | 2 | 2.000 |
| Total |  | 2 |

**019.12** ud PORTA ESCOBILLAS ACERO INOX.
2 ud × 30.44 = 60.88
Porta escobillas de acero inoxidable 18x10 modelo con cubeta frontal de 11x23x11 cm. Instalado con tacos a la pared.

| Código | Ud | Descripción | Rendimiento | Precio | Importe |
|---|---|---|---|---|---|
| O01OA035 | h. | Oficial primera ayud.inst. | 0.3 | 13.65 | 4.10 |
| P18CC130 | ud | Porta escobilla acero inox. (material) | 1 | 26.34 | 26.34 |
|  |  | Total |  |  | 30.44 |

Claves: inoxidable, escobilla, acero, frontal, pared, cubeta, modelo, taco

| Medición | Uds. | Parcial |
|---|---|---|
| PLTA.ALTA | 2 | 2.000 |
| Total |  | 2 |

**019.13** ud PERCHA SIMPLE ACERO INOX.
2 ud × 20.37 = 40.74
Percha simple de acero inoxidable 18x10. Instalado con tacos a la pared.

| Código | Ud | Descripción | Rendimiento | Precio | Importe |
|---|---|---|---|---|---|
| O01OA035 | h. | Oficial primera ayud.inst. | 0.3 | 13.65 | 4.10 |
| P18CC140 | ud | Percha acero inox. (material) | 1 | 16.27 | 16.27 |
|  |  | Total |  |  | 20.37 |

Claves: pared, percha, simple, acero, inoxidable, taco

| Medición | Uds. | Parcial |
|---|---|---|
| PLTA.ALTA | 2 | 2.000 |
| Total |  | 2 |

### I14 ELEVACIÓN (14/04/2014)
Importe: 11796.91

**E25TA100** ud ASCENSOR 3 PARAD.8 PER.2V (14/04/2014)
1 ud × 11796.91 = 11796.91
Instalación completa de ascensor eléctrico (sin cuarto de máquinas). Máquina compacta sin engranajes con motor de imanes permanentes de diseño radial. Con sistema de tracción por cintas planas de acero recubiertas de poliuretano con monitorización permanente del estado de las cintas y con Frecuencia Variable OVF de lazo cerrado hasta 150 arranques por hora, precisión de parada +/- 3 mm, velocidad de 1 m/s y equipado con sistema regenerativo de energía. Capacidad para 8 personas, 630 Kg., cabina de: 1100 mm de ancho por 1400 mm de fondo, 3 paradas en el mismo frente, recorrido de 7 m, célula fotoeléctrica, cabina con acabado a elegir por la D.F., pasamanos frente al mandador, suelo preparado para recibir granito o suelo de resinas (incluído), techo blanco, sistema de comunicación bidireccional. Puertas de piso telescópicas de dos hojas y paso de 800 mm acabadas en acero pintado (incluído). Maniobra colectiva en bajada. Certificación energética VDI4707 con AAAAA. Instalado con pruebas y ajustes según EN81-1.

| Código | Ud | Descripción | Rendimiento | Precio | Importe |
|---|---|---|---|---|---|
| P24AE100 | ud | Ascensor estánd.3 para.8 pers.2v (material; 14/04/2014) | 1 | 11796.91 | 11796.91 |
|  |  | Total |  |  | 11796.91 |

Claves: piso, botonera, acero, ajustar, simple, pintura, telescópico, automático, puerta, rodapié, vinilo, maniobra, ascensor, color, placa, eléctrico, máximo, plástico, lámina, pared, cabina, persona, velocidad, estándar, calidad, adherencia, prueba, inoxidable, carga

## SEGYSAL SEGURIDAD Y SALUD (04/04/2014)
Importe: 4685

**sysobra** ud SEGURIDAD Y SALUD (04/04/2014)
1 ud × 4685 = 4685.00
Seguridad y Salud en la obra, constituida por las medidas de protección personal, elementos de señalización, instalaciones de bienestar y mano de obra de seguridad necesaria para la realización de los trabajos, según lo indicado en el Real decreto 1,627/1997 de 24 de octubre y Normativa Vigente. Se estima un 1% aproximadamente sobre el presupuesto de Ejecución Material.

| Código | Descripción | Rendimiento | Precio | Importe |
|---|---|---|---|---|
| segysalud | Seguridad y Salud en obra (material; 04/04/2014) | 0.01 | 468500 | 4685.00 |
|  | Total |  |  | 4685 |

| Medición | Uds. | Parcial |
|---|---|---|
| ünica para toda la obra | 1 | 1.000 |
| Total |  | 1 |

## GESRISD GESTIÓN DE RESIDUOS (08/02/2006)
Importe: 2523.29

**GESRESG** GESTIÓN DE RESIDUOS - GENERAL RCDs (04/04/2014)
0.01 × 573600 = 5736.00
Gestión de residuos, según lo indicado en elen el R.D. 105/2008 de Gestión de Residuos de la Construcción y Orden MAM/304/2002 de Valorización y eliminación de residuos y la lista europea de residos. Se estima un 1,2% aproximadamente sobre el presupuesto de Ejecución Material.

| Código | Descripción | Rendimiento | Precio | Importe |
|---|---|---|---|---|
| GESTRESUDO | Gestión de residuos (material; 04/04/2014) | 1.2 | 478000 | 573600.00 |
|  | Total |  |  | 573600 |

| Medición | Uds. | Largo | Parcial |
|---|---|---|---|
| Única para toda la obra | 1 | 0.01 | 0.010 |
| Total |  |  | 0.01 |

**GESREST** GESTIÓN DE RESIDUOS -TIERRAS (08/02/2006)
-1007.12 × 3.19 = -3212.71
M3. Gestion y Transporte de tierras procedentes de excavación a vertedero, i/carga por medios mecánicos, canon a vertedero, y p.p. de costes indirectos. (A descontar, incluída en Capítulo OBRCVIV)

| Código | Ud | Descripción | Rendimiento | Precio | Importe |
|---|---|---|---|---|---|
| A03CA005 | Hr | CARGADORA S/NEUMATICOS C=1.30 M3 | 0.01 | 30.21 | 0.30 |
| A03FB010 | Hr | CAMION BASCULANTE 10 Tn | 0.05 | 56 | 2.80 |
| %3000000 | % | Costes indirectos...(s/total) | 3 % | 3.10 | 0.09 |
|  |  | Total |  |  | 3.19 |

| Medición | Uds. | Largo | Parcial |
|---|---|---|---|
|  | -1 | 1007.12 | -1007.120 |
| Total |  |  | -1007.12 |

## MEJVIV MEJORAS DE OBRA (31/01/2000)
Importe: 60261.33

### MEJVIV1 OBRA CIVIL
Importe: 7387.71

**MEJOBRC.01** m² REVESTIMIENTO DE CHAPA PERFILADA e=0,63 OMEGA I/REMATES
184.97 m² × 30.48 = 5637.89
Fachada tipo FA-02 formada por:
- Perfil de chapa nervada trapezoidad en acero S320 GD galvanizado prelacado de e=0,63mm, pliegues lisos, 5 grecas, paso 10 mm, altura de greca 40 mm y anchura útil 900 mm, acabado con clasificación UV RUV4, corrosión RC4, colores Silver 4930 y Marin 4542, fijado sobre subestructura en todas las ondas mediante tornillería de acero templado cincado de 6,3x19 mm y arandela premontada de 19 mm EPDM,
Perfiles tipo omega de acero galvanizado de dimensiones 50x60x25 y espesor de 1 mm, colocados según orientación de la chapa de fachada y directamente sobre paneles arquitectónicos. i/ aplomado de la estructura y retacado/acuñado mediante elementos metálicos si fuese necesario.
Nota: Se incluyen en el presente precio juntas de estanqueidad y remates de fachada, encuentros entre chapas con distinta orientación, esquinas, vierteaguas, perimetros de huecos de fachada, etc. según planos de proyecto y detalles aportados por la D.F.
superficie medida según documentación gráfica de proyecto, sin duplicar esquinas ni encuentros, deduciendo huecos de superficie mayor de 2 m2.

| Código | Ud | Descripción | Rendimiento | Precio | Importe |
|---|---|---|---|---|---|
| O01OA030 | h. | Oficial primera | 0.1 | 15.77 | 1.58 |
| O01OA050 | h. | Ayudante | 0.1 | 14.37 | 1.44 |
| ARVTRAP63 | m2 | Perfil acero S320GD e=0,6mm, 63 5 180 | 1.15 | 8.77 | 10.09 |
| P05CGG230 | m. | Remate ac.galvaniz. a=50cm e=0,6mm | 0.7 | 4.92 | 3.44 |
| P05CW010 | ud | Tornillería y pequeño material | 1.24 | 0.17 | 0.21 |
| TBGALV | ML | Tubo Hueco acero Galvanizado 50x50x1.5 | 1 | 4.3 | 4.30 |
| P03ALV030OMR | m. | Perfil Omega galvanizado 50X60X25 1mm | 1 | 9.42 | 9.42 |
|  |  | Total |  |  | 30.48 |

| Medición | Uds. | Largo | Alto | Parcial |
|---|---|---|---|---|
| ALZADO ESTE |  |  |  |  |
| Panel visto | 1 | 16.86 | 4.6 | 77.556 |
| FACHADA NORTE |  |  |  |  |
| Panel visto | 1 | 23.35 | 4.6 | 107.410 |
| Total |  |  |  | 184.97 |

**MEJOBRC.02** m2 AISLAM. FACHADA DOBLE DENSIDAD 5CM
184.97 m2 × 9.46 = 1749.82
Aislamiento termoacústico por el exterior del cerramiento de fachada con panel de lana de roca no hidrófila de 50 mm de doble densidad 40-100 kg/m3, y conductividad térmica 0.034 W/(m.K). La fijación del aislamiento se realiza con setas de plástico por disparo directo o taladro, i/p.p. de corte, colocación, medios auxiliares. Medición según documentación gráfica de proyecto descontando huecos superiores a 2 m2.

| Código | Ud | Descripción | Rendimiento | Precio | Importe |
|---|---|---|---|---|---|
| O01OA030 | h. | Oficial primera | 0.1 | 15.77 | 1.58 |
| O01OA050 | h. | Ayudante | 0.1 | 14.37 | 1.44 |
| U15AA220 | M2 | Panel lana de roca doble densidad 5 cms. | 1.05 | 5.37 | 5.64 |
| P07W900 | ud | Fijación mecánica aislamiento | 4 | 0.2 | 0.80 |
|  |  | Total |  |  | 9.46 |

Claves: cerramiento, aislamiento, vidrio, tejido, exterior, fachada, manta, lana, mineral, revestir, cara, acústico, hidrofugación, aire, colocación, auxiliar, cámara, revestimiento, ventilación, plástico, directo, taladro, corte, medio, fijación

| Medición | Uds. | Largo | Alto | Parcial |
|---|---|---|---|---|
| ALZADO ESTE |  |  |  |  |
| Panel visto | 1 | 16.86 | 4.6 | 77.556 |
| FACHADA NORTE |  |  |  |  |
| Panel visto | 1 | 23.35 | 4.6 | 107.410 |
| Total |  |  |  | 184.97 |

### MEJVIV2 INSTALACIONES (31/01/2000)
Importe: 1725.23

#### MEJINST.01 EQUIPAMIENTO RACK (31/01/2000)
Importe: 1725.23

**RACKPATH** ud RACK Patching (31/01/2000)
1 ud × 1725.23 = 1725.23
Armario RACK de 19" 42U, de 800x1000mm, metálico para albergar cableado estructurado del edificio, accesible por la parte anterior y posterior, con puertas delantera y trasera microperforadas y cerradura. Paneles verticales para organización del cableado. Módulo de 4 ventiladores y termostato. Sonda de temperatura (Ethernet), paneles de 24 puertos RJ45 cat 6A, panel de 12 fibras ópticas SM, panles guías pasacables, 2 regletas con 8 tomas de fuerza schuko TTL con magnetotérmico. Kit ruedas con freno. Totalmente rotulado y certificado conexionado e instalado.

| Código | Ud | Descripción | Rendimiento | Precio | Importe |
|---|---|---|---|---|---|
| MOOIT.1a | h | Oficial 1ª. Instalador Telecomunicaciones | 10 | 9.89 | 98.90 |
| MOOIT.1d | h | Peón especializado Instalador Telecomunicaciones | 10 | 9.75 | 97.50 |
| PRACK42U1000 | ud | Armario RACK 42 U (800x1000mm) (material; 27/03/2014) | 1 | 694.48 | 694.48 |
| PVDPANELRJ24M | ud | Panel 24 puertos RJ45 cat6A | 5 | 82.7 | 413.50 |
| PINF016 | ud | Bandeja de fibra óptica 12 conectores SM (material; 14/04/2014) | 1 | 241.32 | 241.32 |
| PVDPANELTGM | ud | Panel guía (material; 20/02/2007) | 6 | 16.08 | 96.48 |
| P22SCHUKOSM | ud | Regleta eléctrica 19" 8 ttl shucko con ID 1U (material; 27/03/2014) | 2 | 23.77 | 47.54 |
| P01DW090M | ud | Pequeño material (material; 31/01/2000) | 2 | 0.84 | 1.68 |
| %0200 | % | Medios auxiliares | 2 % | 1691.40 | 33.83 |
|  |  | Total |  |  | 1725.23 |

| Medición | Uds. | Parcial |
|---|---|---|
| Local Rack | 1 | 1.000 |
| Total |  | 1 |

### MEJVIV3 URBANIZACIÓN
Importe: 51148.39

**URBN.01** m. DEMOLICIÓN Y LEVANTADO DE BORDILLO
5 m. × 1.59 = 7.95
Demolición y levantado de bordillo de cualquier tipo y cimientos de hormigón en masa, de espesor variable, incluso carga y transporte del material resultante a vertedero.

| Código | Ud | Descripción | Rendimiento | Precio | Importe |
|---|---|---|---|---|---|
| O01OA020 | h. | Capataz (mano de obra) | 0.005 | 15.78 | 0.08 |
| O01OA070 | h. | Peón ordinario | 0.015 | 13.74 | 0.21 |
| M05EN030 | h. | Excav.hidráulica neumáticos 100 CV | 0.015 | 28.65 | 0.43 |
| M06MR230 | h. | Martillo rompedor hidráulico 600 kg. (maquinaria) | 0.015 | 9.44 | 0.14 |
| M05RN020 | h. | Retrocargadora neumáticos 75 CV | 0.01 | 32.94 | 0.33 |
| M07CB020 | h. | Camión basculante 4x4 14 t. (maquinaria) | 0.01 | 33.5 | 0.34 |
| M07N070 | m3 | Canon de escombros a vertedero (maquinaria) | 0.1 | 0.64 | 0.06 |
|  |  | Total |  |  | 1.59 |

Claves: bordillo, material, demolición, levantar, hormigón, masa, transporte, carga, vertedero, cimiento

| Medición | Uds. | Parcial |
|---|---|---|
| FASE I | 5 | 5.000 |
| Total |  | 5 |

**URBN.02** m3 DESMONTE TIERRA EXPLANAC/TRANS.OBR.
566.09 m3 × 2.62 = 1483.16
Desmonte en tierra de la explanación con medios mecánicos, incluso transporte de los productos de la excavación a zonas de relleno de la propia obra.

| Código | Ud | Descripción | Rendimiento | Precio | Importe |
|---|---|---|---|---|---|
| O01OA020 | h. | Capataz | 0.006 | 15.78 | 0.09 |
| M05EC020 | h. | Excavadora hidráulica cadenas 135 CV (maquinaria) | 0.012 | 52.62 | 0.63 |
| M07CB030 | h. | Camión basculante 6x4 20 t. (maquinaria) | 0.05 | 35.41 | 1.77 |
| M07N080 | m3 | Canon de tierra a vertedero (maquinaria) | 0.5 | 0.26 | 0.13 |
|  |  | Total |  |  | 2.62 |

Claves: producción, medio, tierra, excavación, desmonte, vertedero, transporte, mecánico, explanación

| Medición | Uds. | Largo | Alto | Parcial |
|---|---|---|---|---|
| FASE I | 1 | 689 | 0.4 | 275.600 |
| FASE II | 1 | 297.1 | 0.4 | 118.840 |
| FASE III | 1 | 148 | 0.4 | 59.200 |
| FASE IV | 1 | 281.12 | 0.4 | 112.448 |
| Total |  |  |  | 566.09 |

**URBN.03** m3 EXC.ZANJA A MÁQUINA T. COMPACTO
14.28 m3 × 6.27 = 89.54
Excavación en zapatas, zanjas, en terrenos compactos, por medios mecánicos, con extracción de tierras a los bordes, incluso carga y transporte de los productos de la excavación a vertedero o lugar de empleo.

| Código | Ud | Descripción | Rendimiento | Precio | Importe |
|---|---|---|---|---|---|
| O01OA070 | h. | Peón ordinario | 0.1 | 13.74 | 1.37 |
| M05EN030 | h. | Excav.hidráulica neumáticos 100 CV | 0.15 | 28.65 | 4.30 |
| M07CB020 | h. | Camión basculante 4x4 14 t. | 0.01 | 33.5 | 0.34 |
| M07N080 | m3 | Canon de tierra a vertedero | 1 | 0.26 | 0.26 |
|  |  | Total |  |  | 6.27 |

Claves: medio, excavación, tierra, zanja, terreno, compacto, carga, transporte, vertedero, mecánico, auxiliar, extracción

| Medición | Uds. | Largo | Ancho | Alto | Parcial |
|---|---|---|---|---|---|
| FASE II |  |  |  |  |  |
| Bordillo vial servicio (zona tanque gas existente) | 1 | 37 | 0.3 | 0.4 | 4.440 |
| FASE III |  |  |  |  |  |
| Entrada vial servicio | 1 | 42 | 0.3 | 0.4 | 5.040 |
| FASE IV |  |  |  |  |  |
| Protección pié talud | 1 | 20 | 0.6 | 0.4 | 4.800 |
| Total |  |  |  |  | 14.28 |

**URBN.04** m. TUB.DREN.PVC CORR.DOBLE CIRC.SN4 150 mm
79 m. × 20.65 = 1631.35
Tubería de drenaje enterrada de PVC corrugado doble circular ranurado de diámetro nominal 150 mm. y rigidez esférica SN4 kN/m2 (con manguito incorporado). Colocada sobre cama de arena de río de 10 cm. de espesor, revestida con geotextil de 125 g/m2 y rellena con grava filtrante 25 cm. por encima del tubo con cierre de doble solapa del paquete filtrante (realizado con el propio geotextil). Con p.p. de medios auxiliares, y tapado posterior de la misma por encima de la grava, i/ connexión a sistema de saneamiento o arqueta/pozo de registro. ( sin incluir la excavación de la zanja). Totalmente terminado.

| Código | Ud | Descripción | Rendimiento | Precio | Importe |
|---|---|---|---|---|---|
| O01OA030 | h. | Oficial primera | 0.2 | 15.77 | 3.15 |
| O01OA060 | h. | Peón especializado (mano de obra) | 0.4 | 13.85 | 5.54 |
| P01AA020 | m3 | Arena de río 0/6 mm. (material) | 0.07 | 15.04 | 1.05 |
| P01AG130 | m3 | Grava machaqueo 40/80 mm. (material; 02/04/2014) | 0.23 | 13.42 | 3.09 |
| P02RVC090 | m. | Tub.dren. PVC corr.doble SN4 D=150mm (material) | 1 | 6.03 | 6.03 |
| P06BG320 | m2 | Fieltro geotextil 125 g/m2 (material) | 2.43 | 0.73 | 1.77 |
| P02CVW010 | kg | Lubricante tubos PVC j.elástica (material) | 0.003 | 5.14 | 0.02 |
|  |  | Total |  |  | 20.65 |

Claves: colocación, río, PVC, corrugado, doble, circulación, ranura, manguito, areno, tubería, tapa, rigidez, esfera, grava, revestir, drenaje, diámetro, relleno, cierre, filtro, tubo, solapa, medio, auxiliar, excavación, zanja, geotextil

| Medición | Uds. | Largo | Parcial |
|---|---|---|---|
| FASE II |  |  |  |
| Bordillo vial servicio (zona tanque gas existente) | 1 | 37 | 37.000 |
| FASE III |  |  |  |
| Entrada vial servicio | 1 | 42 | 42.000 |
| Total |  |  | 79 |

**URBN.05** m3 RELL. Y EXTEND. PRÉSTAMOS
409.2 m3 × 3.83 = 1567.24
m3. Relleno y extendido de terreno sin clasificar procedente de préstamos en zonas varias según planos de implantación altimétrica, extendido, humectación y compactación en capas de 25/30 cm. , incluso perfilado de taludes, rasanteo de la superficie de coronación y preparación de la superficie de asiento, terminado. Mediido sobre unidad realmente ejecutada y comprobada según levantamiento topográfico.

| Código | Ud | Descripción | Rendimiento | Precio | Importe |
|---|---|---|---|---|---|
| O01OA070 | h. | Peón ordinario | 0.085 | 13.74 | 1.17 |
| M05PN030 | h. | Pala cargadora neumáticos 200 CV/3,7m3 (maquinaria) | 0.01 | 42.66 | 0.43 |
| M08NM010 | h. | Motoniveladora de 135 CV (maquinaria) | 0.01 | 48.28 | 0.48 |
| M07CB010 | h | Camión basculante 4x2 10 t. | 0.01 | 27.75 | 0.28 |
| M08RN040 | h. | Rodillo vibrante autopropuls.mixto 15 t. (maquinaria) | 0.012 | 50.8 | 0.61 |
| M07N020 | m3 | Canon tierras de préstamos (maquinaria) | 1 | 0.86 | 0.86 |
|  |  | Total |  |  | 3.83 |

Claves: capa, perfil, mecánico, medio, relleno

| Medición | Uds. | Largo | Alto | Parcial |
|---|---|---|---|---|
| FASE I |  |  |  |  |
| Relleno talud vial de servicio | 1 | 624 | 0.6 | 374.400 |
| FASE IV |  |  |  |  |
| Relleno talud vial de servicio | 1 | 58 | 0.6 | 34.800 |
| Total |  |  |  | 409.2 |

**URBN.06** m3 ZAHORRA ARTIFICIAL BASE 50% MACHAQUEO
353.81 m3 × 15.9 = 5625.58
Zahorra artificial, huso ZA(40)/ZA(25), en arcenes, con 50% de caras de fracturas, puesta en obra, extendida y compactada, incluso preparación de la superficie de asiento en capas de 20/30 cm. de espesor, medido sobre perfil. Desgaste de los ángeles de los áridos < 30.

| Código | Ud | Descripción | Rendimiento | Precio | Importe |
|---|---|---|---|---|---|
| O01OA020 | h. | Capataz | 0.015 | 15.78 | 0.24 |
| O01OA070 | h. | Peón ordinario | 0.018 | 13.74 | 0.25 |
| M08NM020 | h. | Motoniveladora de 200 CV (maquinaria) | 0.018 | 56.24 | 1.01 |
| M08RN040 | h. | Rodillo vibrante autopropuls.mixto 15 t. | 0.018 | 50.8 | 0.91 |
| M08CA110 | h. | Cisterna agua s/camión 10.000 l. (maquinaria; 09/04/2014) | 0.018 | 18.36 | 0.33 |
| M07CB020 | h. | Camión basculante 4x4 14 t. | 0.018 | 33.5 | 0.60 |
| M07W020 | t. | km transporte zahorra (maquinaria) | 44 | 0.11 | 4.84 |
| P01AF032 | t. | Zahorra artif. ZA(40)/ZA(25) 50% (material; 12/06/2013) | 2.2 | 3.51 | 7.72 |
|  |  | Total |  |  | 15.9 |

Claves: compacto, desgaste, asiento, zahorra, artificial, cara, capa, preparación, perfil, ángel, medición, superficie

| Medición | Uds. | Largo | Alto | Parcial |
|---|---|---|---|---|
| FASE I | 1 | 689 | 0.25 | 172.250 |
| FASE II | 1 | 297.1 | 0.25 | 74.275 |
| FASE III | 1 | 148 | 0.25 | 37.000 |
| FASE IV | 1 | 281.12 | 0.25 | 70.280 |
| Total |  |  |  | 353.81 |

**URBN.07** m. BORD.BARBACANA LATERAL 14-17x28 cm.
5 m. × 23.38 = 116.90
Bordillo barbacana, pieza lateral de 1 m. de longitud, de hormigón bicapa, color gris, especial para pasos peatonales y garajes, de 14 y 17 cm. de bases superior e inferior y 28 cm. de altura, colocado sobre solera de hormigón HM-20/P/20/I, de 10 cm. de espesor, rejuntado y limpieza, i/ excavación previa, relleno posterior y reposición y rejuntado de baldosas de acera en zona de confluencia. Totalmente terminado.

| Código | Ud | Descripción | Rendimiento | Precio | Importe |
|---|---|---|---|---|---|
| O01OA140 | h. | Cuadrilla F (mano de obra) | 0.3 | 28.61 | 8.58 |
| P01HM010 | m3 | Hormigón HM-20/P/20/I central | 0.047 | 48.28 | 2.27 |
| A02A080 | m3 | MORTERO CEMENTO M-5 | 0.001 | 65.17 | 0.07 |
| P08XBH250 | m. | Bord.barbacana later.14-17x28 (material) | 1 | 12.46 | 12.46 |
|  |  | Total |  |  | 23.38 |

Claves: lateral, hormigón, capa, color, bordillo, gris, paso, colocación, garaje, peatonal, previo, base, relleno, excavación, limpieza, solera, inferior, especial, pieza, junta

| Medición | Uds. | Parcial |
|---|---|---|
| FASE I | 5 | 5.000 |
| Total |  | 5 |

**URBN.08** m. BORD.HORM. BICAPA GRIS MOPU1 12-15x25 cm.
37 m. × 13.41 = 496.17
Bordillo de hormigón bicapa, de color gris, achaflanado, de 12 y 15 cm. de bases superior e inferior y 25 cm. de altura, colocado sobre solera de hormigón HM-20/P/20/I, de 10 cm. de espesor, rejuntado y limpieza, sin incluir la excavación previa ni el relleno posterior.

| Código | Ud | Descripción | Rendimiento | Precio | Importe |
|---|---|---|---|---|---|
| O01OA140 | h. | Cuadrilla F | 0.25 | 28.61 | 7.15 |
| P01HM010 | m3 | Hormigón HM-20/P/20/I central | 0.042 | 48.28 | 2.03 |
| A02A080 | m3 | MORTERO CEMENTO M-5 | 0.001 | 65.17 | 0.07 |
| P08XBH080 | m. | Bord.ho.bica.gris MOPU1 12-15x35 (material; 30/03/2014) | 1 | 4.16 | 4.16 |
|  |  | Total |  |  | 13.41 |

Claves: base, solera, inferior, capa, color, gris, junta, hormigón, bordillo, limpieza, excavación, previo, relleno, colocación, chaflán

| Medición | Uds. | Largo | Parcial |
|---|---|---|---|
| FASE II |  |  |  |
| Vial servicio (zona tanque gas existente) | 1 | 37 | 37.000 |
| Total |  |  | 37 |

**URBN.09** m2 PAV.HORM.CONTI.PUL.e=15 cm.
1415.22 m2 × 24.73 = 34998.39
m2. Pavimento continuo de hormigón HA-25/P/20/I, de 15 cm. de espesor fabricado con árido color gris tam. máximo 20 mm, armado con mallazo de acero 15x15x6 (solapado con un min. de una cuadrícula en c/dirección), fratasado con acabado pulido a máquina, sobre firme no incluido en el presente precio, i/preparación de la base, encofrado lateral según geometría definida en planos de proyecto, extendido, regleado, vibrado, pulido, curado, desencofrado y p.p.. corte de sierra con juntas y sellados correspondientes, creación de juntas de poliestireno expandido de 5 cm de espesor para la ejecución de juntas de dilatación, y contornos según planos de proyecto y detalles aportados por la D.F.. Como material de acabado se procederá a la aplicación de 2 manos de protector incoloro con compuestos quimicamente activos para el sellado de superficies, con resistencia a la abrasión según ASTM D-4060 Índice de desgaste a 500 ciclos de 2,4 (previa limpieza de la supeficie según indicaciones técnicas de la D.F.), con aplicación mediante rodillo de pelo fino o pistola a baja presión, lavado con agua a presión. Totalmente terminado.

| Código | Ud | Descripción | Rendimiento | Precio | Importe |
|---|---|---|---|---|---|
| O01OA030 | h. | Oficial primera | 0.1 | 15.77 | 1.58 |
| O01OA060 | h. | Peón especializado | 0.6 | 13.85 | 8.31 |
| M11HR010 | h. | Regla vibrante eléctrica 2 m. (maquinaria) | 0.02 | 1.67 | 0.03 |
| M11HC040 | m. | Corte c/sierra disco hormig.fresco (maquinaria) | 0.05 | 3.71 | 0.19 |
| M11HF010 | h. | Pulidora de hormigón gasolina (maquinaria) | 0.03 | 13.61 | 0.41 |
| P01HA010 | m3 | Hormigón HA-25/P/20/I central (material; 09/04/2014) | 0.165 | 57.26 | 9.45 |
| P03AM030 | m2 | Malla 15x15x6 2,870 kg/m2 (material) | 1.02 | 1.71 | 1.74 |
| P01CC015 | t. | Cemento CEM II/A-L 32,5 N sacos (material) | 0.002 | 75.81 | 0.15 |
| M10AF010 | h. | Sulfatadora mochila (maquinaria) | 0.02 | 1.05 | 0.02 |
| P08XVC110 | l. | Hidrofugado endurecedor acabado pavi.horm. | 1.5 | 1.9 | 2.85 |
|  |  | Total |  |  | 24.73 |

Claves: pavimentación, firme, cemento, acero, armadura, hormigón, continuo, areno, mallazo, base, vibración, cuarzo, fratasado, curado, máquina, junta, natural, color, superficie

| Medición | Uds. | Largo | Parcial |
|---|---|---|---|
| FASE I | 1 | 689 | 689.000 |
| FASE II | 1 | 297.1 | 297.100 |
| FASE III | 1 | 148 | 148.000 |
| FASE IV | 1 | 281.12 | 281.120 |
| Total |  |  | 1415.22 |

**URBN.10** m. SUMID.LONG.CALZA.FABRI.FUND.a=25cm
26.5 m. × 100.97 = 2675.71
Sumidero longitudinal para calzadas y áreas de aparcamiento, 25 cm. de ancho y 40 cm. de profundidad libre interior, realizado sobre solera de hormigón en masa H-100 kg/cm2 Tmáx.20 de 15 cm. de espesor, con paredes de fábrica de ladrillo perforado ordinario de 1/2 pie de espesor, sentado con mortero de cemento, enfoscada y bruñida interiormente, i/rejilla de fundición en piezas, sobre marco de angular de acero, recibido, enrasada al pavimento, i/ excavación, relleno perimetral y recibido a tubo/pozo de saneamiento.

| Código | Ud | Descripción | Rendimiento | Precio | Importe |
|---|---|---|---|---|---|
| O01OA030 | h. | Oficial primera | 2.5 | 15.77 | 39.43 |
| O01OA070 | h. | Peón ordinario | 1.25 | 13.74 | 17.18 |
| A03H050 | m3 | HORM. DOSIF. 250 kg /CEMENTO Tmáx.20 (material) | 0.053 | 62.02 | 3.29 |
| P01LT020 | mud | Chimenea en ladrillo perforado tosco 24x11,5x7 cm. | 0.04 | 93.26 | 3.73 |
| A02A080 | m3 | MORTERO CEMENTO M-5 | 0.036 | 65.17 | 2.35 |
| A02A050 | m3 | MORTERO CEMENTO M-15 | 0.016 | 75.76 | 1.21 |
| P02ECF030 | ud | Rej.trans. fund.ductil s/cerco L=750x250 (material) | 1.33 | 25.4 | 33.78 |
|  |  | Total |  |  | 100.97 |

Claves: pared, calzada, aparcamiento, interior, solera, masa, fábrica, ladrillo, perforación, ordinario, sumidero, mortero, cemento, hormigón, marco, área, tubo, relleno, saneamiento, enfoscado, bruñido, fundición, pieza, acero, pavimentación, excavación, perímetro, pie, angular

| Medición | Uds. | Largo | Parcial |
|---|---|---|---|
| FASE I |  |  |  |
| Entrada Edificio | 1 | 2.5 | 2.500 |
| Junta unión Fase I - Fase II | 1 | 9 | 9.000 |
| Zona fachada ppal. | 1 | 15 | 15.000 |
| Total |  |  | 26.5 |

**URBN.11** m2 MURO MAMPOSTERÍA SECO H<2.00 mts.
40 m2 × 61.41 = 2456.40
M2. De mampostería de piedra granítica, de altura inferior a 2,00 m., cada bloque se apoyará por su cara interior en otros dos al menos, cada dos sogas habrá un tizón de profundidad mínima una vez y media la de la hilada, la coronación será continua con impostas de perpiaño de un espesor de 0,20 m. y el intradós tendrá un desplome de 0,10 por metro, ripio i / preparación de la base mediante HM-20/B/40/I con 20 cm de espesor y terminado según NTE-EFP-6.

| Código | Ud | Descripción | Rendimiento | Precio | Importe |
|---|---|---|---|---|---|
| O01OA020 | h. | Capataz | 0.5 | 15.78 | 7.89 |
| O01OB070 | h. | Oficial cantero (mano de obra) | 1 | 15.44 | 15.44 |
| O01OB080 | h. | Ayudante cantero (mano de obra) | 1 | 14.66 | 14.66 |
| mt10hmf010Mv | m³ | Hormigón HM-20/B/40/I, fabricado en central. | 0.13 | 53.12 | 6.91 |
| P01AE200 | t. | Piedra para mampostería s/c (material; 23/12/2008) | 0.25 | 30.84 | 7.71 |
| M07W011 | t. | km transporte de piedra (maquinaria; 23/12/2008) | 44 | 0.2 | 8.80 |
|  |  | Total |  |  | 61.41 |

Claves: superficie, línea, muro, mampostería, seco, preparación, asiento, terminación, máximo, ripio

| Medición | Uds. | Largo | Alto | Parcial |
|---|---|---|---|---|
| FASE IV |  |  |  |  |
| Protección pié talud | 1 | 20 | 2 | 40.000 |
| Total |  |  |  | 40 |

## Precios auxiliares

**A03CD005** Hr BULLDOZER DE 150 CV (material; 08/02/2006)
Precio: 48.29
Hr. Bulldozer equipado con ripper, con una potencia de 150 C.V. (123 Kw), de la casa Caterpillar ó similar, con un peso en la operación de 12.188 Kg, ejerciendo una presión sobre el suelo de 0,273 Kg/cm2, con hoja Bulldozer en forma de media U, radiador de diseño modular, frenos y embrages de dirección de discos múltiples refrigerados por aceite, bastidor de rodillos unido al tractor mediante eje pivotante y barra estabilizadora con pasadores para la eliminación de tensiones diagonales i/ colocación y retirada de la máquina del recinto de la obra.

| Código | Ud | Descripción | Rendimiento | Precio | Importe |
|---|---|---|---|---|---|
| U02FF020 | Hr | Bulldozer de 150 C.V. con Ripper (maquinaria; 26/02/2007) | 1 | 11.93 | 11.93 |
| U%10 | % | Amortización y otros gastos (28/02/2012) | 10 % | 11.93 | 1.19 |
| U02SW001 | l | Gasóleo A (30/03/2014) | 31 | 0.96 | 29.76 |
| O01OA020MC | h | Maquinista o conductor (mano de obra; 08/02/2006) | 0.42 | 12.89 | 5.41 |
|  |  | Total |  |  | 48.29 |

**A03CF010** Hr RETROPALA S/NEUMA. ARTIC 102 CV (material; 08/02/2006)
Precio: 29.05
Hr. Retropla excavadora sobre neumáticos con una potencia de 102 CV (70Kw) y una capacidad de cazo de 1.020 Lts, con un peso total de 7.450 Kg, de la casa FAI ó similar, con una capacidad de elevación a máxima altura de 3.100 Kg, una fuerza de arranque de 6.800 kg, anchura de cazo 2.150 mm, profundidad máxima de excavación standard 4.100 mm, altura de vuelco 3.130 mm, máxima altura de excavación 5.100 mm, fuerza de arranque en cazo de 4.500 Kg, motor Perkins de 4 cilindros con transmisión a las cuatro ruedas, i/ colocación y retirada del lugar de las obras.

| Código | Ud | Descripción | Rendimiento | Precio | Importe |
|---|---|---|---|---|---|
| U02FK005 | Hr | Retro-Pala excavadora (maquinaria; 26/02/2007) | 1 | 10.3 | 10.30 |
| U%10 | % | Amortización y otros gastos | 10 % | 10.30 | 1.03 |
| U02SW001 | l | Gasóleo A | 12 | 0.96 | 11.52 |
| O01OA020MC | h | Maquinista o conductor | 0.481 | 12.89 | 6.20 |
|  |  | Total |  |  | 29.05 |

**E01AE080** m2 ENT.SEMICUAJ.POZO <3m. C/MAD.
Precio: 15.08
Entibación semicuajada en zapatas o pozos, de hasta 3 m. de profundidad, mediante tableros y/o tablones, correas y codales de madera, incluso p.p. de medios auxiliares.

| Código | Ud | Descripción | Rendimiento | Precio | Importe |
|---|---|---|---|---|---|
| O01OB010 | h. | Oficial 1ª encofrador (mano de obra) | 0.78 | 15.84 | 12.36 |
| P01EM270 | m3 | Madera pino para entibaciones (material) | 0.015 | 150.77 | 2.26 |
| P01UC030 | kg | Puntas 20x100 (material) | 0.07 | 6.53 | 0.46 |
|  |  | Total |  |  | 15.08 |

Claves: tablero, pozo, auxiliar, medio, codal, zapata, entibación, tablón, correa, madero

**A03CA005** Hr CARGADORA S/NEUMATICOS C=1.30 M3 (material; 08/02/2006)
Precio: 30.21
Hr. Pala cargadora sobre neumáticos con una potencia de 81 CV (110 Kw) con cuchara dentada de capacidad 1,30 m3, con un peso total de 9.410 Kg, de la casa Volvo ó similar, con un alcance de descarga de 3.710 mm, altura de descarga a 45º de 2640 mm, fueza de elevación a altura máxima de 113,2 KN, fuerza de arranque 113,2 KN, capacidad colmada 1,30 m3, ángulo máximo de excavación a 95º, fuerza hidraúlica de elevación a nivel del suelo 114,4 Kn, longitud total de la máquina 6.550 mm, altura sobre el nivel del suelo de 293 mm, control por palanca única, dirección controlada por la transmisión ó por los frenos, i/ retirada y colocación del lugar de las obras.

| Código | Ud | Descripción | Rendimiento | Precio | Importe |
|---|---|---|---|---|---|
| U02FA001 | Hr | Pala cargadora 1,30 M3. (maquinaria; 26/02/2007) | 1 | 8.73 | 8.73 |
| U%10 | % | Amortización y otros gastos | 10 % | 8.73 | 0.87 |
| U02SW001 | l | Gasóleo A | 15 | 0.96 | 14.40 |
| O01OA020MC | h | Maquinista o conductor | 0.482 | 12.89 | 6.21 |
|  |  | Total |  |  | 30.21 |

**A03FB010** Hr CAMION BASCULANTE 10 Tn (material; 08/02/2006)
Precio: 56
Hr. Camión basculante de dos ejes con una potencia de 138 CV DIN (102Kw), y capacidad para un peso total a tierra de 10 Tn con 4 tiempos y 4 cilindros en linea, de la casa Iveco ó similar, capaz de desarrollar una velocidad máxima cargada de 50 Km/h, una carga de 10,9 Tn y una capacidad de caja a ras de 5 m3 y de 9 m3 colmada, con un radio de giro de 5,35 mts, longitud total máxima de 6.125 mm, anchura total máxima de 2.120 mm, distancia entre ejes 3.200 mm, suspensión mediante ballestas parabólicas, barra de torsión estabilizadora de diámetro 45 mm, frenos tipo duplex y duoservo con recuperación automática.

| Código | Ud | Descripción | Rendimiento | Precio | Importe |
|---|---|---|---|---|---|
| O01OA020MC | h | Maquinista o conductor | 1 | 12.89 | 12.89 |
| U02SW001 | l | Gasóleo A | 16 | 0.96 | 15.36 |
| M07CB010 | h | Camión basculante 4x2 10 t. | 1 | 27.75 | 27.75 |
|  |  | Total |  |  | 56 |

**E04SE090** m3 HORMIGÓN HA-25/P/20/I EN SOLERA
Precio: 77.82
Hormigón para armar HA-25/P/20/I, elaborado en central en solera, incluso vertido, compactado según EHE, p.p. de vibrado, regleado y curado en soleras.

| Código | Ud | Descripción | Rendimiento | Precio | Importe |
|---|---|---|---|---|---|
| O01OA030 | h. | Oficial primera | 0.6 | 15.77 | 9.46 |
| O01OA070 | h. | Peón ordinario | 0.6 | 13.74 | 8.24 |
| P01HA010 | m3 | Hormigón HA-25/P/20/I central | 1.05 | 57.26 | 60.12 |
|  |  | Total |  |  | 77.82 |

Claves: vertedero, vibración, curado, armadura, hormigón, solera, central, elaboración, compacto

**E04SM010** m2 SOLERA HORMIG.HM-20/P/20 e=10cm
Precio: 6.84
Solera de hormigón en masa de 10 cm. de espesor, realizada con hormigón HM-20 N/mm2, Tmáx.20 mm., elaborado en obra, i/vertido, colocación, p.p. de juntas, aserrado de las mismas y fratasado. Según NTE-RSS y EHE.

| Código | Ud | Descripción | Rendimiento | Precio | Importe |
|---|---|---|---|---|---|
| E04SE030 | m3 | HORMIGÓN HM-20/P/20/I EN SOLERA | 0.1 | 68.39 | 6.84 |
|  |  | Total |  |  | 6.84 |

Claves: colocación, fratasado, junta, masa, hormigón, elaboración, solera

**E04SE010** m2 ENCACHADO PIEDRA 40/80 e=20cm
Precio: 4.19
Encachado de piedra caliza 40/80 de 15 cm. de espesor en sub-base de solera, i/extendido y compactado con pisón.

| Código | Ud | Descripción | Rendimiento | Precio | Importe |
|---|---|---|---|---|---|
| O01OA070 | h. | Peón ordinario | 0.1 | 13.74 | 1.37 |
| P01AG130 | m3 | Grava machaqueo 40/80 mm. | 0.21 | 13.42 | 2.82 |
|  |  | Total |  |  | 4.19 |

Claves: pisón, compacto, solera, calizo, piedra, encachado

**P03AM040** m2 Malla 15x15x8 5,012 kg/m2
Precio: 2.74

| Código | Ud | Descripción | Rendimiento | Precio | Importe |
|---|---|---|---|---|---|
| O01OB030 | h. | Oficial 1ª ferralla (mano de obra) | 0.009 | 15.84 | 0.14 |
| O01OB040 | h. | Ayudante ferralla (mano de obra) | 0.009 | 14.87 | 0.13 |
| P03AM049 | m2 | Malla 15x15x8 5,012 kg/m2 (material; 02/04/2014) | 1.02 | 2.42 | 2.47 |
|  |  | Total |  |  | 2.74 |

**O01OA160** h. Cuadrilla H (mano de obra)
Precio: 30.14

| Código | Ud | Descripción | Rendimiento | Precio | Importe |
|---|---|---|---|---|---|
| O01OA030 | h. | Oficial primera | 1 | 15.77 | 15.77 |
| O01OA050 | h. | Ayudante | 1 | 14.37 | 14.37 |
|  |  | Total |  |  | 30.14 |

**A03H090** m3 HORM. DOSIF. 330 kg /CEMENTO Tmáx.20 (material)
Precio: 67.2
Hormigón de dosificación 330 kg. con cemento CEM II/B-P 32,5 N, arena de río y árido rodado Tmáx. 20 mm., con hormigonera de 300 l., para vibrar y consistencia plástica.

| Código | Ud | Descripción | Rendimiento | Precio | Importe |
|---|---|---|---|---|---|
| O01OA070 | h. | Peón ordinario | 0.834 | 13.74 | 11.46 |
| P01CC020 | t. | Cemento CEM II/B-P 32,5 N sacos (material) | 0.34 | 90.1 | 30.63 |
| P01AA030 | t. | Arena de río 0/6 mm. (material) | 0.617 | 11.83 | 7.30 |
| P01AG020 | t. | Garbancillo 4/20 mm. (material) | 1.292 | 12.37 | 15.98 |
| P01DW050 | m3 | Agua | 0.18 | 0.88 | 0.16 |
| M03HH030 | h. | Hormigonera 300 l. gasolina (maquinaria) | 0.55 | 3.03 | 1.67 |
|  |  | Total |  |  | 67.2 |

Claves: cemento, dosificación, río, hormigón, vibración, consistencia, rodar, plástico, areno

**A03H110** m3 HORM. DOSIF. 365 kg /CEMENTO Tmáx.20 (material)
Precio: 70.48
Hormigón de dosificación 365 kg. con cemento CEM II/B-P 32,5 N, arena de río y árido rodado Tmáx. 20 mm., con hormigonera de 300 l., para vibrar y consistencia plástica.

| Código | Ud | Descripción | Rendimiento | Precio | Importe |
|---|---|---|---|---|---|
| O01OA070 | h. | Peón ordinario | 0.835 | 13.74 | 11.47 |
| P01CC020 | t. | Cemento CEM II/B-P 32,5 N sacos | 0.376 | 90.1 | 33.88 |
| P01AA030 | t. | Arena de río 0/6 mm. | 0.686 | 11.83 | 8.12 |
| P01AG020 | t. | Garbancillo 4/20 mm. | 1.227 | 12.37 | 15.18 |
| P01DW050 | m3 | Agua | 0.18 | 0.88 | 0.16 |
| M03HH030 | h. | Hormigonera 300 l. gasolina | 0.55 | 3.03 | 1.67 |
|  |  | Total |  |  | 70.48 |

Claves: rodar, vibración, hormigón, dosificación, areno, consistencia, plástico, río, cemento

**A01JF005** M3 MORTERO CEMENTO M7,5 (material)
Precio: 70.93
M3. Mortero de cemento CEM II/A-P 32,5 R y arena de río M7,5 con una resistencia a compresión de 7,5 N/mm2 según norma UNE-EN 998-2, confeccionado con hormigonera de 250 l.

| Código | Ud | Descripción | Rendimiento | Precio | Importe |
|---|---|---|---|---|---|
| U04CA001 | Tm | Cemento CEM II/B-P 32,5 R Granel (material; 28/02/2012) | 0.29 | 94.13 | 27.30 |
| U04AA001 | M3 | Arena de río (0-5mm) (material; 28/02/2012) | 1.07 | 16.57 | 17.73 |
| U04PY001 | M3 | Agua (material; 28/02/2012) | 0.255 | 1.35 | 0.34 |
| A03LA005 | Hr | HORMIGONERA ELÉCTRICA 250 L. (material; 28/02/2012) | 0.4 | 1.38 | 0.55 |
| O01OA070 | h. | Peón ordinario | 1.82 | 13.74 | 25.01 |
|  |  | Total |  |  | 70.93 |

**O01OA110** Hr Cuadrilla A (mano de obra)
Precio: 37.01
Hr. Cuadrilla A de albañilería, cuantificando para su formación 1,00 h de Oficial de primera, 1,00 h de Ayudante y 0,50 h de Peón suelo.

| Código | Ud | Descripción | Rendimiento | Precio | Importe |
|---|---|---|---|---|---|
| O01OA030 | h. | Oficial primera | 1 | 15.77 | 15.77 |
| O01OA070 | h. | Peón ordinario | 0.5 | 13.74 | 6.87 |
| O01OA050 | h. | Ayudante | 1 | 14.37 | 14.37 |
|  |  | Total |  |  | 37.01 |

**A01A030** m3 PASTA DE YESO NEGRO (material)
Precio: 81.68
Pasta de yeso negro amasado manualmente s/RY-85.

| Código | Ud | Descripción | Rendimiento | Precio | Importe |
|---|---|---|---|---|---|
| O01OA070 | h. | Peón ordinario | 2.5 | 13.74 | 34.35 |
| P01CY010 | t. | Yeso negro en sacos YG (material) | 0.85 | 55.06 | 46.80 |
| P01DW050 | m3 | Agua | 0.6 | 0.88 | 0.53 |
|  |  | Total |  |  | 81.68 |

Claves: negro, amasado, yeso, pasta, manual

**A01A040** m3 PASTA DE YESO BLANCO (material)
Precio: 84.73
Pasta de yeso blanco amasado manualmente, s/RY-85.

| Código | Ud | Descripción | Rendimiento | Precio | Importe |
|---|---|---|---|---|---|
| O01OA070 | h. | Peón ordinario | 2.5 | 13.74 | 34.35 |
| P01CY030 | t. | Yeso blanco en sacos YF (material) | 0.81 | 61.49 | 49.81 |
| P01DW050 | m3 | Agua | 0.65 | 0.88 | 0.57 |
|  |  | Total |  |  | 84.73 |

Claves: yeso, manual, blanco, pasta, amasado

**A02A050** m3 MORTERO CEMENTO M-15 (material)
Precio: 75.76
Mortero de cemento CEM II/B-P 32,5 N y arena de río de tipo M-15 para uso corriente (G), con resistencia a compresión a 28 días de 20 N/mm2, confeccionado con hormigonera de 200 l., s/RC-03 y UNE-EN-998-1:2004.

| Código | Ud | Descripción | Rendimiento | Precio | Importe |
|---|---|---|---|---|---|
| O01OA070 | h. | Peón ordinario | 1.7 | 13.74 | 23.36 |
| P01CC020 | t. | Cemento CEM II/B-P 32,5 N sacos | 0.41 | 90.1 | 36.94 |
| P01AA020 | m3 | Arena de río 0/6 mm. | 0.955 | 15.04 | 14.36 |
| P01DW050 | m3 | Agua | 0.26 | 0.88 | 0.23 |
| M03HH020 | h. | Hormigonera 200 l. gasolina (maquinaria) | 0.4 | 2.17 | 0.87 |
|  |  | Total |  |  | 75.76 |

Claves: cemento, río, areno, hormigón, confeccionar, compresión, mortero, resistencia

**A02A080** m3 MORTERO CEMENTO M-5 (material)
Precio: 65.17
Mortero de cemento CEM II/B-P 32,5 N y arena de río de tipo M-5 para uso corriente (G), con resistencia a compresión a 28 días de 5,0 N/mm2, confeccionado con hormigonera de 200 l., s/RC-03 y UNE-EN-998-1:2004.

| Código | Ud | Descripción | Rendimiento | Precio | Importe |
|---|---|---|---|---|---|
| O01OA070 | h. | Peón ordinario | 1.7 | 13.74 | 23.36 |
| P01CC020 | t. | Cemento CEM II/B-P 32,5 N sacos | 0.27 | 90.1 | 24.33 |
| P01AA020 | m3 | Arena de río 0/6 mm. | 1.09 | 15.04 | 16.39 |
| P01DW050 | m3 | Agua | 0.255 | 0.88 | 0.22 |
| M03HH020 | h. | Hormigonera 200 l. gasolina | 0.4 | 2.17 | 0.87 |
|  |  | Total |  |  | 65.17 |

Claves: río, hormigón, mortero, resistencia, areno, cemento, confeccionar, compresión

**A02A060** m3 MORTERO CEMENTO M-10 (material)
Precio: 73.74
Mortero de cemento CEM II/B-P 32,5 N y arena de río de tipo M-10 para uso corriente (G), con resistencia a compresión a 28 días de 10 N/mm2, confeccionado con hormigonera de 200 l., s/RC-03 y UNE-EN-998-1:2004.

| Código | Ud | Descripción | Rendimiento | Precio | Importe |
|---|---|---|---|---|---|
| O01OA070 | h. | Peón ordinario | 1.7 | 13.74 | 23.36 |
| P01CC020 | t. | Cemento CEM II/B-P 32,5 N sacos | 0.38 | 90.1 | 34.24 |
| P01AA020 | m3 | Arena de río 0/6 mm. | 1 | 15.04 | 15.04 |
| P01DW050 | m3 | Agua | 0.26 | 0.88 | 0.23 |
| M03HH020 | h. | Hormigonera 200 l. gasolina | 0.4 | 2.17 | 0.87 |
|  |  | Total |  |  | 73.74 |

Claves: confeccionar, cemento, río, mortero, areno, hormigón, compresión, resistencia

**E04AM060** m2 MALLA 15x15 cm. D=6 mm.
Precio: 2.44
Malla electrosoldada con acero corrugado B 500 T de D=6 mm. en cuadrícula 15x15 cm., colocado en obra, i/p.p. de alambre de atar. Según EHE y CTE-SE-A.

| Código | Ud | Descripción | Rendimiento | Precio | Importe |
|---|---|---|---|---|---|
| O01OB030 | h. | Oficial 1ª ferralla | 0.009 | 15.84 | 0.14 |
| O01OB040 | h. | Ayudante ferralla | 0.009 | 14.87 | 0.13 |
| P03AM030 | m2 | Malla 15x15x6 2,870 kg/m2 | 1.267 | 1.71 | 2.17 |
|  |  | Total |  |  | 2.44 |

Claves: electrosoldadura, alambre, colocación, acero, malla, corrugado

**E13CS010** ud PRECERCO PINO 70x35 mm.P/1 HOJA
Precio: 11.17
Precerco de pino de 70x35 mm. de escuadrilla, para puertas normalizadas de una hoja, montado, incluso p.p. de medios auxiliares.

| Código | Ud | Descripción | Rendimiento | Precio | Importe |
|---|---|---|---|---|---|
| O01OB160 | h. | Ayudante carpintero | 0.1 | 14.66 | 1.47 |
| P11PP010 | m. | Precerco de pino 70x35 mm. | 5.3 | 1.83 | 9.70 |
|  |  | Total |  |  | 11.17 |

Claves: pino, montaje, puerta, hoja, medio, auxiliar, norma, precerco

**O01OA130** h. Cuadrilla E (mano de obra)
Precio: 5.9

| Código | Ud | Descripción | Rendimiento | Precio | Importe |
|---|---|---|---|---|---|
| O01OA030 | h. | Oficial primera | 0.2 | 15.77 | 3.15 |
| O01OA070 | h. | Peón ordinario | 0.2 | 13.74 | 2.75 |
|  |  | Total |  |  | 5.9 |

**D02VF001** m3 TRANSPORTE TIERRAS < 10 KM. (08/02/2006)
Precio: 4.11
M3. Transporte de tierras procedentes de excavación a vertedero, con un recorrido total menor de 10 km., con camión volquete de 10 Tm., i/p.p. de costes indirectos.

| Código | Ud | Descripción | Rendimiento | Precio | Importe |
|---|---|---|---|---|---|
| A03FB010 | Hr | CAMION BASCULANTE 10 Tn | 0.072 | 56 | 4.03 |
| %0200 | % | Medios auxiliares | 2 % | 4.03 | 0.08 |
|  |  | Total |  |  | 4.11 |

**D02TF001** m3 RELLENO Y COMPAC. MANO S/APORTE (08/02/2008)
Precio: 14.52
M3. Relleno, extendido y compactado de tierras propias, por medios manuales, en tongadas de 30 cm. de espesor, i/regado de las mismas, empleo de pisón manual y p.p. de costes indirectos.

| Código | Ud | Descripción | Rendimiento | Precio | Importe |
|---|---|---|---|---|---|
| MOOIT.1a | h | Oficial 1ª. Instalador Telecomunicaciones | 1.4 | 9.89 | 13.85 |
| PU04PY001 | m3 | Agua (material; 08/02/2008) | 0.4 | 0.98 | 0.39 |
| %0200 | % | Medios auxiliares | 2 % | 14.24 | 0.28 |
|  |  | Total |  |  | 14.52 |

**D02HF201** m3 EXCAV. MECÁN. ZANJAS T. DURO (08/02/2006)
Precio: 7.59
M3. Excavación, con retroexcavadora, de terrenos de consistencia dura, con extracción de tierras a los bordes, i/p.p. de costes indirectos.

| Código | Ud | Descripción | Rendimiento | Precio | Importe |
|---|---|---|---|---|---|
| MOOIT.1a | h | Oficial 1ª. Instalador Telecomunicaciones | 0.24 | 9.89 | 2.37 |
| MMA03CF005 | h | RETROEXCAVADORA S/NEUMÁT 117 CV (maquinaria; 08/02/2006) | 0.112 | 45.27 | 5.07 |
| %0200 | % | Medios auxiliares | 2 % | 7.44 | 0.15 |
|  |  | Total |  |  | 7.59 |

**A02FA500** M3 HORM. HM-20/P/20/ I CENTRAL (material; 08/02/2006)
Precio: 58.11
M3. Hormigón en masa de resistencia 20/P/20/ I Nmm2, con cemento CEM II/A-P 32,5 R, arena de río y árido rodado tamaño máximo 20 mm., de central para vibrar y consistencia plástica, puesto en obra, con p.p. de mermas y cargas incompletas. Según EHE.

| Código | Ud | Descripción | Rendimiento | Precio | Importe |
|---|---|---|---|---|---|
| U04MA501 | M3 | Hormigón HM-20/P/20/ I central (material; 08/02/2006) | 1 | 58.11 | 58.11 |
|  |  | Total |  |  | 58.11 |

**O01OA140** h. Cuadrilla F (mano de obra)
Precio: 28.61

| Código | Ud | Descripción | Rendimiento | Precio | Importe |
|---|---|---|---|---|---|
| O01OA040 | h. | Oficial segunda | 1 | 14.87 | 14.87 |
| O01OA070 | h. | Peón ordinario | 1 | 13.74 | 13.74 |
|  |  | Total |  |  | 28.61 |

**A03H050** m3 HORM. DOSIF. 250 kg /CEMENTO Tmáx.20 (material)
Precio: 62.02
Hormigón de dosificación 250 kg. con cemento CEM II/B-P 32,5 N, arena de río y árido rodado Tmáx. 20 mm., con hormigonera de 300 l., para vibrar y consistencia plástica.

| Código | Ud | Descripción | Rendimiento | Precio | Importe |
|---|---|---|---|---|---|
| O01OA070 | h. | Peón ordinario | 0.834 | 13.74 | 11.46 |
| P01CC020 | t. | Cemento CEM II/B-P 32,5 N sacos | 0.258 | 90.1 | 23.25 |
| P01AA030 | t. | Arena de río 0/6 mm. | 0.697 | 11.83 | 8.25 |
| P01AG020 | t. | Garbancillo 4/20 mm. | 1.393 | 12.37 | 17.23 |
| P01DW050 | m3 | Agua | 0.18 | 0.88 | 0.16 |
| M03HH030 | h. | Hormigonera 300 l. gasolina | 0.55 | 3.03 | 1.67 |
|  |  | Total |  |  | 62.02 |

Claves: dosificación, cemento, hormigón, areno, vibración, consistencia, río, plástico, rodar

**A03LA005** Hr HORMIGONERA ELÉCTRICA 250 L. (material; 28/02/2012)
Precio: 1.38
Hr. Hormigonera eléctrica de 250 lt con un motor eléctrico de 3CV, con bastidor y cabina de acero, pala mezcladoras, adecuadas para asegurar una mezcla rápida y homogénea, mecanismos protegidos herméticamente, con un peso en vacío de 290Kg y un rendimiento aproximado de 3,4m3.

| Código | Ud | Descripción | Rendimiento | Precio | Importe |
|---|---|---|---|---|---|
| U02LA201 | Hr | Hormigonera 250 l. (maquinaria; 28/02/2012) | 1 | 0.81 | 0.81 |
| U%10 | % | Amortización y otros gastos | 10 % | 0.81 | 0.08 |
| U02SW005 | Ud | Kilowatio (28/02/2012) | 3.5 | 0.14 | 0.49 |
|  |  | Total |  |  | 1.38 |

**E04SE030** m3 HORMIGÓN HM-20/P/20/I EN SOLERA
Precio: 68.39
Hormigón HM-20 N/mm2, consistencia plástica, Tmáx.20 mm., para ambiente normal, elaborado en central en solera, incluso vertido, compactado según EHE, p.p. de vibrado, regleado y curado en soleras.

| Código | Ud | Descripción | Rendimiento | Precio | Importe |
|---|---|---|---|---|---|
| O01OA030 | h. | Oficial primera | 0.6 | 15.77 | 9.46 |
| O01OA070 | h. | Peón ordinario | 0.6 | 13.74 | 8.24 |
| P01HM010 | m3 | Hormigón HM-20/P/20/I central | 1.05 | 48.28 | 50.69 |
|  |  | Total |  |  | 68.39 |

Claves: vertedero, central, curado, ambiente, vibración, compacto, elaboración, plástico, hormigón, consistencia, solera

**MMA03CF005** h RETROEXCAVADORA S/NEUMÁT 117 CV (maquinaria; 08/02/2006)
Precio: 45.27
Hr. Retroexcavadora sobre neumáticos con una potencia de 117 CV (159Kw), con una cuchara de balancín medio de capacidad 1.000 lts y un peso total de 3.880 Kg de la casa Akerman ó similar, alcance máximo 9,5 mts, altura máxima de descarga 8,8 mts,, profundidad máxima de excavación vertical en ángulo de 45º de 0,5 mts, profundidad máxima de excavación vertical 4,2 mts, fuerza de arranque en los dientes de la cuchara 149 Kn, fuerza de penetración en los dientes de la cuchara 81 Kn., longitud de transporte 9 mts, altura mínima de transporte 3,25 mts, longitud de brazo 5,25 mts, i/ colocación y retirada del lugar de las obras.

| Código | Ud | Descripción | Rendimiento | Precio | Importe |
|---|---|---|---|---|---|
| MO01AA015 | h | Maquinista o conductor (mano de obra; 08/02/2006) | 1 | 11.16 | 11.16 |
| MMU02FK001 | h | Retroexcavadora (maquinaria; 08/02/2006) | 1 | 17.86 | 17.86 |
| U02SW001 | l | Gasóleo A | 16 | 0.96 | 15.36 |
| %0200 | % | Medios auxiliares | 2 % | 44.38 | 0.89 |
|  |  | Total |  |  | 45.27 |

## Recursos

**PTUBRIG20** ml Tubo rigido exento halogenos M1 DN20 y accesorios
Tubo PVC corrugado D=13mm

**PBG67AM2** ud Accesorios caja suelo
Conjunto portamecanismos de marco con puerta de ABS-VO para el sistema Tecnoquint de QUINTELA, de color gris RAL 7011, con capacidad para 12 mecanismos, Ref. TPM/12

**P22TC240** ud Codo 90º PVC DN40
Claves: codo, pvc

**P22TW500** ml Hilo acerado 2 mm para guía
Claves: cable, acero, guia

**P22IB030M** ml Cable UTP cat 6A (en bobina) LSZH
Claves: cable

**P22TA860** ud Soporte base fijación antena parabólica
Claves: parabolico, soporte, base, fijacion, antena

**P03AC210** kg Acero corrugado B 500 S pref
Claves: corrugado, acero

**P22TB310** ml Cable coaxial Cu 75 ohmios cubierta PVC
Claves: pvc, cubierta, cable, pantalla

**P02EAH080** ud Arqueta registrable prefabricada de hormigón 80x80x85 cm
Claves: ciego

**P22TC050** ml Tubo rígido PVC D=40 mm
Claves: tubo, rigido, pvc

**P22TR430** ud Rtro. secundario 450x450x150 metálico
Claves: metal

**P22TC500** ml Tubo PVC corrugado M 25/gp 7
Claves: corrugado, tubo, pvc

**P22TM010** ud Toma terminal TV/FM-SAT (FI)
Claves: terminal, toma

**P22TR560** ud Caja empotrar universal redonda
Claves: caja, redondo, empotrable

**P01DW090M** ud Pequeño material
Claves: material
